# Condicionament de la nova carretera T-2021 de la Ràpita a Poble Nou del Delta (Amposta). Tram 0+000 al 9+790

- Propietat de l'arxiu: RIB Spain
- Format: FIEBDC-3/2020
- Programa: Presto 22.03
- Data: 29/10/2024
- Tipus: pressupost
- Data dels preus: 23/07/1998
- Divisa: EUR
- Despeses generals: 13 %
- Benefici industrial: 6 %
- IVA: 21 %
Import: 9392939.08
Dades tècniques: Coste energético 4800.6 MJ; Emisión de CO2 700.35 kg

## 01 TREBALLS PREVIS I DEMOLICIONS (07/12/1994)
Import: 388241.23

**E03132** m2 Esbrossada de vegetació i tala en qualsevol tipus de terreny (07/12/1994)
78267.5 m2 × 0.71 = 55569.93
Esbrossada de vegetació i tala d'arbres i plantacions de qualsevol diàmetre i alçària en qualsevol tipus de terreny i zona, inclòs arrancat de soques i arrels, poda, trituració de branques, arbusts, arrels, restes vegetals i runes, aplec de la brossa generada, neteja i adequació de la superfície, càrrega i transport a planta de compostatge o abocador autoritzat, cànon d'abocador i condicionament del mateix, desplaçaments, despeses de maquinària, trasllats parcials dels equips d'acord amb l'avanç de l'obra i tots els elements auxiliars, mà d'obra, maquinària, materials i senyalització provisional d'obra.

| Codi | Ut | Descripció | Rendiment | Preu | Import |
|---|---|---|---|---|---|
| O0101 | h | Cap de colla (mà d'obra) | 0.001 | 26.02 | 0.03 |
| O0110 | h | Peó (mà d'obra) | 0.004 | 20.41 | 0.08 |
| M0212B | h | Camió de trabuc 16 m³ (maquinària) | 0.001 | 45.4 | 0.05 |
| M0205 | h | Pala carregadora sobre orugues (maquinària) | 0.001 | 73.35 | 0.07 |
| M0214 | h | Camió grua 12 tn (maquinària) | 0.002 | 42.07 | 0.08 |
| M0207 | h | Retroexcavadora 100 hp (maquinària) | 0.001 | 59.41 | 0.06 |
| M0350B | h | Motoserra 6,4 kW (maquinària; 13/11/2019) | 0.003 | 5.8 | 0.02 |
| M0355 | h | Trituradora forestal rotor polser (maquinària; 13/11/2019) | 0.002 | 62 | 0.12 |
| P1613 | u | Cànon d'abocador | 0.2 | 0.8 | 0.16 |
| %16130 | % | Despeses indirectes (07/12/1994) | 6 % | 0.67 | 0.04 |
|  |  | Total |  |  | 0.71 |

| Amidament | Uts. | Llarg | Ample | Parcial |
|---|---|---|---|---|
| Segons amidaments auxiliars |  |  |  |  |
| En desmunt | 1 | 25925.4 |  | 25925.40 |
| En terraplè | 1 | 34981.1 |  | 34981.10 |
| Per drenatge longitudinal |  |  |  |  |
| 0+000 - 5+320 |  |  |  |  |
| Cuneta Base 1,0m |  | 278 | 2 | 556.00 |
| Cuneta Base 1,5m |  | 2562 | 3 | 7686.00 |
| Cuneta Base 2,0m |  | 28 | 4 | 112.00 |
| 5+320 - FINAL |  |  |  |  |
| Cuneta Base 1,5m |  | 131 | 3 | 393.00 |
| Cuneta Base 2,0m |  | 700 | 4 | 2800.00 |
| Cuneta Base 2,5m |  | 1292 | 4.5 | 5814.00 |
| Subtotal |  |  |  | 78267.50 |
| Total |  |  |  | 78267.5 |

**E03341** m Tall serra disc paviment mescles bituminoses, formigó o panot, fins 25 cm
10016 m × 1.98 = 19831.68
Tall amb serra de disc de paviment de mescles bituminoses, formigó o panot, fins a una fondària de 25 cm, inclòs neteja, càrrega i transport de restes de runes a l'abocador, cànon d'abocament.

| Codi | Ut | Descripció | Rendiment | Preu | Import |
|---|---|---|---|---|---|
| O0101 | h | Cap de colla | 0.02 | 26.02 | 0.52 |
| O0110 | h | Peó | 0.03 | 20.41 | 0.61 |
| M0334 | h | Serra de disc (maquinària; 10/07/2006) | 0.03 | 12 | 0.36 |
| M0212 | h | Camió de 12 tn (maquinària) | 0.003 | 41.2 | 0.12 |
| M0220 | h | Escombradora autopropulsada (maquinària) | 0.003 | 42.15 | 0.13 |
| P1613 | u | Cànon d'abocador | 0.18 | 0.8 | 0.14 |
| vg | % | Despeses indirectes (21/07/2022) | 0.017 | 6 | 0.10 |
|  |  | Total |  |  | 1.98 |

| Amidament | Uts. | Llarg | Parcial |
|---|---|---|---|
| Encaix longitudinal tronc | 1 | 9860 | 9860.00 |
| 0+000-5+320 |  |  |  |
| En TD | 48 |  | 48.00 |
| En OF | 72 |  | 72.00 |
| 5+320-FINAL |  |  |  |
| En OF | 36 |  | 36.00 |
| Subtotal |  |  | 10016.00 |
| Total |  |  | 10016 |

**E0633** m2 Fresat paviment asfàltic fins a 15 cm (07/12/1994)
61821 m2 × 2.27 = 140333.67
Fresat mecànic de paviment asfàltic fins una profunditat màxima de 15 cm amb fresadora de càrrega automàtica, inclòs encaixos laterals i finals, talls i entregues a tapes i reixes amb compressor, càrrega i transport de runes a l'abocador, cànon d'abocament i escombrat i neteja de la superfície fresada.

| Codi | Ut | Descripció | Rendiment | Preu | Import |
|---|---|---|---|---|---|
| O0101 | h | Cap de colla | 0.006 | 26.02 | 0.16 |
| O0110 | h | Peó | 0.015 | 20.41 | 0.31 |
| M0242 | h | Fresadora (maquinària) | 0.007 | 133.01 | 0.93 |
| M0212B | h | Camió de trabuc 16 m³ | 0.007 | 45.4 | 0.32 |
| M0220 | h | Escombradora autopropulsada | 0.007 | 42.15 | 0.30 |
| P1613 | u | Cànon d'abocador | 0.15 | 0.8 | 0.12 |
| %16130 | % | Despeses indirectes | 6 % | 2.14 | 0.13 |
|  |  | Total |  |  | 2.27 |

| Amidament | Uts. | Llarg | Ample | Parcial |
|---|---|---|---|---|
| calçada existent | 1 | 49420 |  | 49420.00 |
|  | 1 | 654 |  | 654.00 |
|  | 1 | 9382 |  | 9382.00 |
| En entroncaments | 1 | 100 | 7 | 700.00 |
| imprevists a justificar | 0.05 | 50400 |  | 2520.00 |
| a deduir | -1 | 435 |  | -435.00 |
|  | -1 | 420 |  | -420.00 |
| Subtotal |  |  |  | 61821.00 |
| Total |  |  |  | 61821 |

**E0213** m2 Demolició paviment de mescla bituminosa, mitjans mecànics, fondària 25 cm
435 m2 × 3.72 = 1618.20
Demolició de paviment de mescla bituminosa amb mitjans mecànics i manuals, fins a una profunditat de 25 cm., inclòs transport dels materials de runa a l'abocador, cànon i condicionament del mateix.

| Codi | Ut | Descripció | Rendiment | Preu | Import |
|---|---|---|---|---|---|
| M0212B | h | Camió de trabuc 16 m³ | 0.012 | 45.4 | 0.54 |
| M0201 | h | Compressor aire gasoil 13,3 m³/h (maquinària; 12/01/2009) | 0.008 | 21.09 | 0.17 |
| M0207B | h | Retroexcavadora amb martell trencador (maquinària) | 0.01 | 68.89 | 0.69 |
| M0204 | h | Pala carregadora pneumàtics (maquinària; 12/01/2009) | 0.01 | 58.27 | 0.58 |
| O0110 | h | Peó | 0.02 | 20.41 | 0.41 |
| P1613 | u | Cànon d'abocador | 1.2 | 0.8 | 0.96 |
| vg | % | Despeses indirectes | 0.061 | 6 | 0.37 |
|  |  | Total |  |  | 3.72 |

| Amidament | Uts. | Llarg | Ample | Parcial |
|---|---|---|---|---|
| 0+000 - 5+320 |  |  |  |  |
| En TD 0.1 | 1 | 6 | 1.5 | 9.00 |
| En TD 0.3 | 1 | 6 | 1.5 | 9.00 |
| En TD 1.1 | 1 | 6 | 1.5 | 9.00 |
| En TD 1.2 | 1 | 6 | 1.5 | 9.00 |
| En OF 0.1 | 1 | 6 | 4 | 24.00 |
| En OF 0.2 | 1 | 6 | 4 | 24.00 |
| En OF 2.1 | 1 | 6 | 4.5 | 27.00 |
| En OF 3.1 | 1 | 6 | 5.5 | 33.00 |
| En OF 4.1 | 1 | 6 | 5.5 | 33.00 |
| En OF 4.3 | 1 | 6 | 8 | 48.00 |
| 5+320 - FINAL |  |  |  |  |
| En OF 6.1 | 1 | 6 | 7 | 42.00 |
| En OF 7.1 | 1 | 6 | 9 | 54.00 |
| En OF 8.1 | 1 | 6 | 9 | 54.00 |
| carril bici port | 1 | 40 | 1.5 | 60.00 |
| Subtotal |  |  |  | 435.00 |
| Total |  |  |  | 435 |

**E02131** m2 Picat o martellejat de paviment de mescla bituminosa, mitjans mecànics, s.càrrega
420 m2 × 1.64 = 688.80
Picat i martellejat de paviment de mescla bituminosa amb mitjans mecànics, fins a una profunditat de 40 cm.

| Codi | Ut | Descripció | Rendiment | Preu | Import |
|---|---|---|---|---|---|
| M0201 | h | Compressor aire gasoil 13,3 m³/h | 0.008 | 21.09 | 0.17 |
| M0207B | h | Retroexcavadora amb martell trencador | 0.01 | 68.89 | 0.69 |
| O0110 | h | Peó | 0.02 | 20.41 | 0.41 |
| vg | % | Despeses indirectes | 0.061 | 6 | 0.37 |
|  |  | Total |  |  | 1.64 |

| Amidament | Uts. | Llarg | Ample | Parcial |
|---|---|---|---|---|
| PK 9+690 al 9+730 | 1 | 40 | 6 | 240.00 |
| PK 9+770 al 9+800 | 1 | 30 | 6 | 180.00 |
| Subtotal |  |  |  | 420.00 |
| Total |  |  |  | 420 |

**E0222** m3 Demolició pas salvacunetes
1803 m3 × 20.05 = 36150.15
Demolició de pas salvacunetes o tub de drenatge o sanejament existent de qualsevol diàmetre o material, en volum aparent, inclòs càrrega i transport de la runa a l'abocador (inclòs cànon).

| Codi | Ut | Descripció | Rendiment | Preu | Import |
|---|---|---|---|---|---|
| O0102 | h | Oficial 1ª (mà d'obra) | 0.1 | 24.56 | 2.46 |
| O0110 | h | Peó | 0.3 | 20.41 | 6.12 |
| M0201 | h | Compressor aire gasoil 13,3 m³/h | 0.1 | 21.09 | 2.11 |
| M0204 | h | Pala carregadora pneumàtics | 0.06 | 58.27 | 3.50 |
| M0229 | h | Compressor d'aire de gasoil 3m³ (maquinària; 12/01/2009) | 0.06 | 7.06 | 0.42 |
| M0212B | h | Camió de trabuc 16 m³ | 0.08 | 45.4 | 3.63 |
| P1613 | u | Cànon d'abocador | 1 | 0.8 | 0.80 |
| vg | % | Despeses indirectes | 0.169 | 6 | 1.01 |
|  |  | Total |  |  | 20.05 |

| Amidament | Uts. | Llarg | Ample | Alt | Parcial |
|---|---|---|---|---|---|
| 0+000 - 5+320 |  |  |  |  |  |
| Demolició pas salvacunetes | 1 | 430 | 2.5 | 1.2 | 1290.00 |
| 5+320 - FINAL |  |  |  |  |  |
| Demolició pas salvacunetes | 1 | 171 | 2.5 | 1.2 | 513.00 |
| Subtotal |  |  |  |  | 1803.00 |
| Total |  |  |  |  | 1803 |

**E0223** m Demolició de col·lector existent de fins a 800 mm de diàmetre
56 m × 7.6 = 425.60
Demolició de col·lector existent de fins a 800 mm de diàmetre de qualsevol material, amb mitjans mecànics i càrrega sobre camió, inclòs transport a abocador, cànon i condicionament del mateix.

| Codi | Ut | Descripció | Rendiment | Preu | Import |
|---|---|---|---|---|---|
| O0102 | h | Oficial 1ª | 0.04 | 24.56 | 0.98 |
| O0110 | h | Peó | 0.08 | 20.41 | 1.63 |
| M0201 | h | Compressor aire gasoil 13,3 m³/h | 0.06 | 21.09 | 1.27 |
| M0204 | h | Pala carregadora pneumàtics | 0.02 | 58.27 | 1.17 |
| M0212B | h | Camió de trabuc 16 m³ | 0.03 | 45.4 | 1.36 |
| P1613 | u | Cànon d'abocador | 1 | 0.8 | 0.80 |
| vg | % | Despeses indirectes | 0.065 | 6 | 0.39 |
|  |  | Total |  |  | 7.6 |

| Amidament | Uts. | Llarg | Parcial |
|---|---|---|---|
| 0+000-5+320 |  |  |  |
| Demolició tubs desguàs | 1 | 56 | 56.00 |
| Subtotal |  |  | 56.00 |
| Total |  |  | 56 |

**E0214** m Desmuntatge barrera de seguretat flexible i demolició ancoratges
992 m × 7.53 = 7469.76
Desmuntatge de barrera de seguretat flexible i demolició d'ancoratges amb base de formigó,inclòs p.p. de suports i transport a abocador o magatzem, i cànon.

| Codi | Ut | Descripció | Rendiment | Preu | Import |
|---|---|---|---|---|---|
| O0102 | h | Oficial 1ª | 0.05 | 24.56 | 1.23 |
| O0110 | h | Peó | 0.1 | 20.41 | 2.04 |
| M0201 | h | Compressor aire gasoil 13,3 m³/h | 0.02 | 21.09 | 0.42 |
| M0207 | h | Retroexcavadora 100 hp | 0.01 | 59.41 | 0.59 |
| M0229 | h | Compressor d'aire de gasoil 3m³ | 0.1 | 7.06 | 0.71 |
| M0212B | h | Camió de trabuc 16 m³ | 0.03 | 45.4 | 1.36 |
| P1613 | u | Cànon d'abocador | 1 | 0.8 | 0.80 |
| vg | % | Despeses indirectes | 0.063 | 6 | 0.38 |
|  |  | Total |  |  | 7.53 |

| Amidament | Uts. | Llarg | Parcial |
|---|---|---|---|
| En full 1 | 1 | 32 | 32.00 |
|  | 1 | 24 | 24.00 |
|  | 1 | 148 | 148.00 |
| En full 2 | 1 | 72 | 72.00 |
|  | 1 | 76 | 76.00 |
| En full 6 | 1 | 28 | 28.00 |
|  | 1 | 48 | 48.00 |
|  | 1 | 24 | 24.00 |
|  | 1 | 16 | 16.00 |
|  | 1 | 20 | 20.00 |
|  | 1 | 32 | 32.00 |
|  | 1 | 48 | 48.00 |
| En full 7 | 1 | 20 | 20.00 |
|  | 1 | 20 | 20.00 |
|  | 1 | 12 | 12.00 |
|  | 1 | 32 | 32.00 |
|  | 1 | 24 | 24.00 |
|  | 1 | 60 | 60.00 |
|  | 1 | 36 | 36.00 |
|  | 1 | 56 | 56.00 |
|  | 1 | 24 | 24.00 |
|  | 1 | 32 | 32.00 |
|  | 1 | 48 | 48.00 |
| En full 10 | 1 | 12 | 12.00 |
|  | 1 | 12 | 12.00 |
| En full 13 | 1 | 12 | 12.00 |
|  | 1 | 12 | 12.00 |
| En full 14 | 1 | 12 | 12.00 |
| Subtotal |  |  | 992.00 |
| Total |  |  | 992 |

**E0220** m Desmuntatge de pretil prefabricat de formigó amb barana metàl·lica
208 m × 24.72 = 5141.76
Desmuntatge de pretil de formigó prefabricat tipus PX3/1-15a amb barana metàl·lica, inclòs p.p. de suports i transport a abocador o magatzem, i cànon del mateix.

| Codi | Ut | Descripció | Rendiment | Preu | Import |
|---|---|---|---|---|---|
| O0102 | h | Oficial 1ª | 0.05 | 24.56 | 1.23 |
| O0110 | h | Peó | 0.5 | 20.41 | 10.21 |
| M0201 | h | Compressor aire gasoil 13,3 m³/h | 0.25 | 21.09 | 5.27 |
| M0207 | h | Retroexcavadora 100 hp | 0.05 | 59.41 | 2.97 |
| M0229 | h | Compressor d'aire de gasoil 3m³ | 0.1 | 7.06 | 0.71 |
| M0212B | h | Camió de trabuc 16 m³ | 0.05 | 45.4 | 2.27 |
| P1613 | u | Cànon d'abocador | 1 | 0.8 | 0.80 |
| vg | % | Despeses indirectes | 0.21 | 6 | 1.26 |
|  |  | Total |  |  | 24.72 |

| Amidament | Uts. | Llarg | Parcial |
|---|---|---|---|
| En full 7 | 1 | 24 | 24.00 |
|  | 1 | 24 | 24.00 |
| En full 9 | 1 | 56 | 56.00 |
|  | 1 | 56 | 56.00 |
| En full 15 | 1 | 24 | 24.00 |
|  | 1 | 24 | 24.00 |
| Subtotal |  |  | 208.00 |
| Total |  |  | 208 |

**E0225** m Desmuntatge canalitzacions, conduccions i tubs de servei de qualsevol diàmetre
565 m × 2.07 = 1169.55
Desmuntatge de canalitzacions, conduccions i tubs de servei de qualsevol tipus i diàmetre, inclòs part proporcional d'accessoris i arquetes de la instal·lació superficial o soterrada, amb mitjans mecànics i manuals, inclòs càrrega i transport a abocador, cànon i condicionament del mateix.

| Codi | Ut | Descripció | Rendiment | Preu | Import |
|---|---|---|---|---|---|
| O0102 | h | Oficial 1ª | 0.001 | 24.56 | 0.02 |
| O0110 | h | Peó | 0.02 | 20.41 | 0.41 |
| M0207 | h | Retroexcavadora 100 hp | 0.005 | 59.41 | 0.30 |
| M0212B | h | Camió de trabuc 16 m³ | 0.005 | 45.4 | 0.23 |
| P1613 | u | Cànon d'abocador | 1 | 0.8 | 0.80 |
| vg | % | Despeses indirectes | 0.051 | 6 | 0.31 |
|  |  | Total |  |  | 2.07 |

| Amidament | Uts. | Llarg | Parcial |
|---|---|---|---|
| enllumenat | 2 | 50 | 100.00 |
| elèctrics | 1 | 115 | 115.00 |
| altres reg+aigua+imprevists | 1 | 350 | 350.00 |
| Subtotal |  |  | 565.00 |
| Total |  |  | 565 |

**E02085** m3 Enderroc estructures formigó armat, inclòs transport a abocador
1909.15 m3 × 48.01 = 91658.29
Enderroc d'estructures de formigó armat, inclòs transport a l'abocador, cànon i condicionament del mateix.

| Codi | Ut | Descripció | Rendiment | Preu | Import |
|---|---|---|---|---|---|
| O0102 | h | Oficial 1ª | 0.14 | 24.56 | 3.44 |
| O0110 | h | Peó | 0.7 | 20.41 | 14.29 |
| M0207B | h | Retroexcavadora amb martell trencador | 0.25 | 68.89 | 17.22 |
| M0229 | h | Compressor d'aire de gasoil 3m³ | 0.4 | 7.06 | 2.82 |
| M0212B | h | Camió de trabuc 16 m³ | 0.15 | 45.4 | 6.81 |
| P1613 | u | Cànon d'abocador | 1.2 | 0.8 | 0.96 |
| vg | % | Despeses indirectes | 0.412 | 6 | 2.47 |
|  |  | Total |  |  | 48.01 |

| Amidament | Uts. | Llarg | Ample | Alt | Parcial |
|---|---|---|---|---|---|
| 0+000-5+320 |  |  |  |  |  |
| Demolició canal existent | 1 | 619 | 0.3 | 5.6 | 1039.92 |
|  | 2 | 619 | 0.3 | 1.2 | 445.68 |
| 5+320-FINAL |  |  |  |  |  |
| Demolició canal existent | 1 | 63 | 0.3 | 5.6 | 105.84 |
|  | 2 | 63 | 0.3 | 1.2 | 45.36 |
| muret barrera seguretat | 1 | 250 | 0.5 | 1 | 125.00 |
| murets tancament | 1 | 42 | 0.2 | 0.6 | 5.04 |
|  | 1 | 57 | 0.3 | 0.6 | 10.26 |
|  | 1 | 50 | 0.7 | 1.5 | 52.50 |
|  | 1 | 45 | 0.2 | 1 | 9.00 |
|  | 1 | 16 | 0.2 | 1.6 | 5.12 |
|  | 1 | 74 | 0.2 | 0.8 | 11.84 |
|  | 1 | 50 | 0.2 | 0.6 | 6.00 |
|  | 1 | 48 | 0.2 | 0.6 | 5.76 |
|  | 1 | 42 | 0.2 | 0.4 | 3.36 |
|  | 1 | 60 | 0.2 | 1 | 12.00 |
|  | 1 | 25 | 0.2 | 0.8 | 4.00 |
| sèquies | 1 | 78 | 0.5 | 0.25 | 9.75 |
|  | 2 | 78 | 0.1 | 0.25 | 3.90 |
| muret sèquia | 1 | 27 | 0.2 | 0.8 | 4.32 |
| muret contenció | 1 | 12 | 0.25 | 1.5 | 4.50 |
| Subtotal |  |  |  |  | 1909.15 |
| Total |  |  |  |  | 1909.15 |

**E0206** m3 Enderroc estructures de pedra, inclòs transport a abocador
56.64 m3 × 31.44 = 1780.76
Enderroc d'estructures de pedra, inclòs transport a l'abocador, cànon i condicionament del mateix.

| Codi | Ut | Descripció | Rendiment | Preu | Import |
|---|---|---|---|---|---|
| O0102 | h | Oficial 1ª | 0.05 | 24.56 | 1.23 |
| O0110 | h | Peó | 0.4 | 20.41 | 8.16 |
| M0207B | h | Retroexcavadora amb martell trencador | 0.2 | 68.89 | 13.78 |
| M0212B | h | Camió de trabuc 16 m³ | 0.125 | 45.4 | 5.68 |
| P1613 | u | Cànon d'abocador | 1.2 | 0.8 | 0.96 |
| vg | % | Despeses indirectes | 0.271 | 6 | 1.63 |
|  |  | Total |  |  | 31.44 |

| Amidament | Uts. | Llarg | Ample | Alt | Parcial |
|---|---|---|---|---|---|
| murs i marges | 1 | 46 | 0.4 | 1 | 18.40 |
|  | 1 | 17 | 0.4 | 1 | 6.80 |
|  | 1 | 40 | 0.4 | 1.2 | 19.20 |
|  | 1 | 68 | 0.3 | 0.6 | 12.24 |
| Subtotal |  |  |  |  | 56.64 |
| Total |  |  |  |  | 56.64 |

**E0208** m3 Enderroc estructures formigó en massa, inclòs transport a abocador
31.7 m3 × 35.12 = 1113.30
Enderroc d'estructures de formigó en massa, inclòs transport a l'abocador, cànon i condicionament del mateix.

| Codi | Ut | Descripció | Rendiment | Preu | Import |
|---|---|---|---|---|---|
| O0102 | h | Oficial 1ª | 0.08 | 24.56 | 1.96 |
| O0110 | h | Peó | 0.4 | 20.41 | 8.16 |
| M0207B | h | Retroexcavadora amb martell trencador | 0.24 | 68.89 | 16.53 |
| M0212B | h | Camió de trabuc 16 m³ | 0.125 | 45.4 | 5.68 |
| P1613 | u | Cànon d'abocador | 1.2 | 0.8 | 0.96 |
| vg | % | Despeses indirectes | 0.305 | 6 | 1.83 |
|  |  | Total |  |  | 35.12 |

| Amidament | Uts. | Llarg | Ample | Alt | Parcial |
|---|---|---|---|---|---|
| tancament | 1 | 37 | 0.2 | 0.5 | 3.70 |
| basses hort superf. m² | 1 | 56 |  | 0.5 | 28.00 |
| Subtotal |  |  |  |  | 31.70 |
| Total |  |  |  |  | 31.7 |

**E0219** m Desmuntatge tanca metàl·lica, inclòs transport a abocador
914 m × 8.09 = 7394.26
Desmuntatge de tanca metàl·lica, inclòs càrrega, transport dels materials i cànon de l'abocador autoritzat.

| Codi | Ut | Descripció | Rendiment | Preu | Import |
|---|---|---|---|---|---|
| O0102 | h | Oficial 1ª | 0.03 | 24.56 | 0.74 |
| O0110 | h | Peó | 0.2 | 20.41 | 4.08 |
| M0201 | h | Compressor aire gasoil 13,3 m³/h | 0.01 | 21.09 | 0.21 |
| M0226 | h | Grup electrògen de 20/30 kVA (maquinària; 12/01/2009) | 0.01 | 4.74 | 0.05 |
| M0212B | h | Camió de trabuc 16 m³ | 0.04 | 45.4 | 1.82 |
| P1613 | u | Cànon d'abocador | 1 | 0.8 | 0.80 |
| vg | % | Despeses indirectes | 0.065 | 6 | 0.39 |
|  |  | Total |  |  | 8.09 |

| Amidament | Uts. | Llarg | Parcial |
|---|---|---|---|
| finques | 1 | 46 | 46.00 |
|  | 1 | 57 | 57.00 |
|  | 1 | 42 | 42.00 |
|  | 2 | 40 | 80.00 |
|  | 1 | 70 | 70.00 |
|  | 1 | 45 | 45.00 |
|  | 1 | 44 | 44.00 |
|  | 1 | 52 | 52.00 |
|  | 1 | 10 | 10.00 |
|  | 1 | 116 | 116.00 |
|  | 1 | 68 | 68.00 |
|  | 1 | 122 | 122.00 |
|  | 1 | 50 | 50.00 |
|  | 1 | 70 | 70.00 |
|  | 1 | 42 | 42.00 |
| Subtotal |  |  | 914.00 |
| Total |  |  | 914 |

**E0203** m3 Enderroc murs de contenció de pedra, inclòs transport a abocador
295 m3 × 35.61 = 10504.95
Enderroc de murs de contenció de pedra, inclòs transport dels materials a l'abocador, cànon i condicionament del mateix.

| Codi | Ut | Descripció | Rendiment | Preu | Import |
|---|---|---|---|---|---|
| O0102 | h | Oficial 1ª | 0.1 | 24.56 | 2.46 |
| O0110 | h | Peó | 0.5 | 20.41 | 10.21 |
| M0207B | h | Retroexcavadora amb martell trencador | 0.21 | 68.89 | 14.47 |
| M0212B | h | Camió de trabuc 16 m³ | 0.125 | 45.4 | 5.68 |
| P1613 | u | Cànon d'abocador | 1.2 | 0.8 | 0.96 |
| vg | % | Despeses indirectes | 0.305 | 6 | 1.83 |
|  |  | Total |  |  | 35.61 |

| Amidament | Uts. | Llarg | Ample | Alt | Parcial |
|---|---|---|---|---|---|
| esculleres existents | 2 | 20 | 5 | 1.4 | 280.00 |
|  | 2 | 10 | 0.5 | 1.5 | 15.00 |
| Subtotal |  |  |  |  | 295.00 |
| Total |  |  |  |  | 295 |

**E0212** m2 Demolició de paviment de panots de morter de ciment, transport abocador
114 m2 × 5.51 = 628.14
Demolició de paviment de panots de morter de ciment col·locats sobre formigó, inclosa la base de formigó i transport dels materials de runa a l'abocador, cànon i condicionament del mateix.

| Codi | Ut | Descripció | Rendiment | Preu | Import |
|---|---|---|---|---|---|
| O0110 | h | Peó | 0.06 | 20.41 | 1.22 |
| M0207B | h | Retroexcavadora amb martell trencador | 0.02 | 68.89 | 1.38 |
| M0212B | h | Camió de trabuc 16 m³ | 0.016 | 45.4 | 0.73 |
| M0204 | h | Pala carregadora pneumàtics | 0.016 | 58.27 | 0.93 |
| P1613 | u | Cànon d'abocador | 1.2 | 0.8 | 0.96 |
| vg | % | Despeses indirectes | 0.049 | 6 | 0.29 |
|  |  | Total |  |  | 5.51 |

| Amidament | Uts. | Llarg | Parcial |
|---|---|---|---|
| voreres accés port | 1 | 84 | 84.00 |
|  | 1 | 30 | 30.00 |
| Subtotal |  |  | 114.00 |
| Total |  |  | 114 |

**E0210** m Demolició de vorada i rigola, inclosa la fonamentació, i transport
146 m × 7.01 = 1023.46
Demolició de vorada i rigola, inclosa la fonamentació, transport a abocador, cànon i condicionament del mateix.

| Codi | Ut | Descripció | Rendiment | Preu | Import |
|---|---|---|---|---|---|
| O0110 | h | Peó | 0.2 | 20.41 | 4.08 |
| M0207 | h | Retroexcavadora 100 hp | 0.02 | 59.41 | 1.19 |
| M0212B | h | Camió de trabuc 16 m³ | 0.02 | 45.4 | 0.91 |
| P1613 | u | Cànon d'abocador | 0.6 | 0.8 | 0.48 |
| vg | % | Despeses indirectes | 0.058 | 6 | 0.35 |
|  |  | Total |  |  | 7.01 |

| Amidament | Uts. | Llarg | Parcial |
|---|---|---|---|
| voreres accés port | 1 | 50 | 50.00 |
|  | 2 | 40 | 80.00 |
|  | 1 | 16 | 16.00 |
| Subtotal |  |  | 146.00 |
| Total |  |  | 146 |

**E02110** m2 Demolició de paviment de formigó, transport abocador
189.1 m2 × 5 = 945.50
Demolició de paviment de formigó, inclòs transport dels materials de runa a l'abocador, cànon i condicionament del mateix.

| Codi | Ut | Descripció | Rendiment | Preu | Import |
|---|---|---|---|---|---|
| M0212B | h | Camió de trabuc 16 m³ | 0.016 | 45.4 | 0.73 |
| M0207B | h | Retroexcavadora amb martell trencador | 0.016 | 68.89 | 1.10 |
| M0204 | h | Pala carregadora pneumàtics | 0.016 | 58.27 | 0.93 |
| O0110 | h | Peó | 0.05 | 20.41 | 1.02 |
| P1613 | u | Cànon d'abocador | 1.2 | 0.8 | 0.96 |
| VGZ | % | Despeses indirectes (25/07/2022) | 0.044 | 6 | 0.26 |
|  |  | Total |  |  | 5 |

| Amidament | Uts. | Llarg | Ample | Parcial |
|---|---|---|---|---|
| mordents voral carretera | 1 | 37 | 0.5 | 18.50 |
|  | 1 | 100 | 0.5 | 50.00 |
|  | 2 | 10 | 0.5 | 10.00 |
|  | 1 | 20 | 0.5 | 10.00 |
|  | 1 | 60 | 0.5 | 30.00 |
|  | 1 | 15 | 0.5 | 7.50 |
|  | 1 | 50 | 0.5 | 25.00 |
|  | 1 | 60 | 0.5 | 30.00 |
| escales accés canal | 9 | 3 | 0.3 | 8.10 |
| Subtotal |  |  |  | 189.10 |
| Total |  |  |  | 189.1 |

**E02111** m2 Demolició de cuneta de formigó, transport abocador (07/12/1994)
33.5 m2 × 4.84 = 162.14
Demolició de cuneta revestida de formigó de qualsevol tipus i gruix, inclòs cànon i transport dels materials de runa a l'abocador.

| Codi | Ut | Descripció | Rendiment | Preu | Import |
|---|---|---|---|---|---|
| O0110 | h | Peó | 0.05 | 20.41 | 1.021 |
| M0207B | h | Retroexcavadora amb martell trencador | 0.015 | 68.89 | 1.033 |
| M0212B | h | Camió de trabuc 16 m³ | 0.015 | 45.4 | 0.681 |
| M0204 | h | Pala carregadora pneumàtics | 0.015 | 58.27 | 0.874 |
| P1613 | u | Cànon d'abocador | 1.2 | 0.8 | 0.960 |
| %16130 | % | Despeses indirectes | 6 % | 4.569 | 0.274 |
|  |  | Total |  |  | 4.84 |

| Amidament | Uts. | Llarg | Ample | Parcial |
|---|---|---|---|---|
| cunetes ctra. | 1 | 22 | 0.5 | 11.00 |
|  | 1 | 15 | 1.5 | 22.50 |
| Subtotal |  |  |  | 33.50 |
| Total |  |  |  | 33.5 |

**E0216** m3 Demolició de planta d'edificació,inclòs transport a abocador
63 m3 × 4.87 = 306.81
Demolició de planta d'edificació, inclòs estintolaments, enderrocs, desmuntatges, destria, càrrega i transport de runes i elements sobrants a l'abocador amb mitjans mecànics i manuals, cànon i condicionament del mateix.

| Codi | Ut | Descripció | Rendiment | Preu | Import |
|---|---|---|---|---|---|
| O0110 | h | Peó | 0.02 | 20.41 | 0.41 |
| M0204 | h | Pala carregadora pneumàtics | 0.04 | 58.27 | 2.33 |
| M0212B | h | Camió de trabuc 16 m³ | 0.02 | 45.4 | 0.91 |
| P1613 | u | Cànon d'abocador | 1.2 | 0.8 | 0.96 |
| vg | % | Despeses indirectes | 0.044 | 6 | 0.26 |
|  |  | Total |  |  | 4.87 |

| Amidament | Uts. | Llarg | Ample | Alt | Parcial |
|---|---|---|---|---|---|
| caseta bombament | 1 | 7 | 3 | 3 | 63.00 |
| Total |  |  |  |  | 63 |

**E0341** u Cales per a localització serveis
60 u × 59.64 = 3578.40
Cales pera a la localització dels serveis existents, amb mitjans mecànics i manuals, inclòs presa de dades, abalisament i posterior tapat de la cala.

| Codi | Ut | Descripció | Rendiment | Preu | Import |
|---|---|---|---|---|---|
| M0207 | h | Retroexcavadora 100 hp | 0.4 | 59.41 | 23.76 |
| O0101 | h | Cap de colla | 0.1 | 26.02 | 2.60 |
| O0102 | h | Oficial 1ª | 0.4 | 24.56 | 9.82 |
| O0110 | h | Peó | 1 | 20.41 | 20.41 |
| VGZ | % | Despeses indirectes | 0.508 | 6 | 3.05 |
|  |  | Total |  |  | 59.64 |

| Amidament | Uts. | Parcial |
|---|---|---|
| serveis d' aigua, elèctrics i comunicacions | 60 | 60.00 |
| Total |  | 60 |

**E0731** u Retirada de senyal o cartell (07/12/1994)
46 u × 16.22 = 746.12
Desmuntatge i retirada de senyal o cartell, demolició d'ancoratges i fonamentació de formigó, inclòs part proporcional de suports i transport a abocador o magatzem i cànon.

| Codi | Ut | Descripció | Rendiment | Preu | Import |
|---|---|---|---|---|---|
| O0101 | h | Cap de colla | 0.1 | 26.02 | 2.60 |
| O0110 | h | Peó | 0.4 | 20.41 | 8.16 |
| M0212B | h | Camió de trabuc 16 m³ | 0.1 | 45.4 | 4.54 |
| %16130 | % | Despeses indirectes | 6 % | 15.30 | 0.92 |
|  |  | Total |  |  | 16.22 |

| Amidament | Uts. | Parcial |
|---|---|---|
| Segons plànols |  |  |
| En full 1 | 4 | 4.00 |
| En full 2 | 3 | 3.00 |
| En full 3 | 1 | 1.00 |
| En full 4 | 5 | 5.00 |
| En full 5 | 1 | 1.00 |
| En full 6 | 1 | 1.00 |
| En full 7 | 6 | 6.00 |
| En full 8 | 3 | 3.00 |
| En full 9 | 5 | 5.00 |
| En full 10 | 1 | 1.00 |
| En full 11 | 1 | 1.00 |
| En full 12 | 7 | 7.00 |
| En full 13 | 3 | 3.00 |
| En full 14 | 1 | 1.00 |
| En full 15 | 4 | 4.00 |
| Subtotal |  | 46.00 |
| Total |  | 46 |

## 02 MOVIMENT DE TERRES
Import: 1657560.9

**E0314** m3 Excavació de terra vegetal, càrrega i transport.
19087.24 m3 × 3.61 = 68904.94
Excavació de terra vegetal, inclosa càrrega, transport a l'abocador, aplec o lloc d'ús i manteniment fins la seva utilització, inclòs cànon d'abocament i manteniment de l'abocador.

| Codi | Ut | Descripció | Rendiment | Preu | Import |
|---|---|---|---|---|---|
| O0101 | h | Cap de colla | 0.008 | 26.02 | 0.21 |
| O0110 | h | Peó | 0.02 | 20.41 | 0.41 |
| M0207 | h | Retroexcavadora 100 hp | 0.01 | 59.41 | 0.59 |
| M0212B | h | Camió de trabuc 16 m³ | 0.02 | 45.4 | 0.91 |
| P1613 | u | Cànon d'abocador | 1 | 0.8 | 0.80 |
| P1615 | u | Condicionament de l'abocador (05/07/2010) | 1 | 0.5 | 0.50 |
| vg | % | Despeses indirectes | 0.031 | 6 | 0.19 |
|  |  | Total |  |  | 3.61 |

| Amidament | Uts. | Llarg | Ample | Alt | Parcial |
|---|---|---|---|---|---|
| Segons amidaments auxiliars |  |  |  |  |  |
| (excavació fins a la crosta) |  |  |  |  |  |
| en desmunt | 1 | 6371.8 |  |  | 6371.80 |
| per terraplè | 1 | 10153.4 |  |  | 10153.40 |
| 20% sanejaments i imprevists a justifcar | 0.2 | 16525.2 |  |  | 3305.04 |
| sobre perfils transversals |  |  |  |  |  |
| a deduir cap.17 camí de guarda | -1 | 743 | 2 | 0.5 | -743.00 |
| Subtotal |  |  |  |  | 19087.24 |
| Total |  |  |  |  | 19087.24 |

**E0301** m3 Excavació en desmunt en qualsevol tipus de terreny, abocador i condicionament
34557.42 m3 × 3.44 = 118877.52
Excavació en desmunt en qualsevol tipus de terreny, amb càrrega i transport a l'interior d'obra o abocador controlat inclòs canon d'abocador i condicionament del mateix.

| Codi | Ut | Descripció | Rendiment | Preu | Import |
|---|---|---|---|---|---|
| O0101 | h | Cap de colla | 0.008 | 26.02 | 0.21 |
| O0110 | h | Peó | 0.016 | 20.41 | 0.33 |
| M0207 | h | Retroexcavadora 100 hp | 0.012 | 59.41 | 0.71 |
| M0212B | h | Camió de trabuc 16 m³ | 0.012 | 45.4 | 0.54 |
| P1613 | u | Cànon d'abocador | 1.2 | 0.8 | 0.96 |
| P1615 | u | Condicionament de l'abocador | 1 | 0.5 | 0.50 |
| vg | % | Despeses indirectes | 0.031 | 6 | 0.19 |
|  |  | Total |  |  | 3.44 |

| Amidament | Uts. | Llarg | Ample | Alt | Parcial |
|---|---|---|---|---|---|
| Segons amidaments auxiliars | 1 | 37945.5 |  |  | 37945.50 |
| a deduir cap.17 camí de guarda | -1 | 743 | 3 | 1.52 | -3388.08 |
| Subtotal |  |  |  |  | 34557.42 |
| Total |  |  |  |  | 34557.42 |

**E0331** m3 Terraplè amb compactació, material seleccionat, inclòs càrrega i transport
20235.92 m3 × 14.17 = 286742.99
Terraplenat i piconatge amb material seleccionat procedent de préstec, en tongades de més de 25 cm i fins a 50 cm amb un grau de compactació segons capa i amb base l'assaig de referència, inclòs cànon d'extracció i transport.

| Codi | Ut | Descripció | Rendiment | Preu | Import |
|---|---|---|---|---|---|
| O0101 | h | Cap de colla | 0.006 | 26.02 | 0.16 |
| O0102 | h | Oficial 1ª | 0.012 | 24.56 | 0.29 |
| O0110 | h | Peó | 0.027 | 20.41 | 0.55 |
| P0311 | m3 | Sòl seleccionat tipus 2 (material) | 1 | 7.87 | 7.87 |
| M0208 | h | Motoanivelladora (maquinària; 12/01/2009) | 0.013 | 73.35 | 0.95 |
| M0213 | h | Camió cisterna de 8 m³ (maquinària) | 0.013 | 48 | 0.62 |
| M0209 | h | Corró vibratori autop. 8 a 10 t (maquinària; 12/01/2009) | 0.018 | 46.26 | 0.83 |
| M0204 | h | Pala carregadora pneumàtics | 0.018 | 58.27 | 1.05 |
| M0212B | h | Camió de trabuc 16 m³ | 0.027 | 45.4 | 1.23 |
| vg | % | Despeses indirectes | 0.103 | 6 | 0.62 |
|  |  | Total |  |  | 14.17 |

| Amidament | Uts. | Llarg | Ample | Alt | Parcial |
|---|---|---|---|---|---|
| Esplanada S-Sel (2) |  |  |  |  |  |
| Segons amidaments auxiliars | 1 | 16273.3 |  |  | 16273.30 |
|  | 1 | 2730.9 |  |  | 2730.90 |
| 10% imprevists a justificar | 0.1 | 19004.2 |  |  | 1900.42 |
| sobre perfils transversals |  |  |  |  |  |
| a deduir cap.17 camí de guarda | -1 | 743 | 3 | 0.3 | -668.70 |
| Subtotal |  |  |  |  | 20235.92 |
| Total |  |  |  |  | 20235.92 |

**E0315** m3 Terraplè amb compactació, material pròpia obra, inclòs transport
950.21 m3 × 5.02 = 4770.05
Terraplenat i piconatge amb material apte de la pròpia obra, en tongades de més de 25 cm i fins a 50 cm amb un grau de compactació segons capa i amb base l'assaig de referència, inclòs cànon d'extracció i transport.

| Codi | Ut | Descripció | Rendiment | Preu | Import |
|---|---|---|---|---|---|
| O0101 | h | Cap de colla | 0.006 | 26.02 | 0.16 |
| O0102 | h | Oficial 1ª | 0.01 | 24.56 | 0.25 |
| O0110 | h | Peó | 0.025 | 20.41 | 0.51 |
| M0208 | h | Motoanivelladora | 0.011 | 73.35 | 0.81 |
| M0213 | h | Camió cisterna de 8 m³ | 0.009 | 48 | 0.43 |
| M0209 | h | Corró vibratori autop. 8 a 10 t | 0.015 | 46.26 | 0.69 |
| M0204 | h | Pala carregadora pneumàtics | 0.015 | 58.27 | 0.87 |
| M0212B | h | Camió de trabuc 16 m³ | 0.023 | 45.4 | 1.04 |
| vg | % | Despeses indirectes | 0.044 | 6 | 0.26 |
|  |  | Total |  |  | 5.02 |

| Amidament | Uts. | Llarg | Parcial |
|---|---|---|---|
| s.qualitat del sòl | 0.05 | 19004.2 | 950.21 |
| Total |  |  | 950.21 |

**E0335** m3 Pedraplé en fons de caixa amb material 5-70 cm procedent de préstec
43317.2 m3 × 21.72 = 940849.58
Pedraplé en fons de caixa amb material 5-70 cm procedent de préstec, consolidat amb base l'assaig de referència, inclòs cànon d'extracció i transport.

| Codi | Ut | Descripció | Rendiment | Preu | Import |
|---|---|---|---|---|---|
| O0101 | h | Cap de colla | 0.006 | 26.02 | 0.16 |
| O0102 | h | Oficial 1ª | 0.01 | 24.56 | 0.25 |
| O0110 | h | Peó | 0.025 | 20.41 | 0.51 |
| P0316 | m3 | Material 5-70 cm procedent préstec (material) | 1 | 15.23 | 15.23 |
| M0208 | h | Motoanivelladora | 0.013 | 73.35 | 0.95 |
| M0213 | h | Camió cisterna de 8 m³ | 0.013 | 48 | 0.62 |
| M0209 | h | Corró vibratori autop. 8 a 10 t | 0.015 | 46.26 | 0.69 |
| M0204 | h | Pala carregadora pneumàtics | 0.015 | 58.27 | 0.87 |
| M0212B | h | Camió de trabuc 16 m³ | 0.027 | 45.4 | 1.23 |
| vg | % | Despeses indirectes | 0.201 | 6 | 1.21 |
|  |  | Total |  |  | 21.72 |

| Amidament | Uts. | Llarg | Ample | Alt | Parcial |
|---|---|---|---|---|---|
| En desmunt | 1 | 16064.3 |  |  | 16064.30 |
| En terraplè | 1 | 21333.6 |  |  | 21333.60 |
| En sanejos i imprevists a justificar | 0.2 | 37398 |  |  | 7479.60 |
| sobre perfils transversals |  |  |  |  |  |
| a deduir cap.17 camí de guarda | -1 | 743 | 3 | 0.7 | -1560.30 |
| Subtotal |  |  |  |  | 43317.20 |
| Total |  |  |  |  | 43317.2 |

**E0648** m2 Feltre geotextil de polipropilè 250 g/m2
64340.33 m2 × 3.69 = 237415.82
Feltre geotextil de polipropilè amb un pes mínim de 250 g/m2 no teixit, 100% foradat per ambdues cares, amb resistència a la perforació igual o superior a 2900 N, inclòs pèrdues per retalls i encavalcaments, regularització i anivellament de superfície d'assentament, totalment col·locat.

| Codi | Ut | Descripció | Rendiment | Preu | Import |
|---|---|---|---|---|---|
| O0101 | h | Cap de colla | 0.003 | 26.02 | 0.08 |
| O0102 | h | Oficial 1ª | 0.028 | 24.56 | 0.69 |
| O0110 | h | Peó | 0.028 | 20.41 | 0.57 |
| P06424 | m2 | Geotèxtil 250 g/m2 resist>= 2900 N (material; 12/01/2009) | 1.1 | 1.95 | 2.15 |
| vg | % | Despeses indirectes | 0.033 | 6 | 0.20 |
|  |  | Total |  |  | 3.69 |

| Amidament | Uts. | Llarg | Ample | Alt | Parcial |
|---|---|---|---|---|---|
| Horitzontal | 54244.33 |  |  |  | 54244.33 |
| Vertical | 1 | 9860 |  | 1.25 | 12325.00 |
| a deduir cap.17 camí de guarda | -1 | 743 | 3 |  | -2229.00 |
| Subtotal |  |  |  |  | 64340.33 |
| Total |  |  |  |  | 64340.33 |

## 03 DRENATGE LONGITUDINAL
Import: 297586.5

**E0305** m3 Excavació rases i pous, mitjans mecànics, cànon abocador
12788.973 m3 × 12.39 = 158455.38
Excavació en rases, pous o fonaments, amb mitjans mecànics i manuals en qualsevol tipus tipus de terreny, inclòs càrrega i transport a l'interior d'obra o abocador controlat, inclòs el seu cànon.

| Codi | Ut | Descripció | Rendiment | Preu | Import |
|---|---|---|---|---|---|
| O0101 | h | Cap de colla | 0.02 | 26.02 | 0.52 |
| O0102 | h | Oficial 1ª | 0.06 | 24.56 | 1.47 |
| O0110 | h | Peó | 0.12 | 20.41 | 2.45 |
| M0207 | h | Retroexcavadora 100 hp | 0.06 | 59.41 | 3.56 |
| M0228 | h | Electrobomba sumergible 20 kW (maquinària; 12/01/2009) | 0.02 | 3.8 | 0.08 |
| M0212B | h | Camió de trabuc 16 m³ | 0.06 | 45.4 | 2.72 |
| P1613 | u | Cànon d'abocador | 1.2 | 0.8 | 0.96 |
| vg | % | Despeses indirectes | 0.105 | 6 | 0.63 |
|  |  | Total |  |  | 12.39 |

| Amidament | Llarg | Ample | Alt | Parcial |
|---|---|---|---|---|
| 0+000 - 5+320 |  |  |  |  |
| Tub PP DN500 | 28 | 1 | 1.5 | 42.000 |
| Tub PP DN630 | 392 | 1.11 | 1.65 | 717.948 |
| Tub PP DN800 | 10 | 1.32 | 1.85 | 24.420 |
| Cuneta Base 1,0m | 278 | 0.75 |  | 208.500 |
| Cuneta Base 1,5m | 2562 | 1.7 |  | 4355.400 |
| Cuneta Base 2,0m | 28 | 3 |  | 84.000 |
| 5+320 - FINAL |  |  |  |  |
| Tub PP DN630 | 6 | 1.11 | 1.65 | 10.989 |
| Tub PP DN800 | 63 | 1.32 | 1.85 | 153.846 |
| Tub Formigó DN1000 | 94 | 1.59 | 2.1 | 313.866 |
| Tub Formigó DN1200 | 8 | 1.81 | 2.3 | 33.304 |
| Cuneta Base 1,5m | 131 | 1.7 |  | 222.700 |
| Cuneta Base 2,0m | 700 | 3 |  | 2100.000 |
| Cuneta Base 2,5m | 1292 | 3.5 |  | 4522.000 |
| Subtotal |  |  |  | 12788.973 |
| Total |  |  |  | 12788.973 |

**E0316** m3 Rebliment i piconatge rasa, material préstec, inclòs càrrega i transport
386.952 m3 × 10.15 = 3927.56
Rebliment i piconatge de rasa amb compactació amb base a l'assaig de referència amb material apte de préstec, inclòs càrrega i transport.

| Codi | Ut | Descripció | Rendiment | Preu | Import |
|---|---|---|---|---|---|
| O0101 | h | Cap de colla | 0.01 | 26.02 | 0.26 |
| O0102 | h | Oficial 1ª | 0.03 | 24.56 | 0.74 |
| O0110 | h | Peó | 0.07 | 20.41 | 1.43 |
| P0307 | m3 | Terra de préstec (material) | 1 | 5 | 5.00 |
| M0207 | h | Retroexcavadora 100 hp | 0.03 | 59.41 | 1.78 |
| M0211 | h | Corró de llança 650 kg (maquinària; 12/01/2009) | 0.05 | 9.61 | 0.48 |
| vg | % | Despeses indirectes | 0.077 | 6 | 0.46 |
|  |  | Total |  |  | 10.15 |

| Amidament | Llarg | Ample | Alt | Parcial |
|---|---|---|---|---|
| 0+000 - 5+320 |  |  |  |  |
| Tub PP DN500 | 28 | 1 | 0.5 | 14.000 |
| Tub PP DN630 | 392 | 1.11 | 0.54 | 234.965 |
| Tub PP DN800 | 10 | 1.32 | 0.53 | 6.996 |
| 5+320 - FINAL |  |  |  |  |
| Tub PP DN630 | 6 | 1.11 | 0.54 | 3.596 |
| Tub PP DN800 | 63 | 1.32 | 0.53 | 44.075 |
| Tub Formigó DN1000 | 94 | 1.59 | 0.51 | 76.225 |
| Tub Formigó DN1200 | 8 | 1.81 | 0.49 | 7.095 |
| Subtotal |  |  |  | 386.952 |
| Total |  |  |  | 386.952 |

**E0502** m3 Formigó HM-20 fonaments
660.273 m3 × 79.42 = 52438.88
Formigó en massa tipus HM-20 en fonaments i soleres, elaborat en planta, col·locat.

| Codi | Ut | Descripció | Rendiment | Preu | Import |
|---|---|---|---|---|---|
| O0101 | h | Cap de colla | 0.025 | 26.02 | 0.65 |
| O0102 | h | Oficial 1ª | 0.1 | 24.56 | 2.46 |
| O0110 | h | Peó | 0.2 | 20.41 | 4.08 |
| P0503 | m3 | Formigó HM-20 posat a l'obra (material) | 1.02 | 67 | 68.34 |
| M0225 | h | Vibrador (maquinària; 12/01/2009) | 0.16 | 2.09 | 0.33 |
| vg | % | Despeses indirectes | 0.593 | 6 | 3.56 |
|  |  | Total |  |  | 79.42 |

| Amidament | Uts. | Llarg | Ample | Alt | Parcial |
|---|---|---|---|---|---|
| 0+000 - 5+320 |  |  |  |  |  |
| TUB PP D500 | 1 | 28 | 1 | 1 | 28.000 |
| TUB PP D630 | 1 | 392 | 1.11 | 1.11 | 482.983 |
| TUB PP D800 | 1 | 10 | 1.32 | 1.32 | 17.424 |
| 5+320 - FINAL |  |  |  |  |  |
| TUB PP D630 | 1 | 6 | 1.11 | 1.11 | 7.393 |
| TUB PP D800 | 1 | 63 | 1.32 | 1.32 | 109.771 |
| TUB FORMIGÓ D1000 | 1 | 94 | 1.59 | 1.59 | 237.641 |
| TUB FORMIGÓ D1200 | 1 | 8 | 1.81 | 1.81 | 26.209 |
| a deduir tubs | -5.488 |  |  |  | -5.488 |
|  | -122.304 |  |  |  | -122.304 |
|  | -5.02 |  |  |  | -5.020 |
|  | -1.872 |  |  |  | -1.872 |
|  | -31.626 |  |  |  | -31.626 |
|  | -73.79 |  |  |  | -73.790 |
|  | -9.048 |  |  |  | -9.048 |
| Subtotal |  |  |  |  | 660.273 |
| Total |  |  |  |  | 660.273 |

**E0876** m Tub de PP corrugat doble capa Ø500 mm
28 m × 32.53 = 910.84
Tub de PP corrugat doble capa de 500 mm. de diàmetre nominal i SN 8 kN/m2, inclòs pp de peces especials i accessoris, col·locat.

| Codi | Ut | Descripció | Rendiment | Preu | Import |
|---|---|---|---|---|---|
| O0101 | h | Cap de colla | 0.02 | 26.02 | 0.52 |
| O0102 | h | Oficial 1ª | 0.05 | 24.56 | 1.23 |
| O0110 | h | Peó | 0.05 | 20.41 | 1.02 |
| P1243 | m | Tub de pp DN500 mm., SN 8 kN/m2 (material; 09/10/2009) | 1 | 21.5 | 21.50 |
| P%1615 | % | Part proporcional accessoris (10/08/1999) | 30 % | 21.50 | 6.45 |
| vg | % | Despeses indirectes | 0.302 | 6 | 1.81 |
|  |  | Total |  |  | 32.53 |

| Amidament | Llarg | Parcial |
|---|---|---|
| 0+000-5+320 |  |  |
| Pas salvacunetes | 28 | 28.00 |
| Subtotal |  | 28.00 |
| Total |  | 28 |

**E0877** m Tub de PP corrugat doble capa Ø630 mm
398 m × 47.15 = 18765.70
Tub de PP corrugat doble capa de 630 mm. de diàmetre nominal i SN 8 kN/m2, inclòs pp de peces especials i accessoris, col·locat.

| Codi | Ut | Descripció | Rendiment | Preu | Import |
|---|---|---|---|---|---|
| O0101 | h | Cap de colla | 0.05 | 26.02 | 1.301 |
| O0102 | h | Oficial 1ª | 0.25 | 24.56 | 6.140 |
| O0110 | h | Peó | 0.25 | 20.41 | 5.103 |
| P12440 | m | Tub de pp DN630 mm., SN 8 kN/m2 (material) | 1 | 24.66 | 24.660 |
| P%1615 | % | Part proporcional accessoris | 30 % | 24.660 | 7.398 |
| vg | % | Despeses indirectes | 0.424 | 6 | 2.544 |
|  |  | Total |  |  | 47.15 |

| Amidament | Llarg | Parcial |
|---|---|---|
| 0+000 - 5+320 |  |  |
| Pas salvacunetes | 392 | 392.00 |
| 5+320 - FINAL |  |  |
| Pas salvacunetes | 6 | 6.00 |
| Subtotal |  | 398.00 |
| Total |  | 398 |

**E0878** m Tub de PP corrugat doble capa Ø800 mm
73 m × 74.7 = 5453.10
Tub de PP corrugat doble capa de 800 mm. de diàmetre nominal i SN 8 kN/m2, inclòs pp de peces especials i accessoris, col·locat.

| Codi | Ut | Descripció | Rendiment | Preu | Import |
|---|---|---|---|---|---|
| O0101 | h | Cap de colla | 0.06 | 26.02 | 1.56 |
| O0102 | h | Oficial 1ª | 0.25 | 24.56 | 6.14 |
| O0110 | h | Peó | 0.25 | 20.41 | 5.10 |
| P1245 | m | Tub de pp DN800 mm., SN 8 kN/m2 (material) | 1 | 44.45 | 44.45 |
| P%1615 | % | Part proporcional accessoris | 30 % | 44.45 | 13.34 |
| vg | % | Despeses indirectes | 0.684 | 6 | 4.10 |
|  |  | Total |  |  | 74.7 |

| Amidament | Llarg | Parcial |
|---|---|---|
| 0+000 - 5+320 |  |  |
| Pas salvacunetes | 10 | 10.00 |
| 5+320 - FINAL |  |  |
| Pas salvacunetes | 63 | 63.00 |
| Subtotal |  | 73.00 |
| Total |  | 73 |

**E0809** m Tub formigó Ø1000 mm.
94 m × 88.13 = 8284.22
Tub de formigó de 1000 mm. de diàmetre, rejuntat amb morter de ciment, col·locat.

| Codi | Ut | Descripció | Rendiment | Preu | Import |
|---|---|---|---|---|---|
| O0102 | h | Oficial 1ª | 0.3 | 24.56 | 7.37 |
| O0110 | h | Peó | 0.6 | 20.41 | 12.25 |
| P1107 | m | Tub formigó DN 1000 mm. (material; 12/01/2009) | 1 | 58.99 | 58.99 |
| E0108 | m3 | Morter de ciment elaborat a l'obra | 0.006 | 54.62 | 0.33 |
| M0205 | h | Pala carregadora sobre orugues | 0.06 | 73.35 | 4.40 |
| vg | % | Despeses indirectes | 0.799 | 6 | 4.79 |
|  |  | Total |  |  | 88.13 |

| Amidament | Llarg | Parcial |
|---|---|---|
| 5+320 - FINAL |  |  |
| Pas salvacunetes | 94 | 94.00 |
| Subtotal |  | 94.00 |
| Total |  | 94 |

**E0810** m Tub formigó Ø1200 mm.
8 m × 114.36 = 914.88
Tub de formigó de 1200 mm. de diàmetre, rejuntat amb morter de ciment, col·locat.

| Codi | Ut | Descripció | Rendiment | Preu | Import |
|---|---|---|---|---|---|
| O0102 | h | Oficial 1ª | 0.4 | 24.56 | 9.82 |
| O0110 | h | Peó | 0.8 | 20.41 | 16.33 |
| P1108 | m | Tub formigó DN 1200 mm. (material; 12/01/2009) | 1 | 75.74 | 75.74 |
| E0108 | m3 | Morter de ciment elaborat a l'obra | 0.007 | 54.62 | 0.38 |
| M0205 | h | Pala carregadora sobre orugues | 0.08 | 73.35 | 5.87 |
| vg | % | Despeses indirectes | 1.036 | 6 | 6.22 |
|  |  | Total |  |  | 114.36 |

| Amidament | Llarg | Parcial |
|---|---|---|
| 5+320 - FINAL |  |  |
| Pas salvacunetes | 8 | 8.00 |
| Subtotal |  | 8.00 |
| Total |  | 8 |

**E0840** u Embocadura prefabricada D 500 mm
8 u × 226.96 = 1815.68
Embocadura armada prefabricada diàmetre 500 mm, inclou tots els treballs d'adequació, anivellament, excavació i rebliments, totalment col·locada i en servei.

| Codi | Ut | Descripció | Rendiment | Preu | Import |
|---|---|---|---|---|---|
| O0101 | h | Cap de colla | 0.02 | 26.02 | 0.52 |
| O0102 | h | Oficial 1ª | 1.5 | 24.56 | 36.84 |
| O0110 | h | Peó | 2 | 20.41 | 40.82 |
| P1609 | m3 | Excavació de terres | 1.5 | 11.12 | 16.68 |
| P0503 | m3 | Formigó HM-20 posat a l'obra | 0.2 | 67 | 13.40 |
| P0307 | m3 | Terra de préstec | 1 | 5 | 5.00 |
| E02084 | u | Embocadura armada tub Ø 500 mm (material; 26/09/2017) | 1 | 90 | 90.00 |
| M0207 | h | Retroexcavadora 100 hp | 0.2 | 59.41 | 11.88 |
| vg | % | Despeses indirectes | 1.97 | 6 | 11.82 |
|  |  | Total |  |  | 226.96 |

| Amidament | Llarg | Parcial |
|---|---|---|
| 0+000 - 5+320 |  |  |
| Pas salvacunetes | 8 | 8.00 |
| Subtotal |  | 8.00 |
| Total |  | 8 |

**E0841** u Embocadura prefabricada D 600 mm
91 u × 248.16 = 22582.56
Embocadura armada prefabricada diàmetre 600 mm, inclou tots els treballs d'adequació, anivellament, excavació i rebliments, totalment col·locada i en servei.

| Codi | Ut | Descripció | Rendiment | Preu | Import |
|---|---|---|---|---|---|
| O0101 | h | Cap de colla | 0.02 | 26.02 | 0.52 |
| O0102 | h | Oficial 1ª | 1.5 | 24.56 | 36.84 |
| O0110 | h | Peó | 2 | 20.41 | 40.82 |
| P1609 | m3 | Excavació de terres | 1.5 | 11.12 | 16.68 |
| P0503 | m3 | Formigó HM-20 posat a l'obra | 0.2 | 67 | 13.40 |
| E02083 | u | Embocadura armada tub Ø 600 mm (material; 26/09/2017) | 1 | 110 | 110.00 |
| P0307 | m3 | Terra de préstec | 1 | 5 | 5.00 |
| M0207 | h | Retroexcavadora 100 hp | 0.2 | 59.41 | 11.88 |
| vg | % | Despeses indirectes | 2.17 | 6 | 13.02 |
|  |  | Total |  |  | 248.16 |

| Amidament | Llarg | Parcial |
|---|---|---|
| 0+000 - 5+320 |  |  |
| Pas salvacunetes | 89 | 89.00 |
| 5+320 - FINAL |  |  |
| Pas salvacunetes | 2 | 2.00 |
| Subtotal |  | 91.00 |
| Total |  | 91 |

**E0842** u Embocadura prefabricada D 800 mm
20 u × 444.26 = 8885.20
Embocadura armada prefabricada diàmetre 800 mm, inclou tots els treballs d'adequació, anivellament, excavació i rebliments, totalment col·locada i en servei.

| Codi | Ut | Descripció | Rendiment | Preu | Import |
|---|---|---|---|---|---|
| O0101 | h | Cap de colla | 0.02 | 26.02 | 0.52 |
| O0102 | h | Oficial 1ª | 1.5 | 24.56 | 36.84 |
| O0110 | h | Peó | 2 | 20.41 | 40.82 |
| P1609 | m3 | Excavació de terres | 1.5 | 11.12 | 16.68 |
| E02081 | u | Embocadura armada tub Ø 800 mm (material; 26/09/2017) | 1 | 295 | 295.00 |
| P0503 | m3 | Formigó HM-20 posat a l'obra | 0.2 | 67 | 13.40 |
| P0307 | m3 | Terra de préstec | 1 | 5 | 5.00 |
| M0207 | h | Retroexcavadora 100 hp | 0.2 | 59.41 | 11.88 |
| vg | % | Despeses indirectes | 4.02 | 6 | 24.12 |
|  |  | Total |  |  | 444.26 |

| Amidament | Llarg | Parcial |
|---|---|---|
| 0+000 - 5+320 |  |  |
| Pas salvacunetes | 2 | 2.00 |
| 5+320 - FINAL |  |  |
| Pas salvacunetes | 18 | 18.00 |
| Subtotal |  | 20.00 |
| Total |  | 20 |

**E0842N** u Embocadura prefabricada D 1000 mm
24 u × 522.52 = 12540.48
Embocadura armada prefabricada diàmetre 1000 mm, inclou tots els treballs d'adequació, anivellament, excavació i rebliments, totalment col·locada i en servei.

| Codi | Ut | Descripció | Rendiment | Preu | Import |
|---|---|---|---|---|---|
| O0101 | h | Cap de colla | 0.02 | 26.02 | 0.52 |
| O0102 | h | Oficial 1ª | 1.5 | 24.56 | 36.84 |
| O0110 | h | Peó | 2 | 20.41 | 40.82 |
| P1609 | m3 | Excavació de terres | 1.5 | 11.12 | 16.68 |
| E0208N | u | Embocadura armada D 1000 (material; 21/07/2022) | 1 | 350 | 350.00 |
| P0504 | m3 | Formigó HM-20 posat a l'obra (material; 13/02/2017) | 0.6 | 52 | 31.20 |
| P0307 | m3 | Terra de préstec | 1 | 5 | 5.00 |
| M0207 | h | Retroexcavadora 100 hp | 0.2 | 59.41 | 11.88 |
| vg | % | Despeses indirectes | 4.93 | 6 | 29.58 |
|  |  | Total |  |  | 522.52 |

| Amidament | Llarg | Parcial |
|---|---|---|
| 5+320 - FINAL |  |  |
| Pas salvacunetes | 24 | 24.00 |
| Subtotal |  | 24.00 |
| Total |  | 24 |

**E0843CA** u Embocadura prefabricada D 1200 mm
2 u × 612.86 = 1225.72
Embocadura armada prefabricada fins a diàmetre 1200 mm, inclou tots els treballs d'adequació, nivelació, excavació i rebliment. totalment col·locada i en servei.

| Codi | Ut | Descripció | Rendiment | Preu | Import |
|---|---|---|---|---|---|
| O0101 | h | Cap de colla | 0.02 | 26.02 | 0.52 |
| O0102 | h | Oficial 1ª | 1.5 | 24.56 | 36.84 |
| O0110 | h | Peó | 2 | 20.41 | 40.82 |
| P1609 | m3 | Excavació de terres | 1.5 | 11.12 | 16.68 |
| M0263A | u | Embocadura armada D 1200 (material; 11/07/2018) | 1 | 425 | 425.00 |
| P0504 | m3 | Formigó HM-20 posat a l'obra | 1 | 52 | 52.00 |
| P0307 | m3 | Terra de préstec | 1 | 5 | 5.00 |
| M0207 | h | Retroexcavadora 100 hp | 0.2 | 59.41 | 11.88 |
| vg | % | Despeses indirectes | 4.02 | 6 | 24.12 |
|  |  | Total |  |  | 612.86 |

| Amidament | Llarg | Parcial |
|---|---|---|
| 5+320 - FINAL |  |  |
| Pas salvacunetes | 2 | 2.00 |
| Subtotal |  | 2.00 |
| Total |  | 2 |

**E0835** u Pou registre DN1000 formigó pref, tapa Ø650 i bastiment fosa i pates, Hmax=1,80 m
3 u × 462.1 = 1386.30
Pou de registre de DN1000 mm de formigó prefabricat fins a 2,00 m d'alçària, inclòs tapa de fosa de Ø650 mm exterior, estanca i insonora, marc Ø800, amb bastiment de fosa grisa, fins 1 bar de pressió d'aigua i graons d'acer revestits de polipropilè.

| Codi | Ut | Descripció | Rendiment | Preu | Import |
|---|---|---|---|---|---|
| O0101 | h | Cap de colla | 0.025 | 26.02 | 0.65 |
| O0102 | h | Oficial 1ª | 2 | 24.56 | 49.12 |
| O0110 | h | Peó | 2.5 | 20.41 | 51.03 |
| P1609 | m3 | Excavació de terres | 2.2 | 11.12 | 24.46 |
| P0652 | u | Con reductor asimètric 1000x690 mm (material) | 1 | 70 | 70.00 |
| P0503 | m3 | Formigó HM-20 posat a l'obra | 0.6 | 67 | 40.20 |
| E0515 | m2 | Encofrat de fusta per a fonaments i/o formigó ocult | 2.44 | 25.46 | 62.12 |
| M0225 | h | Vibrador | 0.03 | 2.09 | 0.06 |
| P0618 | u | Tapa fosa Ø650 mm. exterior, marc Ø800 mm., classe D-400 (material) | 1 | 123.5 | 123.50 |
| P0651 | u | Graó d'acer revestit de polipropilè, 40 cm d'amplada (material) | 3 | 5.48 | 16.44 |
| vg | % | Despeses indirectes | 4.087 | 6 | 24.52 |
|  |  | Total |  |  | 462.1 |

| Amidament | Uts. | Parcial |
|---|---|---|
| 0+000 - 5+320 |  |  |
| PK 1+970 | 2 | 2.00 |
| PK 2+550 | 1 | 1.00 |
| Subtotal |  | 3.00 |
| Total |  | 3 |

## 04 DRENATGE TRANSVERSAL
Import: 16791.86

**E0305** m3 Excavació rases i pous, mitjans mecànics, cànon abocador
151.404 m3 × 12.39 = 1875.90

| Amidament | Llarg | Ample | Alt | Parcial |
|---|---|---|---|---|
| 0+000-5+320 |  |  |  |  |
| Tub Formigó DN800 | 62 | 1.32 | 1.85 | 151.404 |
| Subtotal |  |  |  | 151.404 |
| Total |  |  |  | 151.404 |

**E0316** m3 Rebliment i piconatge rasa, material préstec, inclòs càrrega i transport
43.375 m3 × 10.15 = 440.26

| Amidament | Llarg | Ample | Alt | Parcial |
|---|---|---|---|---|
| 0+000-5+320 |  |  |  |  |
| Tub Formigó DN800 | 62 | 1.32 | 0.53 | 43.375 |
| Subtotal |  |  |  | 43.375 |
| Total |  |  |  | 43.375 |

**E0878** m Tub de PP corrugat doble capa Ø800 mm
64.442 m × 74.7 = 4813.82

| Amidament | Llarg | Ample | Alt | Parcial |
|---|---|---|---|---|
| 0+000-5+320 |  |  |  |  |
| Tub Formigó DN800 | 62 |  |  | 62.000 |
|  |  | 1.32 | 1.85 | 2.442 |
| Subtotal |  |  |  | 64.442 |
| Total |  |  |  | 64.442 |

**E0502** m3 Formigó HM-20 fonaments
76.905 m3 × 79.42 = 6107.80

| Amidament | Uts. | Llarg | Ample | Alt | Parcial |
|---|---|---|---|---|---|
| 0+000-5+320 |  |  |  |  |  |
| Tub Formigó DN800 | 1 | 62 | 1.32 | 1.32 | 108.029 |
| a deduir tub | -31.124 |  |  |  | -31.124 |
| Subtotal |  |  |  |  | 76.905 |
| Total |  |  |  |  | 76.905 |

**E0842** u Embocadura prefabricada D 800 mm
8 u × 444.26 = 3554.08

| Amidament | Llarg | Parcial |
|---|---|---|
| 0+000-5+320 |  |  |
| Tubs desguàs | 8 | 8.00 |
| Subtotal |  | 8.00 |
| Total |  | 8 |

## 05 ESTRUCTURES (07/12/1994)
Import: 1276114.28

### 05.01 OF-0.1 (07/12/1994)
Import: 72148.17

**E02085** m3 Enderroc estructures formigó armat, inclòs transport a abocador
130.34 m3 × 48.01 = 6257.62

| Amidament | Uts. | Llarg | Ample | Alt | Parcial |
|---|---|---|---|---|---|
|  | 1 | 9.31 | 5.6 | 2.5 | 130.34 |
| Total |  |  |  |  | 130.34 |

**E0305** m3 Excavació rases i pous, mitjans mecànics, cànon abocador
166.5 m3 × 12.39 = 2062.94

| Amidament | Uts. | Llarg | Ample | Alt | Parcial |
|---|---|---|---|---|---|
| CALAIX | 1 | 37 | 4.5 | 1 | 166.50 |
| Total |  |  |  |  | 166.5 |

**E0590N** m Marc prefabricat de formigó armat de mesures interiors h:3,00 x v:2,00 m
34.85 m × 1213.86 = 42303.02
Marc prefabricat de formigó armat de mesures interiors H:3000mm x V: 2000 mm de 25 cm de gruix en llindars i brancals amb unió encadellada subministrat, alçària de terres sobre clau < 8 m, inclou el muntatge, solera de formigó en massa tipus HL-150 de 25 cm de gruix, sorra >2 mm d'anivellament de 10 cm de gruix i segellat de juntes, totalment col·locat.

| Codi | Ut | Descripció | Rendiment | Preu | Import |
|---|---|---|---|---|---|
| O0101 | h | Cap de colla | 0.029 | 26.02 | 0.75 |
| O0102 | h | Oficial 1ª | 0.9 | 24.56 | 22.10 |
| O0110 | h | Peó | 1.462 | 20.41 | 29.84 |
| M0216N | h | Grua autopropulsada 40 tn (maquinària; 21/07/2022) | 0.7 | 300.34 | 210.24 |
| P09890N | u | Marc prefabricat 3,00x2,00, 25cm de guix (material; 21/07/2022) | 1 | 914.8 | 914.80 |
| P0502 | m3 | Formigó HL-150 posat a l'obra (material; 25/07/2022) | 0.48 | 60.5 | 29.04 |
| P0301 | m3 | Sorra per a formigons i morters (material) | 0.32 | 22.15 | 7.09 |
|  |  | Total |  |  | 1213.86 |

**E04121** t Escullera amb blocs pedra calcària 800-1500 kg
124.6 t × 27.3 = 3401.58
Escullera amb blocs de pedra calcària de 800 kg a 1500 kg, com a màxim, col·locats amb pala carregadora, inclòs càrrega i transport.

| Codi | Ut | Descripció | Rendiment | Preu | Import |
|---|---|---|---|---|---|
| O0101 | h | Cap de colla | 0.01 | 26.02 | 0.26 |
| O0102 | h | Oficial 1ª | 0.04 | 24.56 | 0.98 |
| O0110 | h | Peó | 0.1 | 20.41 | 2.04 |
| P03261 | t | Bloc pedra calcària esc. >800 kg (material) | 1 | 20.73 | 20.73 |
| M0205 | h | Pala carregadora sobre orugues | 0.015 | 73.35 | 1.10 |
| M0212B | h | Camió de trabuc 16 m³ | 0.015 | 45.4 | 0.68 |
| vg | % | Despeses indirectes | 0.251 | 6 | 1.51 |
|  |  | Total |  |  | 27.3 |

| Amidament | Uts. | Parcial |
|---|---|---|
| 1 i 4 | 29.4 | 29.40 |
| 2 | 29.4 | 29.40 |
| 3 | 22.05 | 22.05 |
| base | 43.75 | 43.75 |
| Subtotal |  | 124.60 |
| Total |  | 124.6 |

**E0335** m3 Pedraplé en fons de caixa amb material 5-70 cm procedent de préstec
90.262 m3 × 21.72 = 1960.49

| Amidament | Uts. | Llarg | Ample | Alt | Parcial |
|---|---|---|---|---|---|
| subbase | 1 | 34.85 | 3.7 | 0.7 | 90.262 |
| Total |  |  |  |  | 90.262 |

**E0533** m2 Pintura bituminosa en extradós de murs (tres capes)
296.225 m2 × 2.46 = 728.71

| Codi | Ut | Descripció | Rendiment | Preu | Import |
|---|---|---|---|---|---|
| O0102 | h | Oficial 1ª | 0.02 | 24.56 | 0.49 |
| O0110 | h | Peó | 0.08 | 20.41 | 1.63 |
| P0412 | kg | Emulsió bituminosa tipus C50BF4 IMP (material) | 1.8 | 0.19 | 0.34 |
|  |  | Total |  |  | 2.46 |

| Amidament | Uts. | Llarg | Ample | Alt | Parcial |
|---|---|---|---|---|---|
|  | 2 | 34.85 |  | 2.5 | 174.250 |
|  | 1 | 34.85 | 3.5 |  | 121.975 |
| Subtotal |  |  |  |  | 296.225 |
| Total |  |  |  |  | 296.225 |

**E0320** m3 Rebliment i piconatge de material granular o seleccionat en extradós
55.58 m3 × 23.17 = 1287.79
Rebliment i piconatge de sòl seleccionat o granular, procedent de préstec en l'extradós de murs i estreps, estès amb tongades de 25 cms de gruix com a màxim, humectat i compactat > 100 MPa.

| Codi | Ut | Descripció | Rendiment | Preu | Import |
|---|---|---|---|---|---|
| O0101 | h | Cap de colla | 0.05 | 26.02 | 1.30 |
| O0110 | h | Peó | 0.1 | 20.41 | 2.04 |
| P0309 | m3 | Material granular seleccionat (material; 12/01/2009) | 1 | 17 | 17.00 |
| M0213 | h | Camió cisterna de 8 m³ | 0.01 | 48 | 0.48 |
| M0207 | h | Retroexcavadora 100 hp | 0.01 | 59.41 | 0.59 |
| M0211 | h | Corró de llança 650 kg | 0.05 | 9.61 | 0.48 |
| vg | % | Despeses indirectes | 0.213 | 6 | 1.28 |
|  |  | Total |  |  | 23.17 |

| Amidament | Uts. | Llarg | Parcial |
|---|---|---|---|
|  | 15.88 | 3.5 | 55.58 |
| Total |  |  | 55.58 |

**E03231** m3 Rebliment i piconatge de grava-ciment de granulometria GC25 O.F. (07/12/1994)
136 m3 × 62.93 = 8558.48
Base de grava-ciment GC-25 amb un contingut mínim de ciment del 4%, elaborada en planta, estesa i compactada a >50 MPa en extradós de murs i obres de fàbrica.

| Codi | Ut | Descripció | Rendiment | Preu | Import |
|---|---|---|---|---|---|
| O0101 | h | Cap de colla | 0.05 | 26.02 | 1.30 |
| O0102 | h | Oficial 1ª | 0.1 | 24.56 | 2.46 |
| O0110 | h | Peó | 0.2 | 20.41 | 4.08 |
| M0207 | h | Retroexcavadora 100 hp | 0.1 | 59.41 | 5.94 |
| M0211 | h | Corró de llança 650 kg | 0.1 | 9.61 | 0.96 |
| M0213 | h | Camió cisterna de 8 m³ | 0.08 | 48 | 3.84 |
| P1601 | m3 | Aigua (material) | 0.5 | 0.65 | 0.33 |
| PE0006 | m3 | Grava-ciment GC25 amb 4% ciment P-350 (material; 08/10/2013) | 1.15 | 35.18 | 40.46 |
| %16130 | % | Despeses indirectes | 6 % | 59.37 | 3.56 |
|  |  | Total |  |  | 62.93 |

| Amidament | Uts. | Llarg | Ample | Alt | Parcial |
|---|---|---|---|---|---|
|  | 2 | 34 | 2 | 1 | 136.00 |
| Total |  |  |  |  | 136 |

**E0319** m3 Rebliment i piconatge localitzat amb material filtrant
69.7 m3 × 25.81 = 1798.96
Rebliment amb material filtrant darrera d'alçats d'obres de fàbrica i murs d'escullera, inclòs càrrega, transport, estesa i piconatge.

| Codi | Ut | Descripció | Rendiment | Preu | Import |
|---|---|---|---|---|---|
| O0101 | h | Cap de colla | 0.05 | 26.02 | 1.30 |
| O0102 | h | Oficial 1ª | 0.09 | 24.56 | 2.21 |
| O0110 | h | Peó | 0.15 | 20.41 | 3.06 |
| P0308 | m3 | Material filtrant (material; 09/10/2009) | 1 | 16.36 | 16.36 |
| M0207 | h | Retroexcavadora 100 hp | 0.025 | 59.41 | 1.49 |
| vg | % | Despeses indirectes | 0.232 | 6 | 1.39 |
|  |  | Total |  |  | 25.81 |

| Amidament | Uts. | Llarg | Ample | Alt | Parcial |
|---|---|---|---|---|---|
|  | 2 | 34.85 | 0.5 | 2 | 69.70 |
| Total |  |  |  |  | 69.7 |

**E0648** m2 Feltre geotextil de polipropilè 250 g/m2
174.25 m2 × 3.69 = 642.98

| Amidament | Uts. | Llarg | Alt | Parcial |
|---|---|---|---|---|
|  | 2 | 34.85 | 2.5 | 174.25 |
| Total |  |  |  | 174.25 |

**E0867** m Tub dren DN 200 mm PE corrugat i doble paret TP (07/12/1994)
74 m × 12 = 888.00
Tub dren de 200 mm de diàmetre nominal de PE corrugat i doble paret, totalment ranurat, col·locat en rasa de trasdós de mur per al drenatge.

| Codi | Ut | Descripció | Rendiment | Preu | Import |
|---|---|---|---|---|---|
| O0102 | h | Oficial 1ª | 0.05 | 24.56 | 1.23 |
| O0110 | h | Peó | 0.05 | 20.41 | 1.02 |
| P1151 | m | Tub PE DN200 mm doble paret TP (material) | 1 | 7.31 | 7.31 |
| P1171 | pp | Accessoris i connexions PVC (material; 12/01/2009) | 1 | 1.76 | 1.76 |
| %16130 | % | Despeses indirectes | 6 % | 11.32 | 0.68 |
|  |  | Total |  |  | 12 |

| Amidament | Uts. | Llarg | Parcial |
|---|---|---|---|
|  | 2 | 37 | 74.00 |
| Total |  |  | 74 |

**E0737N** m Barrera de seguretat BMS2Q-N2 amb placa d'ancoratge, termolacada
32 m × 70.55 = 2257.60
Barrera de seguretat metàl·lica simple amb separador, tipus BMS2Q-N2 o similar, amb placa d'ancoratge, soldadures i material auxiliar, pal de perfil tubular cada 2 m, peça reflectora a dues cares cada 8m, termolacada en RAL verd-marró a definir per la Direcció d'Obra, topall final si s'escau, totalment col·locada en recta o corba de qualsevol radi.

| Codi | Ut | Descripció | Rendiment | Preu | Import |
|---|---|---|---|---|---|
| O0101 | h | Cap de colla | 0.03 | 26.02 | 0.78 |
| O0102 | h | Oficial 1ª | 0.06 | 24.56 | 1.47 |
| O0110 | h | Peó | 0.06 | 20.41 | 1.22 |
| P14141N | m | Barrera seguretat doble ona tipus BMS2Q-N2 amb placa d'ancoratge, termolacada (material; 21/07/2022) | 1 | 47 | 47.00 |
| P1424 | u | Part proporc. mater. barreres (material; 11/05/2010) | 2 | 6.28 | 12.56 |
| M0253 | h | Màquina per a clavar muntants metàl·lics (maquinària; 12/01/2009) | 0.08 | 43.97 | 3.52 |
| vg | % | Despeses indirectes | 0.666 | 6 | 4.00 |
|  |  | Total |  |  | 70.55 |

| Amidament | Uts. | Llarg | Parcial |
|---|---|---|---|
|  | 2 | 16 | 32.00 |
| Total |  |  | 32 |

### 05.02 OF-0.2 (07/12/1994)
Import: 30210.87

**E020851** m3 Enderroc estructures formigó armat, inclòs transport a abocador
70 m3 × 48.01 = 3360.70
Enderroc i demolició de canal i sèquia de reg existent de formigó armat, de qualsevol tipus i gruix, inclòs cànon i transport dels materials de runa a l'abocador.

| Codi | Ut | Descripció | Rendiment | Preu | Import |
|---|---|---|---|---|---|
| O0102 | h | Oficial 1ª | 0.14 | 24.56 | 3.44 |
| O0110 | h | Peó | 0.7 | 20.41 | 14.29 |
| M0207B | h | Retroexcavadora amb martell trencador | 0.25 | 68.89 | 17.22 |
| M0229 | h | Compressor d'aire de gasoil 3m³ | 0.4 | 7.06 | 2.82 |
| M0212B | h | Camió de trabuc 16 m³ | 0.15 | 45.4 | 6.81 |
| P1613 | u | Cànon d'abocador | 1.2 | 0.8 | 0.96 |
| vg | % | Despeses indirectes | 0.412 | 6 | 2.47 |
|  |  | Total |  |  | 48.01 |

| Amidament | Uts. | Llarg | Ample | Alt | Parcial |
|---|---|---|---|---|---|
|  | 1 | 8 | 3.5 | 2.5 | 70.00 |
| Total |  |  |  |  | 70 |

**E0305** m3 Excavació rases i pous, mitjans mecànics, cànon abocador
51.975 m3 × 12.39 = 643.97

| Amidament | Uts. | Llarg | Ample | Alt | Parcial |
|---|---|---|---|---|---|
| CALAIX | 1 | 11.55 | 4.5 | 1 | 51.975 |
| Total |  |  |  |  | 51.975 |

**E0335** m3 Pedraplé en fons de caixa amb material 5-70 cm procedent de préstec
36.698 m3 × 21.72 = 797.08

| Amidament | Uts. | Llarg | Ample | Alt | Parcial |
|---|---|---|---|---|---|
| subbase | 1 | 11.65 | 4.5 | 0.7 | 36.698 |
| Total |  |  |  |  | 36.698 |

**E0590N** m Marc prefabricat de formigó armat de mesures interiors h:3,00 x v:2,00 m
11.65 m × 1213.86 = 14141.47

**E04121** t Escullera amb blocs pedra calcària 800-1500 kg
116.515 t × 27.3 = 3180.86

| Amidament | Uts. | Parcial |
|---|---|---|
| 1,3 i 4 | 44.1 | 44.100 |
| 2 | 28.665 | 28.665 |
| base | 43.75 | 43.750 |
| Subtotal |  | 116.515 |
| Total |  | 116.515 |

**E0737N** m Barrera de seguretat BMS2Q-N2 amb placa d'ancoratge, termolacada
16 m × 70.55 = 1128.80

**E0701** m Barana d'acer tipus EG,amb passamà 120x60 mm.
8 m × 121.76 = 974.08
Barana d'acer tipus EG, amb passamà 120x60 mm., travessers inferior i superior de 60x30 mm.,muntants cada 100 cm. i brendoles de 40x20 mm. cada 10 cm., de 100 cm. d'alçària, emprimació i 2 capes de pintura color RAL 5009 incloses, amb ancoratges i soldadures, col·locada i totalment acabada.

| Codi | Ut | Descripció | Rendiment | Preu | Import |
|---|---|---|---|---|---|
| O0101 | h | Cap de colla | 0.05 | 26.02 | 1.30 |
| O0102 | h | Oficial 1ª | 0.25 | 24.56 | 6.14 |
| O0110 | h | Peó | 0.6 | 20.41 | 12.25 |
| P14230 | m | Barana acer tipus EG (material) | 1 | 87.45 | 87.45 |
| P1903 | kg | Pintura d'emprimació (material; 12/01/2009) | 0.17 | 6.4 | 1.09 |
| P1904 | kg | Pintura (material; 12/01/2009) | 2 × 0.34 | 7.2 | 4.90 |
| M0235 | h | Equip de soldadura elèctrica (maquinària; 12/01/2009) | 0.1 | 14.55 | 1.46 |
| M0226 | h | Grup electrògen de 20/30 kVA | 0.1 | 4.74 | 0.47 |
| vg | % | Despeses indirectes | 1.116 | 6 | 6.70 |
|  |  | Total |  |  | 121.76 |

**E0533** m2 Pintura bituminosa en extradós de murs (tres capes)
141.525 m2 × 2.46 = 348.15

| Amidament | Uts. | Llarg | Ample | Alt | Parcial |
|---|---|---|---|---|---|
|  | 2 | 16.65 |  | 2.5 | 83.250 |
|  | 1 | 16.65 | 3.5 |  | 58.275 |
| Subtotal |  |  |  |  | 141.525 |
| Total |  |  |  |  | 141.525 |

**E0320** m3 Rebliment i piconatge de material granular o seleccionat en extradós
15.05 m3 × 23.17 = 348.71

| Amidament | Llarg | Ample | Parcial |
|---|---|---|---|
|  | 4.3 | 3.5 | 15.05 |
| Total |  |  | 15.05 |

**E03231** m3 Rebliment i piconatge de grava-ciment de granulometria GC25 O.F.
66.6 m3 × 62.93 = 4191.14

| Amidament | Uts. | Llarg | Ample | Alt | Parcial |
|---|---|---|---|---|---|
|  | 2 | 16.65 | 2 | 1 | 66.60 |
| Total |  |  |  |  | 66.6 |

**E0319** m3 Rebliment i piconatge localitzat amb material filtrant
23.3 m3 × 25.81 = 601.37

| Amidament | Uts. | Llarg | Ample | Alt | Parcial |
|---|---|---|---|---|---|
|  | 2 | 11.65 | 0.5 | 2 | 23.30 |
| Total |  |  |  |  | 23.3 |

**E0648** m2 Feltre geotextil de polipropilè 250 g/m2
58.25 m2 × 3.69 = 214.94

| Amidament | Uts. | Llarg | Alt | Parcial |
|---|---|---|---|---|
|  | 2 | 11.65 | 2.5 | 58.25 |
| Total |  |  |  | 58.25 |

**E0867** m Tub dren DN 200 mm PE corrugat i doble paret TP
23.3 m × 12 = 279.60

| Amidament | Uts. | Llarg | Parcial |
|---|---|---|---|
|  | 2 | 11.65 | 23.30 |
| Total |  |  | 23.3 |

### 05.03 OF-0.3 (07/12/1994)
Import: 12461.36

**E0305** m3 Excavació rases i pous, mitjans mecànics, cànon abocador
25.5 m3 × 12.39 = 315.95

| Amidament | Uts. | Llarg | Ample | Alt | Parcial |
|---|---|---|---|---|---|
| CALAIX | 1 | 8.5 | 3 | 1 | 25.50 |
| Total |  |  |  |  | 25.5 |

**E0335** m3 Pedraplé en fons de caixa amb material 5-70 cm procedent de préstec
17.85 m3 × 21.72 = 387.70

| Amidament | Uts. | Llarg | Ample | Alt | Parcial |
|---|---|---|---|---|---|
| subbase | 1 | 8.5 | 3 | 0.7 | 17.85 |
| Total |  |  |  |  | 17.85 |

**E0592N** m Marc prefabricat de formigó armat de mesures interiors h:2,00 x v:2,00 m
8.5 m × 753.59 = 6405.52
Marc prefabricat de formigó armat de mesures interiors H:2000 mm x V:2000 mm de 25 cm de gruix en llindars i brancals amb unió encadellada subministrat, alçària de terres sobre clau < 8 m, inclou el muntatge, solera de formigó en massa tipus HL-150 de 25 cm de gruix, sorra >2 mm d'anivellament de 10 cm de gruix i segellat de juntes, totalment col·locat.

| Codi | Ut | Descripció | Rendiment | Preu | Import |
|---|---|---|---|---|---|
| O0101 | h | Cap de colla | 0.029 | 26.02 | 0.75 |
| O0102 | h | Oficial 1ª | 0.9 | 24.56 | 22.10 |
| O0110 | h | Peó | 1.462 | 20.41 | 29.84 |
| M0216N | h | Grua autopropulsada 40 tn | 0.7 | 300.34 | 210.24 |
| P09892N | u | Marc prefabricat 2,00x2,00, 25cm de guix (material; 21/07/2022) | 1 | 454.53 | 454.53 |
| P0502 | m3 | Formigó HL-150 posat a l'obra | 0.48 | 60.5 | 29.04 |
| P0301 | m3 | Sorra per a formigons i morters | 0.32 | 22.15 | 7.09 |
|  |  | Total |  |  | 753.59 |

**E04121** t Escullera amb blocs pedra calcària 800-1500 kg
61 t × 27.3 = 1665.30

| Amidament | Uts. | Parcial |
|---|---|---|
| 1,2 | 36 | 36.00 |
| base | 25 | 25.00 |
| Subtotal |  | 61.00 |
| Total |  | 61 |

**E0320** m3 Rebliment i piconatge de material granular o seleccionat en extradós
25.5 m3 × 23.17 = 590.84

| Amidament | Uts. | Llarg | Ample | Parcial |
|---|---|---|---|---|
|  | 1 | 8.5 | 3 | 25.50 |
| Total |  |  |  | 25.5 |

**E03231** m3 Rebliment i piconatge de grava-ciment de granulometria GC25 O.F.
34 m3 × 62.93 = 2139.62

| Amidament | Uts. | Llarg | Ample | Alt | Parcial |
|---|---|---|---|---|---|
|  | 2 | 8.5 | 2 | 1 | 34.00 |
| Total |  |  |  |  | 34 |

**E0319** m3 Rebliment i piconatge localitzat amb material filtrant
17 m3 × 25.81 = 438.77

| Amidament | Uts. | Llarg | Ample | Alt | Parcial |
|---|---|---|---|---|---|
|  | 2 | 8.5 | 0.5 | 2 | 17.00 |
| Total |  |  |  |  | 17 |

**E0648** m2 Feltre geotextil de polipropilè 250 g/m2
42.5 m2 × 3.69 = 156.83

| Amidament | Uts. | Llarg | Alt | Parcial |
|---|---|---|---|---|
|  | 2 | 8.5 | 2.5 | 42.50 |
| Total |  |  |  | 42.5 |

**E0867** m Tub dren DN 200 mm PE corrugat i doble paret TP
17 m × 12 = 204.00

| Amidament | Uts. | Llarg | Parcial |
|---|---|---|---|
|  | 2 | 8.5 | 17.00 |
| Total |  |  | 17 |

**E0533** m2 Pintura bituminosa en extradós de murs (tres capes)
63.75 m2 × 2.46 = 156.83

| Amidament | Uts. | Llarg | Ample | Alt | Parcial |
|---|---|---|---|---|---|
|  | 2 | 8.5 |  | 2.5 | 42.50 |
|  | 1 | 8.5 | 2.5 |  | 21.25 |
| Subtotal |  |  |  |  | 63.75 |
| Total |  |  |  |  | 63.75 |

### 05.04 OF-2.1 (07/12/1994)
Import: 32039.31

**E020851** m3 Enderroc estructures formigó armat, inclòs transport a abocador
118.75 m3 × 48.01 = 5701.19

| Amidament | Llarg | Ample | Alt | Parcial |
|---|---|---|---|---|
|  | 9.5 | 5 | 2.5 | 118.75 |
| Total |  |  |  | 118.75 |

**E0305** m3 Excavació rases i pous, mitjans mecànics, cànon abocador
57.75 m3 × 12.39 = 715.52

| Amidament | Uts. | Llarg | Ample | Alt | Parcial |
|---|---|---|---|---|---|
| CALAIX | 1 | 11.55 | 5 | 1 | 57.75 |
| Total |  |  |  |  | 57.75 |

**E0501** m3 Formigó HL-150 solera neteja
4.158 m3 × 70.79 = 294.34
Formigó de neteja tipus HL-150 elaborat en planta,col·locat.

| Codi | Ut | Descripció | Rendiment | Preu | Import |
|---|---|---|---|---|---|
| M0225 | h | Vibrador | 0.08 | 2.09 | 0.17 |
| O0110 | h | Peó | 0.15 | 20.41 | 3.06 |
| O0102 | h | Oficial 1ª | 0.08 | 24.56 | 1.96 |
| O0101 | h | Cap de colla | 0.02 | 26.02 | 0.52 |
| P0502 | m3 | Formigó HL-150 posat a l'obra | 1.02 | 60.5 | 61.71 |
| VGZ | % | Despeses indirectes | 0.562 | 6 | 3.37 |
|  |  | Total |  |  | 70.79 |

| Amidament | Uts. | Llarg | Ample | Alt | Parcial |
|---|---|---|---|---|---|
| SOLERA | 1 | 11.55 | 3.6 | 0.1 | 4.158 |
| Total |  |  |  |  | 4.158 |

**E0593N** m Marc prefabricat de formigó armat de mesures interiors h:3,50 x v:2,00 m
11.55 m × 1293.28 = 14937.38
Marc prefabricat de formigó armat de mesures interiors H:3500 mm x V:2000 mm de 25 cm de gruix en llindars i brancals amb unió encadellada subministrat, alçària de terres sobre clau < 8 m, inclou el muntatge, solera de formigó en massa tipus HL-150 de 25 cm de gruix, sorra >2 mm d'anivellament de 10 cm de gruix i segellat de juntes, totalment col·locat.

| Codi | Ut | Descripció | Rendiment | Preu | Import |
|---|---|---|---|---|---|
| O0101 | h | Cap de colla | 0.029 | 26.02 | 0.75 |
| O0102 | h | Oficial 1ª | 0.9 | 24.56 | 22.10 |
| O0110 | h | Peó | 1.462 | 20.41 | 29.84 |
| M0216N | h | Grua autopropulsada 40 tn | 0.7 | 300.34 | 210.24 |
| P09893N | u | Marc prefabricat 3,50x2,00, 25cm de guix (material; 21/07/2022) | 1 | 994.22 | 994.22 |
| P0502 | m3 | Formigó HL-150 posat a l'obra | 0.48 | 60.5 | 29.04 |
| P0301 | m3 | Sorra per a formigons i morters | 0.32 | 22.15 | 7.09 |
|  |  | Total |  |  | 1293.28 |

**E04121** t Escullera amb blocs pedra calcària 800-1500 kg
107 t × 27.3 = 2921.10

| Amidament | Uts. | Parcial |
|---|---|---|
| 1,2,2 i4 | 72 | 72.00 |
| base | 35 | 35.00 |
| Subtotal |  | 107.00 |
| Total |  | 107 |

**E0737N** m Barrera de seguretat BMS2Q-N2 amb placa d'ancoratge, termolacada
32 m × 70.55 = 2257.60

| Amidament | Uts. | Llarg | Parcial |
|---|---|---|---|
|  | 2 | 16 | 32.00 |
| Total |  |  | 32 |

**E0335** m3 Pedraplé en fons de caixa amb material 5-70 cm procedent de préstec
40.425 m3 × 21.72 = 878.03

| Amidament | Uts. | Llarg | Ample | Alt | Parcial |
|---|---|---|---|---|---|
| subbase | 1 | 11.55 | 5 | 0.7 | 40.425 |
| Total |  |  |  |  | 40.425 |

**E0533** m2 Pintura bituminosa en extradós de murs (tres capes)
103.75 m2 × 2.46 = 255.23

| Amidament | Uts. | Llarg | Ample | Alt | Parcial |
|---|---|---|---|---|---|
|  | 2 | 11.55 |  | 2.5 | 57.75 |
|  | 1 | 11.5 | 4 |  | 46.00 |
| Subtotal |  |  |  |  | 103.75 |
| Total |  |  |  |  | 103.75 |

**E0320** m3 Rebliment i piconatge de material granular o seleccionat en extradós
16.07 m3 × 23.17 = 372.34

| Amidament | Llarg | Ample | Parcial |
|---|---|---|---|
|  | 4.59 | 3.5 | 16.07 |
| Total |  |  | 16.07 |

**E03231** m3 Rebliment i piconatge de grava-ciment de granulometria GC25 O.F.
46.2 m3 × 62.93 = 2907.37

| Amidament | Uts. | Llarg | Ample | Alt | Parcial |
|---|---|---|---|---|---|
|  | 2 | 11.55 | 2 | 1 | 46.20 |
| Total |  |  |  |  | 46.2 |

**E0319** m3 Rebliment i piconatge localitzat amb material filtrant
11.55 m3 × 25.81 = 298.11

| Amidament | Uts. | Llarg | Ample | Alt | Parcial |
|---|---|---|---|---|---|
|  | 2 | 11.55 | 0.5 | 1 | 11.55 |
| Total |  |  |  |  | 11.55 |

**E0648** m2 Feltre geotextil de polipropilè 250 g/m2
57.75 m2 × 3.69 = 213.10

| Amidament | Uts. | Llarg | Alt | Parcial |
|---|---|---|---|---|
|  | 2 | 11.55 | 2.5 | 57.75 |
| Total |  |  |  | 57.75 |

**E0867** m Tub dren DN 200 mm PE corrugat i doble paret TP
24 m × 12 = 288.00

| Amidament | Uts. | Llarg | Parcial |
|---|---|---|---|
|  | 2 | 12 | 24.00 |
| Total |  |  | 24 |

### 05.05 OF-3.1 (07/12/1994)
Import: 49492.23

**E020851** m3 Enderroc estructures formigó armat, inclòs transport a abocador
221.85 m3 × 48.01 = 10651.02

| Amidament | Uts. | Llarg | Ample | Alt | Parcial |
|---|---|---|---|---|---|
|  | 1 | 7.5 | 5.1 | 5.8 | 221.85 |
| Total |  |  |  |  | 221.85 |

**E0305** m3 Excavació rases i pous, mitjans mecànics, cànon abocador
133.65 m3 × 12.39 = 1655.92

| Amidament | Uts. | Llarg | Ample | Alt | Parcial |
|---|---|---|---|---|---|
| CALAIX | 1 | 14.85 | 6 | 1.5 | 133.65 |
| Total |  |  |  |  | 133.65 |

**E0594N** m Marc prefabricat de formigó armat de mesures interiors h:4,50 x v:2,00 m
14.85 m × 1691.05 = 25112.09
Marc prefabricat de formigó armat de mesures interiors H:4500 mm x V:2000 mm de 30 cm de gruix en llindars i brancals amb unió encadellada subministrat, alçària de terres sobre clau < 8 m, inclou el muntatge, solera de formigó en massa tipus HL-150 de 25 cm de gruix, sorra >2 mm d'anivellament de 10 cm de gruix i segellat de juntes, totalment col·locat.

| Codi | Ut | Descripció | Rendiment | Preu | Import |
|---|---|---|---|---|---|
| O0101 | h | Cap de colla | 0.029 | 26.02 | 0.75 |
| O0102 | h | Oficial 1ª | 0.9 | 24.56 | 22.10 |
| O0110 | h | Peó | 1.462 | 20.41 | 29.84 |
| M0216N | h | Grua autopropulsada 40 tn | 0.7 | 300.34 | 210.24 |
| P09894N | u | Marc prefabricat 4,50x2,00, 30cm de guix (material; 21/07/2022) | 1 | 1391.99 | 1391.99 |
| P0502 | m3 | Formigó HL-150 posat a l'obra | 0.48 | 60.5 | 29.04 |
| P0301 | m3 | Sorra per a formigons i morters | 0.32 | 22.15 | 7.09 |
|  |  | Total |  |  | 1691.05 |

**E04121** t Escullera amb blocs pedra calcària 800-1500 kg
107 t × 27.3 = 2921.10

| Amidament | Uts. | Parcial |
|---|---|---|
| 1,2,2 i4 | 72 | 72.00 |
| base | 35 | 35.00 |
| Subtotal |  | 107.00 |
| Total |  | 107 |

**E0701** m Barana d'acer tipus EG,amb passamà 120x60 mm.
6 m × 121.76 = 730.56

**E0737N** m Barrera de seguretat BMS2Q-N2 amb placa d'ancoratge, termolacada
12 m × 70.55 = 846.60

**E0335** m3 Pedraplé en fons de caixa amb material 5-70 cm procedent de préstec
89.1 m3 × 21.72 = 1935.25

| Amidament | Uts. | Llarg | Ample | Alt | Parcial |
|---|---|---|---|---|---|
| subbase | 1 | 14.85 | 6 | 1 | 89.10 |
| Total |  |  |  |  | 89.1 |

**E0533** m2 Pintura bituminosa en extradós de murs (tres capes)
152.955 m2 × 2.46 = 376.27

| Amidament | Uts. | Llarg | Ample | Alt | Parcial |
|---|---|---|---|---|---|
|  | 2 | 14.85 |  | 2.6 | 77.220 |
|  | 1 | 14.85 | 5.1 |  | 75.735 |
| Subtotal |  |  |  |  | 152.955 |
| Total |  |  |  |  | 152.955 |

**E0320** m3 Rebliment i piconatge de material granular o seleccionat en extradós
21.93 m3 × 23.17 = 508.12

| Amidament | Llarg | Ample | Parcial |
|---|---|---|---|
|  | 4.3 | 5.1 | 21.93 |
| Total |  |  | 21.93 |

**E03231** m3 Rebliment i piconatge de grava-ciment de granulometria GC25 O.F.
59.4 m3 × 62.93 = 3738.04

| Amidament | Uts. | Llarg | Ample | Alt | Parcial |
|---|---|---|---|---|---|
|  | 2 | 14.85 | 2 | 1 | 59.40 |
| Total |  |  |  |  | 59.4 |

**E0319** m3 Rebliment i piconatge localitzat amb material filtrant
14.85 m3 × 25.81 = 383.28

| Amidament | Uts. | Llarg | Ample | Alt | Parcial |
|---|---|---|---|---|---|
|  | 2 | 14.85 | 0.5 | 1 | 14.85 |
| Total |  |  |  |  | 14.85 |

**E0648** m2 Feltre geotextil de polipropilè 250 g/m2
74.25 m2 × 3.69 = 273.98

| Amidament | Uts. | Llarg | Alt | Parcial |
|---|---|---|---|---|
|  | 2 | 14.85 | 2.5 | 74.25 |
| Total |  |  |  | 74.25 |

**E0867** m Tub dren DN 200 mm PE corrugat i doble paret TP
30 m × 12 = 360.00

| Amidament | Uts. | Llarg | Parcial |
|---|---|---|---|
|  | 2 | 15 | 30.00 |
| Total |  |  | 30 |

### 05.06 OF-4.1 (07/12/1994)
Import: 34779.73

**E020851** m3 Enderroc estructures formigó armat, inclòs transport a abocador
71.655 m3 × 48.01 = 3440.16

| Amidament | Uts. | Llarg | Ample | Alt | Parcial |
|---|---|---|---|---|---|
|  | 1 | 5.62 | 5.1 | 2.5 | 71.655 |
| Total |  |  |  |  | 71.655 |

**E0305** m3 Excavació rases i pous, mitjans mecànics, cànon abocador
83.88 m3 × 12.39 = 1039.27

| Amidament | Uts. | Llarg | Ample | Alt | Parcial |
|---|---|---|---|---|---|
| CALAIX | 1 | 11.65 | 6 | 1.2 | 83.88 |
| Total |  |  |  |  | 83.88 |

**E0594N** m Marc prefabricat de formigó armat de mesures interiors h:4,50 x v:2,00 m
11.65 m × 1691.05 = 19700.73

**E04121** t Escullera amb blocs pedra calcària 800-1500 kg
107 t × 27.3 = 2921.10

| Amidament | Uts. | Parcial |
|---|---|---|
| 1,2,2 i4 | 72 | 72.00 |
| base | 35 | 35.00 |
| Subtotal |  | 107.00 |
| Total |  | 107 |

**E0737N** m Barrera de seguretat BMS2Q-N2 amb placa d'ancoratge, termolacada
12 m × 70.55 = 846.60

**E0701** m Barana d'acer tipus EG,amb passamà 120x60 mm.
12 m × 121.76 = 1461.12

**E0335** m3 Pedraplé en fons de caixa amb material 5-70 cm procedent de préstec
43.222 m3 × 21.72 = 938.78

| Amidament | Uts. | Llarg | Ample | Alt | Parcial |
|---|---|---|---|---|---|
| subbase | 1 | 11.65 | 5.3 | 0.7 | 43.222 |
| Total |  |  |  |  | 43.222 |

**E0533** m2 Pintura bituminosa en extradós de murs (tres capes)
119.995 m2 × 2.46 = 295.19

| Amidament | Uts. | Llarg | Ample | Alt | Parcial |
|---|---|---|---|---|---|
|  | 2 | 11.65 |  | 2.6 | 60.580 |
|  | 1 | 11.65 | 5.1 |  | 59.415 |
| Subtotal |  |  |  |  | 119.995 |
| Total |  |  |  |  | 119.995 |

**E0320** m3 Rebliment i piconatge de material granular o seleccionat en extradós
17.29 m3 × 23.17 = 400.61

| Amidament | Uts. | Llarg | Ample | Parcial |
|---|---|---|---|---|
|  | 1 | 3.39 | 5.1 | 17.29 |
| Total |  |  |  | 17.29 |

**E03231** m3 Rebliment i piconatge de grava-ciment de granulometria GC25 O.F.
46.6 m3 × 62.93 = 2932.54

| Amidament | Uts. | Llarg | Ample | Alt | Parcial |
|---|---|---|---|---|---|
|  | 2 | 11.65 | 2 | 1 | 46.60 |
| Total |  |  |  |  | 46.6 |

**E0319** m3 Rebliment i piconatge localitzat amb material filtrant
11.65 m3 × 25.81 = 300.69

| Amidament | Uts. | Llarg | Ample | Alt | Parcial |
|---|---|---|---|---|---|
|  | 2 | 11.65 | 0.5 | 1 | 11.65 |
| Total |  |  |  |  | 11.65 |

**E0648** m2 Feltre geotextil de polipropilè 250 g/m2
58.25 m2 × 3.69 = 214.94

| Amidament | Uts. | Llarg | Alt | Parcial |
|---|---|---|---|---|
|  | 2 | 11.65 | 2.5 | 58.25 |
| Total |  |  |  | 58.25 |

**E0867** m Tub dren DN 200 mm PE corrugat i doble paret TP
24 m × 12 = 288.00

| Amidament | Uts. | Llarg | Parcial |
|---|---|---|---|
|  | 2 | 12 | 24.00 |
| Total |  |  | 24 |

### 05.07 OF-4.2 (07/12/1994)
Import: 112025.25

**E0515** m2 Encofrat de fusta per a fonaments i/o formigó ocult
58.77 m2 × 25.46 = 1496.28
Encofrat de fusta per a fonaments i formigó ocult, col·locat.

| Codi | Ut | Descripció | Rendiment | Preu | Import |
|---|---|---|---|---|---|
| O0101 | h | Cap de colla | 0.02 | 26.02 | 0.52 |
| O0102 | h | Oficial 1ª | 0.11 | 24.56 | 2.70 |
| O0110 | h | Peó | 0.11 | 20.41 | 2.25 |
| P0602 | kg | Filferro recuit (material; 12/01/2009) | 0.3 | 1.57 | 0.47 |
| P0604 | kg | Claus d'acer zincats (material; 12/01/2009) | 0.15 | 1.71 | 0.26 |
| P0701 | m | Tauló de fusta de pi (material; 12/01/2009) | 2 | 0.42 | 0.84 |
| P0702 | m3 | Llata de fusta de pi (material; 12/01/2009) | 0.001 | 288.46 | 0.29 |
| P0704 | m2 | Tauler de fusta de pi 22 mm. (material; 01/04/2009) | 1 | 15.05 | 15.05 |
| P0706 | u | Puntal telescòpic. (material; 12/01/2009) | 0.05 | 11.29 | 0.56 |
| P0707 | l | Desencofrant (material; 12/01/2009) | 0.05 | 1.6 | 0.08 |
| M0214 | h | Camió grua 12 tn | 0.025 | 42.07 | 1.05 |
| vg | % | Despeses indirectes | 0.231 | 6 | 1.39 |
|  |  | Total |  |  | 25.46 |

| Amidament | Uts. | Llarg | Ample | Alt | Parcial |
|---|---|---|---|---|---|
| estreps | 2 | 3.66 | 4.9 |  | 35.87 |
|  | 1 | 3.7 |  |  | 3.70 |
| sabates | 4 | 3 |  | 0.6 | 7.20 |
|  | 4 | 5 |  | 0.6 | 12.00 |
| Subtotal |  |  |  |  | 58.77 |
| Total |  |  |  |  | 58.77 |

**E0516** m2 Encofrat de fusta per a formigó vist
39.568 m2 × 32.18 = 1273.30
Encofrat de fusta per a formigó vist, col·locat.

| Codi | Ut | Descripció | Rendiment | Preu | Import |
|---|---|---|---|---|---|
| O0101 | h | Cap de colla | 0.02 | 26.02 | 0.52 |
| O0102 | h | Oficial 1ª | 0.2 | 24.56 | 4.91 |
| O0110 | h | Peó | 0.2 | 20.41 | 4.08 |
| P0602 | kg | Filferro recuit | 0.3 | 1.57 | 0.47 |
| P0604 | kg | Claus d'acer zincats | 0.15 | 1.71 | 0.26 |
| P0701 | m | Tauló de fusta de pi | 2 | 0.42 | 0.84 |
| P0702 | m3 | Llata de fusta de pi | 0.001 | 288.46 | 0.29 |
| P0704 | m2 | Tauler de fusta de pi 22 mm. | 1 | 15.05 | 15.05 |
| P0706 | u | Puntal telescòpic. | 0.05 | 11.29 | 0.56 |
| P0707 | l | Desencofrant | 0.06 | 1.6 | 0.10 |
| M0214 | h | Camió grua 12 tn | 0.08 | 42.07 | 3.37 |
| vg | % | Despeses indirectes | 0.288 | 6 | 1.73 |
|  |  | Total |  |  | 32.18 |

| Amidament | Uts. | Llarg | Ample | Parcial |
|---|---|---|---|---|
| estreps | 2 | 3.66 | 4.9 | 35.868 |
|  | 1 | 3.7 |  | 3.700 |
| Subtotal |  |  |  | 39.568 |
| Total |  |  |  | 39.568 |

**E0520** m2 Encofrat pla perdut enmig de bigues
41.81 m2 × 16.63 = 695.30
Encofrat pla perdut enmig de bigues,inclòs el segellat, col.locat.

| Codi | Ut | Descripció | Rendiment | Preu | Import |
|---|---|---|---|---|---|
| O0101 | h | Cap de colla | 0.005 | 26.02 | 0.13 |
| O0110 | h | Peó | 0.05 | 20.41 | 1.02 |
| P0709 | m2 | Placa formigó 4 cm. enc. per. (material; 12/01/2009) | 1 | 11.19 | 11.19 |
| P%1615 | % | Part proporcional accessoris | 30 % | 11.19 | 3.36 |
| vg | % | Despeses indirectes | 0.155 | 6 | 0.93 |
|  |  | Total |  |  | 16.63 |

| Amidament | Uts. | Llarg | Ample | Parcial |
|---|---|---|---|---|
|  | 4 | 18.5 | 0.565 | 41.81 |
| Total |  |  |  | 41.81 |

**E0501** m3 Formigó HL-150 solera neteja
7.024 m3 × 70.79 = 497.23

| Amidament | Uts. | Llarg | Ample | Alt | Parcial |
|---|---|---|---|---|---|
| estreps | 2 | 4.9 | 2.9 | 0.1 | 2.842 |
| sabates | 2 | 4.1 | 5.1 | 0.1 | 4.182 |
| Subtotal |  |  |  |  | 7.024 |
| Total |  |  |  |  | 7.024 |

**E0511** m3 Formigó HA-35 alçats
59.192 m3 × 110.63 = 6548.41
Formigó tipus HA-35 en alçats, elaborat en planta, col·locat.

| Codi | Ut | Descripció | Rendiment | Preu | Import |
|---|---|---|---|---|---|
| O0101 | h | Cap de colla | 0.03 | 26.02 | 0.78 |
| O0102 | h | Oficial 1ª | 0.08 | 24.56 | 1.96 |
| O0110 | h | Peó | 0.12 | 20.41 | 2.45 |
| P0510 | m3 | Formigó HA-35 posat a l'obra (material) | 1.02 | 91.62 | 93.45 |
| M0225 | h | Vibrador | 0.1 | 2.09 | 0.21 |
| M0234 | h | Camió amb bomba de formigonar (maquinària; 12/01/2009) | 0.08 | 88.92 | 7.11 |
| vg | % | Despeses indirectes | 0.779 | 6 | 4.67 |
|  |  | Total |  |  | 110.63 |

| Amidament | Uts. | Llarg | Ample | Alt | Parcial |
|---|---|---|---|---|---|
| estreps | 2 | 3.7 | 4.9 |  | 36.260 |
| sabates | 2 | 3.9 | 4.9 | 0.6 | 22.932 |
| Subtotal |  |  |  |  | 59.192 |
| Total |  |  |  |  | 59.192 |

**E0509** m3 Formigó HA-30 alçats
19.09 m3 × 93.5 = 1784.92
Formigó tipus HA-30 en alçats, elaborat en planta, col·locat.

| Codi | Ut | Descripció | Rendiment | Preu | Import |
|---|---|---|---|---|---|
| O0101 | h | Cap de colla | 0.03 | 26.02 | 0.78 |
| O0102 | h | Oficial 1ª | 0.08 | 24.56 | 1.96 |
| O0110 | h | Peó | 0.12 | 20.41 | 2.45 |
| P0507 | m3 | Formigó HA-30 posat a l'obra (material) | 1.02 | 75.04 | 76.54 |
| M0225 | h | Vibrador | 0.1 | 2.09 | 0.21 |
| M0234 | h | Camió amb bomba de formigonar | 0.08 | 88.92 | 7.11 |
| vg | % | Despeses indirectes | 0.741 | 6 | 4.45 |
|  |  | Total |  |  | 93.5 |

| Amidament | Uts. | Llarg | Ample | Alt | Parcial |
|---|---|---|---|---|---|
| tauler |  |  |  |  |  |
| llosa | 1 | 18.25 | 5.23 | 0.2 | 19.09 |
| Subtotal |  |  |  |  | 19.09 |
| Total |  |  |  |  | 19.09 |

**E0517** kg Acer especial B-500S de límit elàstic 500 N/mm2 en barres corrugades
1994.905 kg × 1.23 = 2453.73
Subministrament d'acer B 500 S de límit elàstic 500 n/mm2 en barres corrugades, inclòs muntatge, distanciadors i col·locació.

| Codi | Ut | Descripció | Rendiment | Preu | Import |
|---|---|---|---|---|---|
| O0101 | h | Cap de colla | 0.002 | 26.02 | 0.05 |
| O0102 | h | Oficial 1ª | 0.004 | 24.56 | 0.10 |
| O0110 | h | Peó | 0.004 | 20.41 | 0.08 |
| P0602 | kg | Filferro recuit | 0.008 | 1.57 | 0.01 |
| P0607 | kg | Acer corrugat B500S en barres (material) | 1 | 0.92 | 0.92 |
| M0245 | h | Cisalla elèctrica (maquinària; 12/01/2009) | 0.003 | 3.73 | 0.01 |
| M0246 | h | Màquina de doblegar rodó d'acer (maquinària; 12/01/2009) | 0.003 | 3 | 0.01 |
| vg | % | Despeses indirectes | 0.009 | 6 | 0.05 |
|  |  | Total |  |  | 1.23 |

| Amidament | Uts. | Llarg | Ample | Parcial |
|---|---|---|---|---|
| estreps |  | 19.09 | 95 | 1813.550 |
| % en pèrdues i retalls | 0.1 | 1813.55 |  | 181.355 |
| Subtotal |  |  |  | 1994.905 |
| Total |  |  |  | 1994.905 |

**E05181** kg Acer S355JR en xapes per a reforços (07/12/1994)
45.53 kg × 2.47 = 112.46
Acer S355JR en xapes per a reforços, amb una capa d'imprimació antioxidant, col·locat a l'obra com a connexions de micropilons a bigues i lloses de fomrigó, inclòs elements de fixació i soldadures segons plànols.

| Codi | Ut | Descripció | Rendiment | Preu | Import |
|---|---|---|---|---|---|
| O0101 | h | Cap de colla | 0.004 | 26.02 | 0.10 |
| O0102 | h | Oficial 1ª | 0.015 | 24.56 | 0.37 |
| O0110 | h | Peó | 0.015 | 20.41 | 0.31 |
| M0215 | h | Grua autopropulsada de 25 tn (maquinària; 12/01/2009) | 0.001 | 50.18 | 0.05 |
| M0216 | h | Grua autopropulsada de 40 tn (maquinària; 12/01/2009) | 0.003 | 77.43 | 0.23 |
| M0227 | h | Grup electrògen de 45/60 kVA (maquinària; 23/09/2020) | 0.008 | 5.26 | 0.04 |
| M0235 | h | Equip de soldadura elèctrica | 0.008 | 14.55 | 0.12 |
| P0902 | u | Elements de fixació, cargols i femelles per a perfils laminats (material) | 0.25 | 0.28 | 0.07 |
| P0901 | kg | Acer S355JR pefils laminats o planxa+capa inox (material) | 1.05 | 0.96 | 1.01 |
| P10206 | pp | Materials i elements auxiliars (material; 12/01/2009) | 0.008 | 3.19 | 0.03 |
| %16130 | % | Despeses indirectes | 6 % | 2.33 | 0.14 |
|  |  | Total |  |  | 2.47 |

| Amidament | Uts. | Parcial |
|---|---|---|
|  | 15.7 | 15.70 |
|  | 29.83 | 29.83 |
| Subtotal |  | 45.53 |
| Total |  | 45.53 |

**E5402** m Biga prefabricada d'1,05 m cantell
74 m × 359 = 26566.00
Biga prefabricada de formigó armat tipus "doble T" de 1,05 m de cantell, 0,66 m d'amplada superior i inferior, segons plànols, inclòs transport a l'obra i col·locació en estructura.

| Codi | Ut | Descripció | Rendiment | Preu | Import |
|---|---|---|---|---|---|
| O0101 | h | Cap de colla | 0.115 | 26.02 | 2.99 |
| O0102 | h | Oficial 1ª | 0.46 | 24.56 | 11.30 |
| O0110 | h | Peó | 0.46 | 20.41 | 9.39 |
| P09300 | m | Biga prefabricada 1,05 m cantell, 66 cm amplada (material; 01/07/2011) | 1 | 306.34 | 306.34 |
| M0216 | h | Grua autopropulsada de 40 tn | 0.115 | 77.43 | 8.90 |
| vg | % | Despeses indirectes | 3.347 | 6 | 20.08 |
|  |  | Total |  |  | 359 |

| Amidament | Uts. | Llarg | Parcial |
|---|---|---|---|
| tauler | 4 | 18.5 | 74.00 |
| Total |  |  | 74 |

**E0531N** m Pilot prefabricat de formigó armat, clavat secció quadrada de 0,35 m de costat, amb guaspa normal, en qualsevol tipus de terreny (07/12/1994)
360 m × 126.9 = 45684.00
Pilot prefabricat de formigó armat, secció quadrada de 0,35 m de costat, de 12 m de longitud màxima unitaria i 75 t de topall estructural, construït segons CPP per a la formació de grup de pilots CPP-2, amb guaspa normal en punta. Clavat per copejament del cap del pilot, mitjançant maça, en qualsevol terreny no rocós. Transport i disposició a obra segons projecte inclosos.

| Codi | Ut | Descripció | Rendiment | Preu | Import |
|---|---|---|---|---|---|
| O0110 | h | Peó | 0.15 | 20.41 | 3.06 |
| P161N |  | Pilot prefabricat de formigó armat de 35 cm de costat amb guaspa normal (material; 21/07/2022) | 1 | 102.65 | 102.65 |
| P162N |  | Junta per a unió pilot (material; 21/07/2022) | 0.1 | 26.5 | 2.65 |
| M029N | h | Martinet hidraulic (maquinària; 21/07/2022) | 0.08 | 142.06 | 11.36 |
| %16130 | % | Despeses indirectes | 6 % | 119.72 | 7.18 |
|  |  | Total |  |  | 126.9 |

| Amidament | Uts. | Llarg | Parcial |
|---|---|---|---|
|  | 20 | 18 | 360.00 |
| Total |  |  | 360 |

**E0533** m2 Pintura bituminosa en extradós de murs (tres capes)
39.568 m2 × 2.46 = 97.34

| Amidament | Uts. | Llarg | Ample | Parcial |
|---|---|---|---|---|
| estreps | 2 | 3.66 | 4.9 | 35.868 |
|  | 1 | 3.7 |  | 3.700 |
| Subtotal |  |  |  | 39.568 |
| Total |  |  |  | 39.568 |

**E0105** m2 Impermeabilització de tauler de pont amb membrana de betum asfàltic
101.75 m2 × 5.02 = 510.79
Impermeabilització de tauler de pont amb làmina de betum asfàltic, inclòs pèrdues per retalls i encavalcaments, totalment acabat.

| Codi | Ut | Descripció | Rendiment | Preu | Import |
|---|---|---|---|---|---|
| A0802 | h | Equip de maquinària especial de fixació de làmina de betum asfàltic (29/06/2020) | 0.12 | 1.79 | 0.21 |
| O0102 | h | Oficial 1ª | 0.08 | 24.56 | 1.96 |
| P2005 | kg | Oxiasfalt sacs, OA 80725, en cal (material; 29/06/2020) | 2 | 0.15 | 0.30 |
| P2006 | m2 | Làmina bet.modif.n/proteg.LBM(SBS)40_FV+FP 50g/m2, 130 g/m2 (material; 29/06/2020) | 1.05 | 2.1 | 2.21 |
| P2004 | kg | Emulsió bituminosa tipus ED negre (material; 29/06/2020) | 0.3 | 0.21 | 0.06 |
| %16132 | % | Despeses indirectes (29/06/2020) | 6 % | 4.74 | 0.28 |
|  |  | Total |  |  | 5.02 |

| Amidament | Llarg | Ample | Parcial |
|---|---|---|---|
|  | 18.5 | 5.5 | 101.75 |
| Total |  |  | 101.75 |

**E0542** dm3 Suport de neoprè armat, inclos base anivellament
16 dm3 × 40.14 = 642.24
Suport de neoprè armat de 400x400x100 mm per a recolzaments a dues pendents, inclòs base d'anivellament s.plànols amb morter autonivellant i d'altes prestacions amb resistència mínima a la compressió 50 MPa, col·locats.

| Codi | Ut | Descripció | Rendiment | Preu | Import |
|---|---|---|---|---|---|
| O0101 | h | Cap de colla | 0.06 | 26.02 | 1.56 |
| O0110 | h | Peó | 0.16 | 20.41 | 3.27 |
| O0102 | h | Oficial 1ª | 0.16 | 24.56 | 3.93 |
| P2007 | m3 | Morter altes prestacions autonivellant 50 MPa sense retracció (material; 23/09/2020) | 0.75 | 1.56 | 1.17 |
| P2008 | dm3 | Neoprè armat per a recolzaments 400x400x74 mm (material; 23/09/2020) | 1 | 24.75 | 24.75 |
| P10206 | pp | Materials i elements auxiliars | 1 | 3.19 | 3.19 |
| %16134 | % | Despeses indirectes (23/09/2020) | 6 % | 37.87 | 2.27 |
|  |  | Total |  |  | 40.14 |

| Amidament | Uts. | Llarg | Ample | Alt | Parcial |
|---|---|---|---|---|---|
|  | 8 | 2.5 | 2 | 0.4 | 16.00 |
| Total |  |  |  |  | 16 |

**E0535** m2 Membrana drenant HDPE nòduls de 8 mm > 300 kN/m2
27.44 m2 × 16.57 = 454.68
Membrana drenant de polietilè d'alta densitat HDPE amb nòduls de 8 mm de gruix amb làmina drenant de polipropilè, unida per termofusió a un geotèxtil no teixit de polipropilè, amb resistència a la compressió > 300 kN/m2, resistent als agents químics, arrels, a la contaminació de fongs i bacteris, no degradable, fixada mecànicament en paraments verticals, inclòs pèrdues per retalls i encavalcaments, totalment col·locada.

| Codi | Ut | Descripció | Rendiment | Preu | Import |
|---|---|---|---|---|---|
| O0110 | h | Peó | 0.08 | 20.41 | 1.63 |
| O0101 | h | Cap de colla | 0.02 | 26.02 | 0.52 |
| O0102 | h | Oficial 1ª | 0.08 | 24.56 | 1.96 |
| P2009 | m2 | Làmina PEAD nòduls 8 mm, feltre PP, làmina PE i resist. 400 kN/m2 (material; 23/09/2020) | 1.1 | 7.36 | 8.10 |
| P0604 | kg | Claus d'acer zincats | 2 | 1.71 | 3.42 |
| %16134 | % | Despeses indirectes | 6 % | 15.63 | 0.94 |
|  |  | Total |  |  | 16.57 |

| Amidament | Uts. | Ample | Alt | Parcial |
|---|---|---|---|---|
| estreps | 2 | 4.9 | 2.8 | 27.44 |
| Total |  |  |  | 27.44 |

**E0320** m3 Rebliment i piconatge de material granular o seleccionat en extradós
80 m3 × 23.17 = 1853.60

**E03231** m3 Rebliment i piconatge de grava-ciment de granulometria GC25 O.F.
40 m3 × 62.93 = 2517.20

**E0319** m3 Rebliment i piconatge localitzat amb material filtrant
10 m3 × 25.81 = 258.10

| Amidament | Uts. | Llarg | Ample | Alt | Parcial |
|---|---|---|---|---|---|
|  | 2 | 5 | 0.5 | 2 | 10.00 |
| Total |  |  |  |  | 10 |

**E0648** m2 Feltre geotextil de polipropilè 250 g/m2
30 m2 × 3.69 = 110.70

| Amidament | Uts. | Llarg | Alt | Parcial |
|---|---|---|---|---|
|  | 2 | 5 | 3 | 30.00 |
| Total |  |  |  | 30 |

**E0867** m Tub dren DN 200 mm PE corrugat i doble paret TP
12 m × 12 = 144.00

| Amidament | Uts. | Llarg | Parcial |
|---|---|---|---|
|  | 2 | 6 | 12.00 |
| Total |  |  | 12 |

**E05251** m Placa de poliestiré expandit de 50 mm. de gruix
29 m × 9.37 = 271.73
Junta amb placade poliestirè expandit de 50 mm. de gruix, col.locada amb adhesiu de cautxú sintètic en dissolució.

| Codi | Ut | Descripció | Rendiment | Preu | Import |
|---|---|---|---|---|---|
| O0102 | h | Oficial 1ª | 0.16 | 24.56 | 3.93 |
| O0110 | h | Peó | 0.16 | 20.41 | 3.27 |
| P09124 | m2 | Planxa poliuretà exp. 2 cm (material; 12/01/2009) | 1 | 1.71 | 1.71 |
| vgz | % | Despeses indirectes (vg) (29/06/2020) | 0.077 | 6 | 0.46 |
|  |  | Total |  |  | 9.37 |

| Amidament | Uts. | Llarg | Parcial |
|---|---|---|---|
|  | 2 | 5 | 10.00 |
|  | 1 | 19 | 19.00 |
| Subtotal |  |  | 29.00 |
| Total |  |  | 29 |

**E090611** m Junt elàstica per a taulers de ponts
39 m × 8.56 = 333.84
Junta elàstica per a ponts, inclou repicat, neteja, saneig i segellat de la junta, placa de distribuidora, morter elàstic i segellat final.

| Codi | Ut | Descripció | Rendiment | Preu | Import |
|---|---|---|---|---|---|
| O0102 | h | Oficial 1ª | 0.1 | 24.56 | 2.46 |
| P10012 | kg | Massilla de poliuretà monocomponent (material; 29/06/2020) | 0.05 | 0.68 | 0.03 |
| P10010 | m | Junta elàstica (material; 29/06/2020) | 1 | 5.58 | 5.58 |
| %16132 | % | Despeses indirectes | 6 % | 8.07 | 0.48 |
|  |  | Total |  |  | 8.56 |

| Amidament | Uts. | Llarg | Parcial |
|---|---|---|---|
|  | 2 | 10 | 20.00 |
|  | 1 | 19 | 19.00 |
| Subtotal |  |  | 39.00 |
| Total |  |  | 39 |

**E0103** u Ancoratge d'acer corrugat de D=20 mm
400 u × 20.53 = 8212.00
Ancoratge amb barra d'acer corrugat de 20 mm de diàmetre, inclòs perforació, col·locació amb injectat continu d'adhesiu d'aplicació unilateral de resines epoxi sense dissolvents, de 2 components i baixa viscositat, en estructura de formigó, segons plànols.

| Codi | Ut | Descripció | Rendiment | Preu | Import |
|---|---|---|---|---|---|
| A0804 | h | Equip complet de perforació d'ancoratges i injecció per a perns (29/06/2020) | 0.125 | 18.69 | 2.34 |
| O0101 | h | Cap de colla | 0.005 | 26.02 | 0.13 |
| O0110 | h | Peó | 0.3 | 20.41 | 6.12 |
| O0102 | h | Oficial 1ª | 0.15 | 24.56 | 3.68 |
| P10206 | pp | Materials i elements auxiliars | 1 | 3.19 | 3.19 |
| P0607 | kg | Acer corrugat B500S en barres | 4.25 | 0.92 | 3.91 |
| %16132 | % | Despeses indirectes | 6 % | 19.37 | 1.16 |
|  |  | Total |  |  | 20.53 |

**E0539** m Empotrament armadures a OF existent
19.1 m × 5.11 = 97.60
Empotrament d'armadures a l'obra de fàbrica existent, inclosa perforació i rebliment am resines del forat, totalment acabat.

| Codi | Ut | Descripció | Rendiment | Preu | Import |
|---|---|---|---|---|---|
| O0102 | h | Oficial 1ª | 0.02 | 24.56 | 0.49 |
| O0110 | h | Peó | 0.02 | 20.41 | 0.41 |
| P1905 | kg | Resines (material) | 0.02 | 55 | 1.10 |
| M0275 | h | Maquinària perforació (maquinària; 12/01/2009) | 0.2 | 14.15 | 2.83 |
| vg | % | Despeses indirectes | 0.047 | 6 | 0.28 |
|  |  | Total |  |  | 5.11 |

**E07013** m Ampit metàl·lic BP.ID-H2/C2 (07/12/1994)
19 m × 180.54 = 3430.26
Pretil metàl·lic d'acer galvanitzat tipus BP.ID-H2/C2 o equivalent, nivell de contenció H2, índex de severitat B, amplària de treball W5, deflexió dinàmica 1,4 amb marcatge CE i perfil inferior tipus biona, pintada en color termolacat de color a determinar per la D.O., inclòs peça reflectora a dues cares cada 8 m, part proporcional d'ancoratges, elements de fixació, tacs químics i material auxiliar, totalment col·locada en qualsevol part dels marges d'estructures.

| Codi | Ut | Descripció | Rendiment | Preu | Import |
|---|---|---|---|---|---|
| O0101 | h | Cap de colla | 0.1 | 26.02 | 2.60 |
| O0102 | h | Oficial 1ª | 0.5 | 24.56 | 12.28 |
| O0110 | h | Peó | 1 | 20.41 | 20.41 |
| M0214 | h | Camió grua 12 tn | 0.06 | 42.07 | 2.52 |
| PE1018 | m | Pretil BP.ID-H2/C2 (material) | 1 | 130.58 | 130.58 |
| M0235 | h | Equip de soldadura elèctrica | 0.1 | 14.55 | 1.46 |
| M0226 | h | Grup electrògen de 20/30 kVA | 0.1 | 4.74 | 0.47 |
| %16130 | % | Despeses indirectes | 6 % | 170.32 | 10.22 |
|  |  | Total |  |  | 180.54 |

| Amidament | Uts. | Llarg | Parcial |
|---|---|---|---|
| Barana | 1 | 19 | 19.00 |
| Total |  |  | 19 |

**E07015** u Terminal de pretil BP.ID-H2/C2
2 u × 461.29 = 922.58
Terminal de pretil, tope final i peça coneguda com "travesser a l'aire", per a pretil metàl·lic tipus BP.ID-H2/C2, pintada en color termocalat de color a determinar per la Direcció d'Obra, inclòs part proporcional d'ancoratges, elements de fixació, tacs químics i material auxiliar, i pletines de reforç en el tram final del pretil, totalment col·locat.

| Codi | Ut | Descripció | Rendiment | Preu | Import |
|---|---|---|---|---|---|
| O0101 | h | Cap de colla | 0.2 | 26.02 | 5.20 |
| O0102 | h | Oficial 1ª | 1 | 24.56 | 24.56 |
| O0110 | h | Peó | 2 | 20.41 | 40.82 |
| M0214 | h | Camió grua 12 tn | 0.25 | 42.07 | 10.52 |
| PE1019 | u | Terminal de pretil BP.ID-H2/C2 (material) | 1 | 369.58 | 369.58 |
| P1424 | u | Part proporc. mater. barreres | 1 | 6.28 | 6.28 |
| vg | % | Despeses indirectes | 0.722 | 6 | 4.33 |
|  |  | Total |  |  | 461.29 |

| Amidament | Uts. | Parcial |
|---|---|---|
| terminal | 2 | 2.00 |
| Total |  | 2 |

**E0701** m Barana d'acer tipus EG,amb passamà 120x60 mm.
21 m × 121.76 = 2556.96

**E1607N** pa Pagament íntegre prova de càrrega de pont. (21/07/2022)
1 pa × 2500 = 2500.00
Partida alçada d'abonament íntegre per a la prova de càrrega estàtica i/o dinàmica en estructura del pont, segons l'annex de càlcul d'estructures. Inclou tren de càrrega, punts de mesura, director de la prova, equip de topografia amb certificat de calibració per a lectura de deformacions del tauler o laboratori extern d'assaigs amb flexímetres digitals i tots els mitjans auxiliars necessaris i informes de resultats.

### 05.08 OF-4.3 (07/12/1994)
Import: 77868.12

**E020851** m3 Enderroc estructures formigó armat, inclòs transport a abocador
317.2 m3 × 48.01 = 15228.77

| Amidament | Llarg | Ample | Alt | Parcial |
|---|---|---|---|---|
|  | 15.86 | 8 | 2.5 | 317.20 |
| Total |  |  |  | 317.2 |

**E0305** m3 Excavació rases i pous, mitjans mecànics, cànon abocador
371.25 m3 × 12.39 = 4599.79

| Amidament | Uts. | Llarg | Ample | Alt | Parcial |
|---|---|---|---|---|---|
| CALAIX | 1 | 16.5 | 9 | 2.5 | 371.25 |
| Total |  |  |  |  | 371.25 |

**E0593N** m Marc prefabricat de formigó armat de mesures interiors h:3,50 x v:2,00 m
33 m × 1293.28 = 42678.24

| Amidament | Uts. | Llarg | Parcial |
|---|---|---|---|
|  | 2 | 16.5 | 33.00 |
| Total |  |  | 33 |

**E04121** t Escullera amb blocs pedra calcària 800-1500 kg
106.44 t × 27.3 = 2905.81

| Amidament | Uts. | Llarg | Ample | Alt | Parcial |
|---|---|---|---|---|---|
| 1 | 1 | 2 | 1.2 | 3.2 | 7.68 |
| 2 | 1 | 3 | 1.2 | 3.2 | 11.52 |
| 3 | 1 | 5 | 1.2 | 3.2 | 19.20 |
| 4 | 1 | 6 | 1.2 | 3.2 | 23.04 |
| base | 2 | 3 | 7.5 | 1 | 45.00 |
| Subtotal |  |  |  |  | 106.44 |
| Total |  |  |  |  | 106.44 |

**E0701** m Barana d'acer tipus EG,amb passamà 120x60 mm.
8 m × 121.76 = 974.08

**E0737N** m Barrera de seguretat BMS2Q-N2 amb placa d'ancoratge, termolacada
8 m × 70.55 = 564.40

**E0335** m3 Pedraplé en fons de caixa amb material 5-70 cm procedent de préstec
94.71 m3 × 21.72 = 2057.10

| Amidament | Uts. | Llarg | Ample | Alt | Parcial |
|---|---|---|---|---|---|
| subbase | 1 | 16.5 | 8.2 | 0.7 | 94.71 |
| Total |  |  |  |  | 94.71 |

**E0533** m2 Pintura bituminosa en extradós de murs (tres capes)
297 m2 × 2.46 = 730.62

| Amidament | Uts. | Llarg | Ample | Alt | Parcial |
|---|---|---|---|---|---|
|  | 4 | 16.5 |  | 2.5 | 165.00 |
|  | 2 | 16.5 | 4 |  | 132.00 |
| Subtotal |  |  |  |  | 297.00 |
| Total |  |  |  |  | 297 |

**E0320** m3 Rebliment i piconatge de material granular o seleccionat en extradós
122.47 m3 × 23.17 = 2837.63

| Amidament | Uts. | Llarg | Parcial |
|---|---|---|---|
|  | 15.12 | 8.1 | 122.47 |
| Total |  |  | 122.47 |

**E03231** m3 Rebliment i piconatge de grava-ciment de granulometria GC25 O.F.
66 m3 × 62.93 = 4153.38

| Amidament | Uts. | Llarg | Ample | Alt | Parcial |
|---|---|---|---|---|---|
|  | 2 | 16.5 | 2 | 1 | 66.00 |
| Total |  |  |  |  | 66 |

**E0319** m3 Rebliment i piconatge localitzat amb material filtrant
16.5 m3 × 25.81 = 425.87

| Amidament | Uts. | Llarg | Ample | Alt | Parcial |
|---|---|---|---|---|---|
|  | 2 | 16.5 | 0.5 | 1 | 16.50 |
| Total |  |  |  |  | 16.5 |

**E0648** m2 Feltre geotextil de polipropilè 250 g/m2
82.5 m2 × 3.69 = 304.43

| Amidament | Uts. | Llarg | Alt | Parcial |
|---|---|---|---|---|
|  | 2 | 16.5 | 2.5 | 82.50 |
| Total |  |  |  | 82.5 |

**E0867** m Tub dren DN 200 mm PE corrugat i doble paret TP
34 m × 12 = 408.00

| Amidament | Uts. | Llarg | Parcial |
|---|---|---|---|
|  | 2 | 17 | 34.00 |
| Total |  |  | 34 |

### 05.09 OF-5.1 (07/12/1994)
Import: 678058.17

#### 05.09.01 TREBALLS PREVIS
Import: 96661.79

**E08791** m Tub de PP corrugat doble capa Ø1200 mm
306 m × 150.7 = 46114.20
Tub de PP corrugat doble capa de 1200 mm. de diàmetre nominal i SN 8 kN/m2, inclòs pp de peces especials i accessoris, col·locat.

| Codi | Ut | Descripció | Rendiment | Preu | Import |
|---|---|---|---|---|---|
| O0101 | h | Cap de colla | 0.08 | 26.02 | 2.08 |
| O0102 | h | Oficial 1ª | 0.3 | 24.56 | 7.37 |
| O0110 | h | Peó | 0.3 | 20.41 | 6.12 |
| P1247 | m | Tub de pp DN1000 mm., SN 8 kN/m2 (material) | 1 | 97.5 | 97.50 |
| P%1615 | % | Part proporcional accessoris | 30 % | 97.50 | 29.25 |
| vg | % | Despeses indirectes | 1.396 | 6 | 8.38 |
|  |  | Total |  |  | 150.7 |

| Amidament | Uts. | Llarg | Parcial |
|---|---|---|---|
| Plataforma provisional | 12 | 25.5 | 306.00 |
| Total |  |  | 306 |

**E0330N** m3 Rebliment amb material argilós amb un index de plasticitat superior a deu (10), procedent de préstec
2200 m3 × 5.19 = 11418.00
Rebliment amb material argilós amb un index de plasticitat superior a deu (10), procedent de préstec, en capa d'impermeabilització, nucli d'embassament o bassa de regulació, segons Plec de Prescripcions Tècniques, estesa i piconatge amb base a l'assaig de referència, mesurat sobre perfil teòric.

| Codi | Ut | Descripció | Rendiment | Preu | Import |
|---|---|---|---|---|---|
| O0101 | h | Cap de colla | 0.003 | 26.02 | 0.08 |
| O0110 | h | Peó | 0.01 | 20.41 | 0.20 |
| P0350N | m3 | Argila seleccionada, inclòs cànon per extracció i transport a l'obra (material; 21/07/2022) | 1.2 | 2.66 | 3.19 |
| M0213 | h | Camió cisterna de 8 m³ | 0.005 | 48 | 0.24 |
| M0207 | h | Retroexcavadora 100 hp | 0.012 | 59.41 | 0.71 |
| M0211 | h | Corró de llança 650 kg | 0.05 | 9.61 | 0.48 |
| vg | % | Despeses indirectes | 0.049 | 6 | 0.29 |
|  |  | Total |  |  | 5.19 |

| Amidament | Llarg | Ample | Alt | Parcial |
|---|---|---|---|---|
| Plataforma provisional | 55 | 25 | 1.6 | 2200.00 |
| Total |  |  |  | 2200 |

**E02085** m3 Enderroc estructures formigó armat, inclòs transport a abocador
815.03 m3 × 48.01 = 39129.59

| Amidament | Llarg | Ample | Alt | Parcial |
|---|---|---|---|---|
| Pont actual | 50.86 | 6.41 | 2.5 | 815.03 |
| Total |  |  |  | 815.03 |

#### 05.09.02 FONAMENTS (07/12/1994)
Import: 265951.43

**E0305** m3 Excavació rases i pous, mitjans mecànics, cànon abocador
239.932 m3 × 12.39 = 2972.76

| Amidament | Uts. | Llarg | Ample | Alt | Parcial |
|---|---|---|---|---|---|
| Fonament piles | 2 | 15.4 | 4.1 | 1.9 | 239.932 |
| Total |  |  |  |  | 239.932 |

**E0531N** m Pilot prefabricat de formigó armat, clavat secció quadrada de 0,35 m de costat, amb guaspa normal, en qualsevol tipus de terreny
1616 m × 126.9 = 205070.40

| Amidament | Llarg | Ample | Alt | Parcial |
|---|---|---|---|---|
| Estreps | 2 | 22 | 19 | 836.00 |
| Piles | 2 | 26 | 15 | 780.00 |
| Subtotal |  |  |  | 1616.00 |
| Total |  |  |  | 1616 |

**E02085** m3 Enderroc estructures formigó armat, inclòs transport a abocador
96 m3 × 48.01 = 4608.96

| Amidament | Uts. | Llarg | Ample | Parcial |
|---|---|---|---|---|
| Estreps | 2 | 22 | 1 | 44.00 |
| Piles | 2 | 26 | 1 | 52.00 |
| Subtotal |  |  |  | 96.00 |
| Total |  |  |  | 96 |

**E0501** m3 Formigó HL-150 solera neteja
8.366 m3 × 70.79 = 592.23

| Amidament | Uts. | Llarg | Parcial |
|---|---|---|---|
| Estreps | 2 | 1.743 | 3.486 |
| Piles | 2 | 2.44 | 4.880 |
| Subtotal |  |  | 8.366 |
| Total |  |  | 8.366 |

**E0515** m2 Encofrat de fusta per a fonaments i/o formigó ocult
86.37 m2 × 25.46 = 2198.98

| Amidament | Uts. | Llarg | Ample | Alt | Parcial |
|---|---|---|---|---|---|
| Estreps | 4 | 10.56 | 1 | 0.8 | 33.79 |
|  | 4 | 1.7 | 1 | 0.8 | 5.44 |
| Piles | 4 | 12.93 | 1 | 0.8 | 41.38 |
|  | 4 | 1.8 | 1 | 0.8 | 5.76 |
| Subtotal |  |  |  |  | 86.37 |
| Total |  |  |  |  | 86.37 |

**E0511** m3 Formigó HA-35 alçats
61.28 m3 × 110.63 = 6779.41

| Amidament | Uts. | Llarg | Ample | Alt | Parcial |
|---|---|---|---|---|---|
| Estreps | 2 | 10.56 | 1.7 | 0.67 | 24.06 |
| Piles | 2 | 12.925 | 1.8 | 0.8 | 37.22 |
| Subtotal |  |  |  |  | 61.28 |
| Total |  |  |  |  | 61.28 |

**E0517** kg Acer especial B-500S de límit elàstic 500 N/mm2 en barres corrugades
35551.78 kg × 1.23 = 43728.69

| Amidament | Uts. | Llarg | Parcial |
|---|---|---|---|
| Estreps | 2 | 13517 | 27034.00 |
| Piles | 2 | 2642.9 | 5285.80 |
| % en pèrdues i retalls | 0.1 | 32319.8 | 3231.98 |
| Subtotal |  |  | 35551.78 |
| Total |  |  | 35551.78 |

#### 05.09.03 ALÇATS
Import: 47875.46

**E0515** m2 Encofrat de fusta per a fonaments i/o formigó ocult
28.76 m2 × 25.46 = 732.23

| Amidament | Uts. | Llarg | Parcial |
|---|---|---|---|
| Estreps | 2 | 10.56 | 21.12 |
|  | 4 | 1.26 | 5.04 |
|  | 4 | 0.06 | 0.24 |
|  | 4 | 0.59 | 2.36 |
| Subtotal |  |  | 28.76 |
| Total |  |  | 28.76 |

**E0516** m2 Encofrat de fusta per a formigó vist
136.97 m2 × 32.18 = 4407.69

| Amidament | Uts. | Llarg | Ample | Alt | Parcial |
|---|---|---|---|---|---|
| Estreps | 2 | 11.325 | 1 | 1 | 22.65 |
|  | 4 | 2.73 |  |  | 10.92 |
| Piles | 4 | 12.525 | 1 | 2 | 100.20 |
|  | 4 | 0.4 | 1 | 2 | 3.20 |
| Subtotal |  |  |  |  | 136.97 |
| Total |  |  |  |  | 136.97 |

**E0511** m3 Formigó HA-35 alçats
117.324 m3 × 110.63 = 12979.55

| Amidament | Uts. | Llarg | Ample | Parcial |
|---|---|---|---|---|
| Estreps | 2 | 10.28 | 0.4 | 8.224 |
|  | 4 | 6.4 | 0.5 | 12.800 |
| Piles | 2 | 48.15 |  | 96.300 |
| Subtotal |  |  |  | 117.324 |
| Total |  |  |  | 117.324 |

**E0517** kg Acer especial B-500S de límit elàstic 500 N/mm2 en barres corrugades
24191.86 kg × 1.23 = 29755.99

| Amidament | Uts. | Llarg | Parcial |
|---|---|---|---|
| Estreps | 2 | 4941 | 9882.00 |
|  | 2 | 32.5 | 65.00 |
|  | 2 | 33.3 | 66.60 |
| Piles | 2 | 5989.5 | 11979.00 |
| % en pèrdues i retalls | 0.1 | 21992.6 | 2199.26 |
| Subtotal |  |  | 24191.86 |
| Total |  |  | 24191.86 |

#### 05.09.04 TAULER
Import: 135140.09

**E0528N** m Biga prefabricada d'0,60 m cantell
394.8 m × 215.3 = 85000.44
Biga prefabricada de formigó armat tipus "doble T" de 0,60 m de cantell, 1,00 m d'amplada superior i 0,60 m d'amplada inferior, segons plànols, inclòs transport a l'obra i col.locació en estructura.

| Codi | Ut | Descripció | Rendiment | Preu | Import |
|---|---|---|---|---|---|
| O0101 | h | Cap de colla | 0.25 | 26.02 | 6.51 |
| O0102 | h | Oficial 1ª | 0.6 | 24.56 | 14.74 |
| O0110 | h | Peó | 0.6 | 20.41 | 12.25 |
| P0912N | m | Biga prefabricada 0,60 m cantell, 1,00 m amplada superior i 0,60 m amplada inferior (material; 21/07/2022) | 1 | 150.25 | 150.25 |
| M0216 | h | Grua autopropulsada de 40 tn | 0.25 | 77.43 | 19.36 |
| vg | % | Despeses indirectes | 2.031 | 6 | 12.19 |
|  |  | Total |  |  | 215.3 |

| Amidament | Uts. | Llarg | Ample | Parcial |
|---|---|---|---|---|
|  | 3 | 16.45 | 8 | 394.80 |
| Total |  |  |  | 394.8 |

**E0515** m2 Encofrat de fusta per a fonaments i/o formigó ocult
5.67 m2 × 25.46 = 144.36

| Amidament | Uts. | Llarg | Ample | Alt | Parcial |
|---|---|---|---|---|---|
|  | 2 | 11.33 | 1 | 0.25 | 5.67 |
| Total |  |  |  |  | 5.67 |

**E0516** m2 Encofrat de fusta per a formigó vist
29.76 m2 × 32.18 = 957.68

| Amidament | Uts. | Llarg | Ample | Parcial |
|---|---|---|---|---|
|  | 2 | 49.6 | 0.3 | 29.76 |
| Total |  |  |  | 29.76 |

**E0520** m2 Encofrat pla perdut enmig de bigues
200.361 m2 × 16.63 = 3332.00

| Amidament | Uts. | Llarg | Ample | Alt | Parcial |
|---|---|---|---|---|---|
|  | 3 | 7 | 16.45 | 0.58 | 200.361 |
| Total |  |  |  |  | 200.361 |

**E0509** m3 Formigó HA-30 alçats
112.344 m3 × 93.5 = 10504.16

| Amidament | Llarg | Ample | Alt | Parcial |
|---|---|---|---|---|
| llosa | 49.6 | 11.325 | 0.2 | 112.344 |
| Total |  |  |  | 112.344 |

**E0517** kg Acer especial B-500S de límit elàstic 500 N/mm2 en barres corrugades
23481.15 kg × 1.23 = 28881.81

| Amidament | Uts. | Llarg | Ample | Parcial |
|---|---|---|---|---|
| tauler |  | 190 | 112.35 | 21346.50 |
| % en pèrdues i retalls | 0.1 | 21346.5 |  | 2134.65 |
| Subtotal |  |  |  | 23481.15 |
| Total |  |  |  | 23481.15 |

**E0542** dm3 Suport de neoprè armat, inclos base anivellament
157.44 dm3 × 40.14 = 6319.64

| Amidament | Uts. | Llarg | Ample | Alt | Parcial |
|---|---|---|---|---|---|
| Estreps | 16 | 4 | 2 | 0.41 | 52.48 |
| Piles | 32 | 4 | 2 | 0.41 | 104.96 |
| Subtotal |  |  |  |  | 157.44 |
| Total |  |  |  |  | 157.44 |

#### 05.09.05 ACABATS (07/12/1994)
Import: 132429.4

**E0533** m2 Pintura bituminosa en extradós de murs (tres capes)
28.76 m2 × 2.46 = 70.75

| Amidament | Uts. | Llarg | Parcial |
|---|---|---|---|
| Estreps | 2 | 10.56 | 21.12 |
|  | 4 | 1.26 | 5.04 |
|  | 4 | 0.06 | 0.24 |
|  | 4 | 0.59 | 2.36 |
| Subtotal |  |  | 28.76 |
| Total |  |  | 28.76 |

**E0105** m2 Impermeabilització de tauler de pont amb membrana de betum asfàltic
523.28 m2 × 5.02 = 2626.87

| Amidament | Llarg | Ample | Parcial |
|---|---|---|---|
|  | 49.6 | 10.55 | 523.28 |
| Total |  |  | 523.28 |

**E0906** m Junt de dilatació per a taulers de ponts, perfil de cautxú extrusionat, recorr. 100 mm
160 m × 350.89 = 56142.40
Formació de junt de dilatació per a taulers de ponts, amb perfil de cautxú extrusionat, per a absorbir moviments de 100 mm com a màxim, col·locat amb adhesiu, perns de diàmetre 14 mm o superior, inclou morters epoxi de regularització inferior i segellat lateral, segons detall de plànols.

| Codi | Ut | Descripció | Rendiment | Preu | Import |
|---|---|---|---|---|---|
| M0201 | h | Compressor aire gasoil 13,3 m³/h | 0.9 | 21.09 | 18.98 |
| M0334 | h | Serra de disc | 0.4 | 12 | 4.80 |
| M0227 | h | Grup electrògen de 45/60 kVA | 0.45 | 5.26 | 2.37 |
| O0101 | h | Cap de colla | 0.3 | 26.02 | 7.81 |
| O0110 | h | Peó | 2 | 20.41 | 40.82 |
| O0102 | h | Oficial 1ª | 1 | 24.56 | 24.56 |
| P2010 | m | Junt dilatació ext. perfil cautxú per un recorregut de 100 mm (material; 23/09/2020) | 1 | 231.69 | 231.69 |
| %16131 | % | Despeses indirectes (23/09/2020) | 6 % | 331.03 | 19.86 |
|  |  | Total |  |  | 350.89 |

| Amidament | Uts. | Llarg | Parcial |
|---|---|---|---|
|  | 4 | 40 | 160.00 |
| Total |  |  | 160 |

**E08204** u Bonera per estructures amb reixa de fosa 360x360x40 mm C-250 (07/12/1994)
6 u × 106.64 = 639.84
Bunera per a estructures amb bústia i reixa de fosa de 360x360x40 mm amb bastiment, classe C-250, abatible, acabat amb pintura negra asfàltica, tub de PVC 110 mm de diàmetre, totalment col·locada i acabada.

| Codi | Ut | Descripció | Rendiment | Preu | Import |
|---|---|---|---|---|---|
| O0101 | h | Cap de colla | 0.1 | 26.02 | 2.60 |
| O0102 | h | Oficial 1ª | 1 | 24.56 | 24.56 |
| O0110 | h | Peó | 1 | 20.41 | 20.41 |
| P1149 | m | Tub PVC DN 110 mm PN10 (material) | 0.5 | 1.6 | 0.80 |
| P06205 | u | Reixa i bastiment 360x360x46 mm. C-250 negre asfàltic (material) | 1 | 51.48 | 51.48 |
| P10209 | pp | Petit material (material; 12/01/2009) | 0.025 | 29.83 | 0.75 |
| %16130 | % | Despeses indirectes | 6 % | 100.60 | 6.04 |
|  |  | Total |  |  | 106.64 |

**E0701** m Barana d'acer tipus EG,amb passamà 120x60 mm.
54 m × 121.76 = 6575.04

**E07013** m Ampit metàl·lic BP.ID-H2/C2
54 m × 180.54 = 9749.16

**E07015** u Terminal de pretil BP.ID-H2/C2
2 u × 461.29 = 922.58

**E0233N** m3 Retirada de reblert de material argilós
2200 m3 × 5.65 = 12430.00
Retirada de reblert de material argilós, amb càrrega i transport a l'interior d'obra o abocador controlat inclòs canon d'abocador i condicionament del mateix.

| Codi | Ut | Descripció | Rendiment | Preu | Import |
|---|---|---|---|---|---|
| O0101 | h | Cap de colla | 0.04 | 26.02 | 1.04 |
| O0110 | h | Peó | 0.055 | 20.41 | 1.12 |
| M0213 | h | Camió cisterna de 8 m³ | 0.025 | 48 | 1.20 |
| M0207 | h | Retroexcavadora 100 hp | 0.025 | 59.41 | 1.49 |
| M0211 | h | Corró de llança 650 kg | 0.05 | 9.61 | 0.48 |
| vg | % | Despeses indirectes | 0.053 | 6 | 0.32 |
|  |  | Total |  |  | 5.65 |

| Amidament | Llarg | Ample | Alt | Parcial |
|---|---|---|---|---|
| Plataforma provisional | 55 | 25 | 1.6 | 2200.00 |
| Total |  |  |  | 2200 |

**E0287N** m Retirada de tub de PP corrugat doble capa Ø1200 mm
306 m × 86.07 = 26337.42
Retirada de tub de PP corrugat doble capa Ø1200 mm amb càrrega i transport a l'aplec o al magatzem de la Diputació o bé a l'abocador, inclòs cànons.

| Codi | Ut | Descripció | Rendiment | Preu | Import |
|---|---|---|---|---|---|
| O0101 | h | Cap de colla | 1 | 26.02 | 26.02 |
| O0102 | h | Oficial 1ª | 1 | 24.56 | 24.56 |
| O0110 | h | Peó | 1.5 | 20.41 | 30.62 |
| vg | % | Despeses indirectes | 0.812 | 6 | 4.87 |
|  |  | Total |  |  | 86.07 |

| Amidament | Uts. | Llarg | Parcial |
|---|---|---|---|
| Plataforma provisional | 12 | 25.5 | 306.00 |
| Total |  |  | 306 |

**E04111** t Escullera amb blocs pedra calcària 400-800 kg
375 t × 24.14 = 9052.50
Escullera amb blocs de pedra calcària de 400 kg a 800 kg, com a màxim, col.locats amb pala carregadora, inclòs càrrega i transport.

| Codi | Ut | Descripció | Rendiment | Preu | Import |
|---|---|---|---|---|---|
| O0101 | h | Cap de colla | 0.01 | 26.02 | 0.26 |
| O0102 | h | Oficial 1ª | 0.04 | 24.56 | 0.98 |
| O0110 | h | Peó | 0.1 | 20.41 | 2.04 |
| P03251 | t | Bloc pedra calcària.esc.400-800 kg (material; 13/12/2011) | 1 | 17.75 | 17.75 |
| M0205 | h | Pala carregadora sobre orugues | 0.015 | 73.35 | 1.10 |
| M0212B | h | Camió de trabuc 16 m³ | 0.015 | 45.4 | 0.68 |
| vg | % | Despeses indirectes | 0.221 | 6 | 1.33 |
|  |  | Total |  |  | 24.14 |

**E0535** m2 Membrana drenant HDPE nòduls de 8 mm > 300 kN/m2
44 m2 × 16.57 = 729.08

| Amidament | Uts. | Llarg | Alt | Parcial |
|---|---|---|---|---|
| estreps | 2 | 11 | 2 | 44.00 |
| Total |  |  |  | 44 |

**E0320** m3 Rebliment i piconatge de material granular o seleccionat en extradós
44 m3 × 23.17 = 1019.48

**E03231** m3 Rebliment i piconatge de grava-ciment de granulometria GC25 O.F.
22 m3 × 62.93 = 1384.46

**E0319** m3 Rebliment i piconatge localitzat amb material filtrant
11 m3 × 25.81 = 283.91

| Amidament | Uts. | Llarg | Ample | Alt | Parcial |
|---|---|---|---|---|---|
|  | 2 | 11 | 0.5 | 1 | 11.00 |
| Total |  |  |  |  | 11 |

**E0648** m2 Feltre geotextil de polipropilè 250 g/m2
33 m2 × 3.69 = 121.77

| Amidament | Uts. | Llarg | Alt | Parcial |
|---|---|---|---|---|
|  | 2 | 11 | 1.5 | 33.00 |
| Total |  |  |  | 33 |

**E0867** m Tub dren DN 200 mm PE corrugat i doble paret TP
24 m × 12 = 288.00

| Amidament | Uts. | Llarg | Parcial |
|---|---|---|---|
|  | 2 | 12 | 24.00 |
| Total |  |  | 24 |

**E05251** m Placa de poliestiré expandit de 50 mm. de gruix
22 m × 9.37 = 206.14

| Amidament | Uts. | Llarg | Parcial |
|---|---|---|---|
|  | 2 | 11 | 22.00 |
| Total |  |  | 22 |

**E1607N1** pa Pagament íntegre prova de càrrega de viaducte (21/07/2022)
1 pa × 3850 = 3850.00
Partida alçada d'abonament íntegre per a la prova de càrrega estàtica i/o dinàmica en estructura del viaducte, segons l'annex de càlcul d'estructures. Inclou tren de càrrega, punts de mesura, director de la prova, equip de topografia amb certificat de calibració per a lectura de deformacions del tauler o laboratori extern d'assaigs amb flexímetres digitals i tots els mitjans auxiliars necessaris i informes de resultats.

### 05.10 OF-6.1 (07/12/1994)
Import: 57686.29

**E020851** m3 Enderroc estructures formigó armat, inclòs transport a abocador
187.54 m3 × 48.01 = 9003.80

| Amidament | Llarg | Ample | Alt | Parcial |
|---|---|---|---|---|
|  | 10.39 | 7.22 | 2.5 | 187.54 |
| Total |  |  |  | 187.54 |

**E0305** m3 Excavació rases i pous, mitjans mecànics, cànon abocador
107.682 m3 × 12.39 = 1334.18

| Amidament | Uts. | Llarg | Ample | Alt | Parcial |
|---|---|---|---|---|---|
| CALAIX | 1 | 13.1 | 8.22 | 1 | 107.682 |
| Total |  |  |  |  | 107.682 |

**E0591N** m Marc prefabricat de formigó armat de mesures interiors h:3,00 x v:3,00 m
26.2 m × 1321.75 = 34629.85
Marc prefabricat de formigó armat de mesures interiors H:3000 mm x V:3000 mm de 25 cm de gruix en llindars i brancals amb unió encadellada subministrat, alçària de terres sobre clau < 8 m, inclou el muntatge, solera de formigó en massa tipus HL-150 de 25 cm de gruix, sorra >2 mm d'anivellament de 10 cm de gruix i segellat de juntes, totalment col·locat.

| Codi | Ut | Descripció | Rendiment | Preu | Import |
|---|---|---|---|---|---|
| O0101 | h | Cap de colla | 0.029 | 26.02 | 0.75 |
| O0102 | h | Oficial 1ª | 0.9 | 24.56 | 22.10 |
| O0110 | h | Peó | 1.462 | 20.41 | 29.84 |
| M0216N | h | Grua autopropulsada 40 tn | 0.7 | 300.34 | 210.24 |
| P09891N | u | Marc prefabricat 3,00x3,00, 30cm de guix (material; 21/07/2022) | 1 | 1022.69 | 1022.69 |
| P0502 | m3 | Formigó HL-150 posat a l'obra | 0.48 | 60.5 | 29.04 |
| P0301 | m3 | Sorra per a formigons i morters | 0.32 | 22.15 | 7.09 |
|  |  | Total |  |  | 1321.75 |

| Amidament | Uts. | Llarg | Parcial |
|---|---|---|---|
|  | 2 | 13.1 | 26.20 |
| Total |  |  | 26.2 |

**E04121** t Escullera amb blocs pedra calcària 800-1500 kg
142 t × 27.3 = 3876.60

| Amidament | Uts. | Parcial |
|---|---|---|
| 1,2,2 i4 | 72 | 72.00 |
| base | 70 | 70.00 |
| Subtotal |  | 142.00 |
| Total |  | 142 |

**E0737N** m Barrera de seguretat BMS2Q-N2 amb placa d'ancoratge, termolacada
24 m × 70.55 = 1693.20

| Amidament | Uts. | Llarg | Parcial |
|---|---|---|---|
|  | 2 | 12 | 24.00 |
| Total |  |  | 24 |

**E0335** m3 Pedraplé en fons de caixa amb material 5-70 cm procedent de préstec
66.207 m3 × 21.72 = 1438.02

| Amidament | Uts. | Llarg | Ample | Alt | Parcial |
|---|---|---|---|---|---|
| subbase | 1 | 13.1 | 7.22 | 0.7 | 66.207 |
| Total |  |  |  |  | 66.207 |

**E0533** m2 Pintura bituminosa en extradós de murs (tres capes)
282.96 m2 × 2.46 = 696.08

| Amidament | Uts. | Llarg | Ample | Alt | Parcial |
|---|---|---|---|---|---|
|  | 4 | 13.1 |  | 3.6 | 188.64 |
|  | 2 | 13.1 | 3.6 |  | 94.32 |
| Subtotal |  |  |  |  | 282.96 |
| Total |  |  |  |  | 282.96 |

**E0320** m3 Rebliment i piconatge de material granular o seleccionat en extradós
34.58 m3 × 23.17 = 801.22

| Amidament | Uts. | Llarg | Ample | Parcial |
|---|---|---|---|---|
|  | 2 | 3.39 | 5.1 | 34.58 |
| Total |  |  |  | 34.58 |

**E03231** m3 Rebliment i piconatge de grava-ciment de granulometria GC25 O.F.
52.4 m3 × 62.93 = 3297.53

| Amidament | Uts. | Llarg | Ample | Alt | Parcial |
|---|---|---|---|---|---|
|  | 2 | 13.1 | 2 | 1 | 52.40 |
| Total |  |  |  |  | 52.4 |

**E0319** m3 Rebliment i piconatge localitzat amb material filtrant
13.1 m3 × 25.81 = 338.11

| Amidament | Uts. | Llarg | Ample | Alt | Parcial |
|---|---|---|---|---|---|
|  | 2 | 13.1 | 0.5 | 1 | 13.10 |
| Total |  |  |  |  | 13.1 |

**E0648** m2 Feltre geotextil de polipropilè 250 g/m2
65.5 m2 × 3.69 = 241.70

| Amidament | Uts. | Llarg | Alt | Parcial |
|---|---|---|---|---|
|  | 2 | 13.1 | 2.5 | 65.50 |
| Total |  |  |  | 65.5 |

**E0867** m Tub dren DN 200 mm PE corrugat i doble paret TP
28 m × 12 = 336.00

| Amidament | Uts. | Llarg | Parcial |
|---|---|---|---|
|  | 2 | 14 | 28.00 |
| Total |  |  | 28 |

### 05.11 OF-7.1 (07/12/1994)
Import: 70053.23

**E020851** m3 Enderroc estructures formigó armat, inclòs transport a abocador
118.51 m3 × 48.01 = 5689.67

| Amidament | Llarg | Ample | Alt | Parcial |
|---|---|---|---|---|
|  | 6.11 | 7.46 | 2.6 | 118.51 |
| Total |  |  |  | 118.51 |

**E0305** m3 Excavació rases i pous, mitjans mecànics, cànon abocador
151.767 m3 × 12.39 = 1880.39

| Amidament | Uts. | Llarg | Ample | Alt | Parcial |
|---|---|---|---|---|---|
| CALAIX | 1 | 14.85 | 10.22 | 1 | 151.767 |
| Total |  |  |  |  | 151.767 |

**E0595N** m3 Marc prefabricat de formigó armat de mesures interiors h:4,00 x v:2,00 m
29.7 m3 × 1591.06 = 47254.48
Marc prefabricat de formigó armat de mesures interiors H:4000 mm x V:2000 mm de 30 cm de gruix en llindars i brancals amb unió encadellada subministrat, alçària de terres sobre clau < 8 m, inclou el muntatge, solera de formigó en massa tipus HL-150 de 25 cm de gruix, sorra >2 mm d'anivellament de 10 cm de gruix i segellat de juntes, totalment col·locat.

| Codi | Ut | Descripció | Rendiment | Preu | Import |
|---|---|---|---|---|---|
| O0101 | h | Cap de colla | 0.029 | 26.02 | 0.75 |
| O0102 | h | Oficial 1ª | 0.9 | 24.56 | 22.10 |
| O0110 | h | Peó | 1.462 | 20.41 | 29.84 |
| M0216N | h | Grua autopropulsada 40 tn | 0.7 | 300.34 | 210.24 |
| P09895N | u | Marc prefabricat 4,00x2,00, 30cm de guix (material; 21/07/2022) | 1 | 1292 | 1292.00 |
| P0502 | m3 | Formigó HL-150 posat a l'obra | 0.48 | 60.5 | 29.04 |
| P0301 | m3 | Sorra per a formigons i morters | 0.32 | 22.15 | 7.09 |
|  |  | Total |  |  | 1591.06 |

| Amidament | Uts. | Llarg | Parcial |
|---|---|---|---|
|  | 2 | 14.85 | 29.70 |
| Total |  |  | 29.7 |

**E04121** t Escullera amb blocs pedra calcària 800-1500 kg
169 t × 27.3 = 4613.70

| Amidament | Uts. | Parcial |
|---|---|---|
| 1,2,2 i4 | 76.8 | 76.80 |
| base | 92.2 | 92.20 |
| Subtotal |  | 169.00 |
| Total |  | 169 |

**E0701** m Barana d'acer tipus EG,amb passamà 120x60 mm.
9.5 m × 121.76 = 1156.72

**E0737N** m Barrera de seguretat BMS2Q-N2 amb placa d'ancoratge, termolacada
12 m × 70.55 = 846.60

**E0335** m3 Pedraplé en fons de caixa amb material 5-70 cm procedent de préstec
96.985 m3 × 21.72 = 2106.51

| Amidament | Uts. | Llarg | Ample | Alt | Parcial |
|---|---|---|---|---|---|
| subbase | 1 | 14.85 | 9.33 | 0.7 | 96.985 |
| Total |  |  |  |  | 96.985 |

**E0533** m2 Pintura bituminosa en extradós de murs (tres capes)
291.06 m2 × 2.46 = 716.01

| Amidament | Uts. | Llarg | Ample | Alt | Parcial |
|---|---|---|---|---|---|
|  | 4 | 14.85 |  | 2.6 | 154.44 |
|  | 2 | 14.85 | 4.6 |  | 136.62 |
| Subtotal |  |  |  |  | 291.06 |
| Total |  |  |  |  | 291.06 |

**E0320** m3 Rebliment i piconatge de material granular o seleccionat en extradós
44.62 m3 × 23.17 = 1033.85

| Amidament | Uts. | Llarg | Parcial |
|---|---|---|---|
|  | 4.84 | 9.22 | 44.62 |
| Total |  |  | 44.62 |

**E03231** m3 Rebliment i piconatge de grava-ciment de granulometria GC25 O.F.
59.4 m3 × 62.93 = 3738.04

| Amidament | Uts. | Llarg | Ample | Alt | Parcial |
|---|---|---|---|---|---|
|  | 2 | 14.85 | 2 | 1 | 59.40 |
| Total |  |  |  |  | 59.4 |

**E0319** m3 Rebliment i piconatge localitzat amb material filtrant
14.85 m3 × 25.81 = 383.28

| Amidament | Uts. | Llarg | Ample | Alt | Parcial |
|---|---|---|---|---|---|
|  | 2 | 14.85 | 0.5 | 1 | 14.85 |
| Total |  |  |  |  | 14.85 |

**E0648** m2 Feltre geotextil de polipropilè 250 g/m2
74.25 m2 × 3.69 = 273.98

| Amidament | Uts. | Llarg | Alt | Parcial |
|---|---|---|---|---|
|  | 2 | 14.85 | 2.5 | 74.25 |
| Total |  |  |  | 74.25 |

**E0867** m Tub dren DN 200 mm PE corrugat i doble paret TP
30 m × 12 = 360.00

| Amidament | Uts. | Llarg | Parcial |
|---|---|---|---|
|  | 2 | 15 | 30.00 |
| Total |  |  | 30 |

### 05.12 OF-8.1 (07/12/1994)
Import: 49291.55

**E020851** m3 Enderroc estructures formigó armat, inclòs transport a abocador
103.514 m3 × 48.01 = 4969.71

| Amidament | Llarg | Ample | Alt | Parcial |
|---|---|---|---|---|
|  | 6.9 | 5.77 | 2.6 | 103.514 |
| Total |  |  |  | 103.514 |

**E0305** m3 Excavació rases i pous, mitjans mecànics, cànon abocador
136.026 m3 × 12.39 = 1685.36

| Amidament | Uts. | Llarg | Ample | Alt | Parcial |
|---|---|---|---|---|---|
| CALAIX | 1 | 11.45 | 9.9 | 1.2 | 136.026 |
| Total |  |  |  |  | 136.026 |

**E0593N** m Marc prefabricat de formigó armat de mesures interiors h:3,50 x v:2,00 m
23.1 m × 1293.28 = 29874.77

| Amidament | Uts. | Llarg | Parcial |
|---|---|---|---|
|  | 2 | 11.55 | 23.10 |
| Total |  |  | 23.1 |

**E04121** t Escullera amb blocs pedra calcària 800-1500 kg
166.4 t × 27.3 = 4542.72

| Amidament | Uts. | Parcial |
|---|---|---|
| 1,2,3 i4 | 74.4 | 74.40 |
| base | 92 | 92.00 |
| Subtotal |  | 166.40 |
| Total |  | 166.4 |

**E0737N** m Barrera de seguretat BMS2Q-N2 amb placa d'ancoratge, termolacada
24 m × 70.55 = 1693.20

| Amidament | Uts. | Llarg | Parcial |
|---|---|---|---|
|  | 2 | 12 | 24.00 |
| Total |  |  | 24 |

**E0335** m3 Pedraplé en fons de caixa amb material 5-70 cm procedent de préstec
75.341 m3 × 21.72 = 1636.41

| Amidament | Uts. | Llarg | Ample | Alt | Parcial |
|---|---|---|---|---|---|
| subbase | 1 | 11.45 | 9.4 | 0.7 | 75.341 |
| Total |  |  |  |  | 75.341 |

**E0533** m2 Pintura bituminosa en extradós de murs (tres capes)
214.83 m2 × 2.46 = 528.48

| Amidament | Uts. | Llarg | Ample | Alt | Parcial |
|---|---|---|---|---|---|
|  | 4 | 11.55 |  | 2.6 | 120.12 |
|  | 2 | 11.55 | 4.1 |  | 94.71 |
| Subtotal |  |  |  |  | 214.83 |
| Total |  |  |  |  | 214.83 |

**E0320** m3 Rebliment i piconatge de material granular o seleccionat en extradós
28.24 m3 × 23.17 = 654.32

| Amidament | Uts. | Llarg | Parcial |
|---|---|---|---|
|  | 3.07 | 9.2 | 28.24 |
| Total |  |  | 28.24 |

**E03231** m3 Rebliment i piconatge de grava-ciment de granulometria GC25 O.F.
46.2 m3 × 62.93 = 2907.37

| Amidament | Uts. | Llarg | Ample | Alt | Parcial |
|---|---|---|---|---|---|
|  | 2 | 11.55 | 2 | 1 | 46.20 |
| Total |  |  |  |  | 46.2 |

**E0319** m3 Rebliment i piconatge localitzat amb material filtrant
11.55 m3 × 25.81 = 298.11

| Amidament | Uts. | Llarg | Ample | Alt | Parcial |
|---|---|---|---|---|---|
|  | 2 | 11.55 | 0.5 | 1 | 11.55 |
| Total |  |  |  |  | 11.55 |

**E0648** m2 Feltre geotextil de polipropilè 250 g/m2
57.75 m2 × 3.69 = 213.10

| Amidament | Uts. | Llarg | Alt | Parcial |
|---|---|---|---|---|
|  | 2 | 11.55 | 2.5 | 57.75 |
| Total |  |  |  | 57.75 |

**E0867** m Tub dren DN 200 mm PE corrugat i doble paret TP
24 m × 12 = 288.00

| Amidament | Uts. | Llarg | Parcial |
|---|---|---|---|
|  | 2 | 12 | 24.00 |
| Total |  |  | 24 |

## 06 AFERMATS (07/12/1994)
Import: 2506560.53

**E0601** m3 Base granular de tot-u artificial, amb motoanivelladora
27407.55 m3 × 23.9 = 655040.45
Base granular de tot-u artificial ZA 0/32 o ZA 0/20, SE>35, LA<35, no plàstica, estesa i col·locada amb motoanivelladora, humectada i compactada en 2 tongades amb base l'assaig de referència.

| Codi | Ut | Descripció | Rendiment | Preu | Import |
|---|---|---|---|---|---|
| O0101 | h | Cap de colla | 0.003 | 26.02 | 0.08 |
| O0102 | h | Oficial 1ª | 0.008 | 24.56 | 0.20 |
| O0110 | h | Peó | 0.016 | 20.41 | 0.33 |
| P1601 | m3 | Aigua | 0.13 | 0.65 | 0.08 |
| P03061 | m3 | Tot-u artificial SE>35 NP ZA20 ZA32 (material) | 1.15 | 17 | 19.55 |
| M0208 | h | Motoanivelladora | 0.016 | 73.35 | 1.17 |
| M0213 | h | Camió cisterna de 8 m³ | 0.016 | 48 | 0.77 |
| M0210 | h | Corró vibratori autop. 10 a 12 t (maquinària; 12/01/2009) | 0.012 | 51.54 | 0.62 |
| vg | % | Despeses indirectes | 0.184 | 6 | 1.10 |
|  |  | Total |  |  | 23.9 |

| Amidament | Uts. | Llarg | Ample | Alt | Parcial |
|---|---|---|---|---|---|
| Segons amidaments auxiliars | 1 | 23333 |  |  | 23333.00 |
| En accessos asfaltats | 1 | 4350 | 0.4 |  | 1740.00 |
| En accessos sense asfaltar | 1 | 1007 | 0.5 |  | 503.50 |
| Reposició demolició de paviment | 1 | 375 | 0.4 |  | 150.00 |
| imprevists | 0.1 | 25726.5 |  |  | 2572.65 |
| a deduir cap.17 camí de guarda | -1 | 743 | 3 | 0.4 | -891.60 |
| Subtotal |  |  |  |  | 27407.55 |
| Total |  |  |  |  | 27407.55 |

**E0604** t Paviment de MBC tipus AC16 surf S 50/70 GR
22032.423 t × 57.86 = 1274795.99
Paviment de mescla bituminosa en calent tipus formigó bituminós AC16 surf 50/70 S amb granulat granític per a capa de trànsit, estesa i compactada.

| Codi | Ut | Descripció | Rendiment | Preu | Import |
|---|---|---|---|---|---|
| O0101 | h | Cap de colla | 0.014 | 26.02 | 0.36 |
| O0110 | h | Peó | 0.063 | 20.41 | 1.29 |
| P04140 | t | M.B.C. tipus AC16 surf S en obra (material) | 1 | 51 | 51.00 |
| M0236 | h | Estenedora per a mescles (maquinària) | 0.009 | 70.66 | 0.64 |
| M0239 | h | Corró de llanda metàl·lica (maquinària) | 0.009 | 41.57 | 0.37 |
| M0237 | h | Piconadora de pneumàtics 15 tn (maquinària) | 0.009 | 62.36 | 0.56 |
| M0220 | h | Escombradora autopropulsada | 0.009 | 42.15 | 0.38 |
| M0213 | h | Camió cisterna de 8 m³ | 0.009 | 48 | 0.43 |
| vg | % | Despeses indirectes | 0.472 | 6 | 2.83 |
|  |  | Total |  |  | 57.86 |

| Amidament | Uts. | Llarg | Parcial |
|---|---|---|---|
| Segons amidaments auxiliars |  |  |  |
| Capa de trànsit | 10414.46 |  | 10414.460 |
| En regularització | 8671.163 |  | 8671.163 |
| En carril bici | 659.207 |  | 659.207 |
| En accessos asfaltats | 532.875 |  | 532.875 |
| 10% entroncaments i acabats | 0.1 | 20277.705 | 2027.771 |
| a deduir cap.17 camí de guarda | -273.053 |  | -273.053 |
| Subtotal |  |  | 22032.423 |
| Total |  |  | 22032.423 |

**E0606A** t Paviment de MBC tipus AC22 base G 50/70 CA R10% material reciclat
9230.74 t × 52.35 = 483229.24
Paviment de mescla bituminosa en calent tipus formigó bituminós AC22 base 50/70 G amb granulat calcari, estesa en capa base, intermitja, saneigs, apedaçats i/o regularitzacions, amb un 10% d'àrid reciclat, estesa i compactada

| Codi | Ut | Descripció | Rendiment | Preu | Import |
|---|---|---|---|---|---|
| O0101 | h | Cap de colla | 0.012 | 26.02 | 0.31 |
| O0110 | h | Peó | 0.055 | 20.41 | 1.12 |
| P0417A | t | M.B.C. tipus AC22 base G en obra amb 10% de material reciclat (material) | 1 | 46.2 | 46.20 |
| M0236 | h | Estenedora per a mescles | 0.008 | 70.66 | 0.57 |
| M0239 | h | Corró de llanda metàl·lica | 0.008 | 41.57 | 0.33 |
| M0237 | h | Piconadora de pneumàtics 15 tn | 0.008 | 62.36 | 0.50 |
| M0220 | h | Escombradora autopropulsada | 0.008 | 42.15 | 0.34 |
| M0213 | h | Camió cisterna de 8 m³ | 0.008 | 48 | 0.38 |
| vg | % | Despeses indirectes | 0.434 | 6 | 2.60 |
|  |  | Total |  |  | 52.35 |

| Amidament | Uts. | Llarg | Parcial |
|---|---|---|---|
| Segons amidaments auxiliars | 6759.55 |  | 6759.55 |
| En carril bici | 662.94 |  | 662.94 |
| En accessos asfaltats | 746.03 |  | 746.03 |
| En reparació carretera actual | 506.27 |  | 506.27 |
| Reposició de demolició de paviments | 64.31 |  | 64.31 |
| 10% entroncaments i acabats | 0.1 | 8739.1 | 873.91 |
| a deduir cap.17 camí de guarda | -382.27 |  | -382.27 |
| Subtotal |  |  | 9230.74 |
| Total |  |  | 9230.74 |

**E0611** m2 Reg emprimació tipus C50BF4 IMP (dotació 1,5 kg/m2)
51415.822 m2 × 0.38 = 19538.01
Reg d'emprimació amb emulsió bituminosa catiònica tipus C50BF4 IMP (dotació 1,50 kg/m2) i protecció del reg, si s'escau i segons indicacions de la Direcció d'Obra amb àrid de cobertura rentat triturat de 2-4 mm o sorra matxucada, inclòs preparació de la superfície existent.

| Codi | Ut | Descripció | Rendiment | Preu | Import |
|---|---|---|---|---|---|
| O0102 | h | Oficial 1ª | 0.001 | 24.56 | 0.02 |
| O0110 | h | Peó | 0.001 | 20.41 | 0.02 |
| P0412 | kg | Emulsió bituminosa tipus C50BF4 IMP | 1.4 | 0.19 | 0.27 |
| M0217 | h | Camió cisterna reg asfàltic (maquinària; 12/01/2009) | 0.001 | 50.69 | 0.05 |
| vg | % | Despeses indirectes | 0.003 | 6 | 0.02 |
|  |  | Total |  |  | 0.38 |

| Amidament | Uts. | Llarg | Parcial |
|---|---|---|---|
| Segons amidaments auxiliars | 1 | 40177.48 | 40177.480 |
| En carril bici | 1 | 3865.54 | 3865.540 |
| En accessos asfaltats | 1 | 4350 | 4350.000 |
| Reposició demolició de paviment | 1 | 375 | 375.000 |
| 10% entroncaments i acabats | 0.1 | 48768.02 | 4876.802 |
| a deduir cap.17 camí de guarda | -1 | 2229 | -2229.000 |
| Subtotal |  |  | 51415.822 |
| Total |  |  | 51415.822 |

**E0612** m2 Reg d'adherència termoadherent C60B3 TER (dotació 0,5 kg/m2)
154636.577 m2 × 0.32 = 49483.70
Reg d'adherència amb emulsió bituminosa catiònica termoadherent tipus C60B3 TER (dotació 0,50 kg/m2), aplicada de forma uniforme, inclòs preparació de la superfície existent.

| Codi | Ut | Descripció | Rendiment | Preu | Import |
|---|---|---|---|---|---|
| O0102 | h | Oficial 1ª | 0.001 | 24.56 | 0.02 |
| O0110 | h | Peó | 0.001 | 20.41 | 0.02 |
| P0406 | kg | Emulsió bituminosa termoadherent C60B3 TER (material) | 0.4 | 0.43 | 0.17 |
| M0217 | h | Camió cisterna reg asfàltic | 0.001 | 50.69 | 0.05 |
| M0220 | h | Escombradora autopropulsada | 0.001 | 42.15 | 0.04 |
| vg | % | Despeses indirectes | 0.003 | 6 | 0.02 |
|  |  | Total |  |  | 0.32 |

| Amidament | Uts. | Llarg | Parcial |
|---|---|---|---|
| Segons amidaments auxiliars | 1 | 129921.79 | 129921.790 |
| En carril bici | 1 | 5381.28 | 5381.280 |
| En accessos asfaltats | 1 | 4350 | 4350.000 |
| En reparació carretera actual | 1 | 2952 | 2952.000 |
| 10% entroncaments i acabats | 0.1 | 142605.07 | 14260.507 |
| a deduir cap.17 camí de guarda | -1 | 2229 | -2229.000 |
| Subtotal |  |  | 154636.577 |
| Total |  |  | 154636.577 |

**E0626** m Vorada remuntable de formigó de 25x13 cm estriada (tipus americà illots/rotondes)
296 m × 18.53 = 5484.88
Vorada muntable prefabricada de formigó bicapa de 25x13 cm amb la superfície estriada, tipus americà, per illots i rotondes, col·locada, inclòs l'excavació, talls, base de formigó tipus HM-20 i rejuntada amb morter de ciment.

| Codi | Ut | Descripció | Rendiment | Preu | Import |
|---|---|---|---|---|---|
| O0101 | h | Cap de colla | 0.033 | 26.02 | 0.86 |
| O0102 | h | Oficial 1ª | 0.07 | 24.56 | 1.72 |
| O0110 | h | Peó | 0.14 | 20.41 | 2.86 |
| P1609 | m3 | Excavació de terres | 0.052 | 11.12 | 0.58 |
| P0503 | m3 | Formigó HM-20 posat a l'obra | 0.038 | 67 | 2.55 |
| E0108 | m3 | Morter de ciment elaborat a l'obra | 0.003 | 54.62 | 0.16 |
| P10200 | m | Vorada munta. form. 25x13 cm. (material; 01/04/2009) | 1 | 8.84 | 8.84 |
| vg | % | Despeses indirectes | 0.16 | 6 | 0.96 |
|  |  | Total |  |  | 18.53 |

| Amidament | Uts. | Llarg | Parcial |
|---|---|---|---|
| Segons plànols |  |  |  |
| Rotonda inici | 1 | 68 | 68.00 |
| Illots deflectors | 1 | 21 | 21.00 |
|  | 1 | 13 | 13.00 |
|  | 1 | 10 | 10.00 |
| Rotonda Poblenou del Delta | 1 | 41 | 41.00 |
| Illots deflectors | 1 | 18 | 18.00 |
|  | 1 | 22 | 22.00 |
|  | 1 | 8 | 8.00 |
| resta illots | 1 | 95 | 95.00 |
| Subtotal |  |  | 296.00 |
| Total |  |  | 296 |

**E1108** m Vorada de peces de formigó de 8x20 cm tipus jardí
88 m × 17.67 = 1554.96
Vorada prefabricada de peces de formigó bicapa de 8x20 cm tipus jardinera amb el cantell arrodonit, col·locada, inclòs l'excavació, base de formigó tipus HM-20 i rejuntat amb morter de ciment.

| Codi | Ut | Descripció | Rendiment | Preu | Import |
|---|---|---|---|---|---|
| O0101 | h | Cap de colla | 0.03 | 26.02 | 0.78 |
| O0102 | h | Oficial 1ª | 0.06 | 24.56 | 1.47 |
| O0110 | h | Peó | 0.18 | 20.41 | 3.67 |
| P1609 | m3 | Excavació de terres | 0.06 | 11.12 | 0.67 |
| P1007 | m | Vorada pref. form. 8x20 cm. tipus jardí (material) | 1 | 3.14 | 3.14 |
| P0503 | m3 | Formigó HM-20 posat a l'obra | 0.04 | 67 | 2.68 |
| E0108 | m3 | Morter de ciment elaborat a l'obra | 0.08 | 54.62 | 4.37 |
| vg | % | Despeses indirectes | 0.148 | 6 | 0.89 |
|  |  | Total |  |  | 17.67 |

| Amidament | Llarg | Parcial |
|---|---|---|
| Segons plànols |  |  |
| Rotonda inici | 56 | 56.00 |
| Rotonda Poblenou del Delta | 32 | 32.00 |
| Subtotal |  | 88.00 |
| Total |  | 88 |

**E0623** m2 Paviment de panot a determinar de 20x20x4 cm. (a det. per DO) (07/12/1994)
64 m2 × 26.18 = 1675.52
Paviment de panot ratllat, decorat o de pastilles a determinar per la Direcció d'Obra, de qualsevol color, de dimensions 20x20x4 cm., col·locat sobre solera de formigó HM-20 i base de sorra-ciment pòrtland humit de 200 kg/m3, inclòs la beurada amb morter de ciment pòrtland.

| Codi | Ut | Descripció | Rendiment | Preu | Import |
|---|---|---|---|---|---|
| O0101 | h | Cap de colla | 0.08 | 26.02 | 2.08 |
| O0102 | h | Oficial 1ª | 0.1 | 24.56 | 2.46 |
| O0110 | h | Peó | 0.2 | 20.41 | 4.08 |
| P0503 | m3 | Formigó HM-20 posat a l'obra | 0.1 | 67 | 6.70 |
| P0811 | m2 | Rajola hidr. gris 20x20x4 cm. (material) | 1 | 7.69 | 7.69 |
| E0108 | m3 | Morter de ciment elaborat a l'obra | 0.031 | 54.62 | 1.69 |
| %16130 | % | Despeses indirectes | 6 % | 24.70 | 1.48 |
|  |  | Total |  |  | 26.18 |

| Amidament | Llarg | Parcial |
|---|---|---|
| Segons plànols |  |  |
| Rotonda inici |  |  |
| Illots deflectors | 14 | 14.00 |
|  | 12 | 12.00 |
|  | 10 | 10.00 |
| Rotonda Poblenou del Delta |  |  |
| Illots deflectors | 12 | 12.00 |
|  | 14 | 14.00 |
|  | 2 | 2.00 |
| Subtotal |  | 64.00 |
| Total |  | 64 |

**E06310** m2 Paviment de llambordins de formigó de 20x10x8 cm (gris)
178 m2 × 45.19 = 8043.82
Paviment de llambordins de formigó prefabricat bicapa de 20x10x8 cm de color gris, col·locats sobre llit de morter de ciment de 2 cm de gruix amb rebliment de junts amb sorra fina i compactació del paviment acabat, inclòs solera de formigó tipus HA-25 de 25 cm de gruix.

| Codi | Ut | Descripció | Rendiment | Preu | Import |
|---|---|---|---|---|---|
| O0101 | h | Cap de colla | 0.1 | 26.02 | 2.60 |
| O0102 | h | Oficial 1ª | 0.2 | 24.56 | 4.91 |
| O0110 | h | Peó | 0.35 | 20.41 | 7.14 |
| M0211 | h | Corró de llança 650 kg | 0.15 | 9.61 | 1.44 |
| P0320 | m3 | Sorra de pedrera (material; 12/01/2009) | 0.005 | 9.59 | 0.05 |
| P10250 | u | Llambordí de formigó 20x10x8 cm. (material) | 50 | 0.28 | 14.00 |
| E0108 | m3 | Morter de ciment elaborat a l'obra | 0.05 | 54.62 | 2.73 |
| P0503 | m3 | Formigó HM-20 posat a l'obra | 0.15 | 67 | 10.05 |
| vg | % | Despeses indirectes | 0.379 | 6 | 2.27 |
|  |  | Total |  |  | 45.19 |

| Amidament | Llarg | Parcial |
|---|---|---|
| Segons plànols |  |  |
| Rotonda inici | 124 | 124.00 |
| Rotonda Poblenou del Delta | 54 | 54.00 |
| Subtotal |  | 178.00 |
| Total |  | 178 |

**E06311** m2 Paviment de llambordins de formigó de 20x10x8 cm (vermell)
42 m2 × 46.78 = 1964.76
Paviment de llambordins de formigó prefabricat bicapa de 20x10x8 cm de color vermell, col·locats sobre llit de morter de ciment de 2 cm de gruix amb rebliment de junts amb sorra fina i compactació del paviment acabat, inclòs solera de formigó tipus HA-25 de 25 cm de gruix.

| Codi | Ut | Descripció | Rendiment | Preu | Import |
|---|---|---|---|---|---|
| O0101 | h | Cap de colla | 0.1 | 26.02 | 2.60 |
| O0102 | h | Oficial 1ª | 0.2 | 24.56 | 4.91 |
| O0110 | h | Peó | 0.35 | 20.41 | 7.14 |
| M0211 | h | Corró de llança 650 kg | 0.15 | 9.61 | 1.44 |
| P0320 | m3 | Sorra de pedrera | 0.005 | 9.59 | 0.05 |
| P10251 | u | Llambordí de formigó 20x10x8 cm. de color (material) | 50 | 0.31 | 15.50 |
| E0108 | m3 | Morter de ciment elaborat a l'obra | 0.05 | 54.62 | 2.73 |
| P0503 | m3 | Formigó HM-20 posat a l'obra | 0.15 | 67 | 10.05 |
| vg | % | Despeses indirectes | 0.394 | 6 | 2.36 |
|  |  | Total |  |  | 46.78 |

| Amidament | Llarg | Parcial |
|---|---|---|
| Rotonda Poblenou del Delta | 42 | 42.00 |
| Total |  | 42 |

**E05171** m2 Malla electrosoldada en acer corrugat B 500 T, de 20x20 cm i 8 mm
220 m2 × 4.41 = 970.20
Malla electrosoldada en acer corrugat B 500 T, de 20x20 cm i 8 mm de diàmetre, col·locada.

| Codi | Ut | Descripció | Rendiment | Preu | Import |
|---|---|---|---|---|---|
| O0101 | h | Cap de colla | 0.001 | 26.02 | 0.03 |
| O0102 | h | Oficial 1ª | 0.003 | 24.56 | 0.07 |
| O0110 | h | Peó | 0.003 | 20.41 | 0.06 |
| P0602 | kg | Filferro recuit | 0.008 | 1.57 | 0.01 |
| P06101 | m2 | Malla electrosoldada en acer corrugat B500T, de 20x20 cm i 8 mm de diàmetre (material) | 1 | 4.01 | 4.01 |
| M0245 | h | Cisalla elèctrica | 0.002 | 3.73 | 0.01 |
| M0246 | h | Màquina de doblegar rodó d'acer | 0.002 | 3 | 0.01 |
| vg | % | Despeses indirectes | 0.035 | 6 | 0.21 |
|  |  | Total |  |  | 4.41 |

| Amidament | Llarg | Parcial |
|---|---|---|
| Segons plànols |  |  |
| Rotonda inici | 124 | 124.00 |
| Rotonda Poblenou del Delta | 54 | 54.00 |
| Rotonda Poblenou del Delta | 42 | 42.00 |
| Subtotal |  | 220.00 |
| Total |  | 220 |

**E06201** m2 Paviment de formigó HM-20 pintat gris RAL 7042 (07/12/1994)
225 m2 × 21.24 = 4779.00
Paviment de formigó en massa tipus HM-20 elaborat en planta de 20 cm de gruix, col·locat, reglejat, remolinat i juntes de treball i de dilatació, acabat amb 2 capes de pintura per a exteriors en color gris RAL 7042.

| Codi | Ut | Descripció | Rendiment | Preu | Import |
|---|---|---|---|---|---|
| O0101 | h | Cap de colla | 0.02 | 26.02 | 0.52 |
| O0102 | h | Oficial 1ª | 0.09 | 24.56 | 2.21 |
| O0110 | h | Peó | 0.16 | 20.41 | 3.27 |
| M0225 | h | Vibrador | 0.09 | 2.09 | 0.19 |
| P0503 | m3 | Formigó HM-20 posat a l'obra | 0.2 | 67 | 13.40 |
| P14220 | kg | Pintura (material; 12/01/2009) | 0.2 | 2.27 | 0.45 |
| %16130 | % | Despeses indirectes | 6 % | 20.04 | 1.20 |
|  |  | Total |  |  | 21.24 |

| Amidament | Uts. | Parcial |
|---|---|---|
| interior illots | 225 | 225.00 |
| Total |  | 225 |

## 07 SENYALITZACIÓ, ABALISAMENT I DEFENSES (07/12/1994)
Import: 660032.36

### 07.01 SENYALITZACIÓ HORITZONTAL I ABALISAMENT (07/12/1994)
Import: 89832.48

**E0704** m Premarcatge de marca viària longitudinal
40441 m × 0.16 = 6470.56

| Codi | Ut | Descripció | Rendiment | Preu | Import |
|---|---|---|---|---|---|
| O0101 | h | Cap de colla | 0.001 | 26.02 | 0.03 |
| O0110 | h | Peó | 0.006 | 20.41 | 0.12 |
| vg | % | Despeses indirectes | 0.001 | 6 | 0.01 |
|  |  | Total |  |  | 0.16 |

| Amidament | Llarg | Parcial |
|---|---|---|
| Segons plànols |  |  |
| M-1.2 | 6547 | 6547.00 |
| M-1.7 | 110 | 110.00 |
| M-1.12 | 2187 | 2187.00 |
| M-2.1 | 2747 | 2747.00 |
| M-2.2 | 552 | 552.00 |
| M-2.6 | 17422 | 17422.00 |
| M-2.7 | 4985 | 4985.00 |
|  | 5280 | 5280.00 |
| M-3.2 | 611 | 611.00 |
| Subtotal |  | 40441.00 |
| Total |  | 40441 |

**E0705** m Marca viària longitudinal 10 cm. amplada, pintura acrílica
12337 m × 0.42 = 5181.54
Marca viària longitudinal de 10 cm. d'amplada de pintura acrílica amb base solvent postmesclada amb microesferes de vidre, aplicada amb màquina autopropulsada pinta franges.

| Codi | Ut | Descripció | Rendiment | Preu | Import |
|---|---|---|---|---|---|
| O0101 | h | Cap de colla | 0.001 | 26.02 | 0.03 |
| O0110 | h | Peó | 0.002 | 20.41 | 0.04 |
| P14220 | kg | Pintura | 0.09 | 2.27 | 0.20 |
| P14210 | kg | Microesferes de vidre (material; 12/01/2009) | 0.055 | 0.96 | 0.05 |
| M0220 | h | Escombradora autopropulsada | 0.001 | 42.15 | 0.04 |
| M0224 | h | Màquina pintura bandes autop. (maquinària; 12/01/2009) | 0.001 | 41.57 | 0.04 |
| vg | % | Despeses indirectes | 0.004 | 6 | 0.02 |
|  |  | Total |  |  | 0.42 |

| Amidament | Uts. | Llarg | Parcial |
|---|---|---|---|
| Segons plànols |  |  |  |
| M-2.2 | 1 | 552 | 552.00 |
| M-2.7 | 1 | 4985 | 4985.00 |
| En carril bici |  |  |  |
| M-2.7 | 2 | 754 | 1508.00 |
|  | 2 | 22 | 44.00 |
|  | 2 | 760 | 1520.00 |
|  | 2 | 1012 | 2024.00 |
|  | 2 | 525 | 1050.00 |
|  | 2 | 327 | 654.00 |
| Subtotal |  |  | 12337.00 |
| Total |  |  | 12337 |

**E0706** m Marca viària longitudinal 15 cm. amplada, pintura acrílica
24164.06 m × 0.57 = 13773.51
Marca viària longitudinal de 15 cm d'amplada de pintura acrílica amb base solvent postmesclada amb microesferes de vidre, aplicada amb màquina autopropulsada pinta franges.

| Codi | Ut | Descripció | Rendiment | Preu | Import |
|---|---|---|---|---|---|
| O0101 | h | Cap de colla | 0.001 | 26.02 | 0.03 |
| O0110 | h | Peó | 0.002 | 20.41 | 0.04 |
| P14220 | kg | Pintura | 0.135 | 2.27 | 0.31 |
| P14210 | kg | Microesferes de vidre | 0.082 | 0.96 | 0.08 |
| M0220 | h | Escombradora autopropulsada | 0.001 | 42.15 | 0.04 |
| M0224 | h | Màquina pintura bandes autop. | 0.001 | 41.57 | 0.04 |
| vg | % | Despeses indirectes | 0.005 | 6 | 0.03 |
|  |  | Total |  |  | 0.57 |

| Amidament | Llarg | Ample | Parcial |
|---|---|---|---|
| Segons plànols |  |  |  |
| M-1.2 | 6547 | 0.32 | 2095.04 |
| M-1.12 | 2187 | 0.5 | 1093.50 |
| M-2.1 | 2747 | 1 | 2747.00 |
| M-2.6 | 17422 | 1 | 17422.00 |
| M-3.2 | 611 | 1.32 | 806.52 |
| Subtotal |  |  | 24164.06 |
| Total |  |  | 24164.06 |

**E0707** m Marca viària longitudinal 30 cm. amplada, pintura acrílica
55 m × 0.97 = 53.35
Marca viària longitudinal de 30 cm d'amplada amb base solvent postmesclada amb microesferes de vidre, aplicada amb màquina autopropulsada pinta franges.

| Codi | Ut | Descripció | Rendiment | Preu | Import |
|---|---|---|---|---|---|
| O0101 | h | Cap de colla | 0.001 | 26.02 | 0.03 |
| O0110 | h | Peó | 0.002 | 20.41 | 0.04 |
| P14220 | kg | Pintura | 0.27 | 2.27 | 0.61 |
| P14210 | kg | Microesferes de vidre | 0.164 | 0.96 | 0.16 |
| M0220 | h | Escombradora autopropulsada | 0.001 | 42.15 | 0.04 |
| M0224 | h | Màquina pintura bandes autop. | 0.001 | 41.57 | 0.04 |
| vg | % | Despeses indirectes | 0.009 | 6 | 0.05 |
|  |  | Total |  |  | 0.97 |

| Amidament | Llarg | Ample | Parcial |
|---|---|---|---|
| Segons plànols |  |  |  |
| M-1.7 | 110 | 0.5 | 55.00 |
| Subtotal |  |  | 55.00 |
| Total |  |  | 55 |

**E0708** m2 Marca viària transversal, fletxes, inscripcions i zebrats, pintura acrílica
165.299 m2 × 12.89 = 2130.70
Marca viària transversal, fletxes, inscripcions i zebrats, amb pintura acrílica amb base solvent postmesclada amb microesferes de vidre, aplicada mecànicament, totalment acabada.

| Codi | Ut | Descripció | Rendiment | Preu | Import |
|---|---|---|---|---|---|
| O0101 | h | Cap de colla | 0.095 | 26.02 | 2.47 |
| O0110 | h | Peó | 0.286 | 20.41 | 5.84 |
| P14220 | kg | Pintura | 0.9 | 2.27 | 2.04 |
| P14210 | kg | Microesferes de vidre | 0.55 | 0.96 | 0.53 |
| M0220 | h | Escombradora autopropulsada | 0.002 | 42.15 | 0.08 |
| M0224 | h | Màquina pintura bandes autop. | 0.031 | 41.57 | 1.29 |
| vg | % | Despeses indirectes | 0.107 | 6 | 0.64 |
|  |  | Total |  |  | 12.89 |

| Amidament | Llarg | Ample | Parcial |
|---|---|---|---|
| Segons plànols |  |  |  |
| M-4.3 | 98.5 | 0.5 | 49.250 |
| M-5.5 | 50 | 1.095 | 54.750 |
| M-6.4 | 9 | 1.23 | 11.070 |
| M-6.5 | 12 | 1.434 | 17.208 |
| M-6.10b | 39 | 0.189 | 7.371 |
| M-7.2 | 90 | 0.285 | 25.650 |
| Subtotal |  |  | 165.299 |
| Total |  |  | 165.299 |

**E0732** m Marca viària transversal 40 cm. amplada, pintura blanca
136.596 m × 1.45 = 198.06
Marca viària transversal de 40 cm d'amplada de pintura acrílica amb base solvent postmesclada amb microesferes de vidre, aplicada amb màquina autopropulsada pinta franges.

| Codi | Ut | Descripció | Rendiment | Preu | Import |
|---|---|---|---|---|---|
| O0101 | h | Cap de colla | 0.001 | 26.02 | 0.03 |
| O0110 | h | Peó | 0.003 | 20.41 | 0.06 |
| P14220 | kg | Pintura | 0.4 | 2.27 | 0.91 |
| P14210 | kg | Microesferes de vidre | 0.3 | 0.96 | 0.29 |
| M0220 | h | Escombradora autopropulsada | 0.001 | 42.15 | 0.04 |
| M0224 | h | Màquina pintura bandes autop. | 0.001 | 41.57 | 0.04 |
| vg | % | Despeses indirectes | 0.014 | 6 | 0.08 |
|  |  | Total |  |  | 1.45 |

| Amidament | Llarg | Ample | Parcial |
|---|---|---|---|
| Segons plànols |  |  |  |
| M-4.1 | 66 | 1 | 66.000 |
| M-4.2 | 106 | 0.666 | 70.596 |
| Subtotal |  |  | 136.596 |
| Total |  |  | 136.596 |

**E07083** m2 Pintura en paviments de color a determinar i retrorreflectant
389 m2 × 8.77 = 3411.53
Pintat sobre paviment bituminós o de formigó amb pintura acrílica de color a determinar per la Direcció d'Obra amb microesferes de vidre, aplicada amb màquina d'accionament manual, totalment acabada.

| Codi | Ut | Descripció | Rendiment | Preu | Import |
|---|---|---|---|---|---|
| O0101 | h | Cap de colla | 0.04 | 26.02 | 1.04 |
| O0110 | h | Peó | 0.2 | 20.41 | 4.08 |
| P14223 | kg | Pintura color (material; 10/07/2006) | 1 | 2.42 | 2.42 |
| M0220 | h | Escombradora autopropulsada | 0.002 | 42.15 | 0.08 |
| M0224 | h | Màquina pintura bandes autop. | 0.02 | 41.57 | 0.83 |
| vg | % | Despeses indirectes | 0.054 | 6 | 0.32 |
|  |  | Total |  |  | 8.77 |

| Amidament | Uts. | Parcial |
|---|---|---|
| Accessos en carril bici (color vermell) | 389 | 389.00 |
| Total |  | 389 |

**E07082** m Pintura en vorades de color alternatiu blanc i vermell
309 m × 5.93 = 1832.37
Pintura acrílica amb base solvent aplicada en vorades de qualsevol mida de color alternatiu blanc i vermell amb microesferes de vidre, totalment acabada.

| Codi | Ut | Descripció | Rendiment | Preu | Import |
|---|---|---|---|---|---|
| O0101 | h | Cap de colla | 0.05 | 26.02 | 1.30 |
| O0110 | h | Peó | 0.14 | 20.41 | 2.86 |
| M0220 | h | Escombradora autopropulsada | 0.002 | 42.15 | 0.08 |
| M0224 | h | Màquina pintura bandes autop. | 0.012 | 41.57 | 0.50 |
| P14220 | kg | Pintura | 0.385 | 2.27 | 0.87 |
| P14210 | kg | Microesferes de vidre | 0.095 | 0.96 | 0.09 |
| vg | % | Despeses indirectes | 0.039 | 6 | 0.23 |
|  |  | Total |  |  | 5.93 |

| Amidament | Llarg | Parcial |
|---|---|---|
| Segons plànols |  |  |
| Rotonda inici | 68 | 68.00 |
| Illots deflectors | 21 | 21.00 |
|  | 19 | 19.00 |
|  | 17 | 17.00 |
| Rotonda Poblenou del Delta | 41 | 41.00 |
| Illots deflectors | 18 | 18.00 |
|  | 22 | 22.00 |
|  | 8 | 8.00 |
| resta d'illots | 95 | 95.00 |
| Subtotal |  | 309.00 |
| Total |  | 309 |

**E07813N** u Peça de cautxú reciclat (100%), model BCN 2 per a la segregació de carrils bici, amb elements reflectants
849 u × 46.7 = 39648.30
Peça de cautxú reciclat (100%) amb elements reflectants, model BCN 2 o equivalent per a la separació de carrils bici, de 82 cm de llargària, 20 cm d'amplària i de 13 cm d'alçària, de 9 kg de pes, fixada amb tres perns d'anclatge inox i tacs químics al paviment.

| Codi | Ut | Descripció | Rendiment | Preu | Import |
|---|---|---|---|---|---|
| O0102 | h | Oficial 1ª | 0.15 | 24.56 | 3.68 |
| O0110 | h | Peó | 0.3 | 20.41 | 6.12 |
| P14774N |  | Peça de cautxú reciclat (100%), model BCN 2 per a la segregació de carrils bici, inclou elements de fixació (material) | 1 | 32.5 | 32.50 |
| P1839 | kg | Resina epoxi. (material; 12/01/2009) | 0.1 | 16.17 | 1.62 |
| vg | % | Despeses indirectes | 0.464 | 6 | 2.78 |
|  |  | Total |  |  | 46.7 |

| Amidament | Uts. | Parcial |
|---|---|---|
| Segons plànols | 1037 | 1037.00 |
| a deduir cap.17 camí de guarda | -188 | -188.00 |
| Subtotal |  | 849.00 |
| Total |  | 849 |

**E07812** u Pilona flexible d'alta resisitència de Ø100 element delimitador (07/12/1994)
331 u × 51.76 = 17132.56
Subministrament i instal·lació de pilona flexible d'alta resistència de 100 mm de diàmetre tipus KRL (R10) o equivalent, de color a determinar per la Direcció d'Obra amb argollat reflectant, de cautxú 100% reciclat, inclòs tots els elements de fixació, ancoratges, medis i materials auxiliars, totalment col·locat.

| Codi | Ut | Descripció | Rendiment | Preu | Import |
|---|---|---|---|---|---|
| M0214 | h | Camió grua 12 tn | 0.04 | 42.07 | 1.68 |
| O0110 | h | Peó | 0.3 | 20.41 | 6.12 |
| O0102 | h | Oficial 1ª | 0.15 | 24.56 | 3.68 |
| P14773 | u | Pilona tubular flexible Ø100 mm., h=1000 mm amb banda reflectant, color negre (material) | 1 | 34 | 34.00 |
| P0503 | m3 | Formigó HM-20 posat a l'obra | 0.05 | 67 | 3.35 |
| %16130 | % | Despeses indirectes | 6 % | 48.83 | 2.93 |
|  |  | Total |  |  | 51.76 |

| Amidament | Uts. | Parcial |
|---|---|---|
| En inici/final de carril bici | 36 | 36.00 |
| En tram inicial | 295 | 295.00 |
| Subtotal |  | 331.00 |
| Total |  | 331 |

### 07.02 SENYALITZACIÓ VERTICAL (07/12/1994)
Import: 51733.37

**E07312** u Trasllat de senyal d'indicació o orientació existent (07/12/1994)
21 u × 240.81 = 5057.01
Trasllat de senyal d'indicació o orientació existent de qualsevol tipus a nova ubicació, inclòs la demolició de la base de formigó, l'excavació i fonamanetació de la nova base de formigó, tots els treballs i materials necessaris per deixar la partida acabada.

| Codi | Ut | Descripció | Rendiment | Preu | Import |
|---|---|---|---|---|---|
| O0101 | h | Cap de colla | 3 | 26.02 | 78.06 |
| O0110 | h | Peó | 3 | 20.41 | 61.23 |
| M0212B | h | Camió de trabuc 16 m³ | 0.5 | 45.4 | 22.70 |
| P1609 | m3 | Excavació de terres | 0.72 | 11.12 | 8.01 |
| E0502 | m3 | Formigó HM-20 fonaments | 0.72 | 79.42 | 57.18 |
| %16130 | % | Despeses indirectes | 6 % | 227.18 | 13.63 |
|  |  | Total |  |  | 240.81 |

| Amidament | Uts. | Parcial |
|---|---|---|
| Segons plànols |  |  |
| En full 1 | 5 | 5.00 |
| En full 6 | 2 | 2.00 |
| En full 8 | 1 | 1.00 |
| En full 13 | 1 | 1.00 |
| altres | 12 | 12.00 |
| Subtotal |  | 21.00 |
| Total |  | 21 |

**E0710** u Placa reflectora triangular L=135 cm, nivell 2 HIP
31 u × 244.22 = 7570.82
Placa reflectora triangular de 135 cm. de costat, per a senyals de trànsit, nivell 2 HIP, inclòs ancoratges i cargoleria.

| Codi | Ut | Descripció | Rendiment | Preu | Import |
|---|---|---|---|---|---|
| O0102 | h | Oficial 1ª | 0.175 | 24.56 | 4.30 |
| O0110 | h | Peó | 0.2 | 20.41 | 4.08 |
| P1438 | u | Placa triang. reflect. 135 cm (material; 12/01/2009) | 1 | 222.1 | 222.10 |
| vg | % | Despeses indirectes | 2.29 | 6 | 13.74 |
|  |  | Total |  |  | 244.22 |

| Amidament | Uts. | Parcial |
|---|---|---|
| Segons plànols |  |  |
| En full 1 |  |  |
| P-4 | 3 | 3.00 |
| R-1 | 3 | 3.00 |
| En full 2 |  |  |
| P-1 | 2 | 2.00 |
| R-1 | 3 | 3.00 |
| En full 4 |  |  |
| P-13a | 1 | 1.00 |
| P-13b | 1 | 1.00 |
| En full 6 |  |  |
| P-1a | 1 | 1.00 |
| En full 7 |  |  |
| P-1b | 1 | 1.00 |
| En full 8 |  |  |
| P-1a | 1 | 1.00 |
| En full 9 |  |  |
| P-1b | 1 | 1.00 |
| P-13a | 1 | 1.00 |
| P-13b | 1 | 1.00 |
| En full 12 |  |  |
| P-1c | 1 | 1.00 |
| P-4 | 1 | 1.00 |
| R-1 | 1 | 1.00 |
| En full 13 |  |  |
| P-4 | 1 | 1.00 |
| R-1 | 4 | 4.00 |
| En full 15 |  |  |
| P-1 | 1 | 1.00 |
| P-14a | 2 | 2.00 |
| R-1 | 1 | 1.00 |
| Subtotal |  | 31.00 |
| Total |  | 31 |

**E0712** u Placa reflectora circular Ø90 cm, nivell 2 HIP (07/12/1994)
78 u × 171.5 = 13377.00
Placa reflectora circular de 90 cm. de diàmetre, per a senyals de trànsit, nivell 2 HIP, inclòs ancoratges i cargoleria.

| Codi | Ut | Descripció | Rendiment | Preu | Import |
|---|---|---|---|---|---|
| O0102 | h | Oficial 1ª | 0.175 | 24.56 | 4.30 |
| O0110 | h | Peó | 0.2 | 20.41 | 4.08 |
| P1404 | u | Placa circular reflect. 90 cm. (material; 12/01/2009) | 1 | 153.41 | 153.41 |
| %1613 | % | Despeses indirectes (07/12/1994) | 6 % | 161.79 | 9.71 |
|  |  | Total |  |  | 171.5 |

| Amidament | Uts. | Parcial |
|---|---|---|
| Segons plànols |  |  |
| En full 1 |  |  |
| R-101 | 3 | 3.00 |
| R-301 | 3 | 3.00 |
| R-305 | 2 | 2.00 |
| R-401a | 3 | 3.00 |
| R-402 | 3 | 3.00 |
| En full 2 |  |  |
| R-301 | 3 | 3.00 |
| R-305 | 2 | 2.00 |
| R-401a | 1 | 1.00 |
| R-502 | 1 | 1.00 |
| En full 4 |  |  |
| R-305 | 4 | 4.00 |
| R-502 | 2 | 2.00 |
| En full 5 |  |  |
| R-301 | 2 | 2.00 |
| En full 6 |  |  |
| En full 7 |  |  |
| R-305 | 4 | 4.00 |
| R-502 | 2 | 2.00 |
| En full 8 |  |  |
| R-301 | 2 | 2.00 |
| R-305 | 2 | 2.00 |
| R-502 | 1 | 1.00 |
| En full 9 |  |  |
| R-305 | 2 | 2.00 |
| R-502 | 1 | 1.00 |
| En full 11 |  |  |
| R-301 | 2 | 2.00 |
| R-305 | 2 | 2.00 |
| R-502 | 1 | 1.00 |
| En full 12 |  |  |
| R-301 | 2 | 2.00 |
| R-305 | 1 | 1.00 |
| R-400c | 1 | 1.00 |
| En full 13 |  |  |
| R-101 | 4 | 4.00 |
| R-301 | 2 | 2.00 |
| R-305 | 3 | 3.00 |
| R-401a | 4 | 4.00 |
| R-402 | 4 | 4.00 |
| R-502 | 1 | 1.00 |
| En full 15 |  |  |
| R-301 | 4 | 4.00 |
| R-305 | 2 | 2.00 |
| R-401a | 1 | 1.00 |
| R-502 | 1 | 1.00 |
| Subtotal |  | 78.00 |
| Total |  | 78 |

**E0714** u Placa reflectora octogonal 90 cm. doble apotema, nivell 2 HIP
10 u × 196.8 = 1968.00
Placa reflectora octogonal de 90 cm. de doble apotema, per a senyals de trànsit, nivell 2 HIP, inclòs ancoratges i cargoleria.

| Codi | Ut | Descripció | Rendiment | Preu | Import |
|---|---|---|---|---|---|
| O0102 | h | Oficial 1ª | 0.175 | 24.56 | 4.30 |
| O0110 | h | Peó | 0.2 | 20.41 | 4.08 |
| P1405 | u | Placa octog. reflect. 90 cm. (material; 12/01/2009) | 1 | 177.36 | 177.36 |
| vg | % | Despeses indirectes | 1.843 | 6 | 11.06 |
|  |  | Total |  |  | 196.8 |

| Amidament | Uts. | Parcial |
|---|---|---|
| Segons plànols |  |  |
| En full 2 |  |  |
| R-2 | 2 | 2.00 |
| En full 6 |  |  |
| R-2 | 1 | 1.00 |
| En full 8 |  |  |
| R-2 | 1 | 1.00 |
| En full 9 |  |  |
| R-2 | 2 | 2.00 |
| En full 12 |  |  |
| R-2 | 2 | 2.00 |
| En full 15 |  |  |
| R-2 | 2 | 2.00 |
| Subtotal |  | 10.00 |
| Total |  | 10 |

**E0716** u Placa reflectora quadrada de 90 cm. costat, nivell 2 HIP
4 u × 217.14 = 868.56
Placa reflectora quadrada de 90 cm. de costat, per a senyals de trànsit, nivell 2 HIP, inclòs ancoratges i cargoleria.

| Codi | Ut | Descripció | Rendiment | Preu | Import |
|---|---|---|---|---|---|
| O0102 | h | Oficial 1ª | 0.175 | 24.56 | 4.30 |
| O0110 | h | Peó | 0.2 | 20.41 | 4.08 |
| P1410 | u | Placa infor. refl. 90x90 cm. (material; 12/01/2009) | 1 | 196.55 | 196.55 |
| vg | % | Despeses indirectes | 2.035 | 6 | 12.21 |
|  |  | Total |  |  | 217.14 |

| Amidament | Uts. | Parcial |
|---|---|---|
| Segons plànols |  |  |
| En full 2 |  |  |
| S-13 | 2 | 2.00 |
| En full 12 |  |  |
| S-13 | 1 | 1.00 |
| En full 13 |  |  |
| S-13 | 1 | 1.00 |
| Subtotal |  | 4.00 |
| Total |  | 4 |

**E0719** u Placa reflectora rectangular 85x17 cm, nivell 2 HIP
6 u × 70.7 = 424.20
Placa reflectora rectangular de 85x17 cm.,per a senyals de trànsit, nivell 2 HIP, inclòs ancoratges i cargoleria.

| Codi | Ut | Descripció | Rendiment | Preu | Import |
|---|---|---|---|---|---|
| O0102 | h | Oficial 1ª | 0.08 | 24.56 | 1.96 |
| O0110 | h | Peó | 0.12 | 20.41 | 2.45 |
| P1427 | u | Placa comp. refl. 85x17 cm. (material; 12/01/2009) | 1 | 62.33 | 62.33 |
| vg | % | Despeses indirectes | 0.66 | 6 | 3.96 |
|  |  | Total |  |  | 70.7 |

| Amidament | Uts. | Parcial |
|---|---|---|
| Segons plànols |  |  |
| En full 5 |  |  |
| S-860 | 2 | 2.00 |
| En full 8 |  |  |
| S-860 | 2 | 2.00 |
| En full 11 |  |  |
| S-860 | 2 | 2.00 |
| Subtotal |  | 6.00 |
| Total |  | 6 |

**E0729** u Fonamentació de senyals (07/12/1994)
100 u × 30.97 = 3097.00
Fonamentació de senyals, segons plànols, inclòs l'excavació, totalment acabada.

| Codi | Ut | Descripció | Rendiment | Preu | Import |
|---|---|---|---|---|---|
| O0101 | h | Cap de colla | 0.12 | 26.02 | 3.12 |
| O0110 | h | Peó | 0.48 | 20.41 | 9.80 |
| P1609 | m3 | Excavació de terres | 0.18 | 11.12 | 2.00 |
| E0502 | m3 | Formigó HM-20 fonaments | 0.18 | 79.42 | 14.30 |
| %16130 | % | Despeses indirectes | 6 % | 29.22 | 1.75 |
|  |  | Total |  |  | 30.97 |

| Amidament | Uts. | Parcial |
|---|---|---|
| Segons plànols |  |  |
| En full 1 | 17 | 17.00 |
| En full 2 | 14 | 14.00 |
| En full 4 | 4 | 4.00 |
| En full 5 | 2 | 2.00 |
| En full 6 | 2 | 2.00 |
| En full 7 | 5 | 5.00 |
| En full 8 | 6 | 6.00 |
| En full 9 | 7 | 7.00 |
| En full 11 | 4 | 4.00 |
| En full 12 | 9 | 9.00 |
| En full 13 | 20 | 20.00 |
| En full 15 | 10 | 10.00 |
| Subtotal |  | 100.00 |
| Total |  | 100 |

**E0739** m Suport rectangular d'acer galvanitzat de 100x50x3 mm.
355.6 m × 25.24 = 8975.34
Suport rectangular d'acer galvanitzat de 100x50x3 mm.,col·locat.

| Codi | Ut | Descripció | Rendiment | Preu | Import |
|---|---|---|---|---|---|
| O0102 | h | Oficial 1ª | 0.05 | 24.56 | 1.23 |
| O0110 | h | Peó | 0.09 | 20.41 | 1.84 |
| P1439 | m | Suport acer galv. 100x50x3 mm (material; 12/01/2009) | 1 | 20.77 | 20.77 |
| vg | % | Despeses indirectes | 0.233 | 6 | 1.40 |
|  |  | Total |  |  | 25.24 |

| Amidament | Uts. | Llarg | Parcial |
|---|---|---|---|
| Segons plànols |  |  |  |
| Suport 1 senyal |  |  |  |
| En full 1 | 17 | 3.5 | 59.50 |
| En full 2 | 13 | 3.5 | 45.50 |
| En full 4 | 2 | 3.5 | 7.00 |
| En full 5 | 2 | 3.5 | 7.00 |
| En full 6 | 2 | 3.5 | 7.00 |
| En full 7 | 5 | 3.5 | 17.50 |
| En full 8 | 6 | 3.5 | 21.00 |
| En full 9 | 7 | 3.5 | 24.50 |
| En full 11 | 4 | 3.5 | 14.00 |
| En full 12 | 8 | 3.5 | 28.00 |
| En full 13 | 20 | 3.5 | 70.00 |
| En full 15 | 6 | 3.5 | 21.00 |
| Suport 2 senyals superposades |  |  |  |
| En full 2 | 1 | 4.2 | 4.20 |
| En full 4 | 2 | 4.2 | 8.40 |
| En full 12 | 1 | 4.2 | 4.20 |
| En full 15 | 4 | 4.2 | 16.80 |
| Subtotal |  |  | 355.60 |
| Total |  |  | 355.6 |

**E0730** u Fonamentació de cartell de pre-senyalització (07/12/1994)
14 u × 136.67 = 1913.38
Fonamentació de cartell de pre-senyalització, totalment acabada.

| Codi | Ut | Descripció | Rendiment | Preu | Import |
|---|---|---|---|---|---|
| O0101 | h | Cap de colla | 0.12 | 26.02 | 3.12 |
| O0102 | h | Oficial 1ª | 0.36 | 24.56 | 8.84 |
| O0110 | h | Peó | 1.2 | 20.41 | 24.49 |
| P1609 | m3 | Excavació de terres | 1.175 | 11.12 | 13.07 |
| E0502 | m3 | Formigó HM-20 fonaments | 1 | 79.42 | 79.42 |
| %1613 | % | Despeses indirectes | 6 % | 128.94 | 7.74 |
|  |  | Total |  |  | 136.67 |

| Amidament | Uts. | Parcial |
|---|---|---|
| En cartell 1 | 1 | 1.00 |
| En cartell 2 | 1 | 1.00 |
| En cartell 3 | 1 | 1.00 |
| En cartell 4 | 1 | 1.00 |
| En cartell 5 | 1 | 1.00 |
| En cartell 6 | 1 | 1.00 |
| En senyal 1 | 1 | 1.00 |
| En senyal 2 | 1 | 1.00 |
| En fletxa 1 | 1 | 1.00 |
| En fletxa 2 | 1 | 1.00 |
| En fletxa 3 | 1 | 1.00 |
| En fletxa 4 | 1 | 1.00 |
| En fletxa 5 | 1 | 1.00 |
| En fletxa 6 | 1 | 1.00 |
| Subtotal |  | 14.00 |
| Total |  | 14 |

**E0751** u Placa circular d'alumini Ø60 cm, nivell 2 HIP
1 u × 85.32 = 85.32
Placa circular d'alumini per a senyals de trànsit de Ø= 60 cm, nivell 2 HIP, inclòs ancoratges i cargoleria.

| Codi | Ut | Descripció | Rendiment | Preu | Import |
|---|---|---|---|---|---|
| O0102 | h | Oficial 1ª | 0.175 | 24.56 | 4.30 |
| O0110 | h | Peó | 0.2 | 20.41 | 4.08 |
| P14820 | u | Placa rodona alumini reflect. 60 cm. (material; 12/01/2009) | 1 | 72.19 | 72.19 |
| vg | % | Despeses indirectes | 0.791 | 6 | 4.75 |
|  |  | Total |  |  | 85.32 |

| Amidament | Uts. | Parcial |
|---|---|---|
| Segons plànols |  |  |
| En senyal 1 |  |  |
| R-301 | 1 | 1.00 |
| Subtotal |  | 1.00 |
| Total |  | 1 |

**E0756** m2 Placa d'alumini >0,25 m² i <0,50 m², nivell 2 HIP, amb abraçadores
0.384 m2 × 267.69 = 102.79
Placa d'alumini superior a 0,25 m² i fins a 0,50 m², per a d'orientació, amb revestiment reflectant HIP nivell 2, inclosos abraçadores d'unió al suport i cargoleria corresponent, totalment col·locada.

| Codi | Ut | Descripció | Rendiment | Preu | Import |
|---|---|---|---|---|---|
| O0101 | h | Cap de colla | 0.15 | 26.02 | 3.90 |
| O0102 | h | Oficial 1ª | 0.3 | 24.56 | 7.37 |
| O0110 | h | Peó | 0.4 | 20.41 | 8.16 |
| P1496 | m2 | Placa d'alumini de 0,25 a 0,50 m2 (material; 11/03/2009) | 1 | 233.31 | 233.31 |
| vg | % | Despeses indirectes | 2.492 | 6 | 14.95 |
|  |  | Total |  |  | 267.69 |

| Amidament | Llarg | Parcial |
|---|---|---|
| Segons plànols |  |  |
| En fletxal 1 | 0.384 | 0.384 |
| Subtotal |  | 0.384 |
| Total |  | 0.384 |

**E0757** m2 Placa d'alumini >0,50 m² i <1,00 m², nivell 2 HIP, amb abraçadores
5.222 m2 × 223.8 = 1168.68
Placa d'alumini superior a 0,50 m² i fins a 1,00 m², per a senyals de trànsit d'orientació, amb revestiment reflectant HIP nivell 2, inclosos abraçadores d'unió al suport i cargoleria corresponent, totalment col·locada.

| Codi | Ut | Descripció | Rendiment | Preu | Import |
|---|---|---|---|---|---|
| O0101 | h | Cap de colla | 0.15 | 26.02 | 3.90 |
| O0102 | h | Oficial 1ª | 0.3 | 24.56 | 7.37 |
| O0110 | h | Peó | 0.4 | 20.41 | 8.16 |
| P14970 | m2 | Placa d'alumini de 0,50 m2 a 1,00 m2 (material; 11/03/2009) | 1 | 191.9 | 191.90 |
| vg | % | Despeses indirectes | 2.078 | 6 | 12.47 |
|  |  | Total |  |  | 223.8 |

| Amidament | Llarg | Parcial |
|---|---|---|
| Segons plànols |  |  |
| En senyal 1 | 0.867 | 0.867 |
| En senyal 2 | 0.867 | 0.867 |
| En fletxa 1 | 0.533 | 0.533 |
| En fletxa 2 | 0.533 | 0.533 |
| En fletxa 3 | 0.592 | 0.592 |
| En fletxa 4 | 0.533 | 0.533 |
| En fletxa 5 | 0.705 | 0.705 |
| En fletxa 6 | 0.592 | 0.592 |
| Subtotal |  | 5.222 |
| Total |  | 5.222 |

**E07581** m2 Placa d'alumini >1,50 m² , nivell 2 HIP, amb abraçadores
15.536 m2 × 170.27 = 2645.31
Placa d'alumini superior a 1,50 m² , per a senyals de trànsit d'orientació, amb revestiment reflectant HIP nivell 2, inclosos abraçadores d'unió al suport i cargoleria corresponent, totalment col·locada.

| Codi | Ut | Descripció | Rendiment | Preu | Import |
|---|---|---|---|---|---|
| O0101 | h | Cap de colla | 0.15 | 26.02 | 3.90 |
| O0102 | h | Oficial 1ª | 0.3 | 24.56 | 7.37 |
| O0110 | h | Peó | 0.4 | 20.41 | 8.16 |
| P14973 | m2 | Placa d'alumini superior a 1,50 m2 (material; 11/03/2009) | 1 | 141.4 | 141.40 |
| vg | % | Despeses indirectes | 1.573 | 6 | 9.44 |
|  |  | Total |  |  | 170.27 |

| Amidament | Llarg | Parcial |
|---|---|---|
| Segons plànols |  |  |
| En cartell 1 | 2.308 | 2.308 |
| En cartell 2 | 3.078 | 3.078 |
| En cartell 3 | 2.404 | 2.404 |
| En cartell 4 | 2.815 | 2.815 |
| En cartell 5 | 2.623 | 2.623 |
| En cartell 6 | 2.308 | 2.308 |
| Subtotal |  | 15.536 |
| Total |  | 15.536 |

**E0755** m2 Placa d'alumini fins a 0,25 m², nivell 2 HIP, amb abraçadores
0.37 m2 × 286.96 = 106.18
Placa d'alumini fins a 0,25 m², per a senyals de trànsit senyals d'orientació, amb revestiment reflectant nivell 2 HIP, inclosos abraçadores d'unió al suport i cargoleria corresponent, totalment col·locada.

| Codi | Ut | Descripció | Rendiment | Preu | Import |
|---|---|---|---|---|---|
| O0101 | h | Cap de colla | 0.15 | 26.02 | 3.90 |
| O0102 | h | Oficial 1ª | 0.3 | 24.56 | 7.37 |
| O0110 | h | Peó | 0.4 | 20.41 | 8.16 |
| P1495 | m2 | Placa d'alumini fins 0,25 m2 (material; 11/03/2009) | 1 | 251.49 | 251.49 |
| vg | % | Despeses indirectes | 2.674 | 6 | 16.04 |
|  |  | Total |  |  | 286.96 |

| Amidament | Llarg | Parcial |
|---|---|---|
| Segons plànols |  |  |
| En fletxa 1 | 0.185 | 0.185 |
| En fletxa 2 | 0.185 | 0.185 |
| Subtotal |  | 0.370 |
| Total |  | 0.37 |

**E07441** u Base d'acer galvanitzat per a suport de 90 mm.
6 u × 112.43 = 674.58
Base d'acer galvanitzat per a suport de 90 mm. col·locada.

| Codi | Ut | Descripció | Rendiment | Preu | Import |
|---|---|---|---|---|---|
| O0102 | h | Oficial 1ª | 0.05 | 24.56 | 1.23 |
| O0110 | h | Peó | 0.09 | 20.41 | 1.84 |
| P14711 | u | Base d'acer galvanit. suport 90 mm. (material; 12/01/2009) | 1 | 103.02 | 103.02 |
| vg | % | Despeses indirectes | 1.056 | 6 | 6.34 |
|  |  | Total |  |  | 112.43 |

| Amidament | Uts. | Parcial |
|---|---|---|
| Segons plànols |  |  |
| En senyal 2 | 1 | 1.00 |
| En fletxa 2 | 1 | 1.00 |
| En fletxa 3 | 1 | 1.00 |
| En fletxa 4 | 1 | 1.00 |
| En fletxa 5 | 1 | 1.00 |
| En fletxa 6 | 1 | 1.00 |
| Subtotal |  | 6.00 |
| Total |  | 6 |

**E07442** u Base d'acer galvanitzat per a suport de 114 mm.
2 u × 134.4 = 268.80
Base d'acer galvanitzat per a suport de 114 mm. col·locada.

| Codi | Ut | Descripció | Rendiment | Preu | Import |
|---|---|---|---|---|---|
| O0102 | h | Oficial 1ª | 0.05 | 24.56 | 1.23 |
| O0110 | h | Peó | 0.09 | 20.41 | 1.84 |
| P14712 | u | Base d'acer galvanit. suport 114 mm. (material; 12/01/2009) | 1 | 123.75 | 123.75 |
| vg | % | Despeses indirectes | 1.263 | 6 | 7.58 |
|  |  | Total |  |  | 134.4 |

| Amidament | Uts. | Parcial |
|---|---|---|
| Segons plànols |  |  |
| En senyal 1 | 1 | 1.00 |
| En fletxa 1 | 1 | 1.00 |
| Subtotal |  | 2.00 |
| Total |  | 2 |

**E07443** u Base d'acer galvanitzat per a suport de 140 mm.
6 u × 164.2 = 985.20
Base d'acer galvanitzat per a suport de 140 mm., col·locada.

| Codi | Ut | Descripció | Rendiment | Preu | Import |
|---|---|---|---|---|---|
| O0102 | h | Oficial 1ª | 0.05 | 24.56 | 1.23 |
| O0110 | h | Peó | 0.09 | 20.41 | 1.84 |
| P14713 | u | Base d'acer galvanit. suport 140 mm. (material; 12/01/2009) | 1 | 151.87 | 151.87 |
| vg | % | Despeses indirectes | 1.544 | 6 | 9.26 |
|  |  | Total |  |  | 164.2 |

| Amidament | Uts. | Parcial |
|---|---|---|
| Segons plànols |  |  |
| En cartell 1 | 1 | 1.00 |
| En cartell 2 | 1 | 1.00 |
| En cartell 3 | 1 | 1.00 |
| En cartell 4 | 1 | 1.00 |
| En cartell 5 | 1 | 1.00 |
| En cartell 6 | 1 | 1.00 |
| Subtotal |  | 6.00 |
| Total |  | 6 |

**E0745** m Pal d'alumini anoditzat color plata, Ø90 mm. MC
22.9 m × 35.4 = 810.66
Pal d'alumini anoditzat color plata, estriat, de 90 mm. de diàmetre MC, col·locat.

| Codi | Ut | Descripció | Rendiment | Preu | Import |
|---|---|---|---|---|---|
| O0102 | h | Oficial 1ª | 0.05 | 24.56 | 1.23 |
| O0110 | h | Peó | 0.09 | 20.41 | 1.84 |
| P1472 | m | Pal alumini diàmetre 90 mm. MC (material) | 1 | 30.36 | 30.36 |
| vg | % | Despeses indirectes | 0.329 | 6 | 1.97 |
|  |  | Total |  |  | 35.4 |

| Amidament | Llarg | Parcial |
|---|---|---|
| Segons plànols |  |  |
| En senyal 1 | 2.05 | 2.05 |
| En senyal 2 | 3.25 | 3.25 |
| En fletxa 1 | 1.9 | 1.90 |
| En fletxa 2 | 3.35 | 3.35 |
| En fletxa 3 | 3.1 | 3.10 |
| En fletxa 4 | 3.05 | 3.05 |
| En fletxa 5 | 3.1 | 3.10 |
| En fletxa 6 | 3.1 | 3.10 |
| Subtotal |  | 22.90 |
| Total |  | 22.9 |

**E0746** m Pal d'alumini anoditzat color plata, Ø114 mm. MD
13.775 m × 40.53 = 558.30
Pal d'alumini anoditzat color plata, estriat, de 114 mm. de diàmetre MD, col·locat.

| Codi | Ut | Descripció | Rendiment | Preu | Import |
|---|---|---|---|---|---|
| O0102 | h | Oficial 1ª | 0.05 | 24.56 | 1.23 |
| O0110 | h | Peó | 0.09 | 20.41 | 1.84 |
| P14730 | m | Pal alumini diàmetre 114 mm. MD (material) | 1 | 35.2 | 35.20 |
| vg | % | Despeses indirectes | 0.377 | 6 | 2.26 |
|  |  | Total |  |  | 40.53 |

| Amidament | Llarg | Parcial |
|---|---|---|
| Segons plànols |  |  |
| En cartell 1 | 1.85 | 1.850 |
| En cartell 3 | 1.675 | 1.675 |
| En cartell 4 | 2.025 | 2.025 |
| En cartell 5 | 1.675 | 1.675 |
| En cartell 6 | 1.85 | 1.850 |
| En senyal 1 | 2.35 | 2.350 |
| En fletxa 1 | 2.35 | 2.350 |
| Subtotal |  | 13.775 |
| Total |  | 13.775 |

**E07461** m Pal d'alumini anoditzat color plata, Ø114/Ø140 mm. ME
13.95 m × 60.56 = 844.81
Pal d'alumini anoditzat color plata, estriat, de 114 mm. de diàmetre MF, col·locat.

| Codi | Ut | Descripció | Rendiment | Preu | Import |
|---|---|---|---|---|---|
| O0102 | h | Oficial 1ª | 0.05 | 24.56 | 1.23 |
| O0110 | h | Peó | 0.09 | 20.41 | 1.84 |
| P14731 | m | Pal alumini diàmetre 114 o 140 mm. ME (material; 12/01/2009) | 1 | 54.09 | 54.09 |
| vg | % | Despeses indirectes | 0.566 | 6 | 3.40 |
|  |  | Total |  |  | 60.56 |

| Amidament | Llarg | Parcial |
|---|---|---|
| Segons plànols |  |  |
| En cartell 1 | 2.35 | 2.35 |
| En cartell 2 | 2.2 | 2.20 |
| En cartell 3 | 2.35 | 2.35 |
| En cartell 4 | 2.35 | 2.35 |
| En cartell 5 | 2.35 | 2.35 |
| En cartell 6 | 2.35 | 2.35 |
| Subtotal |  | 13.95 |
| Total |  | 13.95 |

**E07462** m Pal d'alumini anoditzat color plata, Ø140 mm. MF
2.35 m × 98.48 = 231.43
Pal d'alumini anoditzat color plata, estriat, de 140 mm. de diàmetre MF, col·locat.

| Codi | Ut | Descripció | Rendiment | Preu | Import |
|---|---|---|---|---|---|
| O0102 | h | Oficial 1ª | 0.05 | 24.56 | 1.23 |
| O0110 | h | Peó | 0.09 | 20.41 | 1.84 |
| P14732 | m | Pal alumini diàmetre 140 mm. MF (material) | 1 | 89.87 | 89.87 |
| vg | % | Despeses indirectes | 0.924 | 6 | 5.54 |
|  |  | Total |  |  | 98.48 |

| Amidament | Llarg | Parcial |
|---|---|---|
| Segons plànols |  |  |
| En cartell 2 | 2.35 | 2.35 |
| Subtotal |  | 2.35 |
| Total |  | 2.35 |

### 07.03 SISTEMES DE CONTENCIÓ
Import: 518466.51

**E0736N** m Barrera de seguretat metàl·lica simple sense separador, tipus AS-BLB.H (C4) o similar termolacada
9916 m × 45.2 = 448203.20
Barrera de seguretat metàl·lica simple sense separador, tipus AS-BLB.H (C4) o similar, amb nivell de contenció N2, índex de severitat A, amplària de treball W4 i deflexió dinàmica 1,1 m, segons UNE-EN 1317-2, amb un perfil longitudinal de secció de doble ona i pals de perfil "en C" tipus CPN C-120 de 1,4 m de longitud cada 4m, termolacada en RAL verd-marró a definir per la Direcció d'Obra, inclòs enclavament en terres o formigó, soldadures, peça reflectora a dues cares cada 8m, topall final si s'escau, material auxiliar, totalment col·locada en recta o corba de qualsevol radi.

| Codi | Ut | Descripció | Rendiment | Preu | Import |
|---|---|---|---|---|---|
| O0101 | h | Cap de colla | 0.02 | 26.02 | 0.52 |
| O0102 | h | Oficial 1ª | 0.04 | 24.56 | 0.98 |
| O0110 | h | Peó | 0.04 | 20.41 | 0.82 |
| P14140N | m | Barrera seguretat doble ona termolacada (material; 21/07/2022) | 1 | 32.61 | 32.61 |
| P1424 | u | Part proporc. mater. barreres | 1 | 6.28 | 6.28 |
| M0253 | h | Màquina per a clavar muntants metàl·lics | 0.04 | 43.97 | 1.76 |
| vg | % | Despeses indirectes | 0.372 | 6 | 2.23 |
|  |  | Total |  |  | 45.2 |

| Amidament | Llarg | Parcial |
|---|---|---|
| Segons plànols | 9916 | 9916.00 |
| Total |  | 9916 |

**E07368N** u Extrem de 4,32 m de barrera de seguretat metàl·lica termolacat
147 u × 215.81 = 31724.07
Extrem de 4,32 m mínim de barrera de seguretat metàl·lica de qualsevol tipus, amb abatiment o encastament en talús del desmunt, galvanitzada en calent, incloent tanca de secció doble ona, pals cada 2 m, xapes de reforç, peça en angle, topall final, elements de fixació, peça reflectora a dues cares, termolacat en RAL verd-marró a definir per la Direcció d'Obra, inclòs enclavament i soldadures, totalment col·locat.

| Codi | Ut | Descripció | Rendiment | Preu | Import |
|---|---|---|---|---|---|
| O0101 | h | Cap de colla | 0.18 | 26.02 | 4.68 |
| O0102 | h | Oficial 1ª | 0.7 | 24.56 | 17.19 |
| O0110 | h | Peó | 0.7 | 20.41 | 14.29 |
| P14452N | u | Extrem de 4,32 metres termolacat (material; 21/07/2022) | 1 | 161.17 | 161.17 |
| P1424 | u | Part proporc. mater. barreres | 1 | 6.28 | 6.28 |
| M0253 | h | Màquina per a clavar muntants metàl·lics | 0.04 | 43.97 | 1.76 |
| vg | % | Despeses indirectes | 1.74 | 6 | 10.44 |
|  |  | Total |  |  | 215.81 |

| Amidament | Uts. | Parcial |
|---|---|---|
| Segons plànols |  |  |
| En full 1 | 6 | 6.00 |
| En full 2 | 3 | 3.00 |
| En full 3 | 12 | 12.00 |
| En full 4 | 14 | 14.00 |
| En full 5 | 26 | 26.00 |
| En full 6 | 8 | 8.00 |
| En full 7 | 12 | 12.00 |
| En full 8 | 2 | 2.00 |
| En full 9 | 3 | 3.00 |
| En full 10 | 8 | 8.00 |
| En full 11 | 4 | 4.00 |
| En full 12 | 7 | 7.00 |
| En full 13 | 13 | 13.00 |
| En full 14 | 22 | 22.00 |
| En full 15 | 7 | 7.00 |
| Subtotal |  | 147.00 |
| Total |  | 147 |

**E07364N** u Extrem de 8 m de barrera de seguretat metàl·lica termolacat
48 u × 385.23 = 18491.04
Extrem de 8 m mínim de barrera de seguretat metàl·lica de qualsevol tipus, amb abatiment o encastament en talús del desmunt, galvanitzat en calent, incloent tanca de secció doble ona, pals cada 2 m, xapes de reforç, peça en angle, topall final, elements de fixació, peça reflectora a dues cares, termolacat en RAL verd-marró a definir per la Direcció d'Obra, inclòs enclavament i soldadures, totalment col·locat.

| Codi | Ut | Descripció | Rendiment | Preu | Import |
|---|---|---|---|---|---|
| O0101 | h | Cap de colla | 0.2 | 26.02 | 5.20 |
| O0102 | h | Oficial 1ª | 0.8 | 24.56 | 19.65 |
| O0110 | h | Peó | 0.8 | 20.41 | 16.33 |
| P14450N | u | Extrem de 8 metres termolacat (material; 21/07/2022) | 1 | 317.24 | 317.24 |
| P1424 | u | Part proporc. mater. barreres | 1 | 6.28 | 6.28 |
| M0253 | h | Màquina per a clavar muntants metàl·lics | 0.04 | 43.97 | 1.76 |
| vg | % | Despeses indirectes | 3.129 | 6 | 18.77 |
|  |  | Total |  |  | 385.23 |

| Amidament | Uts. | Parcial |
|---|---|---|
| En full 2 | 2 | 2.00 |
| Segons plànols |  |  |
| En full 3 | 6 | 6.00 |
| En full 4 | 5 | 5.00 |
| En full 5 | 7 | 7.00 |
| En full 6 | 2 | 2.00 |
| En full 7 | 3 | 3.00 |
| En full 9 | 5 | 5.00 |
| En full 10 | 10 | 10.00 |
| En full 11 | 8 | 8.00 |
| Subtotal |  | 48.00 |
| Total |  | 48 |

**E07365N** u Extrem de 12 m de barrera de seguretat metàl·lica termolacat
23 u × 563.32 = 12956.36
Extrem de 12 m mínim de barrera de seguretat metàl·lica de qualsevol tipus, amb abatiment o encastament en talús del desmunt, galvanitzada en calent, incloent tanca de secció doble ona, pals cada 2 m, xapes de reforç, peça en angle, topall final, elements de fixació, peça reflectora a dues cares, termolacat en RAL verd-marró a definir per la Direcció d'Obra, inclòs enclavament i soldadures, totalment col·locat.

| Codi | Ut | Descripció | Rendiment | Preu | Import |
|---|---|---|---|---|---|
| O0101 | h | Cap de colla | 0.25 | 26.02 | 6.51 |
| O0102 | h | Oficial 1ª | 1 | 24.56 | 24.56 |
| O0110 | h | Peó | 1 | 20.41 | 20.41 |
| P14451N | u | Extrem de 12 metres termolacat (material; 21/07/2022) | 1 | 476.36 | 476.36 |
| P1424 | u | Part proporc. mater. barreres | 1 | 6.28 | 6.28 |
| M0253 | h | Màquina per a clavar muntants metàl·lics | 0.04 | 43.97 | 1.76 |
| vg | % | Despeses indirectes | 4.574 | 6 | 27.44 |
|  |  | Total |  |  | 563.32 |

| Amidament | Uts. | Parcial |
|---|---|---|
| Segons plànols |  |  |
| En full 1 | 3 | 3.00 |
| En full 2 | 1 | 1.00 |
| En full 3 | 1 | 1.00 |
| En full 4 | 4 | 4.00 |
| En full 6 | 2 | 2.00 |
| En full 8 | 3 | 3.00 |
| En full 9 | 3 | 3.00 |
| En full 10 | 1 | 1.00 |
| En full 11 | 1 | 1.00 |
| En full 13 | 3 | 3.00 |
| En full 15 | 1 | 1.00 |
| Subtotal |  | 23.00 |
| Total |  | 23 |

**E07367N1** u Terminal en forma de cua de retorn termolacat
224 u × 31.66 = 7091.84
Terminal en forma de cua de retorn, per a barrera de seguretat secció doble ona, termolacat en RAL verd-marró a definir per la Direcció d'Obra, inclòs elements de fixació, peça reflectora, totalment col·locat.

| Codi | Ut | Descripció | Rendiment | Preu | Import |
|---|---|---|---|---|---|
| O0101 | h | Cap de colla | 0.02 | 26.02 | 0.52 |
| O0102 | h | Oficial 1ª | 0.05 | 24.56 | 1.23 |
| O0110 | h | Peó | 0.05 | 20.41 | 1.02 |
| P1447N | u | Terminal en forma de cua de peix termolacat (material; 21/07/2022) | 1 | 21.01 | 21.01 |
| P1424 | u | Part proporc. mater. barreres | 1 | 6.28 | 6.28 |
| vg | % | Despeses indirectes | 0.267 | 6 | 1.60 |
|  |  | Total |  |  | 31.66 |

| Amidament | Uts. | Parcial |
|---|---|---|
| Segons plànols |  |  |
| En full 2 | 8 | 8.00 |
| En full 3 | 24 | 24.00 |
| En full 4 | 24 | 24.00 |
| En full 5 | 30 | 30.00 |
| En full 6 | 10 | 10.00 |
| En full 7 | 16 | 16.00 |
| En full 9 | 12 | 12.00 |
| En full 10 | 20 | 20.00 |
| En full 11 | 20 | 20.00 |
| En full 12 | 26 | 26.00 |
| En full 13 | 18 | 18.00 |
| En full 14 | 14 | 14.00 |
| En full 15 | 2 | 2.00 |
| Subtotal |  | 224.00 |
| Total |  | 224 |

## 08 ENLLUMENAT (07/12/1994)
Import: 113902.8

**E0305** m3 Excavació rases i pous, mitjans mecànics, cànon abocador
233.6 m3 × 12.39 = 2894.30

| Amidament | Uts. | Llarg | Ample | Alt | Parcial |
|---|---|---|---|---|---|
| Segons plànols |  |  |  |  |  |
| Rotonda inici | 1 | 180 | 0.4 | 0.8 | 57.60 |
| Rotonda Poblenou del Delta | 1 | 550 | 0.4 | 0.8 | 176.00 |
| Subtotal |  |  |  |  | 233.60 |
| Total |  |  |  |  | 233.6 |

**E101001** m Tub de PEAD corrugat de Ø 63 mm doble paret
1460 m × 1.34 = 1956.40
Tub corbable de PEAD de doble paret vermell de 63 mm. de diàmetre nominal, interior llis i exterior corrugat, per a canalització soterrada amb fil guia incorporat, resistència a la compressió 450 N, grau de protecció segons normativa vigent, inclòs part proporcional de maneguets d'unió, col·locat.

| Codi | Ut | Descripció | Rendiment | Preu | Import |
|---|---|---|---|---|---|
| O0110 | h | Peó | 0.01 | 20.41 | 0.20 |
| O0102 | h | Oficial 1ª | 0.01 | 24.56 | 0.25 |
| P091271 | m | Tub PEAD corrugat ext. llis int. DN63 mm. (material) | 1 | 0.81 | 0.81 |
| %1615 | % | Despeses generals (23/09/2020) | 6 % | 1.26 | 0.08 |
|  |  | Total |  |  | 1.34 |

| Amidament | Uts. | Llarg | Parcial |
|---|---|---|---|
| Segons plànols |  |  |  |
| Rotonda inici | 2 | 180 | 360.00 |
| Rotonda Poblenou del Delta | 2 | 550 | 1100.00 |
| Subtotal |  |  | 1460.00 |
| Total |  |  | 1460 |

**E10121** m Conductor coure nu de 35 mm2, unipolar soterrada
730 m × 4.1 = 2993.00
Conductor de coure nu de 35 mm2, unipolar, col·locat al fons de la rasa i sortint a punts de llum, compresa la part proporcional de tub protector dels sortints i soldadures als punts metàl·lics o a les derivacions.

| Codi | Ut | Descripció | Rendiment | Preu | Import |
|---|---|---|---|---|---|
| O0101 | h | Cap de colla | 0.01 | 26.02 | 0.26 |
| O0102 | h | Oficial 1ª | 0.03 | 24.56 | 0.74 |
| O0110 | h | Peó | 0.03 | 20.41 | 0.61 |
| P101102 | m | Conductor Cu nu unipolar d'1x35 mm2 (material) | 1.05 | 1.29 | 1.35 |
| P10207 | pp | Soldadures a xarxa i petit mat. (12/01/2009) | 1 | 0.91 | 0.91 |
| % | % | Despeses generals | 6 % | 3.87 | 0.23 |
|  |  | Total |  |  | 4.1 |

| Amidament | Uts. | Llarg | Parcial |
|---|---|---|---|
| Segons plànols |  |  |  |
| Rotonda inici | 1 | 180 | 180.00 |
| Rotonda Poblenou del Delta | 1 | 550 | 550.00 |
| Subtotal |  |  | 730.00 |
| Total |  |  | 730 |

**E10104** m Conductor coure tetrapolar 4x6 mm2 soterrada
806 m × 6.05 = 4876.30
Conductor de coure tetrapolar 4x6 mm2, de designació UNE RV 0,6/1 kV, col·locat en línia d'enllumenat soterrada, allotjat en tub corrugat.

| Codi | Ut | Descripció | Rendiment | Preu | Import |
|---|---|---|---|---|---|
| O0101 | h | Cap de colla | 0.01 | 26.02 | 0.26 |
| O0102 | h | Oficial 1ª | 0.04 | 24.56 | 0.98 |
| O0110 | h | Peó | 0.04 | 20.41 | 0.82 |
| P10104 | m | Conductor Cu tetrapolar 4x6 rv 0,6/1 kV (material) | 1.05 | 3.48 | 3.65 |
| % | % | Despeses generals | 6 % | 5.71 | 0.34 |
|  |  | Total |  |  | 6.05 |

| Amidament | Uts. | Llarg | Parcial |
|---|---|---|---|
| Segons plànols |  |  |  |
| Rotonda inici | 1 | 180 | 180.00 |
|  | 2 | 18 | 36.00 |
| Rotonda Poblenou del Delta | 1 | 550 | 550.00 |
|  | 2 | 20 | 40.00 |
| Subtotal |  |  | 806.00 |
| Total |  |  | 806 |

**E0500** m3 Formigó HNE-15 no estructural (pavimentacions i voreres)
116.8 m3 × 71.3 = 8327.84
Formigó no estructural tipus HNE-15 elaborat en planta,col·locat.

| Codi | Ut | Descripció | Rendiment | Preu | Import |
|---|---|---|---|---|---|
| O0101 | h | Cap de colla | 0.02 | 26.02 | 0.52 |
| O0102 | h | Oficial 1ª | 0.09 | 24.56 | 2.21 |
| O0110 | h | Peó | 0.16 | 20.41 | 3.27 |
| P0501 | m3 | Formigó HNE-15 posat a l'obra (material) | 1.02 | 60.5 | 61.71 |
| M0225 | h | Vibrador | 0.09 | 2.09 | 0.19 |
| vg | % | Despeses indirectes | 0.566 | 6 | 3.40 |
|  |  | Total |  |  | 71.3 |

| Amidament | Uts. | Llarg | Ample | Alt | Parcial |
|---|---|---|---|---|---|
| Segons plànols |  |  |  |  |  |
| Rotonda inici | 1 | 180 | 0.4 | 0.4 | 28.80 |
| Rotonda Poblenou del Delta | 1 | 550 | 0.4 | 0.4 | 88.00 |
| Subtotal |  |  |  |  | 116.80 |
| Total |  |  |  |  | 116.8 |

**E0316** m3 Rebliment i piconatge rasa, material préstec, inclòs càrrega i transport
116.8 m3 × 10.15 = 1185.52

| Amidament | Uts. | Llarg | Ample | Alt | Parcial |
|---|---|---|---|---|---|
| Segons plànols |  |  |  |  |  |
| Rotonda inici | 1 | 180 | 0.4 | 0.4 | 28.80 |
| Rotonda Poblenou del Delta | 1 | 550 | 0.4 | 0.4 | 88.00 |
| Subtotal |  |  |  |  | 116.80 |
| Total |  |  |  |  | 116.8 |

**E101311** m Subministrament i col·locació de cinta senyalitzadora elèctric (07/12/1994)
1460 m × 1.27 = 1854.20
Subministrament i col·locació de cinta de senyalització d'avís de perill elèctric de PVC de color groc i 150 mm d'amplada, disposada a una profunditat mínima a 0,10 m del paviment acabat i a 0,25 m sobre la generatriu superior del tub.

| Codi | Ut | Descripció | Rendiment | Preu | Import |
|---|---|---|---|---|---|
| O0101 | h | Cap de colla | 0.015 | 26.02 | 0.39 |
| O0110 | h | Peó | 0.02 | 20.41 | 0.41 |
| P0101 | m | Cinta senyalitzadora PVC 150 mm color groc (material; 17/06/2019) | 1.05 | 0.38 | 0.40 |
| %16130 | % | Despeses indirectes | 6 % | 1.20 | 0.07 |
|  |  | Total |  |  | 1.27 |

| Amidament | Uts. | Llarg | Parcial |
|---|---|---|---|
| Segons plànols |  |  |  |
| Rotonda inici | 2 | 180 | 360.00 |
| Rotonda Poblenou del Delta | 2 | 550 | 1100.00 |
| Subtotal |  |  | 1460.00 |
| Total |  |  | 1460 |

**E12111** u Pericó registre 60x60x90 cm, amb tapa (semàf i enllum, s/base formigó)
17 u × 158.12 = 2688.04
Pericó de registre de dimensions de 60x60x90 cm interiors mínims, per a instal·lacions semafòriques o d'enllumenat, inclòs marc i tapa de fosa dúctil classe B-125, de tipus prefabricat o elaborat in siut amb parets de maó calat "gero" arrebossat i acabat lliscat interior, col·locat sobre solera de graves.

| Codi | Ut | Descripció | Rendiment | Preu | Import |
|---|---|---|---|---|---|
| O0101 | h | Cap de colla | 0.09 | 26.02 | 2.34 |
| O0102 | h | Oficial 1ª | 0.65 | 24.56 | 15.96 |
| O0110 | h | Peó | 1.2 | 20.41 | 24.49 |
| P0805 | u | Maó massís 29x14x5 cm. a rev. (material) | 185 | 0.12 | 22.20 |
| E0108 | m3 | Morter de ciment elaborat a l'obra | 0.1 | 54.62 | 5.46 |
| P0841 | m2 | EnlluÏment parets exteriors (material; 12/01/2009) | 2.16 | 20.01 | 43.22 |
| P06206 | u | Tapa fosa 680x680x40, marc 700x700, classe B-125 (material) | 1 | 35.95 | 35.95 |
| vg | % | Despeses indirectes | 1.417 | 6 | 8.50 |
|  |  | Total |  |  | 158.12 |

| Amidament | Uts. | Parcial |
|---|---|---|
| Segons plànols |  |  |
| Rotonda inici | 9 | 9.00 |
| Rotonda Poblenou del Delta | 8 | 8.00 |
| Subtotal |  | 17.00 |
| Total |  | 17 |

**E10122** u Piqueta connexió a terra 17,3x500 mm
40 u × 20.44 = 817.60
Piqueta connexió a terra, clavetejada verticalment i connexionada la línia amb soldadura aluminotèrmica.

| Codi | Ut | Descripció | Rendiment | Preu | Import |
|---|---|---|---|---|---|
| O0101 | h | Cap de colla | 0.002 | 26.02 | 0.05 |
| O0102 | h | Oficial 1ª | 0.04 | 24.56 | 0.98 |
| O0110 | h | Peó | 0.08 | 20.41 | 1.63 |
| P10112 | u | Piqueta courejada 17,3x500 mm (material; 09/10/2009) | 1 | 12.12 | 12.12 |
| P10208 | pp | Soldadures pica i llums (09/10/2009) | 1 | 4.5 | 4.50 |
| % | % | Despeses generals | 6 % | 19.28 | 1.16 |
|  |  | Total |  |  | 20.44 |

| Amidament | Uts. | Parcial |
|---|---|---|
| Segons plànols |  |  |
| Rotonda inici | 19 | 19.00 |
| Rotonda Poblenou del Delta | 21 | 21.00 |
| Subtotal |  | 40.00 |
| Total |  | 40 |

**E10129** u Fonamentació fanal columna h>5m alçada
38 u × 186.59 = 7090.42
Fonamentació de fanal amb columna de més de 5 m d'alçada, inclòs excavació, formigó HA-25 abocat i vibrat, motlle, passatubs, placa i perns d'ancoratge d'acer galvanitzat amb forma de gaiata, totalment acabada.

| Codi | Ut | Descripció | Rendiment | Preu | Import |
|---|---|---|---|---|---|
| O0101 | h | Cap de colla | 0.12 | 26.02 | 3.12 |
| O0110 | h | Peó | 0.48 | 20.41 | 9.80 |
| P1609 | m3 | Excavació de terres | 2 | 11.12 | 22.24 |
| P0505 | m3 | Formigó HA-25 posat a l'obra (material) | 2 | 70 | 140.00 |
| P1680 | u | Placa d'ancoratge per a barreres metàl.liques (material; 12/01/2009) | 1 | 7.51 | 7.51 |
| vg | % | Despeses indirectes | 0.654 | 6 | 3.92 |
|  |  | Total |  |  | 186.59 |

| Amidament | Uts. | Parcial |
|---|---|---|
| Segons plànols |  |  |
| Rotonda inici | 18 | 18.00 |
| Rotonda Poblenou del Delta | 20 | 20.00 |
| Subtotal |  | 38.00 |
| Total |  | 38 |

**E111566N** u Llumenera LED model i potència segons estudi lumínic
38 u × 627.51 = 23845.38
Projector a determinar per la Direcció d'Obra tipus amb cos d'alumini injectat fos a pressió amb aletes de refredament, difusor de vidre templat resistent a xocs tèrmics i cops, barnissat en pols resistent a la corrosió i la intempèrie, dotat amb connector extern, juntes de goma, cargoleria d'acer inoxidable, vàlvula de recirculació d'aire i punt de llum de leds segons estudi lumínic, totalment muntat i instal·lat.

| Codi | Ut | Descripció | Rendiment | Preu | Import |
|---|---|---|---|---|---|
| O0101 | h | Cap de colla | 0.15 | 26.02 | 3.90 |
| O0102 | h | Oficial 1ª | 1.05 | 24.56 | 25.79 |
| O0110 | h | Peó | 1.05 | 20.41 | 21.43 |
| P990190N | u | Lluminària Vmax (material; 21/07/2022) | 1 | 490 | 490.00 |
| P10209 | pp | Petit material | 1 | 29.83 | 29.83 |
| M0214 | h | Camió grua 12 tn | 0.5 | 42.07 | 21.04 |
| % | % | Despeses generals | 6 % | 591.99 | 35.52 |
|  |  | Total |  |  | 627.51 |

| Amidament | Uts. | Parcial |
|---|---|---|
| Segons plànols |  |  |
| Rotonda inici | 18 | 18.00 |
| Rotonda Poblenou del Delta | 20 | 20.00 |
| Subtotal |  | 38.00 |
| Total |  | 38 |

**E10137** u Subministrament i instal·lació de caixa de seccionament CS 400 A
38 u × 237.21 = 9013.98
Subministrament i instal·lació de caixa de seccionament CS 400 A amb sortida a CGP i línia de distribució per la part inferior, grau de protecció IP-43, IK09, muntada superficialment

| Codi | Ut | Descripció | Rendiment | Preu | Import |
|---|---|---|---|---|---|
| O0101 | h | Cap de colla | 0.25 | 26.02 | 6.51 |
| O0102 | h | Oficial 1ª | 1 | 24.56 | 24.56 |
| O0110 | h | Peó | 1 | 20.41 | 20.41 |
| P10113 | u | Caixa de seccionament CS 400 A (material) | 1 | 172.82 | 172.82 |
| vg | % | Despeses indirectes | 2.152 | 6 | 12.91 |
|  |  | Total |  |  | 237.21 |

| Amidament | Uts. | Parcial |
|---|---|---|
| Segons plànols |  |  |
| Rotonda inici | 18 | 18.00 |
| Rotonda Poblenou del Delta | 20 | 20.00 |
| Subtotal |  | 38.00 |
| Total |  | 38 |

**E111321** u Columna troncocònica h=9 m
38 u × 896.03 = 34049.14
Columna troncocònica de planxa d'acer galvanitzat, de 9m/4mm/90mm, inclosos els perns d'ancoratge i 3 caixes de fusibles SERTSEM CF-105 i cable 3x2,5 mm2 , instal·lat i connexionat en caixa a l'interior, hissada, aplomada i fixada sobre dau de formigó.

| Codi | Ut | Descripció | Rendiment | Preu | Import |
|---|---|---|---|---|---|
| O0101 | h | Cap de colla | 0.5 | 26.02 | 13.01 |
| O0102 | h | Oficial 1ª | 2 | 24.56 | 49.12 |
| O0110 | h | Peó | 3 | 20.41 | 61.23 |
| P990160 | u | Columna troncocònica 9 m (material) | 1 | 557.63 | 557.63 |
| P10109 | m | Conductor Cu tripolar 3x2,5 rv 0,6/1 kV (material) | 9 | 1.3 | 11.70 |
| P101101 | m | Conductor Cu bipolar 2x2,5 rv 0,6/1 kV (material) | 9 | 0.98 | 8.82 |
| P10209 | pp | Petit material | 2 | 29.83 | 59.66 |
| M0214 | h | Camió grua 12 tn | 2 | 42.07 | 84.14 |
| % | % | Despeses generals | 6 % | 845.31 | 50.72 |
|  |  | Total |  |  | 896.03 |

| Amidament | Uts. | Parcial |
|---|---|---|
| Segons plànols |  |  |
| Rotonda inici | 18 | 18.00 |
| Rotonda Poblenou del Delta | 20 | 20.00 |
| Subtotal |  | 38.00 |
| Total |  | 38 |

**E10132** u Quadre de control i comandament enllumenat públic
2 u × 5105.34 = 10210.68
Quadre de control i comandament de l'enllumenat públic del sector, muntat segons el contingut de l'esquema del plànol corresponent, de fins a 6 sortides, equipat amb estabilitzador-reductor de flux, doble nivell i programació per rellotge astronòmic, interruptors magnetotèrmics i diferencials, totalment instal·lat, connexionat i provat, inclou base de formigó d'ancoratge, armari d'intempèrie d'acer inoxidable pintat tipus ARI, grau de protecció IP-55, IK-10, tot inclòs.

| Codi | Ut | Descripció | Rendiment | Preu | Import |
|---|---|---|---|---|---|
| O0101 | h | Cap de colla | 1 | 26.02 | 26.02 |
| O0102 | h | Oficial 1ª | 4 | 24.56 | 98.24 |
| O0110 | h | Peó | 4 | 20.41 | 81.64 |
| P10118 | u | Quadre de control i comandament de l'enllumenat públic (material) | 1 | 4589.65 | 4589.65 |
| E0106 | m3 | Formigó en massa HM-20, planta dosificadora 25 m3/h. | 0.4 | 57.33 | 22.93 |
| vg | % | Despeses indirectes | 47.81 | 6 | 286.86 |
|  |  | Total |  |  | 5105.34 |

| Amidament | Uts. | Parcial |
|---|---|---|
| Segons plànols |  |  |
| Rotonda inici | 1 | 1.00 |
| Rotonda Poblenou del Delta | 1 | 1.00 |
| Subtotal |  | 2.00 |
| Total |  | 2 |

**E1627** u Connexió elèctrica, escomeses, quadres (21/07/2022)
2 u × 450 = 900.00
Connexió a la xarxa elèctrica, inclòs escomeses i ampliació o modificació del quadre elèctric.

**E1626** u Legalització del nou enllumenat públic (21/07/2022)
2 u × 600 = 1200.00
Redacció i disseny de les memòries o projecte d'enllumenat públic visat i legalització de les instal·lacions, inclòs permisos, declaració responsable per la posada en servei, certificats de la instal·lació, inscripció RITSIC, càlculs i butlletins.

## 09 REG I JARDINERIA (07/12/1994)
Import: 37577.5

### 09.01 REG
Import: 4053.84

**E0305** m3 Excavació rases i pous, mitjans mecànics, cànon abocador
32.215 m3 × 12.39 = 399.14

| Amidament | Uts. | Llarg | Ample | Alt | Parcial |
|---|---|---|---|---|---|
| Rotonda inicial |  |  |  |  |  |
| Canonada aigua | 1 | 60 | 0.4 | 0.8 | 19.200 |
| Xarxa reg interior rotonda | 1 | 41 | 0.3 | 0.35 | 4.305 |
| Rotonda Poblenou del Delta |  |  |  |  |  |
| Canonada aigua | 1 | 20 | 0.4 | 0.8 | 6.400 |
| Xarxa reg interior rotonda | 1 | 22 | 0.3 | 0.35 | 2.310 |
| Subtotal |  |  |  |  | 32.215 |
| Total |  |  |  |  | 32.215 |

**E0317** m3 Rebliment i piconatge rasa, material pròpia obra, inclòs càrrega i transport
12.8 m3 × 4.64 = 59.39
Rebliment i piconatge de rasa amb compactació amb base a l'assaig de referència amb material apte procedent de la pròpia obra, inclòs càrrega i transport.

| Codi | Ut | Descripció | Rendiment | Preu | Import |
|---|---|---|---|---|---|
| O0101 | h | Cap de colla | 0.01 | 26.02 | 0.26 |
| O0102 | h | Oficial 1ª | 0.03 | 24.56 | 0.74 |
| O0110 | h | Peó | 0.07 | 20.41 | 1.43 |
| M0207 | h | Retroexcavadora 100 hp | 0.025 | 59.41 | 1.49 |
| M0211 | h | Corró de llança 650 kg | 0.05 | 9.61 | 0.48 |
| vg | % | Despeses indirectes | 0.04 | 6 | 0.24 |
|  |  | Total |  |  | 4.64 |

| Amidament | Uts. | Llarg | Ample | Alt | Parcial |
|---|---|---|---|---|---|
| Rotonda inicial |  |  |  |  |  |
| Canonada aigua | 1 | 60 | 0.4 | 0.4 | 9.60 |
| Rotonda Poblenou del Delta |  |  |  |  |  |
| Canonada aigua | 1 | 20 | 0.4 | 0.4 | 3.20 |
| Subtotal |  |  |  |  | 12.80 |
| Total |  |  |  |  | 12.8 |

**E0322** m3 Arena de riu en recobriment de tubs D<5 mm rentada
16.215 m3 × 20.35 = 329.98
Arena de riu en reblert de rases i recobriment de tubs de D<5mm, rentada, neta, solta i exempta de substàncies orgàniques, argila o partícules terrosses, en tongades de 20 cm com a màxim, inclòs càrrega, transport i piconatge.

| Codi | Ut | Descripció | Rendiment | Preu | Import |
|---|---|---|---|---|---|
| O0101 | h | Cap de colla | 0.05 | 26.02 | 1.30 |
| O0110 | h | Peó | 0.16 | 20.41 | 3.27 |
| P03150 | m3 | Sorra de riu a peu d'obra (material) | 1 | 13.19 | 13.19 |
| M0207 | h | Retroexcavadora 100 hp | 0.025 | 59.41 | 1.49 |
| vg | % | Despeses indirectes | 0.184 | 6 | 1.10 |
|  |  | Total |  |  | 20.35 |

| Amidament | Uts. | Llarg | Ample | Alt | Parcial |
|---|---|---|---|---|---|
| Rotonda inicial |  |  |  |  |  |
| Canonada aigua | 1 | 60 | 0.4 | 0.3 | 7.200 |
| Xarxa reg interior rotonda | 1 | 41 | 0.3 | 0.35 | 4.305 |
| Rotonda Poblenou del Delta |  |  |  |  |  |
| Canonada aigua | 1 | 20 | 0.4 | 0.3 | 2.400 |
| Xarxa reg interior rotonda | 1 | 22 | 0.3 | 0.35 | 2.310 |
| Subtotal |  |  |  |  | 16.215 |
| Total |  |  |  |  | 16.215 |

**E09103** m Tub PEAD Ø50 PN-10
63 m × 3.32 = 209.16
Tub de polietilè d'alta densitat PE-100, de Ø50 mm de diàmetre nominal, de 10 bar de pressió nominal, inclòs pp de peces especials i accessoris, soldat i col·locat.

| Codi | Ut | Descripció | Rendiment | Preu | Import |
|---|---|---|---|---|---|
| O0101 | h | Cap de colla | 0.01 | 26.02 | 0.26 |
| O0102 | h | Oficial 1ª | 0.025 | 24.56 | 0.61 |
| O0110 | h | Peó | 0.025 | 20.41 | 0.51 |
| P0909 | m | Tub PEAD DN50 mm, PE-100, PN-10 (material) | 1.02 | 0.94 | 0.96 |
| A0905 | pp | Accessoris per a tub de polietilè (material; 09/10/2009) | 0.04 | 15.15 | 0.61 |
| A0901 | pp | Elements de muntatge (12/01/2009) | 1 | 0.18 | 0.18 |
| % | % | Despeses generals | 6 % | 3.13 | 0.19 |
|  |  | Total |  |  | 3.32 |

| Amidament | Uts. | Llarg | Parcial |
|---|---|---|---|
| Rotonda inicial | 1 | 41 | 41.00 |
| Rotonda Poblenou del Delta | 1 | 22 | 22.00 |
| Subtotal |  |  | 63.00 |
| Total |  |  | 63 |

**E09104** m Tub PEAD Ø63 PN-10
80 m × 4.32 = 345.60
Tub de polietilè d'alta densitat PE-100, de Ø63 mm de diàmetre nominal, de 10 bar de pressió nominal, inclòs pp de peces especials i accessoris, soldat i col·locat.

| Codi | Ut | Descripció | Rendiment | Preu | Import |
|---|---|---|---|---|---|
| O0101 | h | Cap de colla | 0.015 | 26.02 | 0.39 |
| O0102 | h | Oficial 1ª | 0.03 | 24.56 | 0.74 |
| O0110 | h | Peó | 0.03 | 20.41 | 0.61 |
| P09101 | m | Tub PEAD DN63mm, PE-100, PN-10 (material) | 1.02 | 1.51 | 1.54 |
| A0905 | pp | Accessoris per a tub de polietilè | 0.04 | 15.15 | 0.61 |
| A0901 | pp | Elements de muntatge | 1 | 0.18 | 0.18 |
| % | % | Despeses generals | 6 % | 4.07 | 0.24 |
|  |  | Total |  |  | 4.32 |

| Amidament | Uts. | Llarg | Parcial |
|---|---|---|---|
| Rotonda inicial | 1 | 60 | 60.00 |
| Rotonda Poblenou del Delta | 1 | 20 | 20.00 |
| Subtotal |  |  | 80.00 |
| Total |  |  | 80 |

**E09303** u Anell 50 a 32 amb capçal de stop
6 u × 76.78 = 460.68

| Codi | Ut | Descripció | Rendiment | Preu | Import |
|---|---|---|---|---|---|
| O0101 | h | Cap de colla | 0.03 | 26.02 | 0.78 |
| O0102 | h | Oficial 1ª | 0.3 | 24.56 | 7.37 |
| O0110 | h | Peó | 0.3 | 20.41 | 6.12 |
| P09305 | m | Anell 50 a 32 amb capçal d'stop (material; 12/01/2009) | 1 | 56.37 | 56.37 |
| A0901 | pp | Elements de muntatge | 10 | 0.18 | 1.80 |
| % | % | Despeses generals | 6 % | 72.44 | 4.35 |
|  |  | Total |  |  | 76.78 |

| Amidament | Uts. | Parcial |
|---|---|---|
| Rotonda inicial | 3 | 3.00 |
| Rotonda Poblenou del Delta | 3 | 3.00 |
| Subtotal |  | 6.00 |
| Total |  | 6 |

**E09306** m Tub de degoter integrat de 17 mm, autocompensant i antisucció
63 m × 1.95 = 122.85
Tub de degoter integrat de 17 mm, autocompensant i antisucció cada 30 cm, col·locat i instal·lat, inclòs part proporcional de collarins, goteres i terminals.

| Codi | Ut | Descripció | Rendiment | Preu | Import |
|---|---|---|---|---|---|
| O0101 | h | Cap de colla | 0.01 | 26.02 | 0.26 |
| O0102 | h | Oficial 1ª | 0.02 | 24.56 | 0.49 |
| O0110 | h | Peó | 0.02 | 20.41 | 0.41 |
| P09308 | m | Tub de drenatge (material) | 1 | 0.5 | 0.50 |
| A0901 | pp | Elements de muntatge | 1 | 0.18 | 0.18 |
| % | % | Despeses generals | 6 % | 1.84 | 0.11 |
|  |  | Total |  |  | 1.95 |

| Amidament | Llarg | Parcial |
|---|---|---|
| Rotonda inicial | 41 | 41.00 |
| Rotonda Poblenou del Delta | 22 | 22.00 |
| Subtotal |  | 63.00 |
| Total |  | 63 |

**E1211** u Pericó registre 60x60x90 cm, amb tapa (aigua potable, base formigó)
4 u × 167.44 = 669.76
Pericó de registre de dimensions de 60x60x90 cm interiors mínim, per a instal·lacions i serveis, inclòs marc i tapa de fosa dúctil classe B-125, de tipus prefabricat o elaborat in siut amb parets de maó calat "gero" arrebossat i acabat lliscat interior, col·locat sobre solera de graves.

| Codi | Ut | Descripció | Rendiment | Preu | Import |
|---|---|---|---|---|---|
| O0101 | h | Cap de colla | 0.1 | 26.02 | 2.60 |
| O0102 | h | Oficial 1ª | 0.7 | 24.56 | 17.19 |
| O0110 | h | Peó | 1.3 | 20.41 | 26.53 |
| P0805 | u | Maó massís 29x14x5 cm. a rev. | 185 | 0.12 | 22.20 |
| E0108 | m3 | Morter de ciment elaborat a l'obra | 0.1 | 54.62 | 5.46 |
| P0503 | m3 | Formigó HM-20 posat a l'obra | 0.08 | 67 | 5.36 |
| P0841 | m2 | Enlluïment parets exteriors | 2.16 | 20.01 | 43.22 |
| P06206 | u | Tapa fosa 680x680x40, marc 700x700, classe B-125 | 1 | 35.95 | 35.95 |
| vg | % | Despeses indirectes | 1.488 | 6 | 8.93 |
|  |  | Total |  |  | 167.44 |

| Amidament | Uts. | Parcial |
|---|---|---|
| Rotonda inicial | 2 | 2.00 |
| Rotonda Poblenou del Delta | 2 | 2.00 |
| Subtotal |  | 4.00 |
| Total |  | 4 |

**E09301** u Electrovàlvula amb regulador de cabal i pressió
2 u × 534.68 = 1069.36
Electrovàlvula de pas amb regulador de cabal i pressió solenoide de 24V amb possibilitat d'obertura manual, caixa de connexió per a programador de reg multizona, totalment instal·lada.

| Codi | Ut | Descripció | Rendiment | Preu | Import |
|---|---|---|---|---|---|
| O0101 | h | Cap de colla | 0.5 | 26.02 | 13.01 |
| O0102 | h | Oficial 1ª | 1.5 | 24.56 | 36.84 |
| O0110 | h | Peó | 1.5 | 20.41 | 30.62 |
| P09301 | u | Electrovàlvula amb regulador de pressió d'1" sense solenoide tipus PGA. 100 (material; 12/01/2009) | 1 | 69.66 | 69.66 |
| P09302 | u | Solenoide tipus TBOS per a 9 v. (material; 12/01/2009) | 1 | 28.27 | 28.27 |
| P09303 | u | Caixa de connexió tipus TBOS d'una sortida per a programació (material; 12/01/2009) | 1 | 144.22 | 144.22 |
| P09304 | u | Regulador de pressió a 3Kg. (material; 12/01/2009) | 1 | 130.88 | 130.88 |
| A0901 | pp | Elements de muntatge | 10 | 0.18 | 1.80 |
| A09225 | u | Arqueta amb marc i tapa de fosa (material; 12/01/2009) | 1 | 49.93 | 49.93 |
| vg | % | Despeses indirectes | 4.909 | 6 | 29.45 |
|  |  | Total |  |  | 534.68 |

| Amidament | Uts. | Parcial |
|---|---|---|
| Rotonda inicial | 1 | 1.00 |
| Rotonda Poblenou del Delta | 1 | 1.00 |
| Subtotal |  | 2.00 |
| Total |  | 2 |

**E09179** u Vàlvula bola Ø50 mm.
2 u × 73.71 = 147.42
Subministrament i instal·lació de vàlvula de bola DN50 mm, i 10 bar de PN.

| Codi | Ut | Descripció | Rendiment | Preu | Import |
|---|---|---|---|---|---|
| O0101 | h | Cap de colla | 0.05 | 26.02 | 1.30 |
| O0102 | h | Oficial 1ª | 0.35 | 24.56 | 8.60 |
| O0110 | h | Peó | 0.35 | 20.41 | 7.14 |
| P09805 | u | Vàlvula de bola 50 mm, PN-10 (material) | 1 | 52.5 | 52.50 |
| % | % | Despeses generals | 6 % | 69.54 | 4.17 |
|  |  | Total |  |  | 73.71 |

| Amidament | Uts. | Parcial |
|---|---|---|
| Rotonda inicial | 1 | 1.00 |
| Rotonda Poblenou del Delta | 1 | 1.00 |
| Subtotal |  | 2.00 |
| Total |  | 2 |

**E09304** u Ressort per connexió
2 u × 55.25 = 110.50
Subministrament i col·locació de ressort per connexió.

| Codi | Ut | Descripció | Rendiment | Preu | Import |
|---|---|---|---|---|---|
| O0101 | h | Cap de colla | 0.03 | 26.02 | 0.78 |
| O0102 | h | Oficial 1ª | 0.17 | 24.56 | 4.18 |
| O0110 | h | Peó | 0.17 | 20.41 | 3.47 |
| P09306 | u | Ressort (material; 12/01/2009) | 1 | 41.89 | 41.89 |
| A0901 | pp | Elements de muntatge | 10 | 0.18 | 1.80 |
| % | % | Despeses generals | 6 % | 52.12 | 3.13 |
|  |  | Total |  |  | 55.25 |

| Amidament | Uts. | Parcial |
|---|---|---|
| Rotonda inicial | 1 | 1.00 |
| Rotonda Poblenou del Delta | 1 | 1.00 |
| Subtotal |  | 2.00 |
| Total |  | 2 |

**E093021** u Programador automàtic electrònic multizona (18/10/2021)
2 u × 65 = 130.00
Programador electrònic de reg multizona automàtic.

### 09.02 JARDINERIA (07/12/1994)
Import: 33523.66

**E1186** m3 Aportació i estesa de terra vegetal per jardineria vegetal adobada
20.25 m3 × 61.81 = 1251.65
Aportació i incorporació de terra per a jardineria vegetal adobada, a granel, amb mitjans manuals i mecànics.

| Codi | Ut | Descripció | Rendiment | Preu | Import |
|---|---|---|---|---|---|
| O0101 | h | Cap de colla | 0.05 | 26.02 | 1.30 |
| O0102 | h | Oficial 1ª | 0.15 | 24.56 | 3.68 |
| O0110 | h | Peó | 0.6 | 20.41 | 12.25 |
| M0212B | h | Camió de trabuc 16 m³ | 0.2 | 45.4 | 9.08 |
| P0332 | m3 | Terra vegetal adobada i garbellada (material; 12/01/2009) | 1.15 | 28.06 | 32.27 |
| vg | % | Despeses indirectes | 0.539 | 6 | 3.23 |
|  |  | Total |  |  | 61.81 |

| Amidament | Uts. | Llarg | Ample | Alt | Parcial |
|---|---|---|---|---|---|
| Rotonda inicial |  |  |  |  |  |
| Arbres | 3 | 1.5 | 1.5 | 1.5 | 10.125 |
| Rotonda Poblenou del Delta |  |  |  |  |  |
| Arbres | 3 | 1.5 | 1.5 | 1.5 | 10.125 |
| Subtotal |  |  |  |  | 20.250 |
| Total |  |  |  |  | 20.25 |

**E1188** m2 Malla antiherba gramatge de 140 g/m2
321 m2 × 3.9 = 1251.90
Subministrament i col·locació de malla antiherba de 140 gr/m2 de gramatge, inclou transport.

| Codi | Ut | Descripció | Rendiment | Preu | Import |
|---|---|---|---|---|---|
| O0102 | h | Oficial 1ª | 0.04 | 24.56 | 0.98 |
| O0110 | h | Peó | 0.06 | 20.41 | 1.22 |
| P5016 | m2 | Malla antiherba gramatge de 140 g/m2 (material) | 1 | 1.5 | 1.50 |
| vg | % | Despeses indirectes | 0.033 | 6 | 0.20 |
|  |  | Total |  |  | 3.9 |

| Amidament | Uts. | Parcial |
|---|---|---|
| Rotonda inicial | 244 | 244.00 |
| Rotonda Poblenou del Delta | 77 | 77.00 |
| Subtotal |  | 321.00 |
| Total |  | 321 |

**E11551** u Plantació arbres perímetre 18-25 cm, mitjans mecànics
6 u × 39.83 = 238.98
Plantació d'arbre de 18 a 25 cm. de perímetre de tronc a 1 m d'alçària (a partir del coll de l'arrel), comprenent l'excavació del clot de 120x120x80 cm amb mitjans mecànics, aportació de terra vegetal, adob, plantació en el lloc determinat i primer reg.

| Codi | Ut | Descripció | Rendiment | Preu | Import |
|---|---|---|---|---|---|
| O0102 | h | Oficial 1ª | 0.25 | 24.56 | 6.14 |
| O0110 | h | Peó | 0.4 | 20.41 | 8.16 |
| M0278 | h | Minicarregadora amb acces.retro. (maquinària; 12/01/2009) | 0.15 | 47.92 | 7.19 |
| M0214 | h | Camió grua 12 tn | 0.3 | 42.07 | 12.62 |
| B05145 | m3 | Terra vegetal adobada, granel (material; 12/01/2009) | 0.125 | 26.59 | 3.32 |
| B05144 | kg | Adob mineral simple, sulfat amoni (material; 12/01/2009) | 1.1 | 0.12 | 0.13 |
| P1601 | m3 | Aigua | 0.25 | 0.65 | 0.16 |
| vg | % | Despeses indirectes | 0.352 | 6 | 2.11 |
|  |  | Total |  |  | 39.83 |

| Amidament | Uts. | Parcial |
|---|---|---|
| Rotonda inicial |  |  |
| Olivera | 2 | 2.00 |
| Garrofer | 1 | 1.00 |
| Rotonda Poblenou del Delta |  |  |
| Olivera | 2 | 2.00 |
| Garrofer | 1 | 1.00 |
| Subtotal |  | 6.00 |
| Total |  | 6 |

**E1192** u Subministrament olivera (Olea Europea) 25-30 cm perímetre
4 u × 130.13 = 520.52
Subministrament d'olivera (Olea Europaea) de 25 a 30 cm de perímetre, en contenidor de més de 80 litres, inclòs manteniment d'arbre en clot de plantació mitjançant un reg diari de 100 litres fins al seu complet arrelament.

| Amidament | Uts. | Parcial |
|---|---|---|
| Rotonda inicial | 2 | 2.00 |
| Rotonda Poblenou del Delta | 2 | 2.00 |
| Subtotal |  | 4.00 |
| Total |  | 4 |

**E1122N** u Subministrament de Ceratonia siliqua de perímetre de 16 a 18 cm, en contenidor de 50L (12/06/2019)
2 u × 151.2 = 302.40
Subministrament de Ceratonia siliqua de perímetre de 16 a 18 cm, en contenidor de 50L, inclòs manteniment d'arbre en clot de plantació mitjançant un reg diari de 100 litres fins al seu complet arrelament.

| Amidament | Uts. | Parcial |
|---|---|---|
| Rotonda inicial | 1 | 1.00 |
| Rotonda Poblenou del Delta | 1 | 1.00 |
| Subtotal |  | 2.00 |
| Total |  | 2 |

**E11831** m2 Grava decorativa o equivalent estesa i anivellada. (07/12/1994)
321 m2 × 10.31 = 3309.51
Subministrament de grava decorativa o altre àrid decoratiu a determinar per la Direcció d'Obra, estès i anivellat amb un gruix de fins a 10 cm, a l'interior de la rotonda o espais destinats a l'enjardiment.

| Codi | Ut | Descripció | Rendiment | Preu | Import |
|---|---|---|---|---|---|
| O0101 | h | Cap de colla | 0.05 | 26.02 | 1.30 |
| O0110 | h | Peó | 0.15 | 20.41 | 3.06 |
| P03301 | m3 | Grava decorativa (material; 12/01/2009) | 0.1 | 53.71 | 5.37 |
| %16130 | % | Despeses indirectes | 6 % | 9.73 | 0.58 |
|  |  | Total |  |  | 10.31 |

| Amidament | Uts. | Parcial |
|---|---|---|
| Rotonda inicial | 244 | 244.00 |
| Rotonda Poblenou del Delta | 77 | 77.00 |
| Subtotal |  | 321.00 |
| Total |  | 321 |

**E1106** u Aixecament i nova plantació de palmera existent
22 u × 942.45 = 20733.90
Aixecament, transport i nova plantació de palmera existent al lloc designat per la Direcció d'Obra.

| Codi | Ut | Descripció | Rendiment | Preu | Import |
|---|---|---|---|---|---|
| O0101 | h | Cap de colla | 0.25 | 26.02 | 6.51 |
| O0102 | h | Oficial 1ª | 4 | 24.56 | 98.24 |
| O0110 | h | Peó | 8 | 20.41 | 163.28 |
| P1503 | m3 | Terra veg. adobada i garbell. (material; 12/01/2009) | 0.5 | 11.19 | 5.60 |
| M0207 | h | Retroexcavadora 100 hp | 4 | 59.41 | 237.64 |
| M0215 | h | Grua autopropulsada de 25 tn | 4 | 50.18 | 200.72 |
| M0212B | h | Camió de trabuc 16 m³ | 4 | 45.4 | 181.60 |
| vg | % | Despeses indirectes | 8.143 | 6 | 48.86 |
|  |  | Total |  |  | 942.45 |

| Amidament | Uts. | Parcial |
|---|---|---|
| finques particulars | 7 | 7.00 |
| Poble Nou | 15 | 15.00 |
| Subtotal |  | 22.00 |
| Total |  | 22 |

**E1181** u Transplantament d'arbre dins de l'obra
20 u × 295.74 = 5914.80
Transplantat d'arbre dins de l'àmbit de l'obra, inclou l'extracció amb mitjans mecànics i manuals, plantació en el lloc determinat, inclòs l'excavació del clot, transport, reblert del clot amb aportació de terra vegetal i adobs, reg d'arrelament, manteniment de l'arbre en el clot de plantació mitjançant un reg diari fins al seu complet arrelament i la poda si s'escau.

| Codi | Ut | Descripció | Rendiment | Preu | Import |
|---|---|---|---|---|---|
| O0101 | h | Cap de colla | 0.25 | 26.02 | 6.51 |
| O0102 | h | Oficial 1ª | 2 | 24.56 | 49.12 |
| O0110 | h | Peó | 4 | 20.41 | 81.64 |
| P1503 | m3 | Terra veg. adobada i garbell. | 0.5 | 11.19 | 5.60 |
| B05144 | kg | Adob mineral simple, sulfat amoni | 1.1 | 0.12 | 0.13 |
| P1601 | m3 | Aigua | 0.25 | 0.65 | 0.16 |
| M0207 | h | Retroexcavadora 100 hp | 1.5 | 59.41 | 89.12 |
| M0215 | h | Grua autopropulsada de 25 tn | 0.6 | 50.18 | 30.11 |
| M0212B | h | Camió de trabuc 16 m³ | 0.4 | 45.4 | 18.16 |
| vg | % | Despeses indirectes | 2.531 | 6 | 15.19 |
|  |  | Total |  |  | 295.74 |

## 10 XARXA DE FIBRA ÒPTICA (07/12/1994)
Import: 229134.32

**E10102C** u Pericó de registre de formigó pref. 70x70x80 cm (07/12/1994)
35 u × 828.04 = 28981.40
Pericó de registre de formigó pref. de 70x70x80 cm interiors amb parets de 12,5 cm de gruix mínim per a serveis de telecomunicacions, col·locat sobre solera de formigó HM-20 de 15 cm de gruix i reblert lateral amb sòl seleccionat compactat, inclòs perforació de parets, connexions, formigonat dels entrocaments, fixació dels conductes, taps dels extrems, marc i tapa de fosa classe D-400 fixada a l'arqueta amb un mínim de 10 ancoratges de 60 mm de longitud i 14 mm de diàmetre, amb tancament de seguretat, totalment acabada.

| Codi | Ut | Descripció | Rendiment | Preu | Import |
|---|---|---|---|---|---|
| M0214 | h | Camió grua 12 tn | 0.4 | 42.07 | 16.83 |
| O0110 | h | Peó | 2 | 20.41 | 40.82 |
| O0101 | h | Cap de colla | 0.2 | 26.02 | 5.20 |
| O0102 | h | Oficial 1ª | 2 | 24.56 | 49.12 |
| P101230 | u | Pericó 70x70x80 mm pref. tipus B amb marc i tapa D-400 (material; 25/07/2022) | 1 | 635.7 | 635.70 |
| P0503 | m3 | Formigó HM-20 posat a l'obra | 0.5 | 67 | 33.50 |
| %16130 | % | Despeses indirectes | 6 % | 781.17 | 46.87 |
|  |  | Total |  |  | 828.04 |

**E10103C** u Pericó de registre de formigó pref. 140x70x80 cm (07/12/1994)
14 u × 1177.23 = 16481.22
Pericó de registre de formigó pref. de 140x70x80 cm interiors amb parets de 12,5 cm de gruix mínim per a serveis de telecomunicacions, col·locat sobre solera de formigó HM-20 de 15 cm de gruix i reblert lateral amb sòl seleccionat compactat, inclòs perforació de parets, connexions, formigonat dels entrocaments, fixació dels conductes, taps dels extrems, marc i tapa de fosa classe D-400 fixada a l'arqueta amb un mínim de 10 ancoratges de 60 mm de longitud i 14 mm de diàmetre, amb tancament de seguretat, totalment acabada.

| Codi | Ut | Descripció | Rendiment | Preu | Import |
|---|---|---|---|---|---|
| M0214 | h | Camió grua 12 tn | 0.6 | 42.07 | 25.24 |
| O0102 | h | Oficial 1ª | 3 | 24.56 | 73.68 |
| O0110 | h | Peó | 3 | 20.41 | 61.23 |
| O0101 | h | Cap de colla | 0.2 | 26.02 | 5.20 |
| P101231 | u | Pericó 140x70x80 mm pref. tipus C amb marc i tapa D-400 (material; 25/07/2022) | 1 | 878.24 | 878.24 |
| P0503 | m3 | Formigó HM-20 posat a l'obra | 1 | 67 | 67.00 |
| %16130 | % | Despeses indirectes | 6 % | 1110.59 | 66.64 |
|  |  | Total |  |  | 1177.23 |

**E11118N** m Canalització en terres d'infraestructura de comunicacions soterrada formada per 6 microtubs de PEHD (07/12/1994)
7693 m × 21.83 = 167938.19
Formació de canalització d'infraestructura de comunicacions en terres, fins i tot al límit de la plataforma mitjançant microrasa de fins a 16 cm d'amplada i 35 cm de profunditat, inclosa l'estesa del grup solidari de 6 microtubs de HPDE de 20 mm de diàmetre exterior i de gruix mínim de 2 mm, amb colors distintius i fil de coure agrupats en subgrups de 2 i plegats amb beina plàstica, col·locats en base de 2 i alçada de 3 o viceversa, i tritub de PE de Ø 40x2,4 mm de gruix, inclòs corda de niló de 5 mm, premarcatge de la microrasa i reblert de la rasa ´´in situ´´ amb morter M-300. Inclou el tall del paviment amb equip complert específic de minirasadora amb aspiració del ferm triturat, càrrega, formació de rasa, i la reposició del mateix mitjançant morter M-300 amb additiu colorejant negre, així com la part proporcional d’elements auxiliars de fixació, separadors, protecció d’extrems, formigonat i unions fins caixa de connexions, totalment acabat. Fins i tot transport i cànon d’abocador del material excavat, proves d'estanquitat i pressió així com la senyalització provisional d’obra amb els mitjans necessaris.

| Codi | Ut | Descripció | Rendiment | Preu | Import |
|---|---|---|---|---|---|
| M0301 | h | Equip complert específic de minirasadora amb aspiració (maquinària; 25/07/2022) | 0.1 | 46.2 | 4.62 |
| M0333 | m | Parell de semàfors portàtils d'obra, telescòpics, amb comandament a distància, i calaixos de polieti (maquinària; 25/07/2022) | 1 | 0.22 | 0.22 |
| O0110 | h | Peó | 0.15 | 20.41 | 3.06 |
| O0102 | h | Oficial 1ª | 0.08 | 24.56 | 1.96 |
| O0101 | h | Cap de colla | 0.02 | 26.02 | 0.52 |
| P0203 | m | Part proporcional d'accessoris per a la correcta instal·lació (material; 25/07/2022) | 1 | 0.14 | 0.14 |
| P0502 | m3 | Formigó HL-150 posat a l'obra | 0.025 | 60.5 | 1.51 |
| P0201 | kg | Pigment inorgànic de color per a morters i ciments (material; 25/07/2022) | 0.14 | 1.91 | 0.27 |
| P0205 | m | Canalització 6 microtubs de PEHD Ø 20 mm amb fil de detecció (material; 25/07/2022) | 1 | 3.34 | 3.34 |
| P1613 | u | Cànon d'abocador | 1 | 0.8 | 0.80 |
| P091214 | m | Tritub de PE de Ø 40x2,4 mm de gruix (material; 25/07/2022) | 1 | 4.15 | 4.15 |
| %16130 | % | Despeses indirectes | 6 % | 20.59 | 1.24 |
|  |  | Total |  |  | 21.83 |

**E11120N** m Canalització en paviment d'infraestructura de comunicacions soterrada formada per 6 microtubs de PEH (07/12/1994)
21 m × 30.01 = 630.21
Formació de canalització d'infraestructura de comunicacions en qualsevol tipus de paviment, sigui en creuament transversal de calçada o bé longitudinalment en voral, vorera o cuneta de formigó mitjançant microrasa de fins a 16 cm d'amplada i 35 cm de profunditat, inclosa l'estesa del grup solidari de 6 microtubs de HPDE de 20 mm de diàmetre exterior i de gruix mínim de 2 mm, amb colors distintius i fil de coure agrupats en subgrups de 2 i plegats amb beina plàstica, col·locats en base de 2 i alçada de 3 o viceversa, i tritub de PE de Ø 40x2,4 mm de gruix, premarcatge de la microrasa i reblert de la rasa ´´in situ´´ amb morter autonivellant D-300. Inclou el tall del paviment amb equip complert específic de minirasadora amb aspiració del ferm triturat, càrrega, formació de rasa, i la reposició del mateix mitjançant morter autonivellant D-300 amb additiu colorejant negre, així com la part proporcional d’elements auxiliars de fixació, separadors, protecció d’extrems, formigonat i unions fins caixa de connexions, totalment acabat. Fins i tot transport i cànon d’abocador del material excavat, proves destanquitat i pressió així com la senyalització provisional d’obra amb els mitjans necessaris.

| Codi | Ut | Descripció | Rendiment | Preu | Import |
|---|---|---|---|---|---|
| M0301 | h | Equip complert específic de minirasadora amb aspiració | 0.15 | 46.2 | 6.93 |
| M0333 | m | Parell de semàfors portàtils d'obra, telescòpics, amb comandament a distància, i calaixos de polieti | 1 | 0.22 | 0.22 |
| O0101 | h | Cap de colla | 0.04 | 26.02 | 1.04 |
| O0110 | h | Peó | 0.305 | 20.41 | 6.23 |
| O0102 | h | Oficial 1ª | 0.15 | 24.56 | 3.68 |
| P0201 | kg | Pigment inorgànic de color per a morters i ciments | 0.14 | 1.91 | 0.27 |
| P0205 | m | Canalització 6 microtubs de PEHD Ø 20 mm amb fil de detecció | 1 | 3.34 | 3.34 |
| P0203 | m | Part proporcional d'accessoris per a la correcta instal·lació | 1 | 0.14 | 0.14 |
| P1613 | u | Cànon d'abocador | 1 | 0.8 | 0.80 |
| P091214 | m | Tritub de PE de Ø 40x2,4 mm de gruix | 1 | 4.15 | 4.15 |
| P0502 | m3 | Formigó HL-150 posat a l'obra | 0.025 | 60.5 | 1.51 |
| %16130 | % | Despeses indirectes | 6 % | 28.31 | 1.70 |
|  |  | Total |  |  | 30.01 |

| Amidament | Uts. | Parcial |
|---|---|---|
| PK 0+730 | 12 | 12.00 |
| PK 7+445 | 9 | 9.00 |
| Subtotal |  | 21.00 |
| Total |  | 21 |

**E11121N** m Canalització d'infraestructura de comunicacions aèria de 6 microtubs fixada a obra de pas mitjançant canonada metàl·lica (07/12/1994)
71 m × 183.25 = 13010.75
Canalització d'infraestructura de comunicacions aèria incloent l'estesa del grup solidari de 6 microtubs de HPDE de 20 mm de diàmetre exterior i de gruix mínim de 2 mm, amb colors distintius agrupats en subgrups de 2 i plegats amb beina plàstica, i tritub de PE de Ø 40x2,4 mm de gruix, col·locats a l'interior del tub d'acer galvanitzat amb acabat pintat col·locat sobre suports amb elements de fixació, abraçadores i ancoratge necessaris. Fins i tot proves d'estanquitat i pressió així com la senyalització provisional d’obra amb els mitjans necessaris.

| Codi | Ut | Descripció | Rendiment | Preu | Import |
|---|---|---|---|---|---|
| M0333 | m | Parell de semàfors portàtils d'obra, telescòpics, amb comandament a distància, i calaixos de polieti | 1 | 0.22 | 0.22 |
| M0214 | h | Camió grua 12 tn | 0.5 | 42.07 | 21.04 |
| O0101 | h | Cap de colla | 0.2 | 26.02 | 5.20 |
| O0110 | h | Peó | 0.75 | 20.41 | 15.31 |
| O0102 | h | Oficial 1ª | 0.75 | 24.56 | 18.42 |
| P99103 | u | Accessori genèric per a tubs d'acer galvanitzat de 6´´ de diàmetre (material; 25/07/2022) | 1 | 25.5 | 25.50 |
| P99101 | u | Abraçadora tipus pera d'acer galvanitzat, per a tubs de diàmetre 6´´, inclosa vareta de suspensió i tac per fixació (material; 25/07/2022) | 1 | 6.66 | 6.66 |
| P0205 | m | Canalització 6 microtubs de PEHD Ø 20 mm amb fil de detecció | 1 | 3.34 | 3.34 |
| P091214 | m | Tritub de PE de Ø 40x2,4 mm de gruix | 1 | 4.15 | 4.15 |
| P99102 | m | Tub d'acer galvanitzat electrolíticament, sense soldadura, de 6´´ (material; 25/07/2022) | 2 | 36.52 | 73.04 |
| %16130 | % | Despeses indirectes | 6 % | 172.88 | 10.37 |
|  |  | Total |  |  | 183.25 |

| Amidament | Uts. | Parcial |
|---|---|---|
| PK 4+300 (OF-4.2) | 20 | 20.00 |
| PK 5+360 (OF-5.1) | 51 | 51.00 |
| Subtotal |  | 71.00 |
| Total |  | 71 |

**E11122N** m Prisma formigonat sobre llinda OD (07/12/1994)
60.2 m × 34.76 = 2092.55
Prisma formigonat per pas d'infraestructura de comunicacions sobre la llinda de obres de fàbrica, inclòs dos tubs corrugats de polietilè de diàmetre 110 mm amb rebliment de formigó C20/25 de mides màximes 35x25 cm, per pas de 6 microtubs de HPDE de 20 mm de diàmetre exterior i tritub de PE de Ø 40x2,4 mm de gruix col·locats a l'interior del tub. Fins i tot mandrilat dels tubulars de pas.

| Codi | Ut | Descripció | Rendiment | Preu | Import |
|---|---|---|---|---|---|
| %16130 | % | Despeses indirectes | 0 % | 0.00 | 0.00 |
| M0301 | h | Equip complert específic de minirasadora amb aspiració | 0.1 | 46.2 | 4.62 |
| M0333 | m | Parell de semàfors portàtils d'obra, telescòpics, amb comandament a distància, i calaixos de polieti | 1 | 0.22 | 0.22 |
| O0101 | h | Cap de colla | 0.02 | 26.02 | 0.52 |
| O0102 | h | Oficial 1ª | 0.08 | 24.56 | 1.96 |
| O0110 | h | Peó | 0.15 | 20.41 | 3.06 |
| P0201 | kg | Pigment inorgànic de color per a morters i ciments | 0.14 | 1.91 | 0.27 |
| P0203 | m | Part proporcional d'accessoris per a la correcta instal·lació | 1 | 0.14 | 0.14 |
| P0205 | m | Canalització 6 microtubs de PEHD Ø 20 mm amb fil de detecció | 1 | 3.34 | 3.34 |
| P0503 | m3 | Formigó HM-20 posat a l'obra | 0.105 | 67 | 7.04 |
| P09107 | m | Tub PEAD DN110mm, PE-100, PN-10 (material) | 2 | 4.32 | 8.64 |
| P091214 | m | Tritub de PE de Ø 40x2,4 mm de gruix | 1 | 4.15 | 4.15 |
| P1613 | u | Cànon d'abocador | 1 | 0.8 | 0.80 |
|  |  | Total |  |  | 34.76 |

| Amidament | Uts. | Llarg | Parcial |
|---|---|---|---|
| PK 0+020 (OF-0.1) | 1 | 5.2 | 5.20 |
| PK 0+410 (OF-0.2) | 1 | 5 | 5.00 |
| PK 0+750 (OF-0.3) | 1 | 5 | 5.00 |
| PK 2+010 (OF-2.1) | 1 | 6.5 | 6.50 |
| PK 3+650 (OF-3.1) | 1 | 6.5 | 6.50 |
| PK 4+255 (OF-4.1) | 1 | 6.7 | 6.70 |
| PK 4+330 (OF-4.3) | 1 | 9.3 | 9.30 |
| PK 6+355 (OF-6.1) | 1 | 6.7 | 6.70 |
| PK 7+490 (OF-7.1) | 1 | 9.3 | 9.30 |
| Subtotal |  |  | 60.20 |
| Total |  |  | 60.2 |

## 11 REPOSICIÓ DE SERVEIS (07/12/1994)
Import: 1238900.68
Dades tècniques: Coste energético 4800.6 MJ; Emisión de CO2 700.35 kg

### 11.01 EDISTRIBUCIÓN (07/12/1994)
Import: 381043.92

#### 11.01.01 SA/EMT-01. Línia MT PK 0+000. (07/12/1994)
Import: 19484.13

**E0341** u Cales per a localització serveis
3 u × 59.64 = 178.92

| Amidament | Uts. | Parcial |
|---|---|---|
| cales TIC | 3 | 3.00 |
| Total |  | 3 |

**E10216** u Retirada pal elèctric o telefonia a abocador
3 u × 101.88 = 305.64
Retirada de pal elèctric o de telefonia, inclòs demolició de la fonamentació, rebliment amb formigó del forat, càrrega i transport de les runes de tots els elements a l'abocador controlat, inclòs cànons.

| Codi | Ut | Descripció | Rendiment | Preu | Import |
|---|---|---|---|---|---|
| O0101 | h | Cap de colla | 0.02 | 26.02 | 0.52 |
| O0102 | h | Oficial 1ª | 0.2 | 24.56 | 4.91 |
| O0110 | h | Peó | 0.8 | 20.41 | 16.33 |
| P0502 | m3 | Formigó HL-150 posat a l'obra | 0.6 | 60.5 | 36.30 |
| P1609 | m3 | Excavació de terres | 0.6 | 11.12 | 6.67 |
| M0214 | h | Camió grua 12 tn | 0.8 | 42.07 | 33.66 |
| vg | % | Despeses indirectes | 0.582 | 6 | 3.49 |
|  |  | Total |  |  | 101.88 |

**E10SE3T31N** u Torre metàl·lica gelosia C-3000/16 m (21/07/2022)
1 u × 1382.43 = 1382.43
Torre metàl·lica gelosia C-3000/16 m. Inclòs subministrament, transport, excavació en qualsevol tipus de terreny, formigonat, armat i hissat.

**E101311** m Subministrament i col·locació de cinta senyalitzadora elèctric
240 m × 1.27 = 304.80

| Amidament | Uts. | Llarg | Parcial |
|---|---|---|---|
|  | 2 | 120 | 240.00 |
| Total |  |  | 240 |

**E26012** m Subministrament i col·locació de placa de plàstic sense halogens (07/12/1994)
240 m × 6.85 = 1644.00
Subministrament i col·locació de placa de plàstic sense halogens, de 250 mm d'amplada, 1000 mm de longitud i 2,5 mm de gruix mínim RU-0206, color groc S0580-Y10R, per a la protecció de cables elèctrics soterrats de BT i MT, segons especificacions tècniques de la Companyia.

| Codi | Ut | Descripció | Rendiment | Preu | Import |
|---|---|---|---|---|---|
| O0101 | h | Cap de colla | 0.01 | 26.02 | 0.26 |
| O0102 | h | Oficial 1ª | 0.03 | 24.56 | 0.74 |
| O0110 | h | Peó | 0.03 | 20.41 | 0.61 |
| P0100 | m | Placa PPC 250/1000 RU-0206 Endesa, color groc de PP o PE (material; 11/11/2019) | 1 | 4.85 | 4.85 |
| %16130 | % | Despeses indirectes | 6 % | 6.46 | 0.39 |
|  |  | Total |  |  | 6.85 |

| Amidament | Uts. | Llarg | Parcial |
|---|---|---|---|
|  | 2 | 120 | 240.00 |
| Total |  |  | 240 |

**E10SE4100N** u Arqueta cega baixa i mitja tensió 1,20x1,00x1,00 m (21/07/2022)
2 u × 403.65 = 807.30
Construcció arqueta cega per a tir de línia subterrània de baixa o mitja tensió, de 1,20m x 1,00m de mides interiors, fins a 1,00m de fondària, d'acord amb les prescripcions tècniques de la companyia titular, totalment acabada i plena de sorra.

**E10REPSEPA16M1** pa Partida alçada a justificar amb base a l'annex n.16 EMT-01. (21/07/2022)
1 pa × 14861.04 = 14861.04

#### 11.01.02 SA/EBT-01. Línia aèria BT PK 0+020 a 0+420. (07/12/1994)
Import: 51650.42

**E02110** m2 Demolició de paviment de formigó, transport abocador
400 m2 × 5 = 2000.00

**E0213** m2 Demolició paviment de mescla bituminosa, mitjans mecànics, fondària 25 cm
400 m2 × 3.72 = 1488.00

**E0305** m3 Excavació rases i pous, mitjans mecànics, cànon abocador
424 m3 × 12.39 = 5253.36

| Amidament | Uts. | Llarg | Ample | Alt | Parcial |
|---|---|---|---|---|---|
|  | 400 |  | 1 | 1 | 400.00 |
|  | 3 | 8 | 1 | 1 | 24.00 |
| Subtotal |  |  |  |  | 424.00 |
| Total |  |  |  |  | 424 |

**E0317** m3 Rebliment i piconatge rasa, material pròpia obra, inclòs càrrega i transport
200 m3 × 4.64 = 928.00

| Amidament | Uts. | Ample | Alt | Parcial |
|---|---|---|---|---|
|  | 400 | 1 | 0.5 | 200.00 |
| Total |  |  |  | 200 |

**E03221** m3 Arena natural rentada 0/2 (07/12/1994)
160 m3 × 34.46 = 5513.60
Arena natural rentada 0/2 mm en recobriment de canalitzacions i conduccions elèctriques, inclòs càrrega, transport i estesa en rasa amb mitjans mecànics i manuals.

| Codi | Ut | Descripció | Rendiment | Preu | Import |
|---|---|---|---|---|---|
| M0207 | h | Retroexcavadora 100 hp | 0.025 | 59.41 | 1.49 |
| O0110 | h | Peó | 0.16 | 20.41 | 3.27 |
| O0101 | h | Cap de colla | 0.05 | 26.02 | 1.30 |
| P03151 | m3 | Arena rentada 0/2 mm (material; 25/07/2022) | 1 | 26.45 | 26.45 |
| %16130 | % | Despeses indirectes | 6 % | 32.51 | 1.95 |
|  |  | Total |  |  | 34.46 |

| Amidament | Uts. | Ample | Alt | Parcial |
|---|---|---|---|---|
|  | 400 | 1 | 0.4 | 160.00 |
| Total |  |  |  | 160 |

**E0501** m3 Formigó HL-150 solera neteja
40 m3 × 70.79 = 2831.60

| Amidament | Uts. | Ample | Alt | Parcial |
|---|---|---|---|---|
|  | 400 | 1 | 0.1 | 40.00 |
| Total |  |  |  | 40 |

**E0502** m3 Formigó HM-20 fonaments
24 m3 × 79.42 = 1906.08

| Amidament | Uts. | Llarg | Ample | Alt | Parcial |
|---|---|---|---|---|---|
|  | 3 | 8 | 1 | 1 | 24.00 |
| Total |  |  |  |  | 24 |

**E101451** u Armari de distribució urbana (ADU) LSBT
3 u × 685.5 = 2056.50
Subministrament i instal·lació d'armari de distribució urbana (ADU), LSBT, col·locat i muntat.

| Codi | Ut | Descripció | Rendiment | Preu | Import |
|---|---|---|---|---|---|
| O0101 | h | Cap de colla | 0.05 | 26.02 | 1.30 |
| O0102 | h | Oficial 1ª | 0.6 | 24.56 | 14.74 |
| O0110 | h | Peó | 2 | 20.41 | 40.82 |
| M0214 | h | Camió grua 12 tn | 0.3 | 42.07 | 12.62 |
| P0503 | m3 | Formigó HM-20 posat a l'obra | 0.3 | 67 | 20.10 |
| P102215 | u | Armari ADU (material) | 1 | 457 | 457.00 |
| P102216 |  | Candau armari (material; 21/07/2022) | 1 | 107 | 107.00 |
| vg | % | Despeses indirectes | 5.32 | 6 | 31.92 |
|  |  | Total |  |  | 685.5 |

**E10143** u Caixa de distribució per urbanitzacions CDU 400 amb estesa subterrània
3 u × 210.84 = 632.52
Subministrament i instal·lació de caixa de distribució per urbanitzacions CDU 400 de doble aïllament i autoextingible, grau de protecció IP-43, IK09, muntada superficialment i amb estesa subterrània.

| Codi | Ut | Descripció | Rendiment | Preu | Import |
|---|---|---|---|---|---|
| O0101 | h | Cap de colla | 0.25 | 26.02 | 6.51 |
| O0102 | h | Oficial 1ª | 1 | 24.56 | 24.56 |
| O0110 | h | Peó | 1 | 20.41 | 20.41 |
| P102214 | u | Caixa distribució (CDU) per urbanitzacions (material) | 1 | 147.94 | 147.94 |
| vg | % | Despeses indirectes | 1.903 | 6 | 11.42 |
|  |  | Total |  |  | 210.84 |

**E10216** u Retirada pal elèctric o telefonia a abocador
14 u × 101.88 = 1426.32

**E10SE1531N** m Desmuntatge de cable trenat aeri. (21/07/2022)
450 m × 2.07 = 931.50
Desmuntatge de cable trenat aeri, inclòs transport a l'abocador.

**E10SE1532N** u Desmuntatge suport permòdol o amarrador (21/07/2022)
4 u × 46.37 = 185.48
Desmuntatge suport permòdol o amarrador, inclòs transport a l'abocador.

**E101311** m Subministrament i col·locació de cinta senyalitzadora elèctric
800 m × 1.27 = 1016.00

| Amidament | Uts. | Llarg | Parcial |
|---|---|---|---|
|  | 2 | 400 | 800.00 |
| Total |  |  | 800 |

**E26012** m Subministrament i col·locació de placa de plàstic sense halogens
800 m × 6.85 = 5480.00

| Amidament | Uts. | Llarg | Parcial |
|---|---|---|---|
|  | 2 | 400 | 800.00 |
| Total |  |  | 800 |

**E10SE3020N** u Antiescalada aïllada (21/07/2022)
8 u × 198.94 = 1591.52
Subministrament i col·locació de protecció antiescalada aïllada en torre metàl·lica.

**E10SE3120N** u Suport formigó (21/07/2022)
2 u × 306.56 = 613.12
Suport de formigó de qualsevol tipus i alçària. Inclòs subministrament, transport, tub PVC PG-13, excavació en qualsevol tipus de terreny, formigonat, armat i hissat.

**E10SE4100N** u Arqueta cega baixa i mitja tensió 1,20x1,00x1,00 m
2 u × 403.65 = 807.30

**E10SEA281N** m Conductor AL XZ1 0,6/1 KV 1x240 mm² (21/07/2022)
1392 m × 3.52 = 4899.84
Conductor AL XZ1 0,6/1 KV 1x240 mm², col·locat.

**E10SEA291N** m Conductor AL XZ1 0,6/1 KV 1x240 mm² (21/07/2022)
464 m × 2.15 = 997.60
Conductor AL XZ1 0,6/1 KV 1x240 mm², col·locat.

**E10SEA610N** u Conversió aereosubterrània línia BT, suport o façana (21/07/2022)
2 u × 393.18 = 786.36
Conversió aèria/subterrània de línia de baixa tensió, en suport o façana, inclòs el subministrament de tub de protecció, caputxó, resines, abraçadores, suports de cables i empalmament de conductors fins a secció RZ 3x150/80mm2 0,6/1kV amb RV 3x1x240+1x150mm2 0,6/1kV, muntada.

**E10REPSEPA161** pa Partida alçada a justificar amb base a l'annex n.16 EBT-01. (21/07/2022)
1 pa × 10305.72 = 10305.72

#### 11.01.03 SA/EBT-02. Línia aèria BT PK 1+480.
Import: 4563.79

**E10216** u Retirada pal elèctric o telefonia a abocador
3 u × 101.88 = 305.64

**E10SE3120N** u Suport formigó
1 u × 306.56 = 306.56

**E10REPSEPA162** pa Partida alçada a justificar amb base a l'annex n.16 EBT-02. (21/07/2022)
1 pa × 3951.59 = 3951.59

#### 11.01.04 SA/EBT-03. Línia aèria BT PK 1+985 a 2+320.
Import: 27525.83

**E10216** u Retirada pal elèctric o telefonia a abocador
8 u × 101.88 = 815.04

**E10SE1531N** m Desmuntatge de cable trenat aeri.
480 m × 2.07 = 993.60

**E10143** u Caixa de distribució per urbanitzacions CDU 400 amb estesa subterrània
1 u × 210.84 = 210.84

**E10REPSEPA163** pa Partida alçada a justificar amb base a l'annex n.16 EBT-03. (21/07/2022)
1 pa × 25506.35 = 25506.35

#### 11.01.05 SA/EBT-04. Línia aèria BT PK 5+040 al 5+400.
Import: 21342.51

**E10216** u Retirada pal elèctric o telefonia a abocador
7 u × 101.88 = 713.16

**E10SE1010N** u Desmuntatge de suports de formigó o fusta fins 1 m de fondària (25/07/2022)
7 u × 326.76 = 2287.32
Desmuntatge de suport de formigó o fusta fins a 1 m de fondària. Inclou el tall per la base, retirada dels ferratges i aïllament, demolició de la sabata fins a una profunditat de 40 cm i replè de l'excavació, transport a nou emplaçament o abocador autoritzat.

**E10SE1531N** m Desmuntatge de cable trenat aeri.
450 m × 2.07 = 931.50

**E10REPSEPA164** pa Partida alçada a justificar amb base a l'annex n.16 EBT-04. (21/07/2022)
1 pa × 17410.53 = 17410.53

#### 11.01.06 SA/EMT-02. Línia aèria MT 5+600.
Import: 28463.25

**E10216** u Retirada pal elèctric o telefonia a abocador
3 u × 101.88 = 305.64

**E10SE3020N** u Antiescalada aïllada
1 u × 198.94 = 198.94

**E10SE3T32N** u Torre metàl·lica gelosia C-3000/18 m (21/07/2022)
1 u × 1797.86 = 1797.86
Torre metàl·lica gelosia C-3000/18 m. Inclòs subministrament, transport, excavació en qualsevol tipus de terreny, formigonat, armat i hissat.

**E10REPSEPA16M2** pa Partida alçada a justificar amb base a l'annex n.16 EMT-02. (21/07/2022)
1 pa × 26160.81 = 26160.81

#### 11.02.07 SA/EBT-05. Línia aèria BT 5+480 al 6+000.
Import: 28848.99

**E10216** u Retirada pal elèctric o telefonia a abocador
10 u × 101.88 = 1018.80

**E10SE1531N** m Desmuntatge de cable trenat aeri.
540 m × 2.07 = 1117.80

**E10REPSEPA165** pa Partida alçada a justificar amb base a l'annex n.16 EBT-05. (21/07/2022)
1 pa × 26712.39 = 26712.39

#### 11.01.08 SA/EMT-03. Línia aèria MT PK 6+600 al 6+800. (07/12/1994)
Import: 30930.84

**E0341** u Cales per a localització serveis
1 u × 59.64 = 59.64

**E10216** u Retirada pal elèctric o telefonia a abocador
4 u × 101.88 = 407.52

**E10SE3020N** u Antiescalada aïllada
1 u × 198.94 = 198.94

**E10SE3T31N** u Torre metàl·lica gelosia C-3000/16 m
2 u × 1382.43 = 2764.86

**E101311** m Subministrament i col·locació de cinta senyalitzadora elèctric
40 m × 1.27 = 50.80

| Amidament | Uts. | Llarg | Parcial |
|---|---|---|---|
|  | 2 | 20 | 40.00 |
| Total |  |  | 40 |

**E26012** m Subministrament i col·locació de placa de plàstic sense halogens
40 m × 6.85 = 274.00

| Amidament | Uts. | Llarg | Parcial |
|---|---|---|---|
|  | 2 | 20 | 40.00 |
| Total |  |  | 40 |

**E10SEB110N** m Línia RHZ1 3x1x240mm2,Al,18/30kV, sot. tub (21/07/2022)
20 m × 3.52 = 70.40
Subministrament i instal.lació de línia soterrada RHZ1 3x1x240mm2 Al 18/30 kVcol.locada en tub, inclòs accessoris.

**E10REPSEPA16M3** pa Partida alçada a justificar amb base a l'annex n.16 EMT-03. (21/07/2022)
1 pa × 27104.68 = 27104.68

#### 11.04.09 SA/EBT-06. Línia aèria BT PK 6+780.
Import: 9961.42

**E10216** u Retirada pal elèctric o telefonia a abocador
1 u × 101.88 = 101.88

**E10SE1531N** m Desmuntatge de cable trenat aeri.
75 m × 2.07 = 155.25

**E10REPSEPA166** pa Partida alçada a justificar amb base a l'annex n.16 EBT-06. (21/07/2022)
1 pa × 9704.29 = 9704.29

#### 11.04.10 SA/EMT-04. LÍnia aèria MT PK 7+700.
Import: 49830.04

**E10216** u Retirada pal elèctric o telefonia a abocador
3 u × 101.88 = 305.64

**E10SE3020N** u Antiescalada aïllada
1 u × 198.94 = 198.94

**E10SE3T32N** u Torre metàl·lica gelosia C-3000/18 m
1 u × 1797.86 = 1797.86

**E10SE3T33N** u Torre metàl·lica gelosia C-7000/20 m (21/07/2022)
1 u × 3532.75 = 3532.75
Torre metàl·lica gelosia C-7000/20 m. Inclòs subministrament, transport, excavació en qualsevol tipus de terreny, formigonat, armat i hissat.

**E10SE3T34N** u Torre metàl·lica gelosia C-2000/18 m (21/07/2022)
1 u × 1378.21 = 1378.21
Torre metàl·lica gelosia C-2000/18 m. Inclòs subministrament, transport, excavació en qualsevol tipus de terreny, formigonat, armat i hissat.

**E10REPSEPA16M4** pa Partida alçada a justificar amb base a l'annex n.16 EMT-04. (21/07/2022)
1 pa × 42616.64 = 42616.64

#### 11.01.11 SA/EBT-07. Línia aèria BT PK 8+185 a 8+255.
Import: 6483.36

**E10216** u Retirada pal elèctric o telefonia a abocador
4 u × 101.88 = 407.52

**E10SE1531N** m Desmuntatge de cable trenat aeri.
200 m × 2.07 = 414.00

**E10REPSEPA167** pa Partida alçada a justificar amb base a l'annex n.16 EBT-07. (21/07/2022)
1 pa × 5661.84 = 5661.84

#### 11.01.12 SA/EMT-05. Línia aèria MT i CTR PK 8+650. (07/12/1994)
Import: 53633.9

**E0305** m3 Excavació rases i pous, mitjans mecànics, cànon abocador
2.375 m3 × 12.39 = 29.43

| Amidament | Uts. | Llarg | Ample | Parcial |
|---|---|---|---|---|
| Sortida CT a nova torre amb conversió | 5 | 0.5 | 0.95 | 2.375 |
| Total |  |  |  | 2.375 |

**E0501** m3 Formigó HL-150 solera neteja
0.561 m3 × 70.79 = 39.71

| Amidament | Uts. | Llarg | Ample | Parcial |
|---|---|---|---|---|
| Sortida CT a nova torre amb conversió | 5 | 0.5 | 0.35 | 0.875 |
|  | -10 | 3.142 | 0.01 | -0.314 |
| Subtotal |  |  |  | 0.561 |
| Total |  |  |  | 0.561 |

**E0317** m3 Rebliment i piconatge rasa, material pròpia obra, inclòs càrrega i transport
1.5 m3 × 4.64 = 6.96

| Amidament | Uts. | Llarg | Ample | Parcial |
|---|---|---|---|---|
| Sortida CT a nova torre amb conversió | 5 | 0.5 | 0.6 | 1.50 |
| Total |  |  |  | 1.5 |

**E101005** m Tub de PEAD corrugat de Ø160 mm doble paret
10 m × 6.55 = 65.50
Tub corbable de PEAD de doble paret vermell de 160 mm. de diàmetre nominal, interior llis i exterior corrugat, per a canalització soterrada amb fil guia incorporat, resistència a la compressió 450 N, grau de protecció segons normativa vigent, inclòs part proporcional de maneguets d'unió, col·locat.

| Codi | Ut | Descripció | Rendiment | Preu | Import |
|---|---|---|---|---|---|
| O0102 | h | Oficial 1ª | 0.015 | 24.56 | 0.37 |
| O0110 | h | Peó | 0.015 | 20.41 | 0.31 |
| P091292 | m | Tub PEAD corrugat DN160 mm. (material; 23/09/2020) | 1.05 | 5.24 | 5.50 |
| %1615 | % | Despeses generals | 6 % | 6.18 | 0.37 |
|  |  | Total |  |  | 6.55 |

| Amidament | Uts. | Llarg | Parcial |
|---|---|---|---|
| Sortida CT a nova torre amb conversió | 5 | 2 | 10.00 |
| Total |  |  | 10 |

**E26012** m Subministrament i col·locació de placa de plàstic sense halogens
15 m × 6.85 = 102.75

| Amidament | Uts. | Llarg | Parcial |
|---|---|---|---|
| Sortida CT a nova torre amb conversió | 5 | 3 | 15.00 |
| Total |  |  | 15 |

**E101311** m Subministrament i col·locació de cinta senyalitzadora elèctric
15 m × 1.27 = 19.05

| Amidament | Uts. | Llarg | Parcial |
|---|---|---|---|
| Sortida CT a nova torre amb conversió | 5 | 3 | 15.00 |
| Total |  |  | 15 |

**E10216** u Retirada pal elèctric o telefonia a abocador
3 u × 101.88 = 305.64

**E10SE3T32N** u Torre metàl·lica gelosia C-3000/18 m
1 u × 1797.86 = 1797.86

**E10REPSEPA16M5** pa Partida alçada a justificar amb base a l'annex n.16 EMT-05. (21/07/2022)
1 pa × 51267 = 51267.00

#### 11.01.13 SA/EBT-08. Línia aèria BT PK 8+620 a 9+100.
Import: 33731.06

**E10216** u Retirada pal elèctric o telefonia a abocador
13 u × 101.88 = 1324.44

**E10SE1531N** m Desmuntatge de cable trenat aeri.
485 m × 2.07 = 1003.95

**E10REPSEPA168** pa Partida alçada a justificar amb base a l'annex n.16 EBT-08. (21/07/2022)
1 pa × 31402.67 = 31402.67

#### 11.01.14 SA/EBT-09. Línia aèria BT PK 9+800.
Import: 14594.38

**E10216** u Retirada pal elèctric o telefonia a abocador
5 u × 101.88 = 509.40

**E10SE1531N** m Desmuntatge de cable trenat aeri.
380 m × 2.07 = 786.60

**E10REPSEPA169** pa Partida alçada a justificar amb base a l'annex n.16 EBT-09. (21/07/2022)
1 pa × 13298.38 = 13298.38

### 11.02 TELEFÒNICA (07/12/1994)
Import: 27733.3
Dades tècniques: Coste energético 4800.6 MJ; Emisión de CO2 700.35 kg

**E10216** u Retirada pal elèctric o telefonia a abocador
120 u × 101.88 = 12225.60

**E0213** m2 Demolició paviment de mescla bituminosa, mitjans mecànics, fondària 25 cm
12.6 m2 × 3.72 = 46.87

| Amidament | Uts. | Llarg | Ample | Parcial |
|---|---|---|---|---|
| Encreuaments carretera |  |  |  |  |
| PK 0+090 | 6 | 0.3 | 1 | 1.80 |
| PK 0+410 | 6 | 0.3 | 1 | 1.80 |
| PK 1+445 | 6 | 0.3 | 1 | 1.80 |
| PK 4+600 | 6 | 0.3 | 1 | 1.80 |
| PK 5+090 | 6 | 0.3 | 1 | 1.80 |
| PK 7+445 | 6 | 0.3 | 1 | 1.80 |
| Connexió provisional | 6 | 0.3 | 1 | 1.80 |
| Subtotal |  |  |  | 12.60 |
| Total |  |  |  | 12.6 |

**E0305** m3 Excavació rases i pous, mitjans mecànics, cànon abocador
83.888 m3 × 12.39 = 1039.37

| Amidament | Uts. | Llarg | Ample | Parcial |
|---|---|---|---|---|
| PK 0+085 | 12 | 0.3 | 1 | 3.600 |
| PK 0+410 | 12 | 0.3 | 1 | 3.600 |
|  | 17 | 0.3 | 1 | 5.100 |
| PK 1+446 | 24 | 0.3 | 1 | 7.200 |
| PK 1+795 | 30 | 0.3 | 1 | 9.000 |
| PK 2+215 | 10 | 0.3 | 1 | 3.000 |
| PK 2+630 a 2+725 | 95 | 0.25 | 0.55 | 13.063 |
|  | 10 | 0.25 | 0.55 | 1.375 |
| PK 2+735 | 17 | 0.3 | 1 | 5.100 |
| PK 3+920 | 10 | 0.3 | 1 | 3.000 |
| PK 4+340 | 10 | 0.3 | 1 | 3.000 |
| PK 4+600 | 18 | 0.3 | 1 | 5.400 |
| PK 5+090 | 22 | 0.3 | 1 | 6.600 |
| PK 7+645 | 10 | 0.45 | 1.1 | 4.950 |
| Connexió provisional | 20 | 0.45 | 1.1 | 9.900 |
| Subtotal |  |  |  | 83.888 |
| Total |  |  |  | 83.888 |

**E10ST240N** m Canalització de telefonia 2c DN 40mm corrugats
105 m × 8.39 = 880.95
Canalitazció de telefonia amb 2 tubs flexibles corrugats plàstic de diàmetre nominal exterior 40 mm, lliure d'halògens amb grau 7 de resistència al xoc, tipus FFKUM-H0 de Rehau o equivalent, inclòs transport a obra, muntatge en rasa.

| Codi | Ut | Descripció | Rendiment | Preu | Import |
|---|---|---|---|---|---|
| O0102 | h | Oficial 1ª | 0.1 | 24.56 | 2.456 |
| O0110 | h | Peó | 0.1 | 20.41 | 2.041 |
| P091040N | m | Tub corrugat plàstic DN40mm, lliure d'halògens,impacte=2J,resist.compress.=1250N (material; 25/07/2022) | 2 | 1.21 | 2.420 |
| P091041N | u | P.p.accessoris p/tubs rígids PVC (material; 25/07/2022) | 0.283 | 0.15 | 0.042 |
| P1613 | u | Cànon d'abocador | 1.2 | 0.8 | 0.960 |
| % | % | Despeses generals | 6 % | 7.919 | 0.475 |
|  |  | Total |  |  | 8.39 |

Dades tècniques: Coste energético 45.72 MJ; Emisión de CO2 6.67 kg

| Amidament | Uts. | Parcial |
|---|---|---|
| PK 2+630 a 2+725 | 95 | 95.00 |
|  | 10 | 10.00 |
| Subtotal |  | 105.00 |
| Total |  | 105 |

**E0501** m3 Formigó HL-150 solera neteja
17.957 m3 × 70.79 = 1271.18

| Amidament | Uts. | Llarg | Ample | Parcial |
|---|---|---|---|---|
| PK 0+085 | 12 | 0.3 | 0.19 | 0.684 |
| PK 0+410 | 12 | 0.3 | 0.19 | 0.684 |
|  | 17 | 0.3 | 0.19 | 0.969 |
| PK 1+446 | 24 | 0.3 | 0.19 | 1.368 |
| PK 1+795 | 30 | 0.3 | 0.19 | 1.710 |
| PK 2+215 | 10 | 0.3 | 0.19 | 0.570 |
| PK 2+630 a 2+725 | 95 | 0.25 | 0.15 | 3.563 |
|  | 10 | 0.25 | 0.15 | 0.375 |
| PK 2+735 | 17 | 0.3 | 0.19 | 0.969 |
| PK 3+920 | 10 | 0.3 | 0.19 | 0.570 |
| PK 4+340 | 10 | 0.3 | 0.19 | 0.570 |
| PK 4+600 | 18 | 0.3 | 0.19 | 1.026 |
| PK 5+090 | 22 | 0.3 | 0.19 | 1.254 |
| PK 7+645 | 10 | 0.45 | 0.27 | 1.215 |
| Connexíó provisional | 20 | 0.45 | 0.27 | 2.430 |
| Subtotal |  |  |  | 17.957 |
| Total |  |  |  | 17.957 |

**E10127** u Pericó prefabricat tipus M telefonia
4 u × 181.22 = 724.88
Pericó de telefonia tipus M de formigó prefabricat amb tapa de fosa B-125, inclòs bastiment de fosa, suports d'ancoratge per a politges i punts de fixació per a regletes, col·locat sobre solera de formigó HM-20 de 15 cm de gruix i reblert lateral amb terra de la pròpia excavació.

| Codi | Ut | Descripció | Rendiment | Preu | Import |
|---|---|---|---|---|---|
| M0214 | h | Camió grua 12 tn | 0.15 | 42.07 | 6.31 |
| O0110 | h | Peó | 0.3 | 20.41 | 6.12 |
| O0101 | h | Cap de colla | 0.05 | 26.02 | 1.30 |
| O0102 | h | Oficial 1ª | 0.3 | 24.56 | 7.37 |
| P10125 | u | Pericó prefabr. tipus M (material; 25/07/2022) | 1 | 150.01 | 150.01 |
| vg | % | Despeses indirectes | 1.685 | 6 | 10.11 |
|  |  | Total |  |  | 181.22 |

| Amidament | Uts. | Parcial |
|---|---|---|
| PK 0+085 | 2 | 2.00 |
| PK 2+630 a 2+725 | 2 | 2.00 |
| Subtotal |  | 4.00 |
| Total |  | 4 |

**E0007** u Pericó de telefonia tipus H de formigó prefabricat amb tapa de fosa B-125, (07/12/1994)
7 u × 552.88 = 3870.16
Pericó de telefonia tipus H de formigó prefabricat amb tapa de fosa B-125, inclòs bastiment de fosa, suports d'ancoratge per a politges i punts de fixació per a regletes, col·locat sobre solera de formigó HM-20 de 15 cm de gruix i reblert lateral amb terra de la pròpia excavació.

| Codi | Ut | Descripció | Rendiment | Preu | Import |
|---|---|---|---|---|---|
| O0101 | h | Cap de colla | 0.5 | 26.02 | 13.01 |
| O0102 | h | Oficial 1ª | 2 | 24.56 | 49.12 |
| O0110 | h | Peó | 4 | 20.41 | 81.64 |
| M0207 | h | Retroexcavadora 100 hp | 0.5 | 59.41 | 29.71 |
| M0211 | h | Corró de llança 650 kg | 0.2 | 9.61 | 1.92 |
| M0214 | h | Camió grua 12 tn | 1.5 | 42.07 | 63.11 |
| P01081 | u | Arqueta pref. de formigó tipus H (material; 25/07/2022) | 1 | 159.38 | 159.38 |
| P0111 | u | Tapa pref. de formigó 820x460 mmm B-125 (material; 25/07/2022) | 2 | 53.47 | 106.94 |
| P0503 | m3 | Formigó HM-20 posat a l'obra | 0.25 | 67 | 16.75 |
| %16130 | % | Despeses indirectes | 6 % | 521.58 | 31.29 |
|  |  | Total |  |  | 552.88 |

| Amidament | Uts. | Parcial |
|---|---|---|
| PK 0+410 | 1 | 1.00 |
| PK 1+446 | 1 | 1.00 |
| PK 1+795 | 1 | 1.00 |
| PK 2+215 | 1 | 1.00 |
| PK 2+735 | 1 | 1.00 |
| PK 4+600 | 1 | 1.00 |
| PK 5+090 | 1 | 1.00 |
| Subtotal |  | 7.00 |
| Total |  | 7 |

**E0006** u Pericó de telefonia tipus D de formigó prefabricat amb tapa classe B-125, (07/12/1994)
1 u × 1027.27 = 1027.27
Pericó de telefonia tipus D de formigó prefabricat amb tapa classe B-125, inclòs bastiment de xapa, suports d'ancoratge per a politges i punts de fixació per a regletes, col·locat sobre solera de formigó HM-20 de 15 cm de gruix i reblert lateral amb terra de la pròpia excavació.

| Codi | Ut | Descripció | Rendiment | Preu | Import |
|---|---|---|---|---|---|
| O0101 | h | Cap de colla | 0.5 | 26.02 | 13.01 |
| O0102 | h | Oficial 1ª | 2 | 24.56 | 49.12 |
| O0110 | h | Peó | 4 | 20.41 | 81.64 |
| M0207 | h | Retroexcavadora 100 hp | 0.5 | 59.41 | 29.71 |
| M0211 | h | Corró de llança 650 kg | 0.2 | 9.61 | 1.92 |
| M0214 | h | Camió grua 12 tn | 1.5 | 42.07 | 63.11 |
| P0108 | u | Arqueta pref. de formigó tipus D (material; 25/07/2022) | 1 | 435.72 | 435.72 |
| P01111 | u | Tapa pref. de formigó 1040x300 mmm B-125 (material; 25/07/2022) | 4 | 67.86 | 271.44 |
| P0503 | m3 | Formigó HM-20 posat a l'obra | 0.35 | 67 | 23.45 |
| %16130 | % | Despeses indirectes | 6 % | 969.12 | 58.15 |
|  |  | Total |  |  | 1027.27 |

| Amidament | Uts. | Parcial |
|---|---|---|
| PK 7+645 | 1 | 1.00 |
| Total |  | 1 |

**E10ST3DM1N** u Pericó DM-II,intercalant canalització existent,formigonat in situ (07/12/1994)
1 u × 1019.06 = 1019.06
Construcció de pericó de registre tipus DM-II, intercalant canalització existent, de dimensions interiors 0.90 x 0.48 x.1.0 m., format per formigó armat, embornal i passatubs, executat segons norma de la companyia.

| Codi | Ut | Descripció | Rendiment | Preu | Import |
|---|---|---|---|---|---|
| O0102 | h | Oficial 1ª | 13.75 | 24.56 | 337.70 |
| O0110 | h | Peó | 17.5 | 20.41 | 357.18 |
| P01082N | u | Elements acabat pericó (regleta,ganxo,rotulació) (material; 25/07/2022) | 1 | 97.96 | 97.96 |
| P0503 | m3 | Formigó HM-20 posat a l'obra | 0.145 | 67 | 9.72 |
| P0505 | m3 | Formigó HA-25 posat a l'obra | 0.572 | 70 | 40.04 |
| P0707 | l | Desencofrant | 2.752 | 1.6 | 4.40 |
| P0602 | kg | Filferro recuit | 0.05 | 1.57 | 0.08 |
| P0604 | kg | Claus d'acer zincats | 0.05 | 1.71 | 0.09 |
| P0701 | m | Tauló de fusta de pi | 23 | 0.42 | 9.66 |
| P0704 | m2 | Tauler de fusta de pi 22 mm. | 0.275 | 15.05 | 4.14 |
| P0607 | kg | Acer corrugat B500S en barres | 33.4 | 0.92 | 30.73 |
| P0608 | kg | Acer en perfils laminats (material; 01/04/2009) | 2.71 | 0.96 | 2.60 |
| M0201 | h | Compressor aire gasoil 13,3 m³/h | 0.625 | 21.09 | 13.18 |
| M0214 | h | Camió grua 12 tn | 1.25 | 42.07 | 52.59 |
| M0225 | h | Vibrador | 0.625 | 2.09 | 1.31 |
| %16130 | % | Despeses indirectes | 6 % | 961.38 | 57.68 |
|  |  | Total |  |  | 1019.06 |

| Amidament | Uts. | Parcial |
|---|---|---|
| PK 0+025 | 1 | 1.00 |
| Total |  | 1 |

**E10ST3D01N** u Pericó D-II, intercalat, formigonat in situ (07/12/1994)
2 u × 1176.79 = 2353.58
Construcció de pericó de registre tipus D-II, intercalant canalització existent, de dimensions interiors 1.09 x 0.9 x 1.00 m., format per formigó armat, embornal, passatubs, executat segons norma de la companyia.

| Codi | Ut | Descripció | Rendiment | Preu | Import |
|---|---|---|---|---|---|
| O0102 | h | Oficial 1ª | 15 | 24.56 | 368.40 |
| O0110 | h | Peó | 20 | 20.41 | 408.20 |
| P01082N | u | Elements acabat pericó (regleta,ganxo,rotulació) | 1 | 97.96 | 97.96 |
| P0503 | m3 | Formigó HM-20 posat a l'obra | 0.175 | 67 | 11.73 |
| P0505 | m3 | Formigó HA-25 posat a l'obra | 0.93 | 70 | 65.10 |
| P0707 | l | Desencofrant | 4.06 | 1.6 | 6.50 |
| P0602 | kg | Filferro recuit | 4 | 1.57 | 6.28 |
| P0604 | kg | Claus d'acer zincats | 2 | 1.71 | 3.42 |
| P0701 | m | Tauló de fusta de pi | 27.48 | 0.42 | 11.54 |
| P0704 | m2 | Tauler de fusta de pi 22 mm. | 0.406 | 15.05 | 6.11 |
| P0607 | kg | Acer corrugat B500S en barres | 60.06 | 0.92 | 55.26 |
| P0608 | kg | Acer en perfils laminats | 2.71 | 0.96 | 2.60 |
| M0201 | h | Compressor aire gasoil 13,3 m³/h | 0.625 | 21.09 | 13.18 |
| M0214 | h | Camió grua 12 tn | 1.25 | 42.07 | 52.59 |
| M0225 | h | Vibrador | 0.625 | 2.09 | 1.31 |
| %16130 | % | Despeses indirectes | 6 % | 1110.18 | 66.61 |
|  |  | Total |  |  | 1176.79 |

| Amidament | Uts. | Parcial |
|---|---|---|
| PK 3+920 | 1 | 1.00 |
| PK 4+340 | 1 | 1.00 |
| Subtotal |  | 2.00 |
| Total |  | 2 |

**E0317** m3 Rebliment i piconatge rasa, material pròpia obra, inclòs càrrega i transport
57.174 m3 × 4.64 = 265.29

| Amidament | Uts. | Llarg | Ample | Parcial |
|---|---|---|---|---|
| PK 2+630 a 2+725 | 95 | 0.25 | 0.4 | 9.500 |
|  | 10 | 0.25 | 0.4 | 1.000 |
| PK 0+020 a 0+085 | 65 | 0.3 | 0.61 | 11.895 |
| PK 0+085 | 12 | 0.3 | 0.81 | 2.916 |
| PK 0+410 | 12 | 0.3 | 0.81 | 2.916 |
|  | 17 | 0.3 | 0.61 | 3.111 |
| PK 1+446 | 24 | 0.3 | 0.81 | 5.832 |
| PK 1+795 | 30 | 0.3 | 0.61 | 5.490 |
| PK 2+215 | 10 | 0.3 | 0.61 | 1.830 |
| PK 2+735 | 17 | 0.3 | 0.61 | 3.111 |
| PK 3+920 | 8 | 0.3 | 0.61 | 1.464 |
| PK 4+600 | 18 | 0.3 | 0.81 | 4.374 |
| PK 7+645 | 10 | 0.45 | 0.83 | 3.735 |
| Subtotal |  |  |  | 57.174 |
| Total |  |  |  | 57.174 |

**E10ST3D40N** u Pedestal p/armari telecomunicacions,excavació,rebliment,formigonat,plantilla,s/companyia (21/07/2022)
1 u × 232.39 = 232.39
Construcció de pedestal per armari de telecomunicacions, inclosa excavació, rebliment, formigonat i plantilla. Totalment acabat d'acord amb les prescripcions tècniques de la Companyia.

| Amidament | Uts. | Parcial |
|---|---|---|
| PK 3+920 | 1 | 1.00 |
| Total |  | 1 |

**E0004** m Canalització de telefonia amb 2 tubs de PVC rígid de DN 110x1,8 mm i tritub (07/12/1994)
30 m × 13.69 = 410.70
Canalització de telefonia amb 2 tubs de PVC rígid de DN 110x1,8 mm i tritub de PE de Ø 40x2,4 mm de gruix, inclòs corda de niló de 5 mm, col·locada a fons de rasa.

| Codi | Ut | Descripció | Rendiment | Preu | Import |
|---|---|---|---|---|---|
| O0101 | h | Cap de colla | 0.03 | 26.02 | 0.7806 |
| O0102 | h | Oficial 1ª | 0.05 | 24.56 | 1.2280 |
| O0110 | h | Peó | 0.05 | 20.41 | 1.0205 |
| PE0002 | m | Cinta senyalitzadora (material; 23/09/2020) | 2 | 0.38 | 0.7600 |
| P091213 | m | Tub PVC rígid DN 110 mm amb corda niló 5 mm (material; 23/09/2020) | 2 | 2.49 | 4.9800 |
| P091214 | m | Tritub de PE de Ø 40x2,4 mm de gruix | 1 | 4.15 | 4.1500 |
| %16130 | % | Despeses indirectes | 6 % | 12.9191 | 0.7751 |
|  |  | Total |  |  | 13.69 |

| Amidament | Uts. | Parcial |
|---|---|---|
| PK 7+645 | 10 | 10.00 |
| Connexió provisional | 20 | 20.00 |
| Subtotal |  | 30.00 |
| Total |  | 30 |

**E0005** m Canalització de telefonia amb 2 tubs de PVC rígid de DN 63x1,8 mm i tritub (07/12/1994)
182 m × 13 = 2366.00
Canalització de telefonia amb 2 tubs de PVC rígid de DN 63x1,8 mm i tritub de PE de Ø 40x2,4 mm de gruix, inclòs corda de niló de 5 mm, col·locada a fons de rasa.

| Codi | Ut | Descripció | Rendiment | Preu | Import |
|---|---|---|---|---|---|
| O0101 | h | Cap de colla | 0.03 | 26.02 | 0.78 |
| O0102 | h | Oficial 1ª | 0.05 | 24.56 | 1.23 |
| O0110 | h | Peó | 0.05 | 20.41 | 1.02 |
| PE0002 | m | Cinta senyalitzadora | 2 | 0.38 | 0.76 |
| P091215 | m | Tub PVC rígid DN 63 mm x 1,8 mm de gruix (material; 25/07/2022) | 2 | 2.16 | 4.32 |
| P091214 | m | Tritub de PE de Ø 40x2,4 mm de gruix | 1 | 4.15 | 4.15 |
| %16130 | % | Despeses indirectes | 6 % | 12.26 | 0.74 |
|  |  | Total |  |  | 13 |

| Amidament | Uts. | Parcial |
|---|---|---|
| PK 0+085 | 12 | 12.00 |
| PK 0+410 | 12 | 12.00 |
|  | 17 | 17.00 |
| PK 1+446 | 24 | 24.00 |
| PK 1+795 | 30 | 30.00 |
| PK 2+215 | 10 | 10.00 |
| PK 2+735 | 17 | 17.00 |
| PK 3+920 | 10 | 10.00 |
| PK 4+340 | 10 | 10.00 |
| PK 4+600 | 18 | 18.00 |
| PK 5+090 | 22 | 22.00 |
| Subtotal |  | 182.00 |
| Total |  | 182 |

### 11.03 SOREA. AIGUA POTABLE (TM AMPOSTA) (07/12/1994)
Import: 114684.81

#### 11.03.01 REP/SOR-01 (07/12/1994)
Import: 2353.66

**E0305** m3 Excavació rases i pous, mitjans mecànics, cànon abocador
13 m3 × 12.39 = 161.07

| Amidament | Uts. | Llarg | Ample | Alt | Parcial |
|---|---|---|---|---|---|
| Canonada cementiri Poble Nou | 1 | 26 | 0.5 | 1 | 13.00 |
| Total |  |  |  |  | 13 |

**E03221** m3 Arena natural rentada 0/2
6.5 m3 × 34.46 = 223.99

| Amidament | Uts. | Llarg | Ample | Alt | Parcial |
|---|---|---|---|---|---|
| Canonada cementiri Poble Nou | 1 | 26 | 0.5 | 0.5 | 6.50 |
| Total |  |  |  |  | 6.5 |

**E0316** m3 Rebliment i piconatge rasa, material préstec, inclòs càrrega i transport
6.5 m3 × 10.15 = 65.98

| Amidament | Uts. | Llarg | Ample | Alt | Parcial |
|---|---|---|---|---|---|
| Canonada cementiri Poble Nou | 1 | 26 | 0.5 | 0.5 | 6.50 |
| Total |  |  |  |  | 6.5 |

**E09101** m Tub PEAD Ø32 PN-10
35 m × 2.19 = 76.65
Tub de polietilè d'alta densitat PE-100, de Ø32 mm de diàmetre nominal, de 10 bar de pressió nominal, inclòs pp de peces especials i accessoris, soldat i col·locat.

| Codi | Ut | Descripció | Rendiment | Preu | Import |
|---|---|---|---|---|---|
| O0101 | h | Cap de colla | 0.01 | 26.02 | 0.26 |
| O0102 | h | Oficial 1ª | 0.02 | 24.56 | 0.49 |
| O0110 | h | Peó | 0.02 | 20.41 | 0.41 |
| P0907 | m | Tub PEAD DN32 mm, PE-100, PN-10 (material) | 1.02 | 0.41 | 0.42 |
| A0905 | pp | Accessoris per a tub de polietilè | 0.02 | 15.15 | 0.30 |
| A0901 | pp | Elements de muntatge | 1 | 0.18 | 0.18 |
| % | % | Despeses generals | 6 % | 2.06 | 0.12 |
|  |  | Total |  |  | 2.19 |

| Amidament | Uts. | Llarg | Parcial |
|---|---|---|---|
| Canonada cementiri Poble Nou | 1 | 35 | 35.00 |
| Total |  |  | 35 |

**E101312** m Subministrament i col·locació de cinta senyalitzadora aigua (07/12/1994)
26 m × 1.27 = 33.02
Subministrament i col·locació de cinta de senyalització d'avís de canalització d'aigua de PVC de color blau i 200 mm d'amplada, disposada a una profunditat mínima a 0,10 m del paviment acabat i a 0,25 m sobre la generatriu superior del tub.

| Codi | Ut | Descripció | Rendiment | Preu | Import |
|---|---|---|---|---|---|
| O0101 | h | Cap de colla | 0.015 | 26.02 | 0.39 |
| O0110 | h | Peó | 0.02 | 20.41 | 0.41 |
| PE0001 | m | Cinta senyalitzadora PVC 200 mm color blau (material; 11/11/2019) | 1.05 | 0.38 | 0.40 |
| %16130 | % | Despeses indirectes | 6 % | 1.20 | 0.07 |
|  |  | Total |  |  | 1.27 |

| Amidament | Uts. | Llarg | Parcial |
|---|---|---|---|
| Canonada cementiri Poble Nou | 1 | 26 | 26.00 |
| Total |  |  | 26 |

**E09186** u Connexió a la xarxa existent d'aigua potable, inclòs totes les peces, accessoris
2 u × 353.33 = 706.66
Connexió a la xarxa existent d'aigua potable, inclòs totes les peces, accessoris i petit material per a la seva connexió i derivació de la nova canonada, segons indicacions de la companyia d'aigües municipal.

| Codi | Ut | Descripció | Rendiment | Preu | Import |
|---|---|---|---|---|---|
| O0101 | h | Cap de colla | 1 | 26.02 | 26.02 |
| O0102 | h | Oficial 1ª | 5 | 24.56 | 122.80 |
| O0110 | h | Peó | 5 | 20.41 | 102.05 |
| P09107 | m | Tub PEAD DN110mm, PE-100, PN-10 | 3 | 4.32 | 12.96 |
| A0905 | pp | Accessoris per a tub de polietilè | 0.3 | 15.15 | 4.55 |
| P03150 | m3 | Sorra de riu a peu d'obra | 0.17 | 13.19 | 2.24 |
| P0503 | m3 | Formigó HM-20 posat a l'obra | 0.5 | 67 | 33.50 |
| A0901 | pp | Elements de muntatge | 3 | 0.18 | 0.54 |
| P1609 | m3 | Excavació de terres | 0.17 | 11.12 | 1.89 |
| M0207 | h | Retroexcavadora 100 hp | 0.5 | 59.41 | 29.71 |
| vg | % | Despeses indirectes | 2.845 | 6 | 17.07 |
|  |  | Total |  |  | 353.33 |

| Amidament | Uts. | Parcial |
|---|---|---|
| Canonada cementiri Poble Nou | 2 | 2.00 |
| Total |  | 2 |

**E10SE5101N** m Tub d'acer estirat sense soldadura, de 4" (101,6 mm)
9 m × 83.49 = 751.41
Tub d'acer estirat sense soldadura, de 4" (101,6 mm), per beina sobre pòrtics, inclosa part proporcional d'unions i peces especials.

| Codi | Ut | Descripció | Rendiment | Preu | Import |
|---|---|---|---|---|---|
| O0101 | h | Cap de colla | 0.06 | 26.02 | 1.56 |
| O0102 | h | Oficial 1ª | 0.25 | 24.56 | 6.14 |
| O0110 | h | Peó | 0.25 | 20.41 | 5.10 |
| M0215N | h | Camió grua 5 t (maquinària; 21/07/2022) | 1 | 53.53 | 53.53 |
| P09210N | m | Tub d'acer estirat sense soldadura, de 4" (101,6 mm), per beina sobre pòrtics, inclosa part proporcional d'unions i peces especials (material; 21/07/2022) | 1.02 | 11.98 | 12.22 |
| A0901 | pp | Elements de muntatge | 0.15 | 0.18 | 0.03 |
| A0902 | pp | Elements de muntatge (12/01/2009) | 1 | 0.18 | 0.18 |
| % | % | Despeses generals | 6 % | 78.76 | 4.73 |
|  |  | Total |  |  | 83.49 |

| Amidament | Uts. | Llarg | Parcial |
|---|---|---|---|
| Canonada cementiri Poble Nou | 1 | 9 | 9.00 |
| Total |  |  | 9 |

**E1211** u Pericó registre 60x60x90 cm, amb tapa (aigua potable, base formigó)
2 u × 167.44 = 334.88

#### 11.03.02 REP/SOR-02 (07/12/1994)
Import: 112331.15

**E02110** m2 Demolició de paviment de formigó, transport abocador
20.25 m2 × 5 = 101.25

| Amidament | Uts. | Llarg | Ample | Parcial |
|---|---|---|---|---|
| Nou ramal a centre urbà | 1 | 40.5 | 0.5 | 20.25 |
| Total |  |  |  | 20.25 |

**E06200** m3 Paviment de formigó tipus HM-20, amb junts
20.25 m3 × 98.94 = 2003.54
Paviment de formigó tipus HM-20, inclòs junts, encofrat i col·locació.

| Codi | Ut | Descripció | Rendiment | Preu | Import |
|---|---|---|---|---|---|
| O0101 | h | Cap de colla | 0.025 | 26.02 | 0.65 |
| O0102 | h | Oficial 1ª | 0.05 | 24.56 | 1.23 |
| O0110 | h | Peó | 0.15 | 20.41 | 3.06 |
| P0503 | m3 | Formigó HM-20 posat a l'obra | 1 | 67 | 67.00 |
| E0515 | m2 | Encofrat de fusta per a fonaments i/o formigó ocult | 0.5 | 25.46 | 12.73 |
| P1604 | m2 | Junta material inorg. 2 cm. (material; 12/01/2009) | 0.5 | 2.94 | 1.47 |
| P1605 | m | Fibra bitum. pre-emmotllada (material; 12/01/2009) | 2.5 | 3.16 | 7.90 |
| M0240 | h | Regle vibratori (maquinària; 12/01/2009) | 0.05 | 4.58 | 0.23 |
| vg | % | Despeses indirectes | 0.779 | 6 | 4.67 |
|  |  | Total |  |  | 98.94 |

| Amidament | Uts. | Llarg | Ample | Parcial |
|---|---|---|---|---|
| Nou ramal a centre urbà | 1 | 40.5 | 0.5 | 20.25 |
| Total |  |  |  | 20.25 |

**E0213** m2 Demolició paviment de mescla bituminosa, mitjans mecànics, fondària 25 cm
41.25 m2 × 3.72 = 153.45

| Amidament | Uts. | Llarg | Ample | Parcial |
|---|---|---|---|---|
| Nou ramal a centre urbà | 1 | 27.5 | 1.5 | 41.25 |
| Total |  |  |  | 41.25 |

**E0305** m3 Excavació rases i pous, mitjans mecànics, cànon abocador
1701.272 m3 × 12.39 = 21078.76

| Amidament | Uts. | Llarg | Ample | Alt | Parcial |
|---|---|---|---|---|---|
| De rotonda Poble Nou a Sèquia de l'Ala |  |  |  |  |  |
| -Ramal principal | 1 | 1615 | 0.5 | 1 | 807.500 |
| -Ramal escomeses | 1 | 1615 | 0.5 | 1 | 807.500 |
| -Encreuaments escomeses sota calçada | 6 | 12.1 | 0.6 | 1.2 | 52.272 |
| -Nou ramal a centre urbà | 1 | 68 | 0.5 | 1 | 34.000 |
| Subtotal |  |  |  |  | 1701.272 |
| Total |  |  |  |  | 1701.272 |

**E03221** m3 Arena natural rentada 0/2
859.348 m3 × 34.46 = 29613.13

| Amidament | Uts. | Llarg | Ample | Alt | Parcial |
|---|---|---|---|---|---|
| De rotonda Poble Nou a Sèquia de l'Ala |  |  |  |  |  |
| -Ramal principal | 1 | 1615 | 0.5 | 0.5 | 403.750 |
| -Ramal escomeses | 1 | 1615 | 0.5 | 0.5 | 403.750 |
| -Encreuaments escomeses sota calçada | 6 | 12.1 | 0.6 | 0.8 | 34.848 |
| -Nou ramal a centre urbà | 1 | 68 | 0.5 | 0.5 | 17.000 |
| Subtotal |  |  |  |  | 859.348 |
| Total |  |  |  |  | 859.348 |

**E0316** m3 Rebliment i piconatge rasa, material préstec, inclòs càrrega i transport
841.924 m3 × 10.15 = 8545.53

| Amidament | Uts. | Llarg | Ample | Alt | Parcial |
|---|---|---|---|---|---|
| De rotonda Poble Nou a Sèquia de l'Ala |  |  |  |  |  |
| -Ramal principal | 1 | 1615 | 0.5 | 0.5 | 403.750 |
| -Ramal escomeses | 1 | 1615 | 0.5 | 0.5 | 403.750 |
| -Encreuaments escomeses sota calçada | 6 | 12.1 | 0.6 | 0.4 | 17.424 |
| -Nou ramal a centre urbà | 1 | 68 | 0.5 | 0.5 | 17.000 |
| Subtotal |  |  |  |  | 841.924 |
| Total |  |  |  |  | 841.924 |

**E09107** m Tub PEAD Ø110 PN-10
3370.6 m × 8.9 = 29998.34
Tub de polietilè d'alta densitat PE-100, de Ø110 mm de diàmetre nominal, de 10 bar de pressió nominal, inclòs pp de peces especials i accessoris, soldat i col·locat.

| Codi | Ut | Descripció | Rendiment | Preu | Import |
|---|---|---|---|---|---|
| O0101 | h | Cap de colla | 0.025 | 26.02 | 0.65 |
| O0102 | h | Oficial 1ª | 0.05 | 24.56 | 1.23 |
| O0110 | h | Peó | 0.05 | 20.41 | 1.02 |
| P09107 | m | Tub PEAD DN110mm, PE-100, PN-10 | 1.02 | 4.32 | 4.41 |
| A0905 | pp | Accessoris per a tub de polietilè | 0.06 | 15.15 | 0.91 |
| A0901 | pp | Elements de muntatge | 1 | 0.18 | 0.18 |
| % | % | Despeses generals | 6 % | 8.40 | 0.50 |
|  |  | Total |  |  | 8.9 |

| Amidament | Uts. | Llarg | Parcial |
|---|---|---|---|
| De rotonda Poble Nou a Sèquia de l'Ala |  |  |  |
| -Ramal principal | 1 | 1615 | 1615.00 |
| -Ramal escomeses | 1 | 1615 | 1615.00 |
| -Encreuaments escomeses sota calçada | 6 | 12.1 | 72.60 |
| -Nou ramal a centre urbà | 1 | 68 | 68.00 |
| Subtotal |  |  | 3370.60 |
| Total |  |  | 3370.6 |

**E1211** u Pericó registre 60x60x90 cm, amb tapa (aigua potable, base formigó)
34 u × 167.44 = 5692.96

**E101312** m Subministrament i col·locació de cinta senyalitzadora aigua
3302.6 m × 1.27 = 4194.30

| Amidament | Uts. | Llarg | Parcial |
|---|---|---|---|
| De rotonda Poble Nou a Sèquia de l'Ala |  |  |  |
| -Ramal principal | 1 | 1615 | 1615.00 |
| -Ramal escomeses | 1 | 1615 | 1615.00 |
| -Encreuaments escomeses sota calçada | 6 | 12.1 | 72.60 |
| Subtotal |  |  | 3302.60 |
| Total |  |  | 3302.6 |

**E09186** u Connexió a la xarxa existent d'aigua potable, inclòs totes les peces, accessoris
5 u × 353.33 = 1766.65

| Amidament | Uts. | Parcial |
|---|---|---|
| De rotonda Poble Nou a Sèquia de l'Ala |  |  |
| -Ramal principal | 2 | 2.00 |
| -Ramal escomeses | 2 | 2.00 |
| -Nou ramal a centre urbà | 1 | 1.00 |
| Subtotal |  | 5.00 |
| Total |  | 5 |

**E09191N** u Escomesa de servei d'aigua
13 u × 189.37 = 2461.81
Escomesa de servei d'aigua, inclosa arqueta, amb collaret de fosa 110-75/1", ràcor d'enllaç de llautó, canonada de PEAD PE-100 DN 32 mm, PN-10, colzes, vàlvula comporta retenció i enllaç al comptador existent.

| Codi | Ut | Descripció | Rendiment | Preu | Import |
|---|---|---|---|---|---|
| O0101 | h | Cap de colla | 0.25 | 26.02 | 6.51 |
| O0102 | h | Oficial 1ª | 0.5 | 24.56 | 12.28 |
| O0110 | h | Peó | 0.5 | 20.41 | 10.21 |
| A09209 | u | Collaret fosa 125/2" (material; 12/01/2009) | 1 | 56.48 | 56.48 |
| A09210 | u | Enllaç mascle isiflo 63/1" (material; 12/01/2009) | 1 | 22.85 | 22.85 |
| A09213 | u | Colze PE DN32 mm. (material; 12/01/2009) | 2 | 2.48 | 4.96 |
| A09214 | u | Vàlvula comporta/retenció 1" (material; 12/01/2009) | 1 | 14.22 | 14.22 |
| P0909 | m | Tub PEAD DN50 mm, PE-100, PN-10 | 1.02 | 0.94 | 0.96 |
| A09225 | u | Arqueta amb marc i tapa de fosa | 1 | 49.93 | 49.93 |
| E0108 | m3 | Morter de ciment elaborat a l'obra | 0.01 | 54.62 | 0.55 |
| vg | % | Despeses indirectes | 1.737 | 6 | 10.42 |
|  |  | Total |  |  | 189.37 |

**E09170** u Vàlvula comporta manual Ø100 mm.
5 u × 181.44 = 907.20
Subministrament i instal·lació de vàlvula comporta manual DN100 mm. i 10 bar de PN.

| Codi | Ut | Descripció | Rendiment | Preu | Import |
|---|---|---|---|---|---|
| O0101 | h | Cap de colla | 0.05 | 26.02 | 1.30 |
| O0102 | h | Oficial 1ª | 0.7 | 24.56 | 17.19 |
| O0110 | h | Peó | 0.7 | 20.41 | 14.29 |
| P09703 | u | Vàlvula comporta manual 100 mm, PN-10 (material) | 1 | 138.39 | 138.39 |
| % | % | Despeses generals | 6 % | 171.17 | 10.27 |
|  |  | Total |  |  | 181.44 |

**E09501N** u Descàrrega D60, electrofusió, tub PE DN110 mm
2 u × 267.01 = 534.02
Subministrament i instal·lació de descàrrega de 60 mm de diàmetre, amb unió per electrofusió, en tub de polietilè tipus PE 100 SDR 11 (PN16) DN110mm.

| Codi | Ut | Descripció | Rendiment | Preu | Import |
|---|---|---|---|---|---|
| O0101 | h | Cap de colla | 0.25 | 26.02 | 6.51 |
| O0102 | h | Oficial 1ª | 1 | 24.56 | 24.56 |
| O0110 | h | Peó | 1 | 20.41 | 20.41 |
| A09341N | u | Tub PE100 SDR11,DN63,rotlles (material; 21/07/2022) | 2 | 2.76 | 5.52 |
| A09842N | u | Te manufacturada p/tub PE100 SDR11,DN110,unió fusió topall/electrofusió+brida DN65,PN16 (material; 21/07/2022) | 1 | 68.59 | 68.59 |
| A09843N | u | Maniguet p/tub PE100 SDR11,DN110,electrofusió (material; 21/07/2022) | 2 | 5.73 | 11.46 |
| A09844N | u | Enllaç recte llautó p/tub PE100 SDR11,DN63,EM,2'' (material; 21/07/2022) | 1 | 22.2 | 22.20 |
| A09846N | u | Brida reductora fosa,DN65,PN16,2´´ (material; 21/07/2022) | 1 | 12.76 | 12.76 |
| A09848N | u | Cargol acer zincat Geomet,M16 L=60mm,fem.+voland. (material; 21/07/2022) | 8 | 0.6 | 4.80 |
| A09849N | u | Junt estanq.PE,p/brida DN65,PN16 (material; 21/07/2022) | 2 | 1.05 | 2.10 |
| A09850N | u | Vàlvula comporta manual,PN16,cos curt fosa,BB,DN65,PN16 (material; 21/07/2022) | 1 | 67.64 | 67.64 |
| M0226N | h | Grup electrògen de 1-5 kVA (maquinària; 21/07/2022) | 2 | 2.84 | 5.68 |
| M0227N | h | Soldadora electrofusió,DN20-630,documentació+traçabilitat,a/escàner (maquinària; 21/07/2022) | 1 | 4.36 | 4.36 |
| vg | % | Despeses indirectes | 1.737 | 6 | 10.42 |
|  |  | Total |  |  | 267.01 |

**E09502N** u Boca aire D40,amb pressió s/tub PE DN110
3 u × 728.93 = 2186.79
Subministrament de boca d'aire de 40 mm de diàmetre, presa amb pressió sobre tub de polietilè DN110 mm.

| Codi | Ut | Descripció | Rendiment | Preu | Import |
|---|---|---|---|---|---|
| O0101 | h | Cap de colla | 1.5 | 26.02 | 39.03 |
| O0102 | h | Oficial 1ª | 6 | 24.56 | 147.36 |
| O0110 | h | Peó | 6 | 20.41 | 122.46 |
| A09342N | u | Tub PE100 SDR11,DN50,rotlles (material; 21/07/2022) | 1 | 1.82 | 1.82 |
| A09845N | u | Colze 45° llautó p/tub PE100 SDR11,DN50,EM,1 1/2'' (material; 21/07/2022) | 1 | 44.87 | 44.87 |
| A09846N | u | Brida reductora fosa,DN65,PN16,2´´ | 1 | 12.76 | 12.76 |
| A09847N | u | Collarí electrosoldable+banda flex.càrrega p/tub PE100 SDR11,DN110,sort.DN50 (material; 21/07/2022) | 1 | 141.21 | 141.21 |
| A09851N | u | Boca d'aire amb sortida en paral·lel, R.F-R-M DN40, 1 1/2''-1 1/2´´ (material; 21/07/2022) | 1 | 74.57 | 74.57 |
| A09852N | u | Tap per a boca d'aire (material; 21/07/2022) | 1 | 10.93 | 10.93 |
| M0226N | h | Grup electrògen de 1-5 kVA | 6 | 2.84 | 17.04 |
| M0227N | h | Soldadora electrofusió,DN20-630,documentació+traçabilitat,a/escàner | 6 | 4.36 | 26.16 |
| M0215N | h | Camió grua 5 t | 1.5 | 53.53 | 80.30 |
| vg | % | Despeses indirectes | 1.737 | 6 | 10.42 |
|  |  | Total |  |  | 728.93 |

**E09517N** m Beina de protecció tub de PVC corrugat teula SN/, DN315 mm
86 m × 35.97 = 3093.42
Subministrament i muntatge de beina de protecció composta per tub de PVC corrugat teula SN/, de 315 mm de diàmetre.

| Codi | Ut | Descripció | Rendiment | Preu | Import |
|---|---|---|---|---|---|
| O0101 | h | Cap de colla | 0.06 | 26.02 | 1.561 |
| O0102 | h | Oficial 1ª | 0.25 | 24.56 | 6.140 |
| O0110 | h | Peó | 0.25 | 20.41 | 5.103 |
| P09539N | m | Tubo PVC-U p.estruct,saneamiento s/presión,DN=315mm,SN 8,UNE-EN 13476-2,p/unión elást. (material; 21/07/2022) | 1.05 | 19.93 | 20.927 |
| A0901 | pp | Elements de muntatge | 0.15 | 0.18 | 0.027 |
| A0902 | pp | Elements de muntatge | 1 | 0.18 | 0.180 |
| % | % | Despeses generals | 6 % | 33.938 | 2.036 |
|  |  | Total |  |  | 35.97 |

| Amidament | Uts. | Llarg | Parcial |
|---|---|---|---|
| Rotonda Poble Nou (PK 8+160) | 2 | 9 | 18.00 |
| Rotonda Poble Nou (PK 8+200) | 2 | 13 | 26.00 |
| Encreuaments escomeses sota calçada (PK 8+700) | 1 | 7 | 7.00 |
| Encreuaments escomeses sota calçada (PK 8+500) | 1 | 7 | 7.00 |
| Encreuaments escomeses sota calçada (PK 9+200) | 1 | 7 | 7.00 |
| Encreuaments escomeses sota calçada (PK 9+400) | 1 | 7 | 7.00 |
| Encreuaments escomeses sota calçada (PK 9+560) | 1 | 7 | 7.00 |
| Encreuaments escomeses sota calçada (PK 9+670) | 1 | 7 | 7.00 |
| Subtotal |  |  | 86.00 |
| Total |  |  | 86 |

### 11.04 COMPANYIA GENERAL D'AIGUES CATALUNYA (TM LA RÀPITA) (07/12/1994)
Import: 3920.32

#### 11.04.01 REP/CGAC-01 (07/12/1994)
Import: 3920.32

**E0305** m3 Excavació rases i pous, mitjans mecànics, cànon abocador
52.9 m3 × 12.39 = 655.43

| Amidament | Uts. | Llarg | Ample | Alt | Parcial |
|---|---|---|---|---|---|
| Canonada Rotonda inici (PK 0+020) | 1 | 95 | 0.5 | 1 | 47.50 |
| Encreuament calçada | 1 | 7.5 | 0.6 | 1.2 | 5.40 |
| Subtotal |  |  |  |  | 52.90 |
| Total |  |  |  |  | 52.9 |

**E0213** m2 Demolició paviment de mescla bituminosa, mitjans mecànics, fondària 25 cm
11.25 m2 × 3.72 = 41.85

| Amidament | Uts. | Llarg | Ample | Parcial |
|---|---|---|---|---|
| Encreuament calçada | 1 | 7.5 | 1.5 | 11.25 |
| Total |  |  |  | 11.25 |

**E03221** m3 Arena natural rentada 0/2
27.35 m3 × 34.46 = 942.48

| Amidament | Uts. | Llarg | Ample | Alt | Parcial |
|---|---|---|---|---|---|
| Canonada Rotonda inici (PK 0+020) | 1 | 95 | 0.5 | 0.5 | 23.75 |
| Encreuament calçada | 1 | 7.5 | 0.6 | 0.8 | 3.60 |
| Subtotal |  |  |  |  | 27.35 |
| Total |  |  |  |  | 27.35 |

**E0316** m3 Rebliment i piconatge rasa, material préstec, inclòs càrrega i transport
25.55 m3 × 10.15 = 259.33

| Amidament | Uts. | Llarg | Ample | Alt | Parcial |
|---|---|---|---|---|---|
| Canonada Rotonda inici (PK 0+020) | 1 | 95 | 0.5 | 0.5 | 23.75 |
| Encreuament calçada | 1 | 7.5 | 0.6 | 0.4 | 1.80 |
| Subtotal |  |  |  |  | 25.55 |
| Total |  |  |  |  | 25.55 |

**E09101** m Tub PEAD Ø32 PN-10
105.5 m × 2.19 = 231.05

| Amidament | Uts. | Llarg | Parcial |
|---|---|---|---|
| Canonada Rotonda inici (PK 0+020) | 1 | 98 | 98.00 |
| Encreuament calçada | 1 | 7.5 | 7.50 |
| Subtotal |  |  | 105.50 |
| Total |  |  | 105.5 |

**E1211** u Pericó registre 60x60x90 cm, amb tapa (aigua potable, base formigó)
4 u × 167.44 = 669.76

**E101312** m Subministrament i col·locació de cinta senyalitzadora aigua
105.5 m × 1.27 = 133.99

| Amidament | Uts. | Llarg | Parcial |
|---|---|---|---|
| Canonada Rotonda inici (PK 0+020) | 1 | 98 | 98.00 |
| Encreuament calçada | 1 | 7.5 | 7.50 |
| Subtotal |  |  | 105.50 |
| Total |  |  | 105.5 |

**E09186** u Connexió a la xarxa existent d'aigua potable, inclòs totes les peces, accessoris
2 u × 353.33 = 706.66

| Amidament | Uts. | Parcial |
|---|---|---|
| Canonada Rotonda inici (PK 0+020) | 2 | 2.00 |
| Total |  | 2 |

**E101003** m Tub de PEAD corrugat de Ø 110 mm doble paret
3 m × 3.33 = 9.99
Tub corbable de PEAD de doble paret vermell de 110 mm. de diàmetre nominal, interior llis i exterior corrugat, per a canalització soterrada amb fil guia incorporat, resistència a la compressió 450 N, grau de protecció segons normativa vigent, inclòs part proporcional de maneguets d'unió, col·locat en rasa.

| Codi | Ut | Descripció | Rendiment | Preu | Import |
|---|---|---|---|---|---|
| O0102 | h | Oficial 1ª | 0.012 | 24.56 | 0.29 |
| O0110 | h | Peó | 0.012 | 20.41 | 0.24 |
| P091270 | m | Tub PEAD corrugat ext. llis int. DN110 mm. (material) | 1.05 | 2.49 | 2.61 |
| %DG0601 | % | Despeses generals (29/06/2020) | 6 % | 3.14 | 0.19 |
|  |  | Total |  |  | 3.33 |

| Amidament | Uts. | Llarg | Parcial |
|---|---|---|---|
| Pas ancorat a OF-0.1 | 1 | 3 | 3.00 |
| Total |  |  | 3 |

**E09517N** m Beina de protecció tub de PVC corrugat teula SN/, DN315 mm
7.5 m × 35.97 = 269.78

| Amidament | Uts. | Llarg | Parcial |
|---|---|---|---|
| Encreuament calçada | 1 | 7.5 | 7.50 |
| Total |  |  | 7.5 |

### 11.05 COPATE. CLAVEGUERAM (07/12/1994)
Import: 179062.07

#### 11.05.01 REP/SNJ-01 (07/12/1994)
Import: 44537.36

**E0213** m2 Demolició paviment de mescla bituminosa, mitjans mecànics, fondària 25 cm
26.6 m2 × 3.72 = 98.95

| Amidament | Uts. | Llarg | Ample | Parcial |
|---|---|---|---|---|
| Encreuament carretera | 1 | 14 | 1.9 | 26.60 |
| Total |  |  |  | 26.6 |

**E0305** m3 Excavació rases i pous, mitjans mecànics, cànon abocador
158.084 m3 × 12.39 = 1958.66

| Amidament | Uts. | Llarg | Ample | Alt | Parcial |
|---|---|---|---|---|---|
|  | 1 | 47.1 | 1 | 1.4 | 65.940 |
| Protecció pas col·lector sota calçada | 1 | 18 | 1.3 | 1.6 | 37.440 |
|  | 1 | 9 | 1.3 | 1.6 | 18.720 |
|  | 1 | 17.3 | 1.3 | 1.6 | 35.984 |
| Subtotal |  |  |  |  | 158.084 |
| Total |  |  |  |  | 158.084 |

**E03221** m3 Arena natural rentada 0/2
79.567 m3 × 34.46 = 2741.88

| Amidament | Uts. | Llarg | Ample | Alt | Parcial |
|---|---|---|---|---|---|
|  | 1 | 47.1 | 1 | 0.65 | 30.615 |
| Protecció pas col·lector sota calçada | 1 | 18 | 1.3 | 0.85 | 19.890 |
|  | 1 | 9 | 1.3 | 0.85 | 9.945 |
|  | 1 | 17.3 | 1.3 | 0.85 | 19.117 |
| Subtotal |  |  |  |  | 79.567 |
| Total |  |  |  |  | 79.567 |

**E0316** m3 Rebliment i piconatge rasa, material préstec, inclòs càrrega i transport
78.518 m3 × 10.15 = 796.96

| Amidament | Uts. | Llarg | Ample | Alt | Parcial |
|---|---|---|---|---|---|
|  | 1 | 47.1 | 1 | 0.75 | 35.325 |
| Protecció pas col·lector sota calçada | 1 | 18 | 1.3 | 0.75 | 17.550 |
|  | 1 | 9 | 1.3 | 0.75 | 8.775 |
|  | 1 | 17.3 | 1.3 | 0.75 | 16.868 |
| Subtotal |  |  |  |  | 78.518 |
| Total |  |  |  |  | 78.518 |

**E09520N** m Clavegueró tub PE 100,DN=450mm,PN=16bar,sèrie SDR 11,UNE-EN 12201-2,soldat,dificult.mitja,fons rasa
96.2 m × 218.8 = 21048.56
Claveguera amb tub de polietilè d'alta densitat de designació PE 100, de 450 mm de diàmetre nominal, de 16 bar de pressió nominal, sèrie SDR 11, segons la norma UNE-EN 12201-2, soldat, amb grau de dificultat mitja i col·locat al fons de la rasa, inclòs part proporcional de peces especials i accessoris.

| Codi | Ut | Descripció | Rendiment | Preu | Import |
|---|---|---|---|---|---|
| O0101 | h | Cap de colla | 0.06 | 26.02 | 1.56 |
| O0102 | h | Oficial 1ª | 0.25 | 24.56 | 6.14 |
| O0110 | h | Peó | 0.25 | 20.41 | 5.10 |
| P09551N | m | Tub PE 100,DN=450mm,PN=16bar,sèrie SDR 11,UNE-EN 12201-2 (material; 21/07/2022) | 1.02 | 189.62 | 193.41 |
| A0901 | pp | Elements de muntatge | 0.15 | 0.18 | 0.03 |
| A0902 | pp | Elements de muntatge | 1 | 0.18 | 0.18 |
| % | % | Despeses generals | 6 % | 206.42 | 12.39 |
|  |  | Total |  |  | 218.8 |

**E09518N** m Beina de protecció tub de PVC corrugat teula SN/, DN630 mm
44.3 m × 112.29 = 4974.45
Subministrament i muntatge de beina de protecció composta per tub de PVC corrugat teula SN/, de 630 mm de diàmetre.

| Codi | Ut | Descripció | Rendiment | Preu | Import |
|---|---|---|---|---|---|
| O0101 | h | Cap de colla | 0.06 | 26.02 | 1.561 |
| O0102 | h | Oficial 1ª | 0.25 | 24.56 | 6.140 |
| O0110 | h | Peó | 0.25 | 20.41 | 5.103 |
| P09540N | m | Tubo PVC-U p.estruct,saneamiento s/presión,DN=630mm,SN 8,UNE-EN 13476-2,p/unión elást. (material; 21/07/2022) | 1.05 | 88.5 | 92.925 |
| A0901 | pp | Elements de muntatge | 0.15 | 0.18 | 0.027 |
| A0902 | pp | Elements de muntatge | 1 | 0.18 | 0.180 |
| % | % | Despeses generals | 6 % | 105.936 | 6.356 |
|  |  | Total |  |  | 112.29 |

| Amidament | Uts. | Llarg | Parcial |
|---|---|---|---|
| Protecció pas col·lector sota calçada | 1 | 18 | 18.00 |
|  | 1 | 9 | 9.00 |
|  | 1 | 17.3 | 17.30 |
| Subtotal |  |  | 44.30 |
| Total |  |  | 44.3 |

**E09505** m Tub PEAD Ø75 PN-16
96.2 m × 6.1 = 586.82
Tub de polietilè d'alta densitat PE-100, de Ø75 mm de diàmetre nominal, de 16 bar de pressió nominal, inclòs pp de peces especials i accessoris, soldat i col·locat.

| Codi | Ut | Descripció | Rendiment | Preu | Import |
|---|---|---|---|---|---|
| O0101 | h | Cap de colla | 0.016 | 26.02 | 0.42 |
| O0102 | h | Oficial 1ª | 0.032 | 24.56 | 0.79 |
| O0110 | h | Peó | 0.032 | 20.41 | 0.65 |
| P09505 | m | Tub PEAD DN75mm, PE-100, PN-16 (material) | 1.02 | 2.97 | 3.03 |
| A0905 | pp | Accessoris per a tub de polietilè | 0.045 | 15.15 | 0.68 |
| A0901 | pp | Elements de muntatge | 1 | 0.18 | 0.18 |
| % | % | Despeses generals | 6 % | 5.75 | 0.35 |
|  |  | Total |  |  | 6.1 |

**E09516N** m Beina de protecció tub de PVC corrugat teula SN/, DN160 mm
44.3 m × 19.38 = 858.53
Subministrament i muntatge de beina de protecció composta per tub de PVC corrugat teula SN/, de 160 mm de diàmetre.

| Codi | Ut | Descripció | Rendiment | Preu | Import |
|---|---|---|---|---|---|
| O0101 | h | Cap de colla | 0.06 | 26.02 | 1.56 |
| O0102 | h | Oficial 1ª | 0.25 | 24.56 | 6.14 |
| O0110 | h | Peó | 0.25 | 20.41 | 5.10 |
| P09538N | m | Tubo PVC-U p.estruct,saneamiento s/presión,DN=160mm,SN 8,UNE-EN 13476-2,p/unión elást. (material; 21/07/2022) | 1.05 | 5.02 | 5.27 |
| A0901 | pp | Elements de muntatge | 0.15 | 0.18 | 0.03 |
| A0902 | pp | Elements de muntatge | 1 | 0.18 | 0.18 |
| % | % | Despeses generals | 6 % | 18.28 | 1.10 |
|  |  | Total |  |  | 19.38 |

| Amidament | Uts. | Llarg | Parcial |
|---|---|---|---|
| Protecció pas col·lector sota calçada | 1 | 18 | 18.00 |
|  | 1 | 9 | 9.00 |
|  | 1 | 17.3 | 17.30 |
| Subtotal |  |  | 44.30 |
| Total |  |  | 44.3 |

**E10103** m Conductor coure tetrapolar 4x10 mm2 soterrada
96.2 m × 7.99 = 768.64
Conductor de coure tetrapolar 4x10 mm2, de designació UNE RV 0,6/1 kV, col·locat en línia d'enllumenat soterrada, allotjat en tub corrugat.

| Codi | Ut | Descripció | Rendiment | Preu | Import |
|---|---|---|---|---|---|
| O0101 | h | Cap de colla | 0.01 | 26.02 | 0.26 |
| O0102 | h | Oficial 1ª | 0.04 | 24.56 | 0.98 |
| O0110 | h | Peó | 0.04 | 20.41 | 0.82 |
| P10103 | m | Conductor Cu tetrapolar 4x10 rv 0,6/1 kV (material) | 1.05 | 5.22 | 5.48 |
| % | % | Despeses generals | 6 % | 7.54 | 0.45 |
|  |  | Total |  |  | 7.99 |

**E0891** u Connexió de canonada amb col·lector existent
2 u × 181.78 = 363.56
Connexió de canonada amb el col·lector existent, inclòs la totalitat de l'obra civil necessària i mitjans auxiliars, càrrega i transport de les runes a l'abocador, cànon i condicionament del mateix, totalment acabada.

| Codi | Ut | Descripció | Rendiment | Preu | Import |
|---|---|---|---|---|---|
| O0102 | h | Oficial 1ª | 2 | 24.56 | 49.12 |
| O0110 | h | Peó | 2 | 20.41 | 40.82 |
| P0503 | m3 | Formigó HM-20 posat a l'obra | 0.4 | 67 | 26.80 |
| M0225 | h | Vibrador | 0.04 | 2.09 | 0.08 |
| E0515 | m2 | Encofrat de fusta per a fonaments i/o formigó ocult | 2.2 | 25.46 | 56.01 |
| vg | % | Despeses indirectes | 1.492 | 6 | 8.95 |
|  |  | Total |  |  | 181.78 |

**E10SE5101N** m Tub d'acer estirat sense soldadura, de 4" (101,6 mm)
4.8 m × 83.49 = 400.75

| Amidament | Uts. | Llarg | Parcial |
|---|---|---|---|
| Pas sobre canal OF-0.1 | 1 | 4.8 | 4.80 |
| Total |  |  | 4.8 |

**E10SE5102N** m Tub d'acer soldat en espiral, de 25" (630,5 mm)
4.8 m × 2070.75 = 9939.60
Tub d'acer soldat en espiral, de 25" (630,5 mm), per beina sobre pòrtics, inclosa part proporcional d'unions i peces especials

| Codi | Ut | Descripció | Rendiment | Preu | Import |
|---|---|---|---|---|---|
| O0101 | h | Cap de colla | 0.06 | 26.02 | 1.56 |
| O0102 | h | Oficial 1ª | 0.25 | 24.56 | 6.14 |
| O0110 | h | Peó | 0.25 | 20.41 | 5.10 |
| M0215N | h | Camió grua 5 t | 1 | 53.53 | 53.53 |
| P09211N | m | Tub d'acer soldat en espiral, de 25" (630,5 mm), per beina sobre pòrtics, inclosa part proporcional d'unions i peces especials (material; 21/07/2022) | 1.02 | 1850 | 1887.00 |
| A0901 | pp | Elements de muntatge | 0.15 | 0.18 | 0.03 |
| A0902 | pp | Elements de muntatge | 1 | 0.18 | 0.18 |
| % | % | Despeses generals | 6 % | 1953.54 | 117.21 |
|  |  | Total |  |  | 2070.75 |

| Amidament | Uts. | Llarg | Parcial |
|---|---|---|---|
| Pas sobre canal OF-0.1 | 1 | 4.8 | 4.80 |
| Total |  |  | 4.8 |

#### 11.05.02 REP/SNJ-04 (07/12/1994)
Import: 134524.71

**E0213** m2 Demolició paviment de mescla bituminosa, mitjans mecànics, fondària 25 cm
68.78 m2 × 3.72 = 255.86

| Amidament | Uts. | Llarg | Ample | Parcial |
|---|---|---|---|---|
| Encreuament carretera | 1 | 36.2 | 1.9 | 68.78 |
| Total |  |  |  | 68.78 |

**E0212** m2 Demolició de paviment de panots de morter de ciment, transport abocador
4 m2 × 5.51 = 22.04

**E0305** m3 Excavació rases i pous, mitjans mecànics, cànon abocador
669.315 m3 × 12.39 = 8292.81

| Amidament | Uts. | Llarg | Ample | Alt | Parcial |
|---|---|---|---|---|---|
|  | 1 | 469.5 | 0.95 | 1.4 | 624.435 |
| Protecció pas col·lector sota calçada | 1 | 25.5 | 1.1 | 1.6 | 44.880 |
| Subtotal |  |  |  |  | 669.315 |
| Total |  |  |  |  | 669.315 |

**E03221** m3 Arena natural rentada 0/2
313.759 m3 × 34.46 = 10812.14

| Amidament | Uts. | Llarg | Ample | Alt | Parcial |
|---|---|---|---|---|---|
|  | 1 | 469.5 | 0.95 | 0.65 | 289.916 |
| Protecció pas col·lector sota calçada | 1 | 25.5 | 1.1 | 0.85 | 23.843 |
| Subtotal |  |  |  |  | 313.759 |
| Total |  |  |  |  | 313.759 |

**E0316** m3 Rebliment i piconatge rasa, material préstec, inclòs càrrega i transport
355.557 m3 × 10.15 = 3608.90

| Amidament | Uts. | Llarg | Ample | Alt | Parcial |
|---|---|---|---|---|---|
|  | 1 | 469.5 | 0.95 | 0.75 | 334.519 |
| Protecció pas col·lector sota calçada | 1 | 25.5 | 1.1 | 0.75 | 21.038 |
| Subtotal |  |  |  |  | 355.557 |
| Total |  |  |  |  | 355.557 |

**E09520N** m Clavegueró tub PE 100,DN=450mm,PN=16bar,sèrie SDR 11,UNE-EN 12201-2,soldat,dificult.mitja,fons rasa
495 m × 218.8 = 108306.00

**E09518N** m Beina de protecció tub de PVC corrugat teula SN/, DN630 mm
25.5 m × 112.29 = 2863.40

| Amidament | Uts. | Llarg | Parcial |
|---|---|---|---|
| Protecció pas col·lector sota calçada | 1 | 25.5 | 25.50 |
| Total |  |  | 25.5 |

**E0891** u Connexió de canonada amb col·lector existent
2 u × 181.78 = 363.56

### 11.06 COMUNITAT GENERAL DE REGANTS DEL CANAL DE LA DRETA DE L'EBRE (07/12/1994)
Import: 239525.56

#### 11.06.01 REP/REG-01 (07/12/1994)
Import: 7476.22

**E0305** m3 Excavació rases i pous, mitjans mecànics, cànon abocador
453.489 m3 × 12.39 = 5618.73

| Amidament | Uts. | Llarg | Ample | Alt | Parcial |
|---|---|---|---|---|---|
| Tub Formigó DN600 | 1 | 6 | 1.11 | 1.65 | 10.989 |
| sèquia | 1 | 295 | 1.5 | 1 | 442.500 |
| Subtotal |  |  |  |  | 453.489 |
| Total |  |  |  |  | 453.489 |

**E0317** m3 Rebliment i piconatge rasa, material pròpia obra, inclòs càrrega i transport
3.596 m3 × 4.64 = 16.69

| Amidament | Uts. | Llarg | Ample | Alt | Parcial |
|---|---|---|---|---|---|
| Tub Formigó DN600 | 1 | 6 | 1.11 | 0.54 | 3.596 |
| Total |  |  |  |  | 3.596 |

**E0841** u Embocadura prefabricada D 600 mm
2 u × 248.16 = 496.32

| Amidament | Uts. | Parcial |
|---|---|---|
| Pas salvacunetes | 2 | 2.00 |
| Total |  | 2 |

**E0502** m3 Formigó HM-20 fonaments
4.362 m3 × 79.42 = 346.43

| Amidament | Uts. | Llarg | Ample | Parcial |
|---|---|---|---|---|
| TUB FORMIGÓ D600 | 1 | 6 | 0.727 | 4.362 |
| Total |  |  |  | 4.362 |

**E0884** m Formació i reperfilat de cunetes en qualsevol tipus de terreny (07/12/1994)
295 m × 2.47 = 728.65

| Codi | Ut | Descripció | Rendiment | Preu | Import |
|---|---|---|---|---|---|
| O0101 | h | Cap de colla | 0.01 | 26.02 | 0.26 |
| O0110 | h | Peó | 0.02 | 20.41 | 0.41 |
| M0204 | h | Pala carregadora pneumàtics | 0.004 | 58.27 | 0.23 |
| M0208 | h | Motoanivelladora | 0.017 | 73.35 | 1.25 |
| M0212B | h | Camió de trabuc 16 m³ | 0.004 | 45.4 | 0.18 |
| %16130 | % | Despeses indirectes | 6 % | 2.33 | 0.14 |
|  |  | Total |  |  | 2.47 |

| Amidament | Uts. | Llarg | Parcial |
|---|---|---|---|
| Base 0.5 | 1 | 295 | 295.00 |
| Total |  |  | 295 |

**E0806N** m Tub formigó Ø600 mm.
6 m × 44.9 = 269.40
Tub de formigó de 600 mm. de diàmetre, rejuntat amb morter de ciment, col·locat.

| Codi | Ut | Descripció | Rendiment | Preu | Import |
|---|---|---|---|---|---|
| O0102 | h | Oficial 1ª | 0.2 | 24.56 | 4.91 |
| O0110 | h | Peó | 0.5 | 20.41 | 10.21 |
| P1106N | m | Tub formigó DN 600 mm. (material; 21/07/2022) | 1 | 22.57 | 22.57 |
| E0108 | m3 | Morter de ciment elaborat a l'obra | 0.005 | 54.62 | 0.27 |
| M0205 | h | Pala carregadora sobre orugues | 0.06 | 73.35 | 4.40 |
| vg | % | Despeses indirectes | 0.424 | 6 | 2.54 |
|  |  | Total |  |  | 44.9 |

#### 11.06.02 REP/REG-02A
Import: 2653.11

**E0305** m3 Excavació rases i pous, mitjans mecànics, cànon abocador
16 m3 × 12.39 = 198.24

| Amidament | Uts. | Llarg | Ample | Alt | Parcial |
|---|---|---|---|---|---|
| Tub Formigó DN400 | 1 | 10 | 1 | 1.6 | 16.00 |
| Total |  |  |  |  | 16 |

**E0317** m3 Rebliment i piconatge rasa, material pròpia obra, inclòs càrrega i transport
10 m3 × 4.64 = 46.40

| Amidament | Uts. | Llarg | Ample | Alt | Parcial |
|---|---|---|---|---|---|
| Tub Formigó DN600 | 1 | 10 | 1 | 1 | 10.00 |
| Total |  |  |  |  | 10 |

**E0843** u Embocadura prefabricada D 400 mm
1 u × 221.96 = 221.96
Embocadura armada prefabricada diàmetre 400 mm, inclou tots els treballs d'adequació, anivellament, excavació i rebliments, totalment col·locada i en servei.

| Codi | Ut | Descripció | Rendiment | Preu | Import |
|---|---|---|---|---|---|
| O0101 | h | Cap de colla | 0.02 | 26.02 | 0.52 |
| O0102 | h | Oficial 1ª | 1.5 | 24.56 | 36.84 |
| O0110 | h | Peó | 2 | 20.41 | 40.82 |
| P1609 | m3 | Excavació de terres | 1.5 | 11.12 | 16.68 |
| P0503 | m3 | Formigó HM-20 posat a l'obra | 0.2 | 67 | 13.40 |
| P0307 | m3 | Terra de préstec | 1 | 5 | 5.00 |
| E02082 | u | Embocadura armada tub Ø 400 mm (material) | 1 | 85 | 85.00 |
| M0207 | h | Retroexcavadora 100 hp | 0.2 | 59.41 | 11.88 |
| vg | % | Despeses indirectes | 1.97 | 6 | 11.82 |
|  |  | Total |  |  | 221.96 |

**E0502** m3 Formigó HM-20 fonaments
3.11 m3 × 79.42 = 247.00

| Amidament | Uts. | Llarg | Ample | Parcial |
|---|---|---|---|---|
| TUB FORMIGÓ D400 | 1 | 10 | 0.311 | 3.11 |
| Total |  |  |  | 3.11 |

**E0804N** m Tub formigó Ø400 mm.
10 m × 31.59 = 315.90
Tub de formigó de 400 mm. de diàmetre, rejuntat amb morter de ciment, col·locat.

| Codi | Ut | Descripció | Rendiment | Preu | Import |
|---|---|---|---|---|---|
| O0102 | h | Oficial 1ª | 0.2 | 24.56 | 4.91 |
| O0110 | h | Peó | 0.5 | 20.41 | 10.21 |
| P1104N | m | Tub formigó DN 400 mm. (material; 21/07/2022) | 1 | 10.01 | 10.01 |
| E0108 | m3 | Morter de ciment elaborat a l'obra | 0.005 | 54.62 | 0.27 |
| M0205 | h | Pala carregadora sobre orugues | 0.06 | 73.35 | 4.40 |
| vg | % | Despeses indirectes | 0.298 | 6 | 1.79 |
|  |  | Total |  |  | 31.59 |

**E085821N** u Arqueta prefabricada de 0,70x0,70x1,00 per tubs de serveis
1 u × 198.31 = 198.31
Arqueta prefabricada de 0,60x0,60x0,65 per a tubs de serveis de reg, amb o sense solera, lliscat de parets, sense tapa, totalment acabada.

| Codi | Ut | Descripció | Rendiment | Preu | Import |
|---|---|---|---|---|---|
| O0101 | h | Cap de colla | 0.2 | 26.02 | 5.20 |
| O0102 | h | Oficial 1ª | 1 | 24.56 | 24.56 |
| O0110 | h | Peó | 2 | 20.41 | 40.82 |
| P06501N | u | Arqueta prefabricada 60x60x65 cm (material) | 1 | 117.21 | 117.21 |
| vg | % | Despeses indirectes | 1.753 | 6 | 10.52 |
|  |  | Total |  |  | 198.31 |

**E09427N** u Reposició de comporta de reg, aprofitant l'existent
1 u × 718.64 = 718.64
Comporta presa de reg 400x400 mm acer inox AISI 316, amb fuset d'alçada 1400 mm inox 316, planxa inox de 3 mm. i cargoleria inox 316, amb goma intermitja, volant d'alumini i guies de nylon, segons plànols.

| Codi | Ut | Descripció | Rendiment | Preu | Import |
|---|---|---|---|---|---|
| O0101 | h | Cap de colla | 4 | 26.02 | 104.08 |
| O0102 | h | Oficial 1ª | 8 | 24.56 | 196.48 |
| O0110 | h | Peó | 8 | 20.41 | 163.28 |
| M0215N | h | Camió grua 5 t | 4 | 53.53 | 214.12 |
| % | % | Despeses generals | 6 % | 677.96 | 40.68 |
|  |  | Total |  |  | 718.64 |

**E091861** u Connexió a la xarxa existent de reg, inclòs totes les peces, accessoris
2 u × 353.33 = 706.66
Connexió a la xarxa existent de reg existent d'aigua, inclòs totes les peces, accessoris i petit material per a la seva connexió i derivació de la nova sèquia de reg, segons indicacions de la comunitat de regants.

| Codi | Ut | Descripció | Rendiment | Preu | Import |
|---|---|---|---|---|---|
| O0101 | h | Cap de colla | 1 | 26.02 | 26.02 |
| O0102 | h | Oficial 1ª | 5 | 24.56 | 122.80 |
| O0110 | h | Peó | 5 | 20.41 | 102.05 |
| P09107 | m | Tub PEAD DN110mm, PE-100, PN-10 | 3 | 4.32 | 12.96 |
| A0905 | pp | Accessoris per a tub de polietilè | 0.3 | 15.15 | 4.55 |
| P03150 | m3 | Sorra de riu a peu d'obra | 0.17 | 13.19 | 2.24 |
| P0503 | m3 | Formigó HM-20 posat a l'obra | 0.5 | 67 | 33.50 |
| A0901 | pp | Elements de muntatge | 3 | 0.18 | 0.54 |
| P1609 | m3 | Excavació de terres | 0.17 | 11.12 | 1.89 |
| M0207 | h | Retroexcavadora 100 hp | 0.5 | 59.41 | 29.71 |
| vg | % | Despeses indirectes | 2.845 | 6 | 17.07 |
|  |  | Total |  |  | 353.33 |

#### 11.06.03 REP/REG-02B
Import: 2111.73

**E0305** m3 Excavació rases i pous, mitjans mecànics, cànon abocador
27 m3 × 12.39 = 334.53

| Amidament | Uts. | Llarg | Ample | Alt | Parcial |
|---|---|---|---|---|---|
| TUB FORMIGÓ D1000 | 1 | 5 | 2.4 | 2.25 | 27.00 |
| Total |  |  |  |  | 27 |

**E0317** m3 Rebliment i piconatge rasa, material pròpia obra, inclòs càrrega i transport
12 m3 × 4.64 = 55.68

| Amidament | Uts. | Llarg | Ample | Alt | Parcial |
|---|---|---|---|---|---|
| TUB FORMIGÓ D1000 | 1 | 5 | 2.4 | 1 | 12.00 |
| Total |  |  |  |  | 12 |

**E0502** m3 Formigó HM-20 fonaments
7.23 m3 × 79.42 = 574.21

| Amidament | Uts. | Llarg | Ample | Parcial |
|---|---|---|---|---|
| TUB FORMIGÓ D1000 | 1 | 5 | 1.446 | 7.23 |
| Total |  |  |  | 7.23 |

**E0809** m Tub formigó Ø1000 mm.
5 m × 88.13 = 440.65

**E091861** u Connexió a la xarxa existent de reg, inclòs totes les peces, accessoris
2 u × 353.33 = 706.66

#### 11.06.04 REP/REG-02C (07/12/1994)
Import: 20893.51

**E0305** m3 Excavació rases i pous, mitjans mecànics, cànon abocador
35.245 m3 × 12.39 = 436.69

| Amidament | Uts. | Llarg | Ample | Alt | Parcial |
|---|---|---|---|---|---|
| Tub PEAD DN500 | 1 | 26.5 | 0.95 | 1.4 | 35.245 |
| Total |  |  |  |  | 35.245 |

**E03221** m3 Arena natural rentada 0/2
17.623 m3 × 34.46 = 607.29

| Amidament | Uts. | Llarg | Ample | Alt | Parcial |
|---|---|---|---|---|---|
| Tub PEAD DN500 | 1 | 26.5 | 0.95 | 0.7 | 17.623 |
| Total |  |  |  |  | 17.623 |

**E0317** m3 Rebliment i piconatge rasa, material pròpia obra, inclòs càrrega i transport
17.623 m3 × 4.64 = 81.77

| Amidament | Uts. | Llarg | Ample | Alt | Parcial |
|---|---|---|---|---|---|
| Tub PEAD DN500 | 1 | 26.5 | 0.95 | 0.7 | 17.623 |
| Total |  |  |  |  | 17.623 |

**E085821N** u Arqueta prefabricada de 0,70x0,70x1,00 per tubs de serveis
4 u × 198.31 = 793.24

**E09514N** Tub PEAD Ø500 PN16
26.5 × 273.37 = 7244.31
Tub de polietilè d'alta densitat PE-100, de Ø500 mm de diàmetre nominal, de 16 bar de pressió nominal, inclòs pp de peces especials i accessoris, soldat i col·locat.

| Codi | Ut | Descripció | Rendiment | Preu | Import |
|---|---|---|---|---|---|
| O0101 | h | Cap de colla | 0.07 | 26.02 | 1.82 |
| O0102 | h | Oficial 1ª | 0.16 | 24.56 | 3.93 |
| O0110 | h | Peó | 0.16 | 20.41 | 3.27 |
| P09516N | m | Tub PEAD DN500mm, PE-100, PN-16 (material; 21/07/2022) | 1.02 | 240.85 | 245.67 |
| A0905 | pp | Accessoris per a tub de polietilè | 0.2 | 15.15 | 3.03 |
| A0901 | pp | Elements de muntatge | 1 | 0.18 | 0.18 |
| % | % | Despeses generals | 6 % | 257.90 | 15.47 |
|  |  | Total |  |  | 273.37 |

**E09427N** u Reposició de comporta de reg, aprofitant l'existent
2 u × 718.64 = 1437.28

**E091861** u Connexió a la xarxa existent de reg, inclòs totes les peces, accessoris
1 u × 353.33 = 353.33

**E10SE5102N** m Tub d'acer soldat en espiral, de 25" (630,5 mm)
4.8 m × 2070.75 = 9939.60

| Amidament | Uts. | Llarg | Parcial |
|---|---|---|---|
| Pas sobre canal OF-3.1 | 1 | 4.8 | 4.80 |
| Total |  |  | 4.8 |

#### 11.06.05 REP/REG-03 (07/12/1994)
Import: 8572.31

**E0305** m3 Excavació rases i pous, mitjans mecànics, cànon abocador
29.26 m3 × 12.39 = 362.53

| Amidament | Uts. | Llarg | Ample | Alt | Parcial |
|---|---|---|---|---|---|
| Tub PEAD DN500 | 1 | 22 | 0.95 | 1.4 | 29.26 |
| Total |  |  |  |  | 29.26 |

**E03221** m3 Arena natural rentada 0/2
14.63 m3 × 34.46 = 504.15

| Amidament | Uts. | Llarg | Ample | Alt | Parcial |
|---|---|---|---|---|---|
| Tub PEAD DN500 | 1 | 22 | 0.95 | 0.7 | 14.63 |
| Total |  |  |  |  | 14.63 |

**E0317** m3 Rebliment i piconatge rasa, material pròpia obra, inclòs càrrega i transport
14.63 m3 × 4.64 = 67.88

| Amidament | Uts. | Llarg | Ample | Alt | Parcial |
|---|---|---|---|---|---|
| Tub PEAD DN500 | 1 | 22 | 0.95 | 0.7 | 14.63 |
| Total |  |  |  |  | 14.63 |

**E085821N** u Arqueta prefabricada de 0,70x0,70x1,00 per tubs de serveis
1 u × 198.31 = 198.31

**E09514N** Tub PEAD Ø500 PN16
22 × 273.37 = 6014.14

**E09427N** u Reposició de comporta de reg, aprofitant l'existent
1 u × 718.64 = 718.64

**E091861** u Connexió a la xarxa existent de reg, inclòs totes les peces, accessoris
2 u × 353.33 = 706.66

#### 11.06.06 REP/REG-04
Import: 1841.32

**E0213** m2 Demolició paviment de mescla bituminosa, mitjans mecànics, fondària 25 cm
11 m2 × 3.72 = 40.92

| Amidament | Uts. | Llarg | Ample | Parcial |
|---|---|---|---|---|
| Encreuament carretera | 1 | 5.5 | 2 | 11.00 |
| Total |  |  |  | 11 |

**E0305** m3 Excavació rases i pous, mitjans mecànics, cànon abocador
21.75 m3 × 12.39 = 269.48

| Amidament | Uts. | Llarg | Ample | Alt | Parcial |
|---|---|---|---|---|---|
| Tub Formigó DN300 | 1 | 14.5 | 1 | 1.5 | 21.75 |
| Total |  |  |  |  | 21.75 |

**E0317** m3 Rebliment i piconatge rasa, material pròpia obra, inclòs càrrega i transport
14.5 m3 × 4.64 = 67.28

| Amidament | Uts. | Llarg | Ample | Alt | Parcial |
|---|---|---|---|---|---|
| Tub Formigó DN300 | 1 | 14.5 | 1 | 1 | 14.50 |
| Total |  |  |  |  | 14.5 |

**E0839N** u Embocadura prefabricada D 300 mm
2 u × 181.01 = 362.02
Embocadura armada prefabricada diàmetre 300 mm, inclou tots els treballs d'adequació, anivellament, excavació i rebliments, totalment col·locada i en servei.

| Codi | Ut | Descripció | Rendiment | Preu | Import |
|---|---|---|---|---|---|
| O0101 | h | Cap de colla | 0.02 | 26.02 | 0.52 |
| O0102 | h | Oficial 1ª | 1 | 24.56 | 24.56 |
| O0110 | h | Peó | 1.5 | 20.41 | 30.62 |
| P1609 | m3 | Excavació de terres | 1 | 11.12 | 11.12 |
| P0503 | m3 | Formigó HM-20 posat a l'obra | 0.18 | 67 | 12.06 |
| E02079N | u | Embocadura tub Ø 300 mm (material; 21/07/2022) | 1 | 75 | 75.00 |
| P0307 | m3 | Terra de préstec | 1 | 5 | 5.00 |
| M0207 | h | Retroexcavadora 100 hp | 0.2 | 59.41 | 11.88 |
| vg | % | Despeses indirectes | 1.708 | 6 | 10.25 |
|  |  | Total |  |  | 181.01 |

**E0502** m3 Formigó HM-20 fonaments
4.35 m3 × 79.42 = 345.48

| Amidament | Uts. | Llarg | Ample | Parcial |
|---|---|---|---|---|
| TUB FORMIGÓ D300 | 1 | 14.5 | 0.3 | 4.35 |
| Total |  |  |  | 4.35 |

**E0803N** m Tub formigó Ø300 mm.
14.5 m × 27.78 = 402.81
Tub de formigó de 300 mm. de diàmetre, rejuntat amb morter de ciment, col·locat.

| Codi | Ut | Descripció | Rendiment | Preu | Import |
|---|---|---|---|---|---|
| O0102 | h | Oficial 1ª | 0.2 | 24.56 | 4.91 |
| O0110 | h | Peó | 0.5 | 20.41 | 10.21 |
| P1103N | m | Tub formigó DN 300 mm. (material; 21/07/2022) | 1 | 6.42 | 6.42 |
| E0108 | m3 | Morter de ciment elaborat a l'obra | 0.005 | 54.62 | 0.27 |
| M0205 | h | Pala carregadora sobre orugues | 0.06 | 73.35 | 4.40 |
| vg | % | Despeses indirectes | 0.262 | 6 | 1.57 |
|  |  | Total |  |  | 27.78 |

**E091861** u Connexió a la xarxa existent de reg, inclòs totes les peces, accessoris
1 u × 353.33 = 353.33

#### 11.06.07 REP/REG-05
Import: 6895.95

**E0213** m2 Demolició paviment de mescla bituminosa, mitjans mecànics, fondària 25 cm
23.12 m2 × 3.72 = 86.01

| Amidament | Uts. | Llarg | Ample | Parcial |
|---|---|---|---|---|
| Encreuament carretera | 1 | 6.8 | 3.4 | 23.12 |
| Total |  |  |  | 23.12 |

**E0305** m3 Excavació rases i pous, mitjans mecànics, cànon abocador
97.2 m3 × 12.39 = 1204.31

| Amidament | Uts. | Llarg | Ample | Alt | Parcial |
|---|---|---|---|---|---|
| TUB FORMIGÓ D1000 | 1 | 18 | 2.4 | 2.25 | 97.20 |
| Total |  |  |  |  | 97.2 |

**E0317** m3 Rebliment i piconatge rasa, material pròpia obra, inclòs càrrega i transport
43.2 m3 × 4.64 = 200.45

| Amidament | Uts. | Llarg | Ample | Alt | Parcial |
|---|---|---|---|---|---|
| TUB FORMIGÓ D1000 | 1 | 18 | 2.4 | 1 | 43.20 |
| Total |  |  |  |  | 43.2 |

**E0502** m3 Formigó HM-20 fonaments
26.028 m3 × 79.42 = 2067.14

| Amidament | Uts. | Llarg | Ample | Parcial |
|---|---|---|---|---|
| TUB FORMIGÓ D1000 | 1 | 18 | 1.446 | 26.028 |
| Total |  |  |  | 26.028 |

**E0809** m Tub formigó Ø1000 mm.
18 m × 88.13 = 1586.34

**E0842N** u Embocadura prefabricada D 1000 mm
2 u × 522.52 = 1045.04

**E091861** u Connexió a la xarxa existent de reg, inclòs totes les peces, accessoris
2 u × 353.33 = 706.66

#### 11.06.08 REP/REG-06
Import: 272.89

**E02241N** u Demolició arqueta reg, amb mitjans mecànics i càrrega sobre camió
1 u × 74.58 = 74.58
Demolició d'arqueta de reg, amb mitjans mecànics i càrrega sobre camió, inclòs transport a abocador, cànon i condicionament del mateix.

| Codi | Ut | Descripció | Rendiment | Preu | Import |
|---|---|---|---|---|---|
| O0102 | h | Oficial 1ª | 0.7 | 24.56 | 17.19 |
| O0110 | h | Peó | 0.7 | 20.41 | 14.29 |
| M0207 | h | Retroexcavadora 100 hp | 0.45 | 59.41 | 26.73 |
| M0212B | h | Camió de trabuc 16 m³ | 0.25 | 45.4 | 11.35 |
| P1613 | u | Cànon d'abocador | 1 | 0.8 | 0.80 |
| % | % | Despeses generals | 6 % | 70.36 | 4.22 |
|  |  | Total |  |  | 74.58 |

**E085821N** u Arqueta prefabricada de 0,70x0,70x1,00 per tubs de serveis
1 u × 198.31 = 198.31

#### 11.06.09 REP/REG-07 (07/12/1994)
Import: 11866.39

**E0213** m2 Demolició paviment de mescla bituminosa, mitjans mecànics, fondària 25 cm
20.8 m2 × 3.72 = 77.38

| Amidament | Uts. | Llarg | Ample | Parcial |
|---|---|---|---|---|
| Encreuament carretera | 1 | 5.2 | 4 | 20.80 |
| Total |  |  |  | 20.8 |

**E0305** m3 Excavació rases i pous, mitjans mecànics, cànon abocador
76.5 m3 × 12.39 = 947.84

| Amidament | Uts. | Llarg | Ample | Alt | Parcial |
|---|---|---|---|---|---|
| Tub Formigó DN1500 | 1 | 10 | 3 | 2.55 | 76.50 |
| Total |  |  |  |  | 76.5 |

**E0317** m3 Rebliment i piconatge rasa, material pròpia obra, inclòs càrrega i transport
21 m3 × 4.64 = 97.44

| Amidament | Uts. | Llarg | Ample | Alt | Parcial |
|---|---|---|---|---|---|
| Tub Formigó DN1500 | 1 | 10 | 3 | 0.7 | 21.00 |
| Total |  |  |  |  | 21 |

**E0843CA1N** u Embocadura prefabricada D 1500 mm
2 u × 890.12 = 1780.24
Embocadura armada prefabricada fins a diàmetre 1500 mm, inclou tots els treballs d'adequació, nivelació, excavació i rebliment. totalment col·locada i en servei.

| Codi | Ut | Descripció | Rendiment | Preu | Import |
|---|---|---|---|---|---|
| O0101 | h | Cap de colla | 0.02 | 26.02 | 0.52 |
| O0102 | h | Oficial 1ª | 1.5 | 24.56 | 36.84 |
| O0110 | h | Peó | 2 | 20.41 | 40.82 |
| P1609 | m3 | Excavació de terres | 1.5 | 11.12 | 16.68 |
| E028112N | u | Embocadura armada D 1500 (material; 21/07/2022) | 1 | 650 | 650.00 |
| P0504 | m3 | Formigó HM-20 posat a l'obra | 1.5 | 52 | 78.00 |
| P0307 | m3 | Terra de préstec | 1 | 5 | 5.00 |
| M0207 | h | Retroexcavadora 100 hp | 0.2 | 59.41 | 11.88 |
| vg | % | Despeses indirectes | 8.397 | 6 | 50.38 |
|  |  | Total |  |  | 890.12 |

**E0502** m3 Formigó HM-20 fonaments
25.29 m3 × 79.42 = 2008.53

| Amidament | Uts. | Llarg | Ample | Parcial |
|---|---|---|---|---|
| TUB FORMIGÓ D300 | 1 | 10 | 2.529 | 25.29 |
| Total |  |  |  | 25.29 |

**E0008** m Tub cilíndfric prefabricat de formigó armat de DN 1500 mm de classe III, (07/12/1994)
10 m × 624.83 = 6248.30
Tub cilíndric prefabricat de formigó armat de DN 1500 mm de classe III, de 180 mm de gruix amb unió encadellada i junta elàstica, col·locat a fons de rasa.

| Codi | Ut | Descripció | Rendiment | Preu | Import |
|---|---|---|---|---|---|
| O0101 | h | Cap de colla | 0.1 | 26.02 | 2.60 |
| O0102 | h | Oficial 1ª | 0.8 | 24.56 | 19.65 |
| O0110 | h | Peó | 1.6 | 20.41 | 32.66 |
| M0216 | h | Grua autopropulsada de 40 tn | 4 | 77.43 | 309.72 |
| PE1017 | ml | Tub pref. formigó armat de DN 1500 mm de classe III amb junta elàstica (material) | 1 | 224.83 | 224.83 |
| %16130 | % | Despeses indirectes | 6 % | 589.46 | 35.37 |
|  |  | Total |  |  | 624.83 |

**E091861** u Connexió a la xarxa existent de reg, inclòs totes les peces, accessoris
2 u × 353.33 = 706.66

#### 11.06.10 REP/REG-08
Import: 4532.13

**E094351N** m Canaleta reg de formigó prefabricat de 100x40x30 cm
75 m × 38.26 = 2869.50
Subministrament i col·locació de canaleta de formigó prefabricat de 40x30 cm i 7 cm de gruix amb junta encadellada, col·locada i anivellada amb pendent sobre solera de formigó tipus HM-20 de 15 cm de gruix, rejuntada amb morter de revestiment eco-compatible d'acció osmòtica per a la protecció i impermeabilització, inclòs trams amb obertura i ranures per a comportes de reg, completament muntada i acabada.

| Codi | Ut | Descripció | Rendiment | Preu | Import |
|---|---|---|---|---|---|
| O0101 | h | Cap de colla | 0.05 | 26.02 | 1.30 |
| O0102 | h | Oficial 1ª | 0.1 | 24.56 | 2.46 |
| O0110 | h | Peó | 0.1 | 20.41 | 2.04 |
| PE10241N | m | Canaleta de formigó prefabricat 100x40x30 (material; 21/07/2022) | 1.02 | 20 | 20.40 |
| P0503 | m3 | Formigó HM-20 posat a l'obra | 0.1 | 67 | 6.70 |
| P10206 | pp | Materials i elements auxiliars | 1 | 3.19 | 3.19 |
| % | % | Despeses generals | 6 % | 36.09 | 2.17 |
|  |  | Total |  |  | 38.26 |

**E0305** m3 Excavació rases i pous, mitjans mecànics, cànon abocador
19.575 m3 × 12.39 = 242.53

| Amidament | Uts. | Llarg | Ample | Alt | Parcial |
|---|---|---|---|---|---|
| Tub Formigó DN400 | 1 | 4.5 | 1 | 1.6 | 7.200 |
| Canaleta | 1 | 75 | 0.3 | 0.55 | 12.375 |
| Subtotal |  |  |  |  | 19.575 |
| Total |  |  |  |  | 19.575 |

**E0317** m3 Rebliment i piconatge rasa, material pròpia obra, inclòs càrrega i transport
6 m3 × 4.64 = 27.84

| Amidament | Uts. | Llarg | Ample | Alt | Parcial |
|---|---|---|---|---|---|
| Tub Formigó DN600 | 1 | 6 | 1 | 1 | 6.00 |
| Total |  |  |  |  | 6 |

**E0843** u Embocadura prefabricada D 400 mm
1 u × 221.96 = 221.96

**E0502** m3 Formigó HM-20 fonaments
1.4 m3 × 79.42 = 111.19

| Amidament | Uts. | Llarg | Ample | Parcial |
|---|---|---|---|---|
| TUB FORMIGÓ D400 | 1 | 4.5 | 0.311 | 1.40 |
| Total |  |  |  | 1.4 |

**E0804N** m Tub formigó Ø400 mm.
4.5 m × 31.59 = 142.16

**E085821N** u Arqueta prefabricada de 0,70x0,70x1,00 per tubs de serveis
1 u × 198.31 = 198.31

**E09427N** u Reposició de comporta de reg, aprofitant l'existent
1 u × 718.64 = 718.64

#### 11.06.11 REP/REG-09
Import: 100.25

**E0222** m3 Demolició pas salvacunetes
5 m3 × 20.05 = 100.25

#### 11.06.12 REP/REG-10
Import: 4274.07

**E0305** m3 Excavació rases i pous, mitjans mecànics, cànon abocador
53.114 m3 × 12.39 = 658.08

| Amidament | Uts. | Llarg | Ample | Alt | Parcial |
|---|---|---|---|---|---|
| Tub Formigó DN600 | 1 | 29 | 1.11 | 1.65 | 53.114 |
| Total |  |  |  |  | 53.114 |

**E0317** m3 Rebliment i piconatge rasa, material pròpia obra, inclòs càrrega i transport
17.383 m3 × 4.64 = 80.66

| Amidament | Uts. | Llarg | Ample | Alt | Parcial |
|---|---|---|---|---|---|
| Tub Formigó DN600 | 1 | 29 | 1.11 | 0.54 | 17.383 |
| Total |  |  |  |  | 17.383 |

**E0841** u Embocadura prefabricada D 600 mm
2 u × 248.16 = 496.32

| Amidament | Uts. | Parcial |
|---|---|---|
| Pas salvacunetes | 2 | 2.00 |
| Total |  | 2 |

**E0502** m3 Formigó HM-20 fonaments
21.083 m3 × 79.42 = 1674.41

| Amidament | Uts. | Llarg | Ample | Parcial |
|---|---|---|---|---|
| TUB FORMIGÓ D600 | 1 | 29 | 0.727 | 21.083 |
| Total |  |  |  | 21.083 |

**E0806N** m Tub formigó Ø600 mm.
29 m × 44.9 = 1302.10

**E0213** m2 Demolició paviment de mescla bituminosa, mitjans mecànics, fondària 25 cm
16.8 m2 × 3.72 = 62.50

| Amidament | Uts. | Llarg | Ample | Parcial |
|---|---|---|---|---|
| Encreuament carretera | 1 | 8 | 2.1 | 16.80 |
| Total |  |  |  | 16.8 |

#### 11.06.13 REP/REG-11 (21/07/2022)
Import: 25000

**E089Z02N** pa PA a justificar per a l'adaptació de sifó de reg (21/07/2022)
1 pa × 25000 = 25000.00
Partida alçada a justificar per a l'adaptació d'un sifó de reg afectat per l'ampliació de la carretera, inclou reposicó d'arquetes amb elements hidràulics, tubs, connexions, prova de servei, en funcionament.

#### 11.06.14 REP/REG-12
Import: 1682.11

**E0213** m2 Demolició paviment de mescla bituminosa, mitjans mecànics, fondària 25 cm
12.4 m2 × 3.72 = 46.13

| Amidament | Uts. | Llarg | Ample | Parcial |
|---|---|---|---|---|
| Encreuament carretera | 1 | 6.2 | 2 | 12.40 |
| Total |  |  |  | 12.4 |

**E0305** m3 Excavació rases i pous, mitjans mecànics, cànon abocador
15 m3 × 12.39 = 185.85

| Amidament | Uts. | Llarg | Ample | Alt | Parcial |
|---|---|---|---|---|---|
| Tub Formigó DN300 | 1 | 10 | 1 | 1.5 | 15.00 |
| Total |  |  |  |  | 15 |

**E0317** m3 Rebliment i piconatge rasa, material pròpia obra, inclòs càrrega i transport
10 m3 × 4.64 = 46.40

| Amidament | Uts. | Llarg | Ample | Alt | Parcial |
|---|---|---|---|---|---|
| Tub Formigó DN300 | 1 | 10 | 1 | 1 | 10.00 |
| Total |  |  |  |  | 10 |

**E0839N** u Embocadura prefabricada D 300 mm
1 u × 181.01 = 181.01

**E0502** m3 Formigó HM-20 fonaments
3 m3 × 79.42 = 238.26

| Amidament | Uts. | Llarg | Ample | Parcial |
|---|---|---|---|---|
| TUB FORMIGÓ D300 | 1 | 10 | 0.3 | 3.00 |
| Total |  |  |  | 3 |

**E0803N** m Tub formigó Ø300 mm.
10 m × 27.78 = 277.80

**E091861** u Connexió a la xarxa existent de reg, inclòs totes les peces, accessoris
2 u × 353.33 = 706.66

#### 11.06.15 REP/REG-13 (21/07/2022)
Import: 25000

**E089Z02N** pa PA a justificar per a l'adaptació de sifó de reg
1 pa × 25000 = 25000.00

#### 11.06.16 REP/REG-13A (07/12/1994)
Import: 22535.54

**E0305** m3 Excavació rases i pous, mitjans mecànics, cànon abocador
28.151 m3 × 12.39 = 348.79

| Amidament | Uts. | Llarg | Ample | Alt | Parcial |
|---|---|---|---|---|---|
| Tub PEAD DN500 | 1 | 2.3 | 0.95 | 1.4 | 3.059 |
| Tub Formigó DN600 | 1 | 13.7 | 1.11 | 1.65 | 25.092 |
| Subtotal |  |  |  |  | 28.151 |
| Total |  |  |  |  | 28.151 |

**E03221** m3 Arena natural rentada 0/2
1.53 m3 × 34.46 = 52.72

| Amidament | Uts. | Llarg | Ample | Alt | Parcial |
|---|---|---|---|---|---|
| Tub PEAD DN500 | 1 | 2.3 | 0.95 | 0.7 | 1.53 |
| Total |  |  |  |  | 1.53 |

**E0317** m3 Rebliment i piconatge rasa, material pròpia obra, inclòs càrrega i transport
9.742 m3 × 4.64 = 45.20

| Amidament | Uts. | Llarg | Ample | Alt | Parcial |
|---|---|---|---|---|---|
| Tub PEAD DN500 | 1 | 2.3 | 0.95 | 0.7 | 1.530 |
| Tub Formigó DN600 | 1 | 13.7 | 1.11 | 0.54 | 8.212 |
| Subtotal |  |  |  |  | 9.742 |
| Total |  |  |  |  | 9.742 |

**E0502** m3 Formigó HM-20 fonaments
9.96 m3 × 79.42 = 791.02

| Amidament | Uts. | Llarg | Ample | Parcial |
|---|---|---|---|---|
| TUB FORMIGÓ D600 | 1 | 13.7 | 0.727 | 9.96 |
| Total |  |  |  | 9.96 |

**E09514N** Tub PEAD Ø500 PN16
22.5 × 273.37 = 6150.83

**E09427N** u Reposició de comporta de reg, aprofitant l'existent
1 u × 718.64 = 718.64

**E091861** u Connexió a la xarxa existent de reg, inclòs totes les peces, accessoris
1 u × 353.33 = 353.33

**E10SE5102N** m Tub d'acer soldat en espiral, de 25" (630,5 mm)
6.5 m × 2070.75 = 13459.88

| Amidament | Uts. | Llarg | Parcial |
|---|---|---|---|
| Pas sobre canal OF-3.1 | 1 | 6.5 | 6.50 |
| Total |  |  | 6.5 |

**E0806N** m Tub formigó Ø600 mm.
13.7 m × 44.9 = 615.13

| Amidament | Uts. | Llarg | Parcial |
|---|---|---|---|
| Protecció canonada PEAD pas camins | 1 | 5.8 | 5.80 |
|  | 1 | 7.9 | 7.90 |
| Subtotal |  |  | 13.70 |
| Total |  |  | 13.7 |

#### 11.06.17 REP/REG-14
Import: 410.76

**E094352N** m Canaleta reg de formigó prefabricat de 100x50x35 cm
9.5 m × 40.42 = 383.99
Subministrament i col·locació de canaleta de formigó prefabricat de 50x35 cm i 7 cm de gruix amb junta encadellada, col·locada i anivellada amb pendent sobre solera de formigó tipus HM-20 de 15 cm de gruix, rejuntada amb morter de revestiment eco-compatible d'acció osmòtica per a la protecció i impermeabilització, inclòs trams amb obertura i ranures per a comportes de reg, completament muntada i acabada.

| Codi | Ut | Descripció | Rendiment | Preu | Import |
|---|---|---|---|---|---|
| O0101 | h | Cap de colla | 0.05 | 26.02 | 1.30 |
| O0102 | h | Oficial 1ª | 0.1 | 24.56 | 2.46 |
| O0110 | h | Peó | 0.1 | 20.41 | 2.04 |
| PE10242N | m | Canaleta de formigó prefabricat 100x50x35/100x50x40 (material; 21/07/2022) | 1.02 | 22 | 22.44 |
| P0503 | m3 | Formigó HM-20 posat a l'obra | 0.1 | 67 | 6.70 |
| P10206 | pp | Materials i elements auxiliars | 1 | 3.19 | 3.19 |
| % | % | Despeses generals | 6 % | 38.13 | 2.29 |
|  |  | Total |  |  | 40.42 |

**E0305** m3 Excavació rases i pous, mitjans mecànics, cànon abocador
2.161 m3 × 12.39 = 26.77

| Amidament | Uts. | Llarg | Ample | Alt | Parcial |
|---|---|---|---|---|---|
| Canaleta | 1 | 9.5 | 0.35 | 0.65 | 2.161 |
| Total |  |  |  |  | 2.161 |

#### 11.06.18 REP/REG-15
Import: 1940.19

**E0213** m2 Demolició paviment de mescla bituminosa, mitjans mecànics, fondària 25 cm
13 m2 × 3.72 = 48.36

| Amidament | Uts. | Llarg | Ample | Parcial |
|---|---|---|---|---|
| Encreuament carretera | 1 | 6.5 | 2 | 13.00 |
| Total |  |  |  | 13 |

**E0305** m3 Excavació rases i pous, mitjans mecànics, cànon abocador
16.5 m3 × 12.39 = 204.44

| Amidament | Uts. | Llarg | Ample | Alt | Parcial |
|---|---|---|---|---|---|
| Tub Formigó DN300 | 1 | 11 | 1 | 1.5 | 16.50 |
| Total |  |  |  |  | 16.5 |

**E0317** m3 Rebliment i piconatge rasa, material pròpia obra, inclòs càrrega i transport
11 m3 × 4.64 = 51.04

| Amidament | Uts. | Llarg | Ample | Alt | Parcial |
|---|---|---|---|---|---|
| Tub Formigó DN300 | 1 | 11 | 1 | 1 | 11.00 |
| Total |  |  |  |  | 11 |

**E0839N** u Embocadura prefabricada D 300 mm
2 u × 181.01 = 362.02

**E0502** m3 Formigó HM-20 fonaments
3.3 m3 × 79.42 = 262.09

| Amidament | Uts. | Llarg | Ample | Parcial |
|---|---|---|---|---|
| TUB FORMIGÓ D300 | 1 | 11 | 0.3 | 3.30 |
| Total |  |  |  | 3.3 |

**E0803N** m Tub formigó Ø300 mm.
11 m × 27.78 = 305.58

**E091861** u Connexió a la xarxa existent de reg, inclòs totes les peces, accessoris
2 u × 353.33 = 706.66

#### 11.06.19 REP/REG-16 (21/07/2022)
Import: 25000

**E089Z02N** pa PA a justificar per a l'adaptació de sifó de reg
1 pa × 25000 = 25000.00

#### 11.06.20 REP/REG-17
Import: 1649.17

**E02241N** u Demolició arqueta reg, amb mitjans mecànics i càrrega sobre camió
1 u × 74.58 = 74.58

**E08581** u Arqueta d'obra d'2,00x2,00m per a tubs de serveis (Hmàx=2.5m)
1 u × 1221.26 = 1221.26
Arqueta d'obra d'2,50x2,50 per a tubs de serveis, inclòs base de formigó HM-20 de 20 cm de gruix, formació de parets amb blocs de formigó de 40x20x20 cm, i d'una alçada màxima d'1,8 metres, segons plànols.

| Codi | Ut | Descripció | Rendiment | Preu | Import |
|---|---|---|---|---|---|
| O0102 | h | Oficial 1ª | 2 | 24.56 | 49.12 |
| O0110 | h | Peó | 4 | 20.41 | 81.64 |
| P0818 | u | Bloc relleu 40x20x20 cm.c.v.c (material; 12/01/2009) | 250 | 1.44 | 360.00 |
| P0503 | m3 | Formigó HM-20 posat a l'obra | 4.6 | 67 | 308.20 |
| E0517 | kg | Acer especial B-500S de límit elàstic 500 N/mm2 en barres corrugades | 120 | 1.23 | 147.60 |
| M0225 | h | Vibrador | 1 | 2.09 | 2.09 |
| E0515 | m2 | Encofrat de fusta per a fonaments i/o formigó ocult | 4 | 25.46 | 101.84 |
| E0108 | m3 | Morter de ciment elaborat a l'obra | 2 | 54.62 | 109.24 |
| vg | % | Despeses indirectes | 10.255 | 6 | 61.53 |
|  |  | Total |  |  | 1221.26 |

**E091861** u Connexió a la xarxa existent de reg, inclòs totes les peces, accessoris
1 u × 353.33 = 353.33

#### 11.06.21 REP/REG-17B
Import: 1141.82

**E094351N** m Canaleta reg de formigó prefabricat de 100x40x30 cm
28.2 m × 38.26 = 1078.93

**E0305** m3 Excavació rases i pous, mitjans mecànics, cànon abocador
5.076 m3 × 12.39 = 62.89

| Amidament | Uts. | Llarg | Ample | Alt | Parcial |
|---|---|---|---|---|---|
| Canaleta | 1 | 28.2 | 0.3 | 0.6 | 5.076 |
| Total |  |  |  |  | 5.076 |

#### 11.06.22 REP/REG-17C
Import: 591.12

**E0839** m2 Reixa de tràmex d'acer galvanitzat, 30x30 mm, gruix 30 mm i pletina de 2 mm
2 m2 × 67.56 = 135.12
Subministrament i col·locació de reixa en tràmex d'acer galvanitzat, de 30x30x30 mm i gruix de pletina de 2 mm, inclòs bastiment, segons plànols.

| Codi | Ut | Descripció | Rendiment | Preu | Import |
|---|---|---|---|---|---|
| O0101 | h | Cap de colla | 0.01 | 26.02 | 0.26 |
| O0102 | h | Oficial 1ª | 0.1 | 24.56 | 2.46 |
| O0110 | h | Peó | 0.2 | 20.41 | 4.08 |
| P0632 | m2 | Reixa tràmex acer galvanitzat 30x30x30mm, gruix pletina 2 mm (material) | 1 | 57 | 57.00 |
| vg | % | Despeses indirectes | 0.626 | 6 | 3.76 |
|  |  | Total |  |  | 67.56 |

| Amidament | Uts. | Llarg | Parcial |
|---|---|---|---|
| Adaptació reixa existent OF-8.1 | 1 | 2 | 2.00 |
| Total |  |  | 2 |

**E0518** kg Acer en perfils laminats tipus IPN,IPE,HEB,HEA,HEM,UPN
200 kg × 2.28 = 456.00
Acer en perfils laminats, galvanitzat en calent, amb capa d'imprimació d'adherència, 2 capes de poliuretà alifàtic, tipus IPN,IPE,HEB,HEA,HEM,UPN,col.locat a l'obra amb soldadura.

| Codi | Ut | Descripció | Rendiment | Preu | Import |
|---|---|---|---|---|---|
| O0101 | h | Cap de colla | 0.005 | 26.02 | 0.13 |
| O0102 | h | Oficial 1ª | 0.02 | 24.56 | 0.49 |
| O0110 | h | Peó | 0.02 | 20.41 | 0.41 |
| P0608 | kg | Acer en perfils laminats | 1 | 0.96 | 0.96 |
| M0235 | h | Equip de soldadura elèctrica | 0.01 | 14.55 | 0.15 |
| M0226 | h | Grup electrògen de 20/30 kVA | 0.005 | 4.74 | 0.02 |
| vg | % | Despeses indirectes | 0.02 | 6 | 0.12 |
|  |  | Total |  |  | 2.28 |

| Amidament | Uts. | Parcial |
|---|---|---|
| Adaptació reixa existent OF-8.1 | 200 | 200.00 |
| Total |  | 200 |

#### 11.06.23 REP/REG-18
Import: 1047.39

**E094353N** m Canaleta reg de formigó prefabricat de 100x50x40 cm
24 m × 40.42 = 970.08
Subministrament i col·locació de canaleta de formigó prefabricat de 50x40 cm i 7 cm de gruix amb junta encadellada, col·locada i anivellada amb pendent sobre solera de formigó tipus HM-20 de 15 cm de gruix, rejuntada amb morter de revestiment eco-compatible d'acció osmòtica per a la protecció i impermeabilització, inclòs trams amb obertura i ranures per a comportes de reg, completament muntada i acabada.

| Codi | Ut | Descripció | Rendiment | Preu | Import |
|---|---|---|---|---|---|
| O0101 | h | Cap de colla | 0.05 | 26.02 | 1.30 |
| O0102 | h | Oficial 1ª | 0.1 | 24.56 | 2.46 |
| O0110 | h | Peó | 0.1 | 20.41 | 2.04 |
| PE10242N | m | Canaleta de formigó prefabricat 100x50x35/100x50x40 | 1.02 | 22 | 22.44 |
| P0503 | m3 | Formigó HM-20 posat a l'obra | 0.1 | 67 | 6.70 |
| P10206 | pp | Materials i elements auxiliars | 1 | 3.19 | 3.19 |
| % | % | Despeses generals | 6 % | 38.13 | 2.29 |
|  |  | Total |  |  | 40.42 |

**E0305** m3 Excavació rases i pous, mitjans mecànics, cànon abocador
6.24 m3 × 12.39 = 77.31

| Amidament | Uts. | Llarg | Ample | Alt | Parcial |
|---|---|---|---|---|---|
| Canaleta | 1 | 24 | 0.4 | 0.65 | 6.24 |
| Total |  |  |  |  | 6.24 |

#### 11.06.24 REP/REG-19A
Import: 2472.81

**E020851** m3 Enderroc estructures formigó armat, inclòs transport a abocador
11.1 m3 × 48.01 = 532.91

| Amidament | Uts. | Llarg | Ample | Parcial |
|---|---|---|---|---|
|  | 1 | 3.7 | 3 | 11.10 |
| Total |  |  |  | 11.1 |

**E08581** u Arqueta d'obra d'2,00x2,00m per a tubs de serveis (Hmàx=2.5m)
1 u × 1221.26 = 1221.26

**E09427N** u Reposició de comporta de reg, aprofitant l'existent
1 u × 718.64 = 718.64

#### 11.06.25 REP/REG-19B
Import: 1821.42

**E094354N** m Canaleta reg de formigó prefabricat de 100x80x60 cm
24 m × 68.83 = 1651.92
Subministrament i col·locació de canaleta de formigó prefabricat de 80x60 cm i 7 cm de gruix amb junta encadellada, col·locada i anivellada amb pendent sobre solera de formigó tipus HM-20 de 15 cm de gruix, rejuntada amb morter de revestiment eco-compatible d'acció osmòtica per a la protecció i impermeabilització, inclòs trams amb obertura i ranures per a comportes de reg, completament muntada i acabada.

| Codi | Ut | Descripció | Rendiment | Preu | Import |
|---|---|---|---|---|---|
| O0101 | h | Cap de colla | 0.05 | 26.02 | 1.301 |
| O0102 | h | Oficial 1ª | 0.1 | 24.56 | 2.456 |
| O0110 | h | Peó | 0.1 | 20.41 | 2.041 |
| PE10243N | m | Canaleta de formigó prefabricat 100x80x60 (material; 21/07/2022) | 1.02 | 45 | 45.900 |
| P0503 | m3 | Formigó HM-20 posat a l'obra | 0.15 | 67 | 10.050 |
| P10206 | pp | Materials i elements auxiliars | 1 | 3.19 | 3.190 |
| % | % | Despeses generals | 6 % | 64.938 | 3.896 |
|  |  | Total |  |  | 68.83 |

**E0305** m3 Excavació rases i pous, mitjans mecànics, cànon abocador
13.68 m3 × 12.39 = 169.50

| Amidament | Uts. | Llarg | Ample | Alt | Parcial |
|---|---|---|---|---|---|
| Canaleta | 1 | 24 | 0.6 | 0.95 | 13.68 |
| Total |  |  |  |  | 13.68 |

#### 11.06.26 REP/REG-20
Import: 1701.91

**E094355N** m Canaleta reg de formigó prefabricat de 100x60x50 cm
25 m × 63.43 = 1585.75
Subministrament i col·locació de canaleta de formigó prefabricat de 60x50 cm i 7 cm de gruix amb junta encadellada, col·locada i anivellada amb pendent sobre solera de formigó tipus HM-20 de 15 cm de gruix, rejuntada amb morter de revestiment eco-compatible d'acció osmòtica per a la protecció i impermeabilització, inclòs trams amb obertura i ranures per a comportes de reg, completament muntada i acabada.

| Codi | Ut | Descripció | Rendiment | Preu | Import |
|---|---|---|---|---|---|
| O0101 | h | Cap de colla | 0.05 | 26.02 | 1.30 |
| O0102 | h | Oficial 1ª | 0.1 | 24.56 | 2.46 |
| O0110 | h | Peó | 0.1 | 20.41 | 2.04 |
| PE10244N | m | Canaleta de formigó prefabricat 100x60x50 (material; 21/07/2022) | 1.02 | 40 | 40.80 |
| P0503 | m3 | Formigó HM-20 posat a l'obra | 0.15 | 67 | 10.05 |
| P10206 | pp | Materials i elements auxiliars | 1 | 3.19 | 3.19 |
| % | % | Despeses generals | 6 % | 59.84 | 3.59 |
|  |  | Total |  |  | 63.43 |

**E0305** m3 Excavació rases i pous, mitjans mecànics, cànon abocador
9.375 m3 × 12.39 = 116.16

| Amidament | Uts. | Llarg | Ample | Alt | Parcial |
|---|---|---|---|---|---|
| Canaleta | 1 | 25 | 0.5 | 0.75 | 9.375 |
| Total |  |  |  |  | 9.375 |

#### 11.06.27 REP/REG-21
Import: 4492.83

**E094354N** m Canaleta reg de formigó prefabricat de 100x80x60 cm
59.2 m × 68.83 = 4074.74

**E0305** m3 Excavació rases i pous, mitjans mecànics, cànon abocador
33.744 m3 × 12.39 = 418.09

| Amidament | Uts. | Llarg | Ample | Alt | Parcial |
|---|---|---|---|---|---|
| Canaleta | 1 | 59.2 | 0.6 | 0.95 | 33.744 |
| Total |  |  |  |  | 33.744 |

#### 11.06.28 REP/REG-22
Import: 5349.57

**E094355N** m Canaleta reg de formigó prefabricat de 100x60x50 cm
60 m × 63.43 = 3805.80

**E0305** m3 Excavació rases i pous, mitjans mecànics, cànon abocador
33.489 m3 × 12.39 = 414.93

| Amidament | Uts. | Llarg | Ample | Alt | Parcial |
|---|---|---|---|---|---|
| Canaleta | 1 | 60 | 0.5 | 0.75 | 22.500 |
| Tub Formigó DN600 | 1 | 6 | 1.11 | 1.65 | 10.989 |
| Subtotal |  |  |  |  | 33.489 |
| Total |  |  |  |  | 33.489 |

**E0317** m3 Rebliment i piconatge rasa, material pròpia obra, inclòs càrrega i transport
3.596 m3 × 4.64 = 16.69

| Amidament | Uts. | Llarg | Ample | Alt | Parcial |
|---|---|---|---|---|---|
| Tub Formigó DN600 | 1 | 6 | 1.11 | 0.54 | 3.596 |
| Total |  |  |  |  | 3.596 |

**E0841** u Embocadura prefabricada D 600 mm
2 u × 248.16 = 496.32

| Amidament | Uts. | Parcial |
|---|---|---|
| Pas salvacunetes | 2 | 2.00 |
| Total |  | 2 |

**E0502** m3 Formigó HM-20 fonaments
4.362 m3 × 79.42 = 346.43

| Amidament | Uts. | Llarg | Ample | Parcial |
|---|---|---|---|---|
| TUB FORMIGÓ D600 | 1 | 6 | 0.727 | 4.362 |
| Total |  |  |  | 4.362 |

**E0806N** m Tub formigó Ø600 mm.
6 m × 44.9 = 269.40

#### 11.06.29 REP/REG-23
Import: 1909.04

**E02241N** u Demolició arqueta reg, amb mitjans mecànics i càrrega sobre camió
1 u × 74.58 = 74.58

**E0213** m2 Demolició paviment de mescla bituminosa, mitjans mecànics, fondària 25 cm
15.33 m2 × 3.72 = 57.03

| Amidament | Uts. | Llarg | Ample | Parcial |
|---|---|---|---|---|
| Encreuament carretera | 1 | 7.3 | 2.1 | 15.33 |
| Total |  |  |  | 15.33 |

**E0305** m3 Excavació rases i pous, mitjans mecànics, cànon abocador
18.315 m3 × 12.39 = 226.92

| Amidament | Uts. | Llarg | Ample | Alt | Parcial |
|---|---|---|---|---|---|
| Tub Formigó DN600 | 1 | 10 | 1.11 | 1.65 | 18.315 |
| Total |  |  |  |  | 18.315 |

**E0317** m3 Rebliment i piconatge rasa, material pròpia obra, inclòs càrrega i transport
5.994 m3 × 4.64 = 27.81

| Amidament | Uts. | Llarg | Ample | Alt | Parcial |
|---|---|---|---|---|---|
| Tub Formigó DN600 | 1 | 10 | 1.11 | 0.54 | 5.994 |
| Total |  |  |  |  | 5.994 |

**E0841** u Embocadura prefabricada D 600 mm
2 u × 248.16 = 496.32

| Amidament | Uts. | Parcial |
|---|---|---|
| Pas salvacunetes | 2 | 2.00 |
| Total |  | 2 |

**E0502** m3 Formigó HM-20 fonaments
7.27 m3 × 79.42 = 577.38

| Amidament | Uts. | Llarg | Ample | Parcial |
|---|---|---|---|---|
| TUB FORMIGÓ D600 | 1 | 10 | 0.727 | 7.27 |
| Total |  |  |  | 7.27 |

**E0806N** m Tub formigó Ø600 mm.
10 m × 44.9 = 449.00

#### 11.06.30 REP/REG-24 (07/12/1994)
Import: 44290

**E03132** m2 Esbrossada de vegetació i tala en qualsevol tipus de terreny
12500 m2 × 0.71 = 8875.00

| Amidament | Uts. | Llarg | Ample | Parcial |
|---|---|---|---|---|
| canal en terres | 1 | 2500 | 5 | 12500.00 |
| Total |  |  |  | 12500 |

**E0301** m3 Excavació en desmunt en qualsevol tipus de terreny, abocador i condicionament
8500 m3 × 3.44 = 29240.00

| Amidament | Uts. | Parcial |
|---|---|---|
| canal en terres | 8500 | 8500.00 |
| Total |  | 8500 |

**E0884** m Formació i reperfilat de cunetes en qualsevol tipus de terreny
2500 m × 2.47 = 6175.00

| Amidament | Uts. | Llarg | Parcial |
|---|---|---|---|
| canal en terres trapezoidal | 1 | 2500 | 2500.00 |
| Total |  |  | 2500 |

### 11.07 REPOSICIÓ TANCAMENTS (07/12/1994)
Import: 131334.96

**E04261** m Tanca metàl.lica de 2 m d'alçària, amb malla d'acer galvanitzat, inclòs excavació i fonament d'ancoratge (07/12/1994)
824 m × 20.97 = 17279.28
Reixat de 2 m d'alçària de malla d'acer galvanitzat plastificat en color verd RAL-6005 o a determinar per la Direcció d'Obra, inclòs tensors, filferros, material auxiliar, pals tubulars de D 48 mm col·locats cada 3 m sobre daus de formigó tipus HM-20 de fonamentació, inclòs l'excavació, càrrega i transport a l'abocador del material sobrant, cànon d'abocament i manteniment de l'abocador, totalment instal·lat.

| Codi | Ut | Descripció | Rendiment | Preu | Import |
|---|---|---|---|---|---|
| O0101 | h | Cap de colla | 0.02 | 26.02 | 0.52 |
| O0102 | h | Oficial 1ª | 0.1 | 24.56 | 2.46 |
| O0110 | h | Peó | 0.1 | 20.41 | 2.04 |
| M0201 | h | Compressor aire gasoil 13,3 m³/h | 0.02 | 21.09 | 0.42 |
| M0207 | h | Retroexcavadora 100 hp | 0.025 | 59.41 | 1.49 |
| M0212 | h | Camió de 12 tn | 0.02 | 41.2 | 0.82 |
| M0225 | h | Vibrador | 0.05 | 2.09 | 0.10 |
| P0501 | m3 | Formigó HNE-15 posat a l'obra | 0.03 | 60.5 | 1.82 |
| P0601 | kg | Filferro d'acer galvanitzat (material; 12/01/2009) | 0.2 | 1.18 | 0.24 |
| P06210 | m | Tanca 2 m alçària d'acer galvanitzat amb malla i suports d'acer galv. de color (material; 12/06/2019) | 1 | 8.61 | 8.61 |
| P10209 | pp | Petit material | 0.01 | 29.83 | 0.30 |
| P1613 | u | Cànon d'abocador | 1.2 | 0.8 | 0.96 |
| %16130 | % | Despeses indirectes | 6 % | 19.78 | 1.19 |
|  |  | Total |  |  | 20.97 |

| Amidament | Uts. | Llarg | Parcial |
|---|---|---|---|
|  | 2 | 50 | 100.00 |
|  | 1 | 26 | 26.00 |
|  | 4 | 30 | 120.00 |
|  | 2 | 42 | 84.00 |
|  | 1 | 110 | 110.00 |
|  | 1 | 56 | 56.00 |
|  | 1 | 74 | 74.00 |
|  | 1 | 52 | 52.00 |
|  | 1 | 66 | 66.00 |
|  | 1 | 32 | 32.00 |
|  | 1 | 62 | 62.00 |
|  | 1 | 42 | 42.00 |
| Subtotal |  |  | 824.00 |
| Total |  |  | 824 |

**E9932** ut Retirada i trasllat de porta existent afectada per les obres, repintada (07/12/1994)
20 ut × 1211.98 = 24239.60
Retirada i trasllat de porta existent afectada per les obres, inclou el desmuntatge de la porta, la conservació, manteniment i repintat en la zona d'aplec, la posterior recol·locació a la nova ubicació determinada per la propietat, totalment muntada.

| Codi | Ut | Descripció | Rendiment | Preu | Import |
|---|---|---|---|---|---|
| O0101 | h | Cap de colla | 5 | 26.02 | 130.10 |
| O0102 | h | Oficial 1ª | 10 | 24.56 | 245.60 |
| O0110 | h | Peó | 10 | 20.41 | 204.10 |
| M0214 | h | Camió grua 12 tn | 4 | 42.07 | 168.28 |
| PE0008 | kg | Pintura antioxidant tipus forja (material) | 5 | 19.4 | 97.00 |
| P10209 | pp | Petit material | 10 | 29.83 | 298.30 |
| %16130 | % | Despeses indirectes | 6 % | 1143.38 | 68.60 |
|  |  | Total |  |  | 1211.98 |

**E0305** m3 Excavació rases i pous, mitjans mecànics, cànon abocador
210.25 m3 × 12.39 = 2605.00

| Amidament | Uts. | Llarg | Ample | Alt | Parcial |
|---|---|---|---|---|---|
|  | 2 | 50 | 0.5 | 0.5 | 25.00 |
|  | 1 | 26 | 0.5 | 0.5 | 6.50 |
|  | 4 | 30 | 0.5 | 0.5 | 30.00 |
|  | 2 | 42 | 0.5 | 0.5 | 21.00 |
|  | 1 | 100 | 0.5 | 0.5 | 25.00 |
|  | 1 | 16 | 1 | 0.5 | 8.00 |
|  | 1 | 56 | 0.5 | 0.5 | 14.00 |
|  | 1 | 74 | 0.5 | 0.5 | 18.50 |
|  | 1 | 57 | 0.5 | 0.5 | 14.25 |
|  | 1 | 66 | 0.5 | 0.5 | 16.50 |
|  | 1 | 52 | 0.5 | 0.5 | 13.00 |
|  | 1 | 32 | 0.5 | 0.5 | 8.00 |
|  | 1 | 42 | 0.5 | 0.5 | 10.50 |
| Subtotal |  |  |  |  | 210.25 |
| Total |  |  |  |  | 210.25 |

**E0517** kg Acer especial B-500S de límit elàstic 500 N/mm2 en barres corrugades
12615 kg × 1.23 = 15516.45

| Amidament | Uts. | Parcial |
|---|---|---|
| 60 kg/m³ |  |  |
|  | 1500 | 1500.00 |
|  | 390 | 390.00 |
|  | 1800 | 1800.00 |
|  | 1260 | 1260.00 |
|  | 1500 | 1500.00 |
|  | 480 | 480.00 |
|  | 840 | 840.00 |
|  | 1110 | 1110.00 |
|  | 855 | 855.00 |
|  | 990 | 990.00 |
|  | 780 | 780.00 |
|  | 480 | 480.00 |
|  | 630 | 630.00 |
| Subtotal |  | 12615.00 |
| Total |  | 12615 |

**E0505** m3 Formigó HA-25 fonaments i soleres
210.25 m3 × 82.53 = 17351.93
Formigó tipus HA-25 en fonaments i soleres, elaborat en planta,col·locat.

| Codi | Ut | Descripció | Rendiment | Preu | Import |
|---|---|---|---|---|---|
| O0101 | h | Cap de colla | 0.025 | 26.02 | 0.65 |
| O0102 | h | Oficial 1ª | 0.1 | 24.56 | 2.46 |
| O0110 | h | Peó | 0.2 | 20.41 | 4.08 |
| P0505 | m3 | Formigó HA-25 posat a l'obra | 1.02 | 70 | 71.40 |
| M0225 | h | Vibrador | 0.1 | 2.09 | 0.21 |
| vg | % | Despeses indirectes | 0.622 | 6 | 3.73 |
|  |  | Total |  |  | 82.53 |

| Amidament | Uts. | Llarg | Ample | Alt | Parcial |
|---|---|---|---|---|---|
|  | 2 | 50 | 0.5 | 0.5 | 25.00 |
|  | 1 | 26 | 0.5 | 0.5 | 6.50 |
|  | 4 | 30 | 0.5 | 0.5 | 30.00 |
|  | 2 | 42 | 0.5 | 0.5 | 21.00 |
|  | 1 | 100 | 0.5 | 0.5 | 25.00 |
|  | 1 | 16 | 1 | 0.5 | 8.00 |
|  | 1 | 56 | 0.5 | 0.5 | 14.00 |
|  | 1 | 74 | 0.5 | 0.5 | 18.50 |
|  | 1 | 57 | 0.5 | 0.5 | 14.25 |
|  | 1 | 66 | 0.5 | 0.5 | 16.50 |
|  | 1 | 52 | 0.5 | 0.5 | 13.00 |
|  | 1 | 32 | 0.5 | 0.5 | 8.00 |
|  | 1 | 42 | 0.5 | 0.5 | 10.50 |
| Subtotal |  |  |  |  | 210.25 |
| Total |  |  |  |  | 210.25 |

**E04213** m2 Muret fàbrica blocs formigo Split, de 40x20x20 cm, massissats
447.4 m2 × 84.9 = 37984.26
Mur de fàbrica de blocs de formigó prefabricat de 40x20x20 cm tipus Split o similar, de color a determinar per la Direcció d'Obra, a cara vista, collats amb morter de ciment blanc i sorra de marbre 1:4., inclòs part proporcional del massissat interior amb formigó tipus HA-25 vibrat, armat amb barres d'acer corrugat B500S i forquilla de fixació, totalment acabat.

| Codi | Ut | Descripció | Rendiment | Preu | Import |
|---|---|---|---|---|---|
| O0101 | h | Cap de colla | 0.2 | 26.02 | 5.20 |
| O0102 | h | Oficial 1ª | 0.8 | 24.56 | 19.65 |
| O0110 | h | Peó | 0.8 | 20.41 | 16.33 |
| P08182 | u | Bloc de formigó SPLIT, color blanc (material) | 12.5 | 1.83 | 22.88 |
| P0607 | kg | Acer corrugat B500S en barres | 7.25 | 0.92 | 6.67 |
| P0505 | m3 | Formigó HA-25 posat a l'obra | 0.13 | 70 | 9.10 |
| E0108 | m3 | Morter de ciment elaborat a l'obra | 0.016 | 54.62 | 0.87 |
| vg | % | Despeses indirectes | 0.7 | 6 | 4.20 |
|  |  | Total |  |  | 84.9 |

| Amidament | Uts. | Llarg | Alt | Parcial |
|---|---|---|---|---|
|  | 2 | 50 | 0.4 | 40.00 |
|  | 1 | 26 | 0.6 | 15.60 |
|  | 2 | 30 | 0.6 | 36.00 |
|  | 1 | 42 | 0.8 | 33.60 |
|  | 2 | 30 | 0.4 | 24.00 |
|  | 4 | 0.8 | 2 | 6.40 |
|  | 1 | 42 | 0.4 | 16.80 |
|  | 1 | 110 | 0.4 | 44.00 |
|  | 1 | 16 | 1.6 | 25.60 |
|  | 1 | 56 | 0.4 | 22.40 |
|  | 1 | 65 | 0.6 | 39.00 |
|  | 1 | 52 | 0.6 | 31.20 |
|  | 1 | 66 | 0.4 | 26.40 |
|  | 1 | 32 | 0.6 | 19.20 |
|  | 4 | 42 | 0.4 | 67.20 |
| Subtotal |  |  |  | 447.40 |
| Total |  |  |  | 447.4 |

**E04216** m Peça de coronació de muret de 20 cm d'amplada
772.2 m × 12.56 = 9698.83
Peça de coronoació de muret de 20 cm de gruix de peces prefabricades de 40x20x5, de color blanc, col·locada amb morter blanc.

| Codi | Ut | Descripció | Rendiment | Preu | Import |
|---|---|---|---|---|---|
| O0101 | h | Cap de colla | 0.04 | 26.02 | 1.04 |
| O0102 | h | Oficial 1ª | 0.15 | 24.56 | 3.68 |
| O0110 | h | Peó | 0.15 | 20.41 | 3.06 |
| P5017 | u | Peça de coronoació muret, 20 cm d'amplada (material; 07/11/2017) | 2.5 | 1.55 | 3.88 |
| E0108 | m3 | Morter de ciment elaborat a l'obra | 0.005 | 54.62 | 0.27 |
| vg | % | Despeses indirectes | 0.105 | 6 | 0.63 |
|  |  | Total |  |  | 12.56 |

| Amidament | Uts. | Llarg | Parcial |
|---|---|---|---|
|  | 2 | 50 | 100.00 |
|  | 1 | 26 | 26.00 |
|  | 2 | 30 | 60.00 |
|  | 1 | 42 | 42.00 |
|  | 2 | 30 | 60.00 |
|  | 4 | 0.8 | 3.20 |
|  | 1 | 42 | 42.00 |
|  | 1 | 110 | 110.00 |
|  | 1 | 16 | 16.00 |
|  | 1 | 56 | 56.00 |
|  | 1 | 65 | 65.00 |
|  | 1 | 52 | 52.00 |
|  | 1 | 66 | 66.00 |
|  | 1 | 32 | 32.00 |
|  | 1 | 42 | 42.00 |
| Subtotal |  |  | 772.20 |
| Total |  |  | 772.2 |

**E1419B** m Tanca de 2 m amb base de formigó
914 m × 3.99 = 3646.86
Tanca mòbil de 2,00 m d'alçada, d'acer galvanitzat, amb malla electrosoldada de 90x150 mm i de 4,5 i 3,5 mm de D, bastidor de 3,5x 2 m de tub de DN-40 mm, fixat a peus prefabricats de formigó, i amb el desmuntatge inclòs.

| Amidament | Uts. | Llarg | Parcial |
|---|---|---|---|
| tanca provisional pedent exec. definitiva | 1 | 46 | 46.00 |
|  | 1 | 57 | 57.00 |
|  | 1 | 42 | 42.00 |
|  | 2 | 40 | 80.00 |
|  | 1 | 70 | 70.00 |
|  | 1 | 45 | 45.00 |
|  | 1 | 44 | 44.00 |
|  | 1 | 52 | 52.00 |
|  | 1 | 10 | 10.00 |
|  | 1 | 116 | 116.00 |
|  | 1 | 68 | 68.00 |
|  | 1 | 122 | 122.00 |
|  | 1 | 50 | 50.00 |
|  | 1 | 70 | 70.00 |
|  | 1 | 42 | 42.00 |
| Subtotal |  |  | 914.00 |
| Total |  |  | 914 |

**E1488** u Passarel·la salva-rases de plàstic ó metàl·lica amb baranes laterals
195 u × 15.45 = 3012.75
Passarel·la salva-rases de plàstic o metàl·lica amb baranes laterals de 1 m d'alçària, amortitzable en 20 usos, per a protegir rases temporalment en les obres, permet el pas de vehicles i vianants, de mides aproximades 1355x750x50 mm.

| Amidament | Uts. | Parcial |
|---|---|---|
| per accessos provisionals a finques |  |  |
| i camins (vehicles i vianants) | 195 | 195.00 |
| Subtotal |  | 195.00 |
| Total |  | 195 |

### 11.08 IMPREVISTS (21/07/2022)
Import: 161595.74

**E161310N** pa PA a justificar imprevistos treballs serveis afectats (21/07/2022)
1 pa × 161595.74 = 161595.74
Partida alçada per a imprevistos en la localització, desviaments provisionals i reposicions definitives en els treballs de serveis afectats durant l’execució de les obres.

| Amidament | Uts. | Parcial |
|---|---|---|
| 15 | 1 | 1.00 |
| Total |  | 1 |

## 12 DESVIAMENTS PROVISIONALS (07/12/1994)
Import: 116346.22

**E0615** m2 DTS amb pre-engravillat i estenedora
20750 m2 × 3.85 = 79887.50
Doble tractament superficial (DTS), amb preengravillat, per mitjà de reg asfàltic, de 2 capes de barreja de granulats granítics (25 kg/m2) i emulsió bituminosa ECR-2, col·locat amb estenedora i piconat

| Codi | Ut | Descripció | Rendiment | Preu | Import |
|---|---|---|---|---|---|
| O0101 | h | Cap de colla | 0.004 | 26.02 | 0.10 |
| O0102 | h | Oficial 1ª | 0.014 | 24.56 | 0.34 |
| O0110 | h | Peó | 0.028 | 20.41 | 0.57 |
| P0302 | m3 | Àrid 12/18 tractam. superfic. (material; 12/01/2009) | 0.015 | 16.77 | 0.25 |
| P0303 | m3 | Àrid 6/12 tractam. superfic. (material; 12/01/2009) | 0.011 | 16.77 | 0.18 |
| P0413 | kg | Emulsió catiònica tipus ECR-2 (material; 12/01/2009) | 4.2 | 0.33 | 1.39 |
| M0220 | h | Escombradora autopropulsada | 0.004 | 42.15 | 0.17 |
| M0217 | h | Camió cisterna reg asfàltic | 0.004 | 50.69 | 0.20 |
| M0219 | h | Estenedora d'arids i granul. (maquinària; 12/01/2009) | 0.004 | 47.61 | 0.19 |
| M0237 | h | Piconadora de pneumàtics 15 tn | 0.004 | 62.36 | 0.25 |
| vg | % | Despeses indirectes | 0.035 | 6 | 0.21 |
|  |  | Total |  |  | 3.85 |

| Amidament | Llarg | Ample | Parcial |
|---|---|---|---|
| Fase 2 | 4150 | 5 | 20750.00 |
| Total |  |  | 20750 |

**E0705** m Marca viària longitudinal 10 cm. amplada, pintura acrílica
14500 m × 0.42 = 6090.00

| Amidament | Uts. | Llarg | Parcial |
|---|---|---|---|
| Fase 1 | 2 | 3100 | 6200.00 |
| Fase 2 | 2 | 4150 | 8300.00 |
| Subtotal |  |  | 14500.00 |
| Total |  |  | 14500 |

**E1428** m Línia groga reflexiva de 10 cm. d'amplada contínua (07/12/1994)
14500 m × 0.42 = 6090.00

| Codi | Ut | Descripció | Rendiment | Preu | Import |
|---|---|---|---|---|---|
| P1832 | kg | Pintura taronja reflexiva (material; 12/01/2009) | 0.088 | 2.77 | 0.24 |
| P1816 | kg | Esferes vidre marques viàries (material; 12/01/2009) | 0.03 | 2.27 | 0.07 |
| %18538 | % | Resta d'obra (07/12/1994) | 35 % | 0.31 | 0.11 |
|  |  | Total |  |  | 0.42 |

| Amidament | Uts. | Llarg | Parcial |
|---|---|---|---|
| Fase 1 | 2 | 3100 | 6200.00 |
| Fase 2 | 2 | 4150 | 8300.00 |
| Subtotal |  |  | 14500.00 |
| Total |  |  | 14500 |

**E0730** u Fonamentació de cartell de pre-senyalització
16 u × 136.67 = 2186.72

| Amidament | Uts. | Parcial |
|---|---|---|
| Fase 1 | 8 | 8.00 |
| Fase 2 | 8 | 8.00 |
| Subtotal |  | 16.00 |
| Total |  | 16 |

**E07443** u Base d'acer galvanitzat per a suport de 140 mm.
16 u × 164.2 = 2627.20

| Amidament | Uts. | Parcial |
|---|---|---|
| Fase 1 | 8 | 8.00 |
| Fase 2 | 8 | 8.00 |
| Subtotal |  | 16.00 |
| Total |  | 16 |

**E07462** m Pal d'alumini anoditzat color plata, Ø140 mm. MF
37.6 m × 98.48 = 3702.85

| Amidament | Uts. | Llarg | Parcial |
|---|---|---|---|
| Fase 1 | 8 | 2.35 | 18.80 |
| Fase 2 | 8 | 2.35 | 18.80 |
| Subtotal |  |  | 37.60 |
| Total |  |  | 37.6 |

**E07461** m Pal d'alumini anoditzat color plata, Ø114/Ø140 mm. ME
35.2 m × 60.56 = 2131.71

| Amidament | Uts. | Llarg | Parcial |
|---|---|---|---|
| Fase 1 | 8 | 2.2 | 17.60 |
| Fase 2 | 8 | 2.2 | 17.60 |
| Subtotal |  |  | 35.20 |
| Total |  |  | 35.2 |

**E07581** m2 Placa d'alumini >1,50 m² , nivell 2 HIP, amb abraçadores
71.25 m2 × 170.27 = 12131.74

| Amidament | Uts. | Ample | Alt | Parcial |
|---|---|---|---|---|
| Fase 1 | 8 | 2.5 | 1.5 | 30.00 |
| Fase 2 | 11 | 2.5 | 1.5 | 41.25 |
| Subtotal |  |  |  | 71.25 |
| Total |  |  |  | 71.25 |

**E0711** u Placa reflectora circular Ø60 cm, nivell 2 HIP
12 u × 89.18 = 1070.16
Placa reflectora circular de 60 cm. de diàmetre, per a senyals de trànsit, nivell 2 HIP, inclòs ancoratges i cargoleria.

| Codi | Ut | Descripció | Rendiment | Preu | Import |
|---|---|---|---|---|---|
| O0102 | h | Oficial 1ª | 0.175 | 24.56 | 4.30 |
| O0110 | h | Peó | 0.2 | 20.41 | 4.08 |
| P1403 | u | Placa circular reflect. 60 cm. (material; 12/01/2009) | 1 | 75.83 | 75.83 |
| vg | % | Despeses indirectes | 0.828 | 6 | 4.97 |
|  |  | Total |  |  | 89.18 |

| Amidament | Uts. | Parcial |
|---|---|---|
| TR-301 |  |  |
| Fase 1 | 6 | 6.00 |
| Fase 2 | 6 | 6.00 |
| Subtotal |  | 12.00 |
| Total |  | 12 |

**E1422** u Piquet de senyalització per a tres usos (07/12/1994)
363 u × 1.18 = 428.34

| Codi | Ut | Descripció | Rendiment | Preu | Import |
|---|---|---|---|---|---|
| P1833 | u | Piquet senyalització 3 usos (material; 12/01/2009) | 0.33 | 3.05 | 1.01 |
| %18532 | % | Resta d'obra (07/12/1994) | 17 % | 1.01 | 0.17 |
|  |  | Total |  |  | 1.18 |

| Amidament | Uts. | Parcial |
|---|---|---|
| Fase 1 | 155 | 155.00 |
| Fase 2 | 208 | 208.00 |
| Subtotal |  | 363.00 |
| Total |  | 363 |

## 13 MESURES CORRECTORES D'IMPACTE AMBIENTAL (07/12/1994)
Import: 96007.83

### 13.1 MESURES CORRECTORES
Import: 59413.43

**E1105** m2 Estesa terra vegetal en talussos (material pròpia obra)
19607.04 m2 × 1.27 = 24900.94
Estesa de terra vegetal en talús amb material de la pròpia obra, inclòs càrrega i transport.

| Codi | Ut | Descripció | Rendiment | Preu | Import |
|---|---|---|---|---|---|
| O0101 | h | Cap de colla | 0.003 | 26.02 | 0.08 |
| O0110 | h | Peó | 0.012 | 20.41 | 0.24 |
| M0205 | h | Pala carregadora sobre orugues | 0.003 | 73.35 | 0.22 |
| M0208 | h | Motoanivelladora | 0.003 | 73.35 | 0.22 |
| M0204 | h | Pala carregadora pneumàtics | 0.003 | 58.27 | 0.17 |
| M0212B | h | Camió de trabuc 16 m³ | 0.006 | 45.4 | 0.27 |
| vg | % | Despeses indirectes | 0.011 | 6 | 0.07 |
|  |  | Total |  |  | 1.27 |

| Amidament | Uts. | Parcial |
|---|---|---|
| Segons amidaments auxiliars |  |  |
| Terraplè | 19607.04 | 19607.04 |
| Subtotal |  | 19607.04 |
| Total |  | 19607.04 |

**E1143** m2 Hidrosembra projectada en 2 fases
20216.74 m2 × 1.25 = 25270.93
Hidrosembra projectada en dues fases amb espècies adaptades agroclimàticament a la zona, inclòs el subministrament de tots els components necessaris (aigua, llavors, estabilitzant, adobs, mulch) i regs d'arrelament; totalment acabada segons les característiques especificades al plec de condicions.

| Codi | Ut | Descripció | Rendiment | Preu | Import |
|---|---|---|---|---|---|
| O0110 | h | Peó | 0.02 | 20.41 | 0.41 |
| P1601 | m3 | Aigua | 0.04 | 0.65 | 0.03 |
| P1101 |  | Adob mineral d'anivellament lent (material; 12/01/2009) | 1 | 0.03 | 0.03 |
| P1122 |  | Fixador sintètic base acrílica (material; 12/01/2009) | 1.2 | 0.07 | 0.08 |
| P1120 |  | Bioactivador microbià (material; 12/01/2009) | 1 | 0.12 | 0.12 |
| P1505 |  | Barreja llavors herbàcies hidros (material; 12/01/2009) | 1 | 0.12 | 0.12 |
| P1123 |  | Mulch prot hidros fibra semi-cur (material; 12/01/2009) | 3 | 0.01 | 0.03 |
| M0213 | h | Camió cisterna de 8 m³ | 0.003 | 48 | 0.14 |
| P1126 | u | Altres conceptes (12/01/2009) | 1 | 0.29 | 0.29 |
|  |  | Total |  |  | 1.25 |

| Amidament | Uts. | Llarg | Parcial |
|---|---|---|---|
| Segons amidaments auxiliars |  |  |  |
| Terraplè | 19607.04 |  | 19607.04 |
| Desmunt |  | 609.7 | 609.70 |
| Subtotal |  |  | 20216.74 |
| Total |  |  | 20216.74 |

**E161301N** pa PA a justificar per a mesures per a la fauna (21/07/2022)
1 pa × 2704.44 = 2704.44
Partida alçada a justificar per a mesures correctores per a la fauna. Inclou adaptació de l'obra de drenatge 4.3 com a pas de fauna mitjançant un recrescut de 0,3m de la solera de formigó, amb una amplada d'1 m a cada costat, plantació de pollancres que condueixin la fauna cap a aquest pas i inspecció prèvia a l'inici de les obres per un especialista en fauna i flora protegida. Segons plànols.

**E161302N** pa PA a justificar per a mesures per a la vegetació (21/07/2022)
1 pa × 6537.12 = 6537.12
Partida alçada a justificar per a mesures correctores per a la vegetació. Inclou la restauració de l'entorn de la sèquia gran mitjançant la plantació de pollancres, la restauració de la pollancreda afectada pel traçat (al voltant del PK 1+280 al seu marge esquerre) i l'erradicació de la canya i altres espècies invasores al llarg del traçat durant les operacions de tala i esbrossada. Segons plànols.

### 13.2 ÀREA DE DESCANS (07/12/1994)
Import: 36594.4

**E0313** m2 Esbrossada del terreny, inclòs càrrega i transport.
418 m2 × 0.56 = 234.08
Esbrossada del terreny de qualsevol tipus, excepte zones boscoses, càrrega i transport.a l'interior d'obra o abocador controlat inclòs canon d'abocador i condicionament del mateix

| Codi | Ut | Descripció | Rendiment | Preu | Import |
|---|---|---|---|---|---|
| O0101 | h | Cap de colla | 0.001 | 26.02 | 0.03 |
| O0110 | h | Peó | 0.004 | 20.41 | 0.08 |
| M0207 | h | Retroexcavadora 100 hp | 0.001 | 59.41 | 0.06 |
| M0205 | h | Pala carregadora sobre orugues | 0.002 | 73.35 | 0.15 |
| M0212B | h | Camió de trabuc 16 m³ | 0.001 | 45.4 | 0.05 |
| P1613 | u | Cànon d'abocador | 0.2 | 0.8 | 0.16 |
| vg | % | Despeses indirectes | 0.005 | 6 | 0.03 |
|  |  | Total |  |  | 0.56 |

| Amidament | Uts. | Llarg | Parcial |
|---|---|---|---|
| Segons plànols | 1 | 418 | 418.00 |
| Total |  |  | 418 |

**E0312** m2 Escarificat del ferm
192.5 m2 × 0.64 = 123.20
Estriat amb escarificador de paviment de mescles bituminoses, inclosa la neteja de la superfície, càrrega i transport a l'abocador del material sobrant, cànon d'abocament i manteniment de l'abocador

| Codi | Ut | Descripció | Rendiment | Preu | Import |
|---|---|---|---|---|---|
| O0101 | h | Cap de colla | 0.004 | 26.02 | 0.10 |
| O0110 | h | Peó | 0.01 | 20.41 | 0.20 |
| M0206 | h | Pala carregadora sobre orugues amb escarificador (maquinària; 12/01/2009) | 0.004 | 75.31 | 0.30 |
| vg | % | Despeses indirectes | 0.006 | 6 | 0.04 |
|  |  | Total |  |  | 0.64 |

| Amidament | Uts. | Llarg | Ample | Parcial |
|---|---|---|---|---|
| Segons plànols | 1 | 35 | 5.5 | 192.50 |
| Total |  |  |  | 192.5 |

**E0213** m2 Demolició paviment de mescla bituminosa, mitjans mecànics, fondària 25 cm
165 m2 × 3.72 = 613.80

| Amidament | Uts. | Llarg | Ample | Parcial |
|---|---|---|---|---|
| Segons plànols | 1 | 30 | 5.5 | 165.00 |
| Total |  |  |  | 165 |

**E0314** m3 Excavació de terra vegetal, càrrega i transport.
292.6 m3 × 3.61 = 1056.29

| Amidament | Uts. | Llarg | Ample | Parcial |
|---|---|---|---|---|
| Segons plànols | 1 | 418 | 0.7 | 292.60 |
| Total |  |  |  | 292.6 |

**E0335** m3 Pedraplé en fons de caixa amb material 5-70 cm procedent de préstec
292.6 m3 × 21.72 = 6355.27

| Amidament | Uts. | Llarg | Ample | Parcial |
|---|---|---|---|---|
|  | 1 | 418 | 0.7 | 292.60 |
| Total |  |  |  | 292.6 |

**E0331** m3 Terraplè amb compactació, material seleccionat, inclòs càrrega i transport
720.9 m3 × 14.17 = 10215.15

| Amidament | Uts. | Llarg | Ample | Parcial |
|---|---|---|---|---|
| Segons plànols | 1 | 534 | 1.35 | 720.90 |
| Total |  |  |  | 720.9 |

**E0601** m3 Base granular de tot-u artificial, amb motoanivelladora
353 m3 × 23.9 = 8436.70

| Amidament | Uts. | Llarg | Ample | Parcial |
|---|---|---|---|---|
| Segons plànols |  |  |  |  |
| En zona asfaltada | 1 | 83 | 0.4 | 33.20 |
| En zona sense asfaltar | 1 | 615 | 0.52 | 319.80 |
| Subtotal |  |  |  | 353.00 |
| Total |  |  |  | 353 |

**E0604** t Paviment de MBC tipus AC16 surf S 50/70 GR
24.99 t × 57.86 = 1445.92

| Amidament | Uts. | Parcial |
|---|---|---|
| Segons plànols | 24.99 | 24.99 |
| Total |  | 24.99 |

**E0606A** t Paviment de MBC tipus AC22 base G 50/70 CA R10% material reciclat
34.99 t × 52.35 = 1831.73

| Amidament | Uts. | Parcial |
|---|---|---|
| Segons plànols | 34.99 | 34.99 |
| Total |  | 34.99 |

**E0611** m2 Reg emprimació tipus C50BF4 IMP (dotació 1,5 kg/m2)
204 m2 × 0.38 = 77.52

| Amidament | Llarg | Parcial |
|---|---|---|
| Segons plànols | 204 | 204.00 |
| Total |  | 204 |

**E0612** m2 Reg d'adherència termoadherent C60B3 TER (dotació 0,5 kg/m2)
204 m2 × 0.32 = 65.28

| Amidament | Llarg | Parcial |
|---|---|---|
| Segons plànols | 204 | 204.00 |
| Total |  | 204 |

**E0701N** m Barana de fusta
61 m × 51.98 = 3170.78
Barana de fusta d'1,40 m d'alçada formada per un muntant cada 2,00 m de 10 cm de diàmetre i tres travessers. Inclou subministrament, enclavament i col·locació.

| Codi | Ut | Descripció | Rendiment | Preu | Import |
|---|---|---|---|---|---|
| O0101 | h | Cap de colla | 0.05 | 26.02 | 1.30 |
| O0102 | h | Oficial 1ª | 0.25 | 24.56 | 6.14 |
| O0110 | h | Peó | 0.6 | 20.41 | 12.25 |
| P14230N | u | Barana de fusta d'1,40 m d'alçada formada per un muntant cada 2,00 m de 10 cm de diàmetre i tres travessers. (material; 21/07/2022) | 1 | 21.31 | 21.31 |
| P1424 | u | Part proporc. mater. barreres | 1 | 6.28 | 6.28 |
| M0253 | h | Màquina per a clavar muntants metàl·lics | 0.04 | 43.97 | 1.76 |
| vg | % | Despeses indirectes | 0.49 | 6 | 2.94 |
|  |  | Total |  |  | 51.98 |

| Amidament | Llarg | Parcial |
|---|---|---|
| Segons plànols | 61 | 61.00 |
| Total |  | 61 |

**E1101** u Banc de fusta 2 m pintat i envernissat, 10 llistons
2 u × 297.22 = 594.44
Banc de fusta pintat i envernissat, de 2 m de llargària, 10 llistons de 2,5x5,2 cm., cargols passadors d'acer cadmiat i suports de passamà, ancorat amb daus de formigó de 30x30x30 cm.

| Codi | Ut | Descripció | Rendiment | Preu | Import |
|---|---|---|---|---|---|
| O0101 | h | Cap de colla | 0.05 | 26.02 | 1.30 |
| O0102 | h | Oficial 1ª | 0.155 | 24.56 | 3.81 |
| O0110 | h | Peó | 0.91 | 20.41 | 18.57 |
| P15010 | u | Banc de fusta de 2 m. llarg. (material; 12/01/2009) | 1 | 247.69 | 247.69 |
| P1609 | m3 | Excavació de terres | 0.12 | 11.12 | 1.33 |
| P0503 | m3 | Formigó HM-20 posat a l'obra | 0.12 | 67 | 8.04 |
| vg | % | Despeses indirectes | 2.747 | 6 | 16.48 |
|  |  | Total |  |  | 297.22 |

| Amidament | Uts. | Parcial |
|---|---|---|
| Segons plànols | 2 | 2.00 |
| Total |  | 2 |

**E11821** u Paperera 60 l mixta a equivalent inoxidable a determinar (07/12/1994)
3 u × 126.43 = 379.29
Paperera de 60 litres de Ø 449 mm i 752 mm d’alçària formada per una estructura metàl·lica i llistons de fusta o equivalent mixta o d'acer inoxidable a determinar per la Direcció d'Obra, col·locada.

| Codi | Ut | Descripció | Rendiment | Preu | Import |
|---|---|---|---|---|---|
| O0101 | h | Cap de colla | 0.05 | 26.02 | 1.30 |
| O0102 | h | Oficial 1ª | 0.14 | 24.56 | 3.44 |
| O0110 | h | Peó | 0.28 | 20.41 | 5.71 |
| P15021 | u | Paperera 60 l basculant (material) | 1 | 99.45 | 99.45 |
| P1609 | m3 | Excavació de terres | 0.12 | 11.12 | 1.33 |
| P0503 | m3 | Formigó HM-20 posat a l'obra | 0.12 | 67 | 8.04 |
| %16130 | % | Despeses indirectes | 6 % | 119.27 | 7.16 |
|  |  | Total |  |  | 126.43 |

**E11552** u Subministrament i plantació d'arbre a determinar (07/12/1994)
3 u × 157.65 = 472.95
Subministrament i plantació d'arbre de la zona a determinar per la Direcció de l'Obra., de 14 a 25 cm. de perímetre de tronc en contenidor de 50 litres i de 150-175 cm d'alçària (a partir del coll de l'arrel), inclòs l'excavació del clot de 120x120x80 cm amb mitjans mecànics i manuals, instal·lació dels tutors, aportació de terra vegetal, adobs, plantació en el lloc determinat, primer reg d'arrelament i manteniment d'arbre en clot de plantació mitjançant un reg diari de 100 litres fins al seu complet arrelament.

| Codi | Ut | Descripció | Rendiment | Preu | Import |
|---|---|---|---|---|---|
| O0101 | h | Cap de colla | 0.01 | 26.02 | 0.26 |
| O0102 | h | Oficial 1ª | 0.08 | 24.56 | 1.96 |
| O0110 | h | Peó | 0.08 | 20.41 | 1.63 |
| M0278 | h | Minicarregadora amb acces.retro. | 0.05 | 47.92 | 2.40 |
| M0213 | h | Camió cisterna de 8 m³ | 0.08 | 48 | 3.84 |
| M0214 | h | Camió grua 12 tn | 0.075 | 42.07 | 3.16 |
| P1499 | u | Subministrament de pinus de la zona h=175 cm contenidor 50 litres (material; 29/06/2020) | 1 | 102.44 | 102.44 |
| P1500 | u | Tutor de fusta amb abraçaderes de subjecció (material; 29/06/2020) | 1 | 0.85 | 0.85 |
| B05144 | kg | Adob mineral simple, sulfat amoni | 1 | 0.12 | 0.12 |
| B05145 | m3 | Terra vegetal adobada, granel | 1.2 | 26.59 | 31.91 |
| P1601 | m3 | Aigua | 0.25 | 0.65 | 0.16 |
| %16130 | % | Despeses indirectes | 6 % | 148.73 | 8.92 |
|  |  | Total |  |  | 157.65 |

| Amidament | Uts. | Parcial |
|---|---|---|
| Segons plànols | 3 | 3.00 |
| Total |  | 3 |

**E06201** m2 Paviment de formigó HM-20 pintat gris RAL 7042
30 m2 × 21.24 = 637.20

**E0622** m Vorada de peces de formigó 15x25 cm (tipus T-2)
40 m × 22.12 = 884.80
Vorada prefabricada de peces de formigó bicapa de 15x25 cm tipus T-2, col·locada, inclòs l'excavació, talls, base de formigó tipus HM-20 i rejuntada amb morter de ciment.

| Codi | Ut | Descripció | Rendiment | Preu | Import |
|---|---|---|---|---|---|
| O0101 | h | Cap de colla | 0.05 | 26.02 | 1.30 |
| O0102 | h | Oficial 1ª | 0.1 | 24.56 | 2.46 |
| O0110 | h | Peó | 0.1 | 20.41 | 2.04 |
| P1609 | m3 | Excavació de terres | 0.09 | 11.12 | 1.00 |
| P0503 | m3 | Formigó HM-20 posat a l'obra | 0.08 | 67 | 5.36 |
| E0108 | m3 | Morter de ciment elaborat a l'obra | 0.023 | 54.62 | 1.26 |
| P10092 | m | Vorada pref. form. 15x25cm. (material) | 1 | 7.58 | 7.58 |
| vg | % | Despeses indirectes | 0.187 | 6 | 1.12 |
|  |  | Total |  |  | 22.12 |

## 14 GESTIÓ DE RESIDUS
Import: 6661.01

**E1551** u Acondicionament de la zona de residus
4 u × 190 = 760.00
Acondicionament del terreny per la implementació dels residus, inclou l'excavació i reperfilat de la superfície del terreny per col·locar posteriorment els diferents contenidors, zones d'apilament i aïllament, i la seva posterior retirada per deixar la zona en un correcte estat.

**E1552** m3 Classificació a peu d'obra de residus
95 m3 × 19.88 = 1888.60
Classificació a preu d'obra de residus de la construcció o demolició en residus inerts, no especials i especials, amb mitjans manuals o mecànics.

| Amidament | Uts. | Parcial |
|---|---|---|
| FORMIGÓ | 48 | 48.00 |
| METALLS | 34 | 34.00 |
| FUSTA | 10 | 10.00 |
| PLÀSTIC | 1 | 1.00 |
| RESIDUS ESPECIALS | 2 | 2.00 |
| Subtotal |  | 95.00 |
| Total |  | 95 |

**E1561** m3 Càrrega i transport residus inerts o no especials barrejats, contenidor 5 m3
58 m3 × 27.48 = 1593.84
Càrrega amb mitjans manuals o mecànics i transport de residus inerts o no especials a instal·lació autoritzada de gestió de residus, amb contenidor de 5 m3 de capacitat, inclòs el seu subministrament.

| Amidament | Uts. | Parcial |
|---|---|---|
| FORMIGÓ | 48 | 48.00 |
| FUSTA | 10 | 10.00 |
| Subtotal |  | 58.00 |
| Total |  | 58 |

**E1563** m3 Càrrega i transport residus (ferralla i plàstic), contenidor 1 m3
35 m3 × 32.99 = 1154.65
Càrrega amb mitjans manuals o mecànics i transport de residus de plàstic i/o ferralla a instal·lació autoritzada de gestió de residus, amb contenidor d'1 m3 de capacitat, inclòs el seu subministrament.

| Amidament | Uts. | Parcial |
|---|---|---|
| METALLS | 34 | 34.00 |
| PLÀSTIC | 1 | 1.00 |
| Subtotal |  | 35.00 |
| Total |  | 35 |

**E1564** m3 Càrrega i transport residus especials, bidó 200 l
2 m3 × 143 = 286.00
Càrrega amb mitjans manuals o mecànics i transport de residus especials a instal·lació autoritzada de gestió de residus, amb bidó de plàstic de 200 l de capacitat, inclòs el seu subministrament.

| Amidament | Uts. | Parcial |
|---|---|---|
| RESIDUS ESPECIALS | 2 | 2.00 |
| Total |  | 2 |

**E1571** m3 Disposició controlada residus inerts o no especials barrejats
48 m3 × 5.9 = 283.20
Disposició controlada a centre de reciclatge de residus inerts o no especials barrejats, procedents de construcció o demolició.

| Amidament | Uts. | Parcial |
|---|---|---|
| FORMIGÓ | 48 | 48.00 |
| Total |  | 48 |

**E1572** m3 Disposició controlada residus de metalls no especials barrejats
34 m3 × 13.25 = 450.50
Disposició controlada a centre de reciclatge de residus de metalls no especials barrejats, procedents de construcció o demolició.

| Amidament | Uts. | Parcial |
|---|---|---|
| METALLS | 34 | 34.00 |
| Total |  | 34 |

**E1573** m3 Disposició controlada residus de plàstics no especials
1 m3 × 8.2 = 8.20
Disposició controlada a centre de reciclatge de residus de plàstics no especials, procedents de construcció o demolició.

| Amidament | Uts. | Parcial |
|---|---|---|
| PLÀSTIC | 1 | 1.00 |
| Total |  | 1 |

**E1574** m3 Disposició controlada residus de fusta no especials
10 m3 × 7.35 = 73.50
Disposició controlada a centre de reciclatge de residus de fusta no especials, procedents de construcció o demolició.

| Amidament | Uts. | Parcial |
|---|---|---|
| FUSTA | 10 | 10.00 |
| Total |  | 10 |

**E1575** m3 Disposició controlada residus especials barrejats
2 m3 × 81.26 = 162.52
Disposició controlada a centre de selecció i transferència de residus especials barrejats, procedents de construcció o demolició.

| Amidament | Uts. | Parcial |
|---|---|---|
| RESIDUS ESPECIALS | 2 | 2.00 |
| Total |  | 2 |

## 15 SEGURETAT I SALUT (07/12/1994)
Import: 69228.58

### 15.01 EQUIPS DE PROTECCIÓ INDIVIDUAL (07/12/1994)
Import: 7040

**E1450** u Ulleres de seguretat tall oxiacetilènic (07/12/1994)
25 u × 5.52 = 138.00
Ulleres de seguretat per a tall oxiacetilènic, amb muntura universal de barnilla d'acer recoberta de PVC, amb visors circular de 50 mm de D foscos de color DIN 5; homologades segons BS_EN 175 i UNE EN 169.

| Codi | Ut | Descripció | Rendiment | Preu | Import |
|---|---|---|---|---|---|
| P1857 | u | Ulles seguretat per oxitall (material; 12/01/2009) | 1 | 5.21 | 5.21 |
| %18530 | % | Resta d'obra (07/12/1994) | 6 % | 5.21 | 0.31 |
|  |  | Total |  |  | 5.52 |

| Amidament | Uts. | Parcial |
|---|---|---|
| Personal | 25 | 25.00 |
| Total |  | 25 |

**E1402** u Ulleres antipols i antiimpacte (07/12/1994)
25 u × 11.53 = 288.25

| Codi | Ut | Descripció | Rendiment | Preu | Import |
|---|---|---|---|---|---|
| P1818 | u | Ulleres antipols i antiimpacte (material; 12/01/2009) | 1 | 10.88 | 10.88 |
| %18530 | % | Resta d'obra | 6 % | 10.88 | 0.65 |
|  |  | Total |  |  | 11.53 |

| Amidament | Uts. | Parcial |
|---|---|---|
| Personal | 25 | 25.00 |
| Total |  | 25 |

**E1401** u Casc de seguretat homologat
50 u × 7.67 = 383.50
Casc de seguretat homologat segons UNE EN 812

| Amidament | Uts. | Parcial |
|---|---|---|
| Personal | 50 | 50.00 |
| Total |  | 50 |

**E1449** u Pantalla de seguretat soldadura elèctrica (07/12/1994)
25 u × 14.7 = 367.50
Pantalla facial per a soldadura elèctrica, amb marc abatible de mà i suport de polièster reforçat amb fibra de vidre vulcanitzada d'1,35 mm de gruix, amb visor inactínic semifosc amb protección DIN12; homologada segons UNE EN 175.

| Codi | Ut | Descripció | Rendiment | Preu | Import |
|---|---|---|---|---|---|
| P1856 | u | Pantalla de seguretat soldador (material; 12/01/2009) | 1 | 13.87 | 13.87 |
| %18530 | % | Resta d'obra | 6 % | 13.87 | 0.83 |
|  |  | Total |  |  | 14.7 |

| Amidament | Uts. | Parcial |
|---|---|---|
| Personal | 25 | 25.00 |
| Total |  | 25 |

**E1405** u Protector auditiu de tap d'escuma
100 u × 0.29 = 29.00
Protector auditiu de tap d'escuma, homologat segons UNE EN 352-2 i UNE En 458.

| Amidament | Uts. | Parcial |
|---|---|---|
| Personal | 100 | 100.00 |
| Total |  | 100 |

**E1405B** u Protector auditiu d'auricular
13 u × 24.14 = 313.82
Protector auditiu d'auricular, acoblat al cap amb arnès i orelleres antisoroll; homologat segons UNE EN 352-1 i UNE EN 458.

| Amidament | Uts. | Parcial |
|---|---|---|
| Personal | 13 | 13.00 |
| Total |  | 13 |

**E1403** u Mascareta protecció respiratòria (07/12/1994)
25 u × 12.94 = 323.50

| Codi | Ut | Descripció | Rendiment | Preu | Import |
|---|---|---|---|---|---|
| P1827 | u | Mascareta respiratòria (material; 12/01/2009) | 1 | 12.21 | 12.21 |
| %18530 | % | Resta d'obra | 6 % | 12.21 | 0.73 |
|  |  | Total |  |  | 12.94 |

| Amidament | Uts. | Parcial |
|---|---|---|
| Personal | 25 | 25.00 |
| Total |  | 25 |

**E1404** u Filtre per a mascareta (07/12/1994)
25 u × 1.27 = 31.75
Filtre contra partícules, identificat amb banda de color blanc, homologat segons UNE EN 143 i UNE EN 12083.

| Codi | Ut | Descripció | Rendiment | Preu | Import |
|---|---|---|---|---|---|
| P1817 | u | Filtre contra partícules (material) | 1 | 1.2 | 1.20 |
| %18530 | % | Resta d'obra | 6 % | 1.20 | 0.07 |
|  |  | Total |  |  | 1.27 |

| Amidament | Uts. | Parcial |
|---|---|---|
| Personal | 25 | 25.00 |
| Total |  | 25 |

**E1453** u Parella de guants per a soldador (07/12/1994)
13 u × 7.85 = 102.05
Parella de guants per a soldador, amb palmell de pell, folre interior de cotó i màniga llarga de serratge folrada de dril fort; homologats segons UNE 407 i UNE EN 420.

| Codi | Ut | Descripció | Rendiment | Preu | Import |
|---|---|---|---|---|---|
| P1860 | pa | Guants per soldador (material; 12/01/2009) | 1 | 7.41 | 7.41 |
| %18530 | % | Resta d'obra | 6 % | 7.41 | 0.44 |
|  |  | Total |  |  | 7.85 |

| Amidament | Uts. | Parcial |
|---|---|---|
| Personal | 13 | 13.00 |
| Total |  | 13 |

**E1410** u Parella de guants protecció punxó (07/12/1994)
50 u × 6.42 = 321.00
Parella de guants de protecció contra riscs mecànics molt agressius nivell 5, homologats segons UNE EN 388 i UNE EN 420.

| Codi | Ut | Descripció | Rendiment | Preu | Import |
|---|---|---|---|---|---|
| P1819 | pa | Guants cuir (material) | 1 | 6.05 | 6.05 |
| %18530 | % | Resta d'obra | 6 % | 6.05 | 0.36 |
|  |  | Total |  |  | 6.42 |

| Amidament | Uts. | Parcial |
|---|---|---|
| Personal | 50 | 50.00 |
| Total |  | 50 |

**E1409** u Parella de guants ús general (07/12/1994)
75 u × 2.31 = 173.25
Parella de guants de tacte per a ús general, amb palmell i dors de la mà pell flexible, dit índex sense costura exterior i sujecció elàstica al canell.

| Codi | Ut | Descripció | Rendiment | Preu | Import |
|---|---|---|---|---|---|
| P1821 | pa | Guants de pell (material; 12/01/2009) | 1 | 2.18 | 2.18 |
| %18530 | % | Resta d'obra | 6 % | 2.18 | 0.13 |
|  |  | Total |  |  | 2.31 |

| Amidament | Uts. | Parcial |
|---|---|---|
| Personal | 75 | 75.00 |
| Total |  | 75 |

**E1412** u Parella de botes impermeables (07/12/1994)
25 u × 8.81 = 220.25
Parella de botes d'aigua de PVC de mitja canya, amb sola antilliscant i folrades de niló rentable.

| Codi | Ut | Descripció | Rendiment | Preu | Import |
|---|---|---|---|---|---|
| P1809 | pa | Botes impermeables a l'aigua i humitat (material) | 1 | 8.31 | 8.31 |
| %18530 | % | Resta d'obra | 6 % | 8.31 | 0.50 |
|  |  | Total |  |  | 8.81 |

| Amidament | Uts. | Parcial |
|---|---|---|
| Personal | 25 | 25.00 |
| Total |  | 25 |

**E1413** u Parella de botes seguretat pell rectificada (07/12/1994)
50 u × 16.11 = 805.50
Parella de botes de seguretat, resistents a la humitat, de pell rectificada, amb envoltant del turmell encoixinat sola antilliscant i antiestàtica, falca amortidora per al taló, llengüeta de manxa, de desprendiment ràpid, amb plantilles i puntera metàl·liques.

| Codi | Ut | Descripció | Rendiment | Preu | Import |
|---|---|---|---|---|---|
| P1810 | pa | Botes seguretat pell rectificada (material) | 1 | 15.2 | 15.20 |
| %18530 | % | Resta d'obra | 6 % | 15.20 | 0.91 |
|  |  | Total |  |  | 16.11 |

| Amidament | Uts. | Parcial |
|---|---|---|
| Personal | 50 | 50.00 |
| Total |  | 50 |

**E1451** u Cinturó de seguretat antivibratori (07/12/1994)
8 u × 22.12 = 176.96
Cinturó antivibració, ajustable i de teixit transpirable.

| Codi | Ut | Descripció | Rendiment | Preu | Import |
|---|---|---|---|---|---|
| P1858 | u | Cinturó seguretat antivibratori (material; 12/01/2009) | 1 | 20.87 | 20.87 |
| %18530 | % | Resta d'obra | 6 % | 20.87 | 1.25 |
|  |  | Total |  |  | 22.12 |

| Amidament | Uts. | Parcial |
|---|---|---|
| Personal | 8 | 8.00 |
| Total |  | 8 |

**E1466** u Sistema anticaiguda
5 u × 71.89 = 359.45
Sistema anticaiguda composat per un arnès anticaiguda amb tirants, bandes secundàries, bandes subglúties, bandes de cuixa, recolzament dorsal per a subjecció, elements d'ajust, element dorsal d'enganxament d'arnès anticaiguda i sivella, incorporat a un element d'amarrament composat per un terminal manufacturat, homologat segons UNE EN 361, UNE EN 362, UNE EN 364, UNE 365 i UNE EN 354.

| Amidament | Uts. | Parcial |
|---|---|---|
| Personal | 5 | 5.00 |
| Total |  | 5 |

**E1470** u Faixa de protecció dorsolumbar
16 u × 30.69 = 491.04

| Amidament | Uts. | Parcial |
|---|---|---|
| Personal | 16 | 16.00 |
| Total |  | 16 |

**E1407** u Granota de treball (12/01/2007)
25 u × 13.39 = 334.75
Granota de treball, de polièster i cotó, amb butxaques exteriors.

| Amidament | Uts. | Parcial |
|---|---|---|
| Personal | 25 | 25.00 |
| Total |  | 25 |

**E1467** u Armilla reflectant (07/12/1994)
25 u × 11.66 = 291.50
Armilla reflectant amb tires reflectores a la cintura, al pit i a l'esquena, homologada segons UNE EN 471.

| Codi | Ut | Descripció | Rendiment | Preu | Import |
|---|---|---|---|---|---|
| P1870 | u | Armilla reflectant (material) | 1 | 11 | 11.00 |
| %18530 | % | Resta d'obra | 6 % | 11.00 | 0.66 |
|  |  | Total |  |  | 11.66 |

| Amidament | Uts. | Parcial |
|---|---|---|
| Personal | 25 | 25.00 |
| Total |  | 25 |

**E1408** u Impermeable (07/12/1994)
25 u × 13.45 = 336.25
Impermeable amb jaqueta, caputxa i pantalons, de PVC soldat de 0,4 mm de gruix, de color viu, homologat segons UNE EN 340.

| Codi | Ut | Descripció | Rendiment | Preu | Import |
|---|---|---|---|---|---|
| P1822 | u | Impermeable. (material) | 1 | 12.69 | 12.69 |
| %18530 | % | Resta d'obra | 6 % | 12.69 | 0.76 |
|  |  | Total |  |  | 13.45 |

| Amidament | Uts. | Parcial |
|---|---|---|
| Personal | 25 | 25.00 |
| Total |  | 25 |

**E1452** u Davantal per a soldador (07/12/1994)
13 u × 17.7 = 230.10
Davantal per a soldador, de serratge, homologat segons UNE EN 340, UNE EN470-1 i UNE EN 348.

| Codi | Ut | Descripció | Rendiment | Preu | Import |
|---|---|---|---|---|---|
| P1859 | u | Mandil cuir per a soldador (material) | 1 | 16.7 | 16.70 |
| %18530 | % | Resta d'obra | 6 % | 16.70 | 1.00 |
|  |  | Total |  |  | 17.7 |

| Amidament | Uts. | Parcial |
|---|---|---|
| Personal | 13 | 13.00 |
| Total |  | 13 |

**E1455** u Parell maneguets per a soldador (07/12/1994)
13 u × 9.32 = 121.16
Parell de maneguets amb protecció per a colze per a soldador elaborat amb serratge; homologats segons UNE EN340, UNE EN 470-1 i UNE EN 348.

| Codi | Ut | Descripció | Rendiment | Preu | Import |
|---|---|---|---|---|---|
| P1862 | pa | Maneguets per soldador (material) | 1 | 8.79 | 8.79 |
| %18530 | % | Resta d'obra | 6 % | 8.79 | 0.53 |
|  |  | Total |  |  | 9.32 |

| Amidament | Uts. | Parcial |
|---|---|---|
| Personal | 13 | 13.00 |
| Total |  | 13 |

**E1456** u Parell polaines per a soldador. (07/12/1994)
13 u × 10.04 = 130.52
Parell de polaines per a soldador, elaborat amb serratge.

| Codi | Ut | Descripció | Rendiment | Preu | Import |
|---|---|---|---|---|---|
| P1863 | pa | Polaines per soldador (material) | 1 | 9.47 | 9.47 |
| %18530 | % | Resta d'obra | 6 % | 9.47 | 0.57 |
|  |  | Total |  |  | 10.04 |

| Amidament | Uts. | Parcial |
|---|---|---|
| Personal | 13 | 13.00 |
| Total |  | 13 |

**E1468** m Corda de poliamida
50 m × 7.01 = 350.50
Corda de poliamida d'alta tenacitat, de D=16mm, per a sirga de cinturó de seguretat.

**E1469** m Cable fiador
50 m × 8.01 = 400.50
Cable fiador per al cinturó de seguretat, fixat en ancoratges de servei i amb el desmuntatge inclòs.

**E1406** u Cinturó de seguretat
5 u × 63.98 = 319.90
Cinturó de seguretat de subjecció, ajustable, classe A, de polièster i ferramenta, amb corda de seguretat dotada de guardacaps metàl·lics i mosquetó d'acer amb virolla roscada; homologat segons CE.

### 15.02 SISTEMES DE PROTECCIÓ COL·LECTIVA (07/12/1994)
Import: 26189.06

**E1419** u Tanca autònoma metàl·lica 2,50 m. contenció vianants
200 u × 7.14 = 1428.00
Tanca autònoma metàl·lica de 2,50 m. de llargària i d'1 m. d'alçària, per a contenció de vianants.

**E1423** m2 Xarxa horitzontal de protecció d'obres de fàbrica (07/12/1994)
100 m2 × 12.15 = 1215.00
Xarxa horitzontal de protecció en trams laterals d'estructures, ancorada a suports metàl·lics, en voladiu, i amb el desmuntatge inclòs.

| Codi | Ut | Descripció | Rendiment | Preu | Import |
|---|---|---|---|---|---|
| P1836 | m2 | Red poliam. fil 4 mm y malla (material) | 0.6 | 12.31 | 7.386 |
| P1844 | u | Suports intermitjos 1 ús (material; 12/01/2009) | 0.05 | 7.41 | 0.371 |
| P1843 | u | Suports extrems 1 ús (material; 12/01/2009) | 0.02 | 75.73 | 1.515 |
| %18535 | % | Resta d'obra (07/12/1994) | 31 % | 9.272 | 2.874 |
|  |  | Total |  |  | 12.15 |

| Amidament | Ample | Alt | Parcial |
|---|---|---|---|
|  | 25 | 4 | 100.00 |
| Total |  |  | 100 |

**E1415** u Senyal normalitzada de trànsit (07/12/1994)
10 u × 20.8 = 208.00
Senyal normalitzada de trànsit, amb suport metàl·lic, inclosa col·locació.

| Codi | Ut | Descripció | Rendiment | Preu | Import |
|---|---|---|---|---|---|
| P1841 | u | Senyal normalitzada 6 usos (material; 12/01/2009) | 0.17 | 78.44 | 13.335 |
| P1847 | u | Suport metàl·lic senyal 6 usos (material; 12/01/2009) | 0.17 | 26.14 | 4.444 |
| %18531 | % | Resta d'obra (07/12/1994) | 17 % | 17.779 | 3.022 |
|  |  | Total |  |  | 20.8 |

**E1416** u Cartell indicatiu de risc, amb suport metàl·lic (07/12/1994)
10 u × 5.68 = 56.80
Cartell indicatiu de risc, amb suport metàl·lic, inclosa col·locació.

| Codi | Ut | Descripció | Rendiment | Preu | Import |
|---|---|---|---|---|---|
| P1812 | u | Cartell ind. norm. 30x30cm. 1u (material; 12/01/2009) | 1 | 2.18 | 2.18 |
| P1845 | u | Suport metàl·lic cartell 6 usos (material; 12/01/2009) | 0.17 | 15.69 | 2.67 |
| %18532 | % | Resta d'obra | 17 % | 4.85 | 0.82 |
|  |  | Total |  |  | 5.68 |

**E1463B** m Barrera seguretat New Jersey plàstic (20 usos)
50 m × 12.11 = 605.50
Barrera seguretat New Jersey en polietilè de color blanc i vermell (20 usos)

**E1418** m Cinta d'abalisament
200 m × 0.91 = 182.00
Cinta d'abalisament reflectora, amb un suport cada 3 m i amb el desmuntatge inclòs.

**E1486** u Peça de plàstic en forma de bolet
400 u × 0.23 = 92.00
Peça de plàstic en forma de bolet, de color vermell, per a protecció dels extrems de les armadures per a qualsevol diàmetre, per a 5 usos, amb desmuntatge inclòs.

**E1421** u Balisa lluminosa intermitent. (07/12/1994)
30 u × 40.38 = 1211.40
Llumenera amb làmpada intermitent de color ambre amb energia de bateria de 12 V i amb el desmuntatge inclòs.

| Codi | Ut | Descripció | Rendiment | Preu | Import |
|---|---|---|---|---|---|
| P1807 | u | Balisa llumin. interm. 3 usos. (material; 12/01/2009) | 0.33 | 104.57 | 34.51 |
| %18534 | % | Resta d'obra (07/12/1994) | 17 % | 34.51 | 5.87 |
|  |  | Total |  |  | 40.38 |

**E1422** u Piquet de senyalització per a tres usos
100 u × 1.18 = 118.00

**E1424** u Panell direccional normalitzat. (07/12/1994)
15 u × 31.37 = 470.55

| Codi | Ut | Descripció | Rendiment | Preu | Import |
|---|---|---|---|---|---|
| P1830 | u | Panell direccional normalitzat (material; 12/01/2009) | 1 | 29.59 | 29.59 |
| %18530 | % | Resta d'obra | 6 % | 29.59 | 1.78 |
|  |  | Total |  |  | 31.37 |

**E1428** m Línia groga reflexiva de 10 cm. d'amplada contínua
40000 m × 0.42 = 16800.00

**E1464** u Con reflector de 30 cm (12/01/2007)
50 u × 4.02 = 201.00
Con d'abalisament de plàstic reflector de 30 cm d'alçada

**E1481** u Topalls per a camió d'excavacions
6 u × 7.05 = 42.30
Topalls per camió d'excavacions, inclusivament la seva col·locació.

**E1489** m Tanca malla de polietilè taronja
1000 m × 2.33 = 2330.00
Tanca d'advertència o abalisament d'un metre d'alçada amb malla de polietilè taronja fixada a 2 m del perímetre del talús d'excavació amb un suport cada 3 m i amb el desmuntatge inclòs.

**E1419B** m Tanca de 2 m amb base de formigó
100 m × 3.99 = 399.00

**E1482** u Tacs i falques per a l'apilament de tubs
6 u × 0.36 = 2.16

**E1484** u Escala de mà
3 u × 49.95 = 149.85

**E1480** m Línia horitzontal ancoratge cinturons
50 m × 13.55 = 677.50
Línia horitzontal per a l'ancoratge i desplaçament per a cinturons de seguretat, amb corda de poliamida de D = 16 mm, i dispositiu anticaiguda autoblocador per a subjectar cinturó de seguretat i amb el desmuntatge inclòs.

### 15.03 EXTINCIÓ D'INCENDIS (12/01/2007)
Import: 216.87

**E1431** u Extintor d'incendis 6 kg pols seca (12/01/2007)
3 u × 60.25 = 180.75
Extintor d'incendis de pls seca, de càrrega 6 kg, amb pressió incorporada, pintat, amb suport a la paret i amb el desmuntatge inclòs.

**E1465** u Revisió d'extintor de pols seca (12/01/2007)
3 u × 12.04 = 36.12

### 15.04 PROTECCIONS INSTAL·LACIÓ ELÈCTRICA
Import: 1343.28

**E1432** u Instal·lació posada a terra (12/01/2007)
2 u × 167.37 = 334.74
Instal·lació de posta a terra composta de conductor de coure, electrode connectat a terra en masses metàl·liques, inclòs petit material, totalment instal·lat.

**E1433** u Interruptor diferencial de mitja sensibilitat (300 mA) (12/01/2007)
2 u × 187.46 = 374.92
Interruptor diferencial de mitja sensibilitat (300 ma), inclosa instal·lació.

**E1434** u Interruptor diferencial d'alta sensibilitat (30 mA) (12/01/2007)
2 u × 214.23 = 428.46
Interruptor diferencial d'alta sensibilitat (30 mA), inclosa instal·lació.

**E1487** u Quadres d'obra
2 u × 102.58 = 205.16
Quadres (amortització) d'obra per alimentar i protegir els equips i persones.

### 15.05 INSTAL·LACIONS D'HIGIENE I BENESTAR (07/12/1994)
Import: 30446.89

**E1490** u Mes de lloguer caseta prefab. vestidors, 10 treballadors (07/12/1994)
72 u × 107.33 = 7727.76
Mes de lloguer de mòdul prefabricat de vestidors, de 3,64x4,00x2,30 m de plafó d'acer lacat i aïllament de poliuretà de 35 mm de gruix, revestiment de parets amb tauler fenòlic, paviment de lamel·les d'acer galvanitzat amb aïllament de fibra de vidre i tauler fenòlic, amb instal·lació elèctrica, 1 punt de llum, interruptor, endolls i protecció diferencial; inclusivament el seu transport, col·locat i amb el desmuntatge inclòs.

| Codi | Ut | Descripció | Rendiment | Preu | Import |
|---|---|---|---|---|---|
| P1803B | u | Lloguer barracó vestidors (material) | 1 | 101.25 | 101.25 |
| %18530 | % | Resta d'obra | 6 % | 101.25 | 6.08 |
|  |  | Total |  |  | 107.33 |

**E1491** u Mes de lloguer caseta prefab. sanitaris, 10 treballadors (07/12/1994)
72 u × 123.23 = 8872.56
Mes de lloguer de mòdul prefabricat de sanitaris, d'1,92x4,00x2,30 m de plafó d'acer lacat i aïllament de poliuretà de 35 mm de gruix, revestiment de parets amb tauler fenòlic, paviment de lamel·les d'acer galvanitzat, amb instal·lació de lampisteria, 1 lavabo col·lectiu amb 2 aixetes, 1 placa turca, 2 dutxes, mirall i complements de bany, amb instal·lació elèctrica, 1 punt de llum, interruptor, endolls i protecció diferencial; inclusivament el seu transport, col·locat i amb el desmuntatge inclòs.

| Codi | Ut | Descripció | Rendiment | Preu | Import |
|---|---|---|---|---|---|
| P1803C | u | Lloguer barracó sanitaris (material) | 1 | 116.25 | 116.25 |
| %18530 | % | Resta d'obra | 6 % | 116.25 | 6.98 |
|  |  | Total |  |  | 123.23 |

**E1492** u Mes de lloguer caseta prefab. menjador, 10 treballadors (07/12/1994)
72 u × 117.13 = 8433.36
Mes de lloguer de mòdul prefabricat de menjador, de 3,40x4,00x2,30 m de plafó d'acer lacat i aïllament de 35 mm de gruix, revestiment de parets amb tauler fenòlic, paviment de lamel·les d'acer galvanitzat amb aïllament de fibra de vidre i tauler fenòlic, amb instal·lació de lampisteria, aigüera d'1 pica amb aixeta i taulell, amb instal·lació elèctrica, 1 punt de llum, interruptor, endolls i protecció diferencial; inclusivament el seu transport, col·locat i amb el desmuntatge inclòs.

| Codi | Ut | Descripció | Rendiment | Preu | Import |
|---|---|---|---|---|---|
| P1803D | u | Lloguer barracó menjadors (material) | 1 | 110.5 | 110.50 |
| %18530 | % | Resta d'obra | 6 % | 110.50 | 6.63 |
|  |  | Total |  |  | 117.13 |

**E1440B** u Mes de lloguer de cabina sanitària (07/12/1994)
24 u × 116.6 = 2798.40
Mes de lloguer de cabina sanitària de material plàstic, d'1,05x1,05x2,35 m amb 1 WC amb dipòsit químic de 220 l, 1 lavabo amb dipòsit aigua de 100 l, amb manteniment inclòs

| Codi | Ut | Descripció | Rendiment | Preu | Import |
|---|---|---|---|---|---|
| P1871 | u | Cabina sanitària de material plàstic, d'1,05x1,05x2,35 m i WC dipòsit químic (material) | 1 | 110 | 110.00 |
| %18530 | % | Resta d'obra | 6 % | 110.00 | 6.60 |
|  |  | Total |  |  | 116.6 |

**E1436** u Lloguer de taula de fusta amb capacitat per a 10 persones (07/12/1994)
3 u × 26.37 = 79.11

| Codi | Ut | Descripció | Rendiment | Preu | Import |
|---|---|---|---|---|---|
| P1804 | u | Lloguer banc fusta 10 persones (12/01/2009) | 1 | 24.88 | 24.88 |
| %18530 | % | Resta d'obra | 6 % | 24.88 | 1.49 |
|  |  | Total |  |  | 26.37 |

**E1437** u Lloguer de banc de fusta amb capacitat per a 5 persones (07/12/1994)
5 u × 17.59 = 87.95

| Codi | Ut | Descripció | Rendiment | Preu | Import |
|---|---|---|---|---|---|
| P1802 | u | Lloguer banc fusta 5 persones (12/01/2009) | 1 | 16.59 | 16.59 |
| %18530 | % | Resta d'obra | 6 % | 16.59 | 1.00 |
|  |  | Total |  |  | 17.59 |

**E1459** u Escalfador de menjars (07/12/1994)
3 u × 85.35 = 256.05

| Codi | Ut | Descripció | Rendiment | Preu | Import |
|---|---|---|---|---|---|
| P1866 | u | Escalfamenjars (material) | 1 | 80.52 | 80.52 |
| %18530 | % | Resta d'obra | 6 % | 80.52 | 4.83 |
|  |  | Total |  |  | 85.35 |

**E1439** u Escomesa d'aigua i energia elèctrica en instal·lació (07/12/1994)
2 u × 138.55 = 277.10
Escomesa d'aigua i energia elèctrica en instal·lació de menjador o vestuari totalment acabat i en servei.

| Codi | Ut | Descripció | Rendiment | Preu | Import |
|---|---|---|---|---|---|
| P1801 | u | Escomesa aigua i energia elèctrica (material; 12/01/2009) | 1 | 130.71 | 130.71 |
| %18530 | % | Resta d'obra | 6 % | 130.71 | 7.84 |
|  |  | Total |  |  | 138.55 |

**E1460** u Radiador infraroigs. (07/12/1994)
6 u × 40.62 = 243.72

| Codi | Ut | Descripció | Rendiment | Preu | Import |
|---|---|---|---|---|---|
| P1867 | u | Radiador infra-roigs (material; 12/01/2009) | 1 | 38.32 | 38.32 |
| %18530 | % | Resta d'obra | 6 % | 38.32 | 2.30 |
|  |  | Total |  |  | 40.62 |

**E1461** u Recipient per a recollida de brossa. (07/12/1994)
15 u × 27.9 = 418.50

| Codi | Ut | Descripció | Rendiment | Preu | Import |
|---|---|---|---|---|---|
| P1868 | u | Contenidor recollida brossa (material; 12/01/2009) | 1 | 26.32 | 26.32 |
| %18530 | % | Resta d'obra | 6 % | 26.32 | 1.58 |
|  |  | Total |  |  | 27.9 |

**E1442** h Mà d'obra per a neteja (12/01/2007)
108 h × 11.36 = 1226.88
Mà d'obra emprada en neteja i conservació d' instal·lacions de personal.

**E1494** u Penja-robes per a mòduls prefabricats
25 u × 1.02 = 25.50

### 15.06 MEDICINA PREVENITVA I PRIMERS AUXILIS
Import: 493.02

**E1444B** u Armari-farmaciola
2 u × 135.21 = 270.42
Farmaciola d'armari, amb el contingut establert a l'ordenança general de seguretat i salut en el treball.

**E1445** u Reposició de material sanitari durant el trascurs de les obres.
3 u × 50.09 = 150.27
Reposició de material sanitari per assortir una farmaciola durant el trascurs de les obres.

**E1499** u Manta de cotó
3 u × 24.11 = 72.33
Manta de cotó i fibra sintètica de 110x210 cm.

### 15.07 FORMACIÓ I REUNIONS PREVENITVES (07/12/1994)
Import: 2399.46

**E1498** u Reunió mensual del comitè de seguretat i salut en el treball (07/12/1994)
18 u × 100.98 = 1817.64
Reunió mensual del comitè de seguretat i salut en el treball (només en el cas de que el conveni col·lectiu provincial així lo disposi per a aquest nombre de treballadors).

| Codi | Ut | Descripció | Rendiment | Preu | Import |
|---|---|---|---|---|---|
| O1840 | u | Reunió mensual comitè Seguretat i Salut (mà d'obra) | 1 | 95.26 | 95.26 |
| %18530 | % | Resta d'obra | 6 % | 95.26 | 5.72 |
|  |  | Total |  |  | 100.98 |

**E1462** u Formació en seguretat i salut (12/01/2009)
18 u × 26.77 = 481.86
Formació en seguretat i salut per als riscos específics de l'obra.

| Codi | Ut | Descripció | Rendiment | Preu | Import |
|---|---|---|---|---|---|
| O1869 | h | Formació en Seguretat i Salut (mà d'obra; 12/01/2009) | 1 | 25.25 | 25.25 |
| vg | % | Despeses indirectes | 0.253 | 6 | 1.52 |
|  |  | Total |  |  | 26.77 |

**E1495** h Coordinador d'activitats preventives
4 h × 24.99 = 99.96

### 15.08 PARTIDES ALÇADES
Import: 1100

**E1426** pa PA abonament íntegre brigada seguretat i manteniment (import aprox. 1 h/dia)
1 pa × 400 = 400.00
PA abonament íntegre per a brigada de seguretat emprada en manteniment i reposició de proteccions.

**E1430** pa PA abonament íntegre mà d'obra senyalista (19/01/2009)
1 pa × 350 = 350.00
Partida alçada d'abonament íntegre per a mà d'obra de senyalista

**E1429** pa PA abonament íntegre per a regs antipols. (19/01/2009)
1 pa × 350 = 350.00
Partida alçada d'abonament integre per a regs antipols.

## 16 PARTIDES ALÇADES (21/07/2022)
Import: 317000

**E1620N** pa Abonament íntegre seguretat viària, senyalització i desv provisionals (21/07/2022)
1 pa × 115000 = 115000.00
Partida alçada d'abonament íntegre per a tota la seguretat viària durant el transcurs de les obres, inclòs senyalistes, instal·lacions de semàfors, senyalització horitzontal i vertical, abalisament, proteccions, barreres de seguretat, tancaments i tots els desviaments provisionals durant les diferents fases d'execució de les obres i d'acord amb el seu avanç, inclòs els desplaçaments, muntatge i desmuntatge, manteniment, trasllats i tots els mitjans i elements auxiliars que requereixin, mà d'obra, maquinària i materials, així com totes les despeses de tancament de la carretera, si s'escau, segons les indicacions de la Direcció de l'Obra.

**E1622N** pa Abonament íntegre per als esgotaments del nivell freàtic i escorrentia (21/07/2022)
1 pa × 23500 = 23500.00
Partida alçada d'abonament íntegre que inclou a totes les actuacions que requereixin l'esgotament del nivell freàtic i escorrentia, inclòs el transport a obra, instal·lació, amortització, despeses de funcionament, manteniment i desmuntatge de sistemes i mà d'obra per l'esgotament de nivell freàtic i escorrentia, amb qualsevol tipus de sistema (bombes, wellpoints, etc.). Inclou totes les despeses d'evacuació de les aigües, trasllats parcials dels equips d'acord amb l'avanç de l'obra i tots els elements auxiliars que requereixi tals com mà d'obra, maquinària, materials i connexions per al seu funcionament.

**E1624N** pa Abonament íntegre per a la formació de plataformes de treball per a la maquinària (21/07/2022)
1 pa × 30000 = 30000.00
Partida alçada d'abonament íntegre per a la formació, manteniment i retirada de totes les plataformes de treball per a l'emplaçament i posicionament de la maquinària i elements auxiliars per a la construcció de totes les obres de fàbrica. Inclou totes les despeses de maquinària, trasllats parcials dels equips d'acord amb l'avanç de l'obra i tots els elemenst auxiliars que requereixi tals com mà d'obra, maquinària i materials.

**EN014N** pa Vigilància ambiental de les obres (21/07/2022)
1 pa × 25000 = 25000.00
Partida alçada d'abonament íntegre per a la Vigilància ambiental de les obres en zona de protecció ambiental (PN, PEIN, Xarxa Natura 2000) i segons indicacions del DMAH de la Generalitat, inclou el seguiment de les mesures preventives i correctores descrites al document ambiental i annexos, realització de l'avaluació i proposta de noves mesures si s'escau i en el cas de detectar-se noves afectacions ambientals, inclòs acta de replantejament, informes mensuals del seguiment i informe mediambiental final d'obra i i totes les operacions necessàries resultants de la vigilància ambiental.

**EN012N** pa Seguiment i control arqueològic de l'obra (21/07/2022)
1 pa × 11500 = 11500.00
Partida alçada d'abonament íntegre per a la Intervenció arqueològica preventiva de l'obra, inclou el projecte d'intervenció, tramitació de permisos, taxes, el control arqueològic de l'obra i la redacció de l'informe i còpies pel departament de Cultura de la Generalitat de Catalunya, segons l'art.14 i següents del Decret 78/2002 de 5 març del reglament de protecció del patrimoni arqueològic i paleontològic, inclòs les excavacions i totes les operacions necessàries de caràcter arqueològic.

**E1600** pa A justificar obres no previstes i imprescindibles (21/07/2022)
1 pa × 112000 = 112000.00
Partida alçada a justificar per a obres no previstes al projecte i imprescindibles d'executar durant el termini de les obres.

## 17 CONVENI GENERALITAT CATALUNYA - DIPUTACIÓ TARRAGONA (07/12/1994)
Import: 365292.48

### 17.01 PAVIMENTACIÓ CAMÍ GUARDA
Import: 124967.21

**E0314** m3 Excavació de terra vegetal, càrrega i transport.
743 m3 × 3.61 = 2682.23

| Amidament | Llarg | Ample | Alt | Parcial |
|---|---|---|---|---|
|  | 743 | 2 | 0.5 | 743.00 |
| Total |  |  |  | 743 |

**E0301** m3 Excavació en desmunt en qualsevol tipus de terreny, abocador i condicionament
3388.08 m3 × 3.44 = 11655.00

| Amidament | Llarg | Ample | Alt | Parcial |
|---|---|---|---|---|
|  | 743 | 3 | 1.52 | 3388.08 |
| Total |  |  |  | 3388.08 |

**E0331** m3 Terraplè amb compactació, material seleccionat, inclòs càrrega i transport
668.7 m3 × 14.17 = 9475.48

| Amidament | Llarg | Ample | Alt | Parcial |
|---|---|---|---|---|
|  | 743 | 3 | 0.3 | 668.70 |
| Total |  |  |  | 668.7 |

**E0648** m2 Feltre geotextil de polipropilè 250 g/m2
2229 m2 × 3.69 = 8225.01

| Amidament | Llarg | Ample | Parcial |
|---|---|---|---|
|  | 743 | 3 | 2229.00 |
| Total |  |  | 2229 |

**E0335** m3 Pedraplé en fons de caixa amb material 5-70 cm procedent de préstec
1560.3 m3 × 21.72 = 33889.72

| Amidament | Llarg | Ample | Alt | Parcial |
|---|---|---|---|---|
|  | 743 | 3 | 0.7 | 1560.30 |
| Total |  |  |  | 1560.3 |

**E0601** m3 Base granular de tot-u artificial, amb motoanivelladora
891.6 m3 × 23.9 = 21309.24

| Amidament | Llarg | Ample | Alt | Parcial |
|---|---|---|---|---|
|  | 743 | 3 | 0.4 | 891.60 |
| Total |  |  |  | 891.6 |

**E0604** t Paviment de MBC tipus AC16 surf S 50/70 GR
273.053 t × 57.86 = 15798.85

| Amidament | Llarg | Ample | Alt | Parcial |
|---|---|---|---|---|
|  | 2229 | 2.45 | 0.05 | 273.053 |
| Total |  |  |  | 273.053 |

**E0605** t Paviment de MBC. tipus AC22 bin S 50/70 CA
382.274 t × 53.29 = 20371.38
Paviment de mescla bituminosa en calent tipus formigó bituminós AC22 bin 50/70 S amb granulat calcari per a capa intermitja, estesa i compactada.

| Codi | Ut | Descripció | Rendiment | Preu | Import |
|---|---|---|---|---|---|
| O0101 | h | Cap de colla | 0.013 | 26.02 | 0.34 |
| O0110 | h | Peó | 0.06 | 20.41 | 1.22 |
| P0415 | t | M.B.C. tipus AC22 bin S en obra (material) | 1 | 46.7 | 46.70 |
| M0236 | h | Estenedora per a mescles | 0.009 | 70.66 | 0.64 |
| M0239 | h | Corró de llanda metàl·lica | 0.009 | 41.57 | 0.37 |
| M0237 | h | Piconadora de pneumàtics 15 tn | 0.009 | 62.36 | 0.56 |
| M0220 | h | Escombradora autopropulsada | 0.009 | 42.15 | 0.38 |
| M0213 | h | Camió cisterna de 8 m³ | 0.009 | 48 | 0.43 |
| vg | % | Despeses indirectes | 0.442 | 6 | 2.65 |
|  |  | Total |  |  | 53.29 |

| Amidament | Llarg | Ample | Alt | Parcial |
|---|---|---|---|---|
|  | 2229 | 2.45 | 0.07 | 382.274 |
| Total |  |  |  | 382.274 |

**E0611** m2 Reg emprimació tipus C50BF4 IMP (dotació 1,5 kg/m2)
2229 m2 × 0.38 = 847.02

**E0612** m2 Reg d'adherència termoadherent C60B3 TER (dotació 0,5 kg/m2)
2229 m2 × 0.32 = 713.28

### 17.02 MURET I PROTECCIÓ CAMÍ GUARDA (07/12/1994)
Import: 240325.27

**E0305** m3 Excavació rases i pous, mitjans mecànics, cànon abocador
2346 m3 × 12.39 = 29066.94

| Amidament | Uts. | Llarg | Ample | Alt | Parcial |
|---|---|---|---|---|---|
| escullera | 1 | 782 | 1.5 | 2 | 2346.00 |
| Total |  |  |  |  | 2346 |

**E04102** t Escullera amb blocs pedra calcària <400 kg
2737 t × 22.65 = 61993.05
Escullera amb blocs de pedra calcària de 400 kg com a màxim, col·locats amb pala carregadora, inclòs càrrega i transport.

| Codi | Ut | Descripció | Rendiment | Preu | Import |
|---|---|---|---|---|---|
| O0101 | h | Cap de colla | 0.01 | 26.02 | 0.26 |
| O0102 | h | Oficial 1ª | 0.04 | 24.56 | 0.98 |
| O0110 | h | Peó | 0.1 | 20.41 | 2.04 |
| P03122 | t | Bloc pedra calcària esc. 400 kg (material) | 1 | 16.35 | 16.35 |
| M0205 | h | Pala carregadora sobre orugues | 0.015 | 73.35 | 1.10 |
| M0212B | h | Camió de trabuc 16 m³ | 0.015 | 45.4 | 0.68 |
| vg | % | Despeses indirectes | 0.207 | 6 | 1.24 |
|  |  | Total |  |  | 22.65 |

**E0316** m3 Rebliment i piconatge rasa, material préstec, inclòs càrrega i transport
782 m3 × 10.15 = 7937.30

| Amidament | Uts. | Llarg | Ample | Alt | Parcial |
|---|---|---|---|---|---|
|  | 1 | 782 | 0.5 | 2 | 782.00 |
| Total |  |  |  |  | 782 |

**E0516** m2 Encofrat de fusta per a formigó vist
312.88 m2 × 32.18 = 10068.48

| Amidament | Uts. | Llarg | Ample | Alt | Parcial |
|---|---|---|---|---|---|
|  | 2 | 782 |  | 0.2 | 312.80 |
|  | 2 |  | 0.2 | 0.2 | 0.08 |
| Subtotal |  |  |  |  | 312.88 |
| Total |  |  |  |  | 312.88 |

**E0502** m3 Formigó HM-20 fonaments
234.6 m3 × 79.42 = 18631.93

| Amidament | Uts. | Llarg | Ample | Alt | Parcial |
|---|---|---|---|---|---|
| solera escullera | 1 | 782 | 1.5 | 0.2 | 234.60 |
| Total |  |  |  |  | 234.6 |

**E0506** m3 Formigó HA-30 fonaments i soleres
31.28 m3 × 84.88 = 2655.05
Formigó tipus HA-30 en fonaments, elaborat en planta,col·locat.

| Codi | Ut | Descripció | Rendiment | Preu | Import |
|---|---|---|---|---|---|
| O0101 | h | Cap de colla | 0.025 | 26.02 | 0.65 |
| O0102 | h | Oficial 1ª | 0.06 | 24.56 | 1.47 |
| O0110 | h | Peó | 0.1 | 20.41 | 2.04 |
| P0507 | m3 | Formigó HA-30 posat a l'obra | 1.02 | 75.04 | 76.54 |
| M0225 | h | Vibrador | 0.1 | 2.09 | 0.21 |
| vg | % | Despeses indirectes | 0.662 | 6 | 3.97 |
|  |  | Total |  |  | 84.88 |

| Amidament | Uts. | Llarg | Ample | Alt | Parcial |
|---|---|---|---|---|---|
|  | 1 | 782 | 0.2 | 0.2 | 31.28 |
| Total |  |  |  |  | 31.28 |

**E0517** kg Acer especial B-500S de límit elàstic 500 N/mm2 en barres corrugades
1876.8 kg × 1.23 = 2308.46

| Amidament | Uts. | Parcial |
|---|---|---|
| 50 kg/m³ | 1876.8 | 1876.80 |
| Total |  | 1876.8 |

**E0319** m3 Rebliment i piconatge localitzat amb material filtrant
469.2 m3 × 25.81 = 12110.05

| Amidament | Uts. | Llarg | Ample | Alt | Parcial |
|---|---|---|---|---|---|
|  | 1 | 782 | 0.3 | 2 | 469.20 |
| Total |  |  |  |  | 469.2 |

**E0648** m2 Feltre geotextil de polipropilè 250 g/m2
1251.2 m2 × 3.69 = 4616.93

| Amidament | Uts. | Llarg | Alt | Parcial |
|---|---|---|---|---|
|  | 1 | 782 | 1.6 | 1251.20 |
| Total |  |  |  | 1251.2 |

**E0867** m Tub dren DN 200 mm PE corrugat i doble paret TP
784 m × 12 = 9408.00

**E0701N** m Barana de fusta
782 m × 51.98 = 40648.36

**E07813N** u Peça de cautxú reciclat (100%), model BCN 2 per a la segregació de carrils bici, amb elements reflectants
188 u × 46.7 = 8779.60

**E1105** m2 Estesa terra vegetal en talussos (material pròpia obra)
891.6 m2 × 1.27 = 1132.33

| Amidament | Uts. | Llarg | Ample | Alt | Parcial |
|---|---|---|---|---|---|
|  | 1 | 743 | 1 | 1.2 | 891.60 |
| Total |  |  |  |  | 891.6 |

**E11961** m2 Manta orgànica de coco amb llavors col·locada en talussos desmunt (07/12/1994)
891.6 m2 × 10.62 = 9468.79
Manta orgànica de coco amb llavors, per a la protecció i integracó de talussos, amb la següent composició: 100% coco (densitat aproximada de 207-332 g/m2) + capa porta-llavors (70 g/m2) + llavors (35 g/m2), 3 regs de germinació de les llavors de 4l/m² cada 15 dies, inclou subministrament, transport i col·locació amb encavalcaments.

| Codi | Ut | Descripció | Rendiment | Preu | Import |
|---|---|---|---|---|---|
| O0101 | h | Cap de colla | 0.005 | 26.02 | 0.13 |
| O0106 | h | Peó (mà d'obra) | 0.2 | 16.75 | 3.35 |
| SC107 | m² | Manta orgànica 250 g/m² fibres coco i llavors (material; 21/07/2022) | 1.1 | 3.25 | 3.58 |
| SC108 | u | Grapa en U 20 cm longitud (material; 21/07/2022) | 2 | 1.48 | 2.96 |
| %1613 | % | Despeses indirectes | 6 % | 10.02 | 0.60 |
|  |  | Total |  |  | 10.62 |

| Amidament | Uts. | Llarg | Alt | Parcial |
|---|---|---|---|---|
|  | 1 | 743 | 1.2 | 891.60 |
| Total |  |  |  | 891.6 |

**E161345N** pa PA a justificar per treballs imprevistos (21/07/2022)
1 pa × 21500 = 21500.00
Partida alçada a justificar per a treballs imprevistos i d'obligada execució en les obres del camí de guarda.

## Preus auxiliars

**E0108** m3 Morter de ciment elaborat a l'obra
Preu: 54.62

| Codi | Ut | Descripció | Rendiment | Preu | Import |
|---|---|---|---|---|---|
| O0110 | h | Peó | 1 | 20.41 | 20.41 |
| P1601 | m3 | Aigua | 0.2 | 0.65 | 0.13 |
| P0301 | m3 | Sorra per a formigons i morters | 0.67 | 22.15 | 14.84 |
| P0401 | kg | Ciment pòrtland P-350 (material) | 200 | 0.07 | 14.00 |
| M0218 | h | Formigonera 250 litres i 5 HP (maquinària; 10/07/2006) | 0.7 | 7.48 | 5.24 |
|  |  | Total |  |  | 54.62 |

**E0106** m3 Formigó en massa HM-20, planta dosificadora 25 m3/h.
Preu: 57.33
Formigó en massa HM-20 elaborat a l'obra en planta dosificadora de 25 m3/h.

| Codi | Ut | Descripció | Rendiment | Preu | Import |
|---|---|---|---|---|---|
| O0110 | h | Peó | 0.4 | 20.41 | 8.16 |
| P1601 | m3 | Aigua | 0.17 | 0.65 | 0.11 |
| P0301 | m3 | Sorra per a formigons i morters | 0.25 | 22.15 | 5.54 |
| P03060 | m3 | Tot-u artificial no classif. (material) | 0.597 | 17 | 10.15 |
| P0401 | kg | Ciment pòrtland P-350 | 314 | 0.07 | 21.98 |
| M0204 | h | Pala carregadora pneumàtics | 0.02 | 58.27 | 1.17 |
| M0221 | h | Camió formigonera de 9 m³ (maquinària; 12/01/2009) | 0.08 | 60.23 | 4.82 |
| M0222 | h | Planta de formigó (maquinària; 12/01/2009) | 0.05 | 108.09 | 5.40 |
|  |  | Total |  |  | 57.33 |

## Recursos

**M0212B** h Camió de trabuc 16 m³
Camió de trabuc de 20 t

**M0214** h Camió grua 12 tn
Camió grua

**M0207** h Retroexcavadora 100 hp
Retroexcavadora

**M0350B** h Motoserra 6,4 kW
Motoserra 80 cm3

**P1613** u Cànon d'abocador
Canon d'abocador

**%16130** % Despeses indirectes
Dades tècniques: Coste energético 2.271788 MJ; Emisión de CO2 2.271788 kg

**M0212** h Camió de 12 tn
Camió de 12 t

**M0242** h Fresadora
alisa reflectant nivell-2HI per a separador de carril, col_'b7locada._par
}

**M0201** h Compressor aire gasoil 13,3 m³/h
Compressor amb dos martells

**M0207B** h Retroexcavadora amb martell trencador
_rtf1_ansi_ansicpg1252_deff0{_fonttbl{_f0_fswiss_fprq2_fcharset0 Arial;}}
{_colortbl ;_red0_green0_blue0;}
{_*_generator Msftedit 5.41.21.2508;}_viewkind4_uc1_pard_lang3082_f0_fs18 Pal d'alumini anoditzat

**M0204** h Pala carregadora pneumàtics
Pala carregadora neumàtics

**M0229** h Compressor d'aire de gasoil 3m³
Electrobomba sumergible 20 kW

**P1615** u Condicionament de l'abocador
Acondiciament de l'abocador

**M0208** h Motoanivelladora
Motonivelladora

**M0213** h Camió cisterna de 8 m³
Camió cisterna de 8 m3

**P06424** m2 Geotèxtil 250 g/m2 resist>= 2900 N
Geotextil 250 g/m2 resist>= 2900 N

**M0211** h Corró de llança 650 kg
a senyals de tr_'e0nsit de _'d8= 60 cm, _cf1 nivell 2 HIP, incl_'f2s ancoratges i cargoleria._par
_fs16
}

**P1243** m Tub de pp DN500 mm., SN 8 kN/m2
Tub de pp d 500 mm., SN 8 kN/m2

**P%1615** % Part proporcional accessoris
Dades tècniques: Coste energético 0.4445 MJ; Emisión de CO2 0.4445 kg

**P12440** m Tub de pp DN630 mm., SN 8 kN/m2
Tub de pp d 630 mm., SN 8 kN/m2

**P1245** m Tub de pp DN800 mm., SN 8 kN/m2
Tub de pp d 800 mm., SN 8 kN/m2

**P1107** m Tub formigó DN 1000 mm
Tub formigó diàmetre 100 cm.

**P1108** m Tub formigó DN 1200 mm
Tub formigó diàmetre 1200 mm.

**E02084** u Embocadura armada tub Ø 500 mm
Embocadura armada D 500

**E02083** u Embocadura armada tub Ø 600 mm
Embocadura armada D 600

**E02081** u Embocadura armada tub Ø 800 mm
Embocadura armada D 800

**P0618** u Tapa fosa Ø650 mm. exterior, marc Ø800 mm., classe D-400
Tapa Ø650 mm. exterior i bastiment, pou Ø800 mm., estanca i insonora

**P0651** u Graó d'acer revestit de polipropilè, 40 cm d'amplada
Graó per a pou de registre 300x300x300 mm

**M0216N** h Grua autopropulsada 40 tn
Grua autopropulsada de 40 t

**P09890N** u Marc prefabricat 3,00x2,00, 25cm de guix
Marc prefabricat de formigó armat de mesures interiors h:3,00 x v:2,00 m i/ subministrament, alçada de terres sobre clau < 8 m, amb junts, a obra

**P0502** m3 Formigó HL-150 posat a l'obra
_header_pard_fi0_li0_ri0_ql_sb0_sa0_sl0_f0_fs16_b0_i0_ulnone_strike0_cf0}{_footer_pard_fi0_li0_ri0_ql_sb0_sa0_sl0_f0_fs16_b0_i0_ulnone_strike0_cf0}{_plain_pard_uc1_pard_fi0_li0_ri0_ql_sb0_sa0_sl0_f0_fs16_b0_i0_ulnone_strike0_cf0 Pigment inorg_u224?nic de color d'_u242?xid de ferro per a morters i ciments}_sect}}{_rtf_ansi_deftab720_paperw12240_paperh15840_margl1800_margt1440_margr1800_margb1440_gutter0{_fonttbl{_f0_fcharset1_fswiss_fprq2Segoe UI;}}{_colortbl_red0_green0_blue0;_red255_green255_blu

**P0301** m3 Sorra per a formigons i morters
Sorra per a formigons i mort.

**P0412** kg Emulsió bituminosa tipus C50BF4 IMP
ftedit 5.41.21.2508;}_viewkind4_uc1_pard_cf1_lang3082_f0_fs18 Embocadura armada prefabricada di_'e0metre 600 mm, inclou tots els treballs d'adequaci_'f3, anivellament, excavaci_'f3 i rebliments, t

**P1151** m Tub PE DN200 mm doble paret TP
Tub porós de Ø200mm

**P14230** m Barana acer tipus EG
Barana acer galv.passa.trave.

**P09893N** u Marc prefabricat 3,50x2,00, 25cm de guix
Marc prefabricat de formigó armat de mesures interiors h 3,50 x v:2,00 m i/ subministrament, alçada de terres sobre clau < 8 m, amb junts, a obra

**P09894N** u Marc prefabricat 4,50x2,00, 30cm de guix
Marc prefabricat de formigó armat de mesures interiors h:4,50 x v:2,00 m i/ subministrament, alçada de terres sobre clau < 8 m, amb junts, a obra

**P0602** kg Filferro recuit
t0 Arial;}{_f1_fswiss_fprq2_fcharset0 Segoe UI;}}
{_colortbl ;_red0_green0_blue0;}
{_*_generator Msftedit 5.41.21.2508;}_viewkind4_uc1_pard_cf1_lang3082_f0_fs18 Embocadura arma

**P0604** kg Claus d'acer zincats
da prefabricada fins a di_'e0metre 1200 mm, inclou tots els treballs d'adequaci_'f3, nivelaci_'f3, excavaci_'f3 i rebliment. totalment col_'b7locada i en servei._cf0_f1_fs20_

**P0701** m Tauló de fusta de pi
ttbl{_f0_fswiss_fprq2_fcharset0 Arial;}}
{_colortbl ;_red0_green0_blue0;}
{_*_generator Msftedit 5.41.21.2508;}_viewkind4_uc1_pard_lang3082_f0_fs18 Tub de polietil_'e8 d'alta densitat

**P0702** m3 Llata de fusta de pi
PE-100, de _'d850 mm de di_'e0metre nominal, _cf1 de 10 bar de pressi_'f3 nominal, incl_'f2s pp de peces especials i accessoris, soldat i col_'b7locat._par
_par
}

**P0704** m2 Tauler de fusta de pi 22 mm
cpg1252_deff0_deflang1034{_fonttbl{_f0_fswiss_fprq2_fcharset0 Arial;}{_f1_fswiss_fprq2 Arial;}}
{_colortbl ;_red0_green0_blue0;}
{_*_generator Msftedit 5.41.21.2508;}_viewkind4_uc1_pard_lan

**P0706** u Puntal telescòpic
g3082_f0_fs18 Tub de polietil_'e8 d'alta densitat PE-100, de _'d863 mm de di_'e0metre nominal, _cf1 de 10 bar de pressi_'f3 nominal, incl_'f2s pp de peces especials i accessoris, solda

**P0707** l Desencofrant
t i col_'b7locat._par
_cf0_lang1034_f1_fs17_par
}

**P0607** kg Acer corrugat B500S en barres
Acer corrugat B-500s en barres

**M0245** h Cisalla elèctrica
ta encadellada, col_'b7locada i anivellada amb pendent sobre solera de formig_'f3 tipus HM-20 de 15 cm de gruix, rejuntada amb morter de revestiment eco-compatible d'acci_'f3 osm_'f2t

**M0246** h Màquina de doblegar rodó d'acer
ica per a la protecci_'f3 i impermeabilitzaci_'f3, incl_'f2s trams amb obertura i ranures per a comportes de reg, completament muntada i acabada._cf0_f1_fs17_lang3082_par
}

**M0215** h Grua autopropulsada de 25 tn
Grua autopropulsada de 12 t

**M0216** h Grua autopropulsada de 40 tn
Grua autopropulsada de 40 t

**M0227** h Grup electrògen de 45/60 kVA
Grup electrògen 45/60 kVA , consums inclosos

**P09300** m Biga prefabricada 1,05 m cantell, 66 cm amplada
Biga pref. 1,05 m cant-66 cm amp

**%16132** % Despeses indirectes
Dades tècniques: Coste energético 0.047476 MJ; Emisión de CO2 0.047476 kg

**%16134** % Despeses indirectes
Dades tècniques: Coste energético 0.3787002 MJ; Emisión de CO2 0.3787002 kg

**P2009** m2 Làmina PEAD nòduls 8 mm, feltre PP, làmina PE i resist. 400 kN/m2
Làmina PEAD nòduls 9 mm, feltre PP, làmina PE i resist. 400 kN/m2

**PE1019** u Terminal de pretil BP.ID-H2/C2
Terminal de pretil sense marcatge CE

**P1247** m Tub de pp DN1000 mm., SN 8 kN/m2
Tub de pp d 1200 mm., SN 8 kN/m2

**P0912N** m Biga prefabricada 0,60 m cantell, 1,00 m amplada superior i 0,60 m amplada inferior
Biga prefabricada 0,60 m cantell, 1 m amplada

**%16131** % Despeses indirectes
Dades tècniques: Coste energético 3.310223746 MJ; Emisión de CO2 3.310223746 kg

**P09891N** u Marc prefabricat 3,00x3,00, 30cm de guix
Marc prefabricat de formigó armat de mesures interiors h:3,00 x v:3,00 m i/ subministrament, alçada de terres sobre clau < 8 m, amb junts, a obra

**P03061** m3 Tot-u artificial SE>35 NP ZA20 ZA32
Tot-u artificial

**P04140** t M.B.C. tipus AC16 surf S en obra
otalment col_'b7locada i en servei._cf0_f1_fs20_par
}

**M0237** h Piconadora de pneumàtics 15 tn
Piconadora de pneumàtics 15 t

**P0406** kg Emulsió bituminosa termoadherent C60B3 TER
Emulsió termoadherent catiònica tipus ECR-1d

**P10200** m Vorada munta. form. 25x13 cm
rator Msftedit 5.41.21.2508;}_viewkind4_uc1_pard_f0_fs18 Vorada pref. form. 8x20 cm. jard_'ed_par
_pard
}

**P1007** m Vorada pref. form. 8x20 cm. tipus jardí
Vorada pref. form. 8x20 cm. jardí

**P0811** m2 Rajola hidr. gris 20x20x4 cm
ttbl{_f0_fswiss_fprq2_fcharset0 Arial;}}
{_colortbl ;_red0_green0_blue0;}
{_*_generator Riched20 10.0.19041}_viewkind4_uc1
_pard_f0_fs18_lang3082 Arqueta prefabricada de 0,60x0,60x0,65

**P06101** m2 Malla electrosoldada en acer corrugat B500T, de 20x20 cm i 8 mm de diàmetre
Malla electrosoldada en acer corrugat B 500 T, de 20x20 cm i 8 mm de diàmetre

**P14774N** Peça de cautxú reciclat (100%), model BCN 2 per a la segregació de carrils bici, inclou elements de fixació
Peça de cautxú reciclat (100%), model BCN 2 per a la segregació de carrils bici, amb elements reflectants, de 82 cm de llargària, 20 cm d'amplària i de 13 cm d'alçària, de 9 kg de pes, inclou elements de fixació

**%1613** % Despeses indirectes
Dades tècniques: Coste energético 0.3190998873 MJ; Emisión de CO2 0.3190998873 kg

**P1439** m Suport acer galv. 100x50x3 mm
Suport acer galv. 100x50x3mm

**P14970** m2 Placa d'alumini de 0,50 m2 a 1,00 m2
Placa d'alumini de 0,50 m2 a 1.00 m2

**P1472** m Pal alumini diàmetre 90 mm. MC
Pal alumini 90 mm. diàmetre

**P14730** m Pal alumini diàmetre 114 mm. MD
Pal alumini diàmetre 114 o 140 mm. ME

**P14731** m Pal alumini diàmetre 114 o 140 mm. ME
Pal alumini 114 mm. diàmetre

**P14732** m Pal alumini diàmetre 140 mm. MF
Pal alumini 140 mm. diàmetre

**P14452N** u Extrem de 4,32 metres termolacat
Extrem de 4 metres termolacat

**P091271** m Tub PEAD corrugat ext. llis int. DN63 mm
Tub corrugat Ø65 mm.

**P101102** m Conductor Cu nu unipolar d'1x35 mm2
Conductor Coure nu de 1x35 mm2

**%** % Despeses generals
Dades tècniques: Coste energético 0.5984162 MJ; Emisión de CO2 0.5984162 kg

**P10104** m Conductor Cu tetrapolar 4x6 rv 0,6/1 kV
fonttbl{_f0_fcharset1_fswiss_fprq2Segoe UI;}}{_colortbl_red0_green0_blue0;_red255_green255_blue255;}{_sectd_cols1_colsx0_plain_pard_uc1{_header_pard_fi0_li0_ri0_ql_sb0_sa0_sl0_f0_fs16_b0_i0_ulnone_

**P0501** m3 Formigó HNE-15 posat a l'obra
rets de 12,5 cm de gruix m_u237?nim per a serveis de telecomunicacions, col_u183?locat sobre solera de formig_u243? HM-20 de 15 cm de gruix i reblert lateral amb s_u242?l seleccionat compactat, i

**P0101** m Cinta senyalitzadora PVC 150 mm color groc
Cinta senyalitzadora PVC

**P06206** u Tapa fosa 680x680x40, marc 700x700, classe B-125
Tapa fosa 680x680x40, marc 700x700, classe B125

**P0505** m3 Formigó HA-25 posat a l'obra
???

**P1680** u Placa d'ancoratge per a barreres metàl.liques
Placa, perns i cargoleria per ancoratge

**P990190N** u Lluminària Vmax
les diferents companyies._f0_par
}

**P10109** m Conductor Cu tripolar 3x2,5 rv 0,6/1 kV
Conductor Cu 3x2,5 rv 0,6/1 kV

**P101101** m Conductor Cu bipolar 2x2,5 rv 0,6/1 kV
Conductor Cu 2x2,5 rv 0,6/1 kV

**P03150** m3 Sorra de riu a peu d'obra
}}
{_colortbl ;_red0_green0_blue0;}
{_*_generator Msftedit 5.41.21.2508;}_viewkind4_uc1_pard_lang3082_f0_fs18 Pou de registre _cf1_'d81000_cf0 de formig_'f3 prefabricat fins 1,80 m d'al

**A0905** pp Accessoris per a tub de polietilè
Accessori per a tub de polietilè

**P09308** m Tub de drenatge
Tub de 4.5x6 PE

**M0278** h Minicarregadora amb acces.retro
Minicarregadora sobre pneumàtics, amb accessori retroexcavador de 25 a 39 cm d'amplària

**B05145** m3 Terra vegetal adobada, granel
Terra vegetal adobada, a granel

**B05144** kg Adob mineral simple, sulfat amoni
Adob mineral solid de fons simple, sulfat amonic 21% gr

**P03301** m3 Grava decorativa
Ceràmica triturada

**P101230** u Pericó 70x70x80 mm pref. tipus B amb marc i tapa D-400
Pericó de formigó de 700x700 mm interiors, amb tapa de fosa dúctil D400 serigrafiada amb logo de la Diputació de Tarragona.

**P101231** u Pericó 140x70x80 mm pref. tipus C amb marc i tapa D-400
Pericó de formigó de 700x1400 mm interiors, amb tapa de fosa dúctil D400 serigrafiada amb logo de la Diputació de Tarragona.

**M0301** h Equip complert específic de minirasadora amb aspiració
Equip complert per a excavació amb microrasadora amb aspiració del material excavat, per a rases de fins a 30 cm d'amplària i fins a 90 cm de fondària

**M0333** m Parell de semàfors portàtils d'obra, telescòpics, amb comandament a distància, i calaixos de polieti
Sistema d'explotació que permet regular el pas alternatiu de vehicles per una carretera, amb 2 semàfors portàtils, cadascun d'ells col·locat en un extrem de la zona en obres.

**P0201** kg Pigment inorgànic de color per a morters i ciments
Pigment inorgànic de color d'òxid de ferro per a morters i ciments

**P99103** u Accessori genèric per a tubs d'acer galvanitzat de 6´´ de diàmetre
Accessori genèric per a tub d'acer galvanitzat de 6´´ de diàmetre, amb extrems ranurats i acabat pintat, amb part proporcional d'elements de muntatge, inclòs l'element de connexió a l'arqueta prefabricada

**P99102** m Tub d'acer galvanitzat electrolíticament, sense soldadura, de 6´´
Tub d'acer galvanitzat, sense soldadura, de 6´´ de mida de rosca amb acabat pintat

**P09107** m Tub PEAD DN110mm, PE-100, PN-10
Tub PEAD DN63mm, PE-100, PN-10

**P102215** u Armari ADU
Armari monobloc per a CDU o bé CSI amb pedestal

**P091292** m Tub PEAD corrugat DN160 mm
Tub corrugat Ø160 mm.

**P091040N** m Tub corrugat plàstic DN40mm, lliure d'halògens,impacte=2J,resist.compress.=1250N
Tub flexible corrugat plàstic de diàmetre nominal exterior 40 mm, lliure d'halògens amb una resistència a l'impacte de 2 J, resistència a compressió de 1250 N, tipus FFKUM-H0 de Rehau o equivalent
Dades tècniques: Coste energético 22.267 MJ; Masa del elemento 0.3181 kg; Volumen 0.00126 m3; Emisión de CO2 3.2866092 kg

**P091041N** u P.p.accessoris p/tubs rígids PVC
Part proporcional d'accessoris per a tubs rígids de PVC
Dades tècniques: Coste energético 4.171 MJ; Masa del elemento 0.1 kg; Emisión de CO2 0.313 kg

**P01082N** u Elements acabat pericó (regleta,ganxo,rotulació)
Elements d'acabat del pericó (regleta, ganxo i rotulació)

**PE0002** m Cinta senyalitzadora
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
**P091213** m Tub PVC rígid DN 110 mm amb corda niló 5 mm
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
**P0907** m Tub PEAD DN32 mm, PE-100, PN-10
Tub PE DN32 mm, PN-10

**A09341N** u Tub PE100 SDR11,DN63,rotlles
Tub de polietilè tipus PE 100 SDR 11 (PN16) segons UNE-EN 12201-2, DN63, subministrat en rotlles

**A09842N** u Te manufacturada p/tub PE100 SDR11,DN110,unió fusió topall/electrofusió+brida DN65,PN16
Te manufacturada (composta de Te, portabrides i brida) per a tub de polietilè tipus PE 100 SDR 11 (PN16) segons UNE-EN 12201-3, DN110, per a unió per fusió a topall/electrofusió, amb ramal a 90° amb brida DN65, PN16

**A09843N** u Maniguet p/tub PE100 SDR11,DN110,electrofusió
Maniguet per a tub de polietilè tipus PE 100 SDR 11 (PN16) segons UNE-EN 12201-3, DN110, per a unió per electrofusió

**A09844N** u Enllaç recte llautó p/tub PE100 SDR11,DN63,EM,2''
Enllaç recte de llautó CW617N per a tub de polietilè tipus PE 100 SDR 11 (PN16), DN63, amb una unió mecànica i una rosca mascle de 2''

**A09846N** u Brida reductora fosa,DN65,PN16,2´´
Brida reductora de fosa dúctil segons UNE-EN 545:2011, DN65, PN16, amb rosca de 2´´

**A09848N** u Cargol acer zincat Geomet,M16 L=60mm,fem.+voland
Cargol d'acer zincat Geomet, M16 i 60 mm de llargària, amb acer de classe de resistència 8.8, de cap hexagonal segons UNE-EN ISO 4014 (DIN 931), amb femella i volandera

**A09849N** u Junt estanq.PE,p/brida DN65,PN16
Junt d'estanquitat de copolímer de polietilè modificat, per a brida DN65, PN16

**A09850N** u Vàlvula comporta manual,PN16,cos curt fosa,BB,DN65,PN16
Vàlvula de comporta manual amb unió embridada, DN65, PN16, de cos curt, cos i tapa de fosa nodular EN-GJS-500-7 (GGG50) PN16, amb revestiment de resina epoxi (250 micres), comporta de fosa+EPDM i tancament de seient elàstic, eix d'acer inoxidable 1.4021 (AISI 420)

**A09342N** u Tub PE100 SDR11,DN50,rotlles
Tub de polietilè tipus PE 100 SDR 11 (PN16) segons UNE-EN 12201-2, DN50, subministrat en rotlles

**A09845N** u Colze 45° llautó p/tub PE100 SDR11,DN50,EM,1 1/2''
Colze de 45° de llautó CW617N per a tub de polietilè tipus PE 100 SDR 11 (PN16), DN50, amb una unió mecànica i una rosca mascle d’1 1/2''

**A09847N** u Collarí electrosoldable+banda flex.càrrega p/tub PE100 SDR11,DN110,sort.DN50
Collarí de presa electrosoldable amb banda flexible segons UNE-EN 12201-3, per a connexió en càrrega per a tub de polietilè DN110 tipus PE 100 SDR 11 (PN16), amb sortida contratracció per a tub de polietilè DN50

**A09851N** u Boca d'aire amb sortida en paral·lel, R.F-R-M DN40, 1 1/2''-1 1/2´´
Vàlvula de seient pla de boca d'aire, de llautó amb extrems E-RF, unió mecànica per element de compressió/roscada, amb resistència a la tracció, DN40 (1 1/2´´), PN16

**A09852N** u Tap per a boca d'aire
Tap per a boca aire

**P09539N** m Tubo PVC-U p.estruct,saneamiento s/presión,DN=315mm,SN 8,UNE-EN 13476-2,p/unión elást
Tubo de PVC-U de pared estructurada para saneamiento enterrado sin presión, superficies pared interna lisa y externa lisa de tipo A1 (construcción multicapa), diámetro nominal DN 315, clase de rigidez anular SN 8 (rigidez anular >= 8kN/m2), código de área de aplicación U (uso en el exterior de la estructura de los edificios), fabricación según norma UNE-EN 13476-2, de color naranja-marrón RAL 8023, para unión elástica con anilla elastomérica de estanqueidad

**P091270** m Tub PEAD corrugat ext. llis int. DN110 mm
Tub corrugat Ø110 mm.

**%DG0601** % Despeses generals

**P09551N** m Tub PE 100,DN=450mm,PN=16bar,sèrie SDR 11,UNE-EN 12201-2
Tub de polietilè d'alta densitat de designació PE 100, de 450 mm de diàmetre nominal, de 16 bar de pressió nominal, sèrie SDR 11, segons la norma UNE-EN 12201-2

**P09540N** m Tubo PVC-U p.estruct,saneamiento s/presión,DN=630mm,SN 8,UNE-EN 13476-2,p/unión elást
Tub de PVC-U de paret estructurada per a sanejament soterrat sense pressió, superfícies interna llisa i externa llisa de tipus A1 (construcció multicapa), diàmetre nominal DN 630, classe de rigidesa anular SN 8 (rigidesa anular >= 8kN/m2), codi d'àrea d'aplicació U (ús en l'exterior de l'estructura dels edificis), fabricació segons norma UNE-EN 13476-2, de color taronja-marró RAL 8023, per a unió elàstica amb anella elastomèrica d'estanquitat

**P09505** m Tub PEAD DN75mm, PE-100, PN-16
Tub PEAD DN63mm, PE-100, PN-16

**P09538N** m Tubo PVC-U p.estruct,saneamiento s/presión,DN=160mm,SN 8,UNE-EN 13476-2,p/unión elást
Tub de PVC-U de paret estructurada per a sanejament soterrat sense pressió, superfícies interna llisa i externa llisa de tipus A1 (construcció multicapa), diàmetre nominal DN 160, classe de rigidesa anular SN 8 (rigidesa anular >= 8kN/m2), codi d'àrea d'aplicació U (ús en l'exterior de l'estructura dels edificis), fabricació segons norma UNE-EN 13476-2, de color taronja-marró RAL 8023, per a unió elàstica amb anella elastomèrica d'estanquitat

**P10103** m Conductor Cu tetrapolar 4x10 rv 0,6/1 kV
Conductor Cu 4x10 rv 0,6/1 kV

**P1106N** m Tub formigó DN 600 mm
Tub formigó diàmetre 60 cm.

**P06501N** u Arqueta prefabricada 60x60x65 cm
arqueta prefab. 60x60 de secció interior i 65 cm d'alçada

**E02079N** u Embocadura tub Ø 300 mm
Embocadura D 300

**P1103N** m Tub formigó DN 300 mm
Tub formigó diàmetre 30 cm.

**E028112N** u Embocadura armada D 1500
Embocadura armada D 1200

**P0632** m2 Reixa tràmex acer galvanitzat 30x30x30mm, gruix pletina 2 mm
Reixa tràmex acer galvanitzat 50x50x30mm, gruix pletina 2 mm

**P06210** m Tanca 2 m alçària d'acer galvanitzat amb malla i suports d'acer galv. de color
Tanca de 2,0m d'alçària d'acer galvanitzat, amb malla electrosoldada de 40x40 mm i 3 mm de diàmetre, amb suports d'acer galvanitzat

**P0302** m3 Àrid 12/18 tractam. superfic
Arid 12/18 tractam. superfic.

**P0303** m3 Àrid 6/12 tractam. superfic
Arid 6/12 tractam. superfic.

**O1840** u Reunió mensual comitè Seguretat i Salut
Reunió mensual comitè SiSalut

**O1869** h Formació en Seguretat i Salut
Formació en SiSalut

**M0218** h Formigonera 250 litres i 5 HP
Formigonera de 250 l

**M0221** h Camió formigonera de 9 m³
Camió formigonera de 6 m3

**P03060** m3 Tot-u artificial no classif
Tot-u artificial
